# Neubau Pflegeheim Begegnungszentrum St. Michael
Angebotsaufforderung (GAEB DA XML 3.2, DA83)
Projekt: 3096
Währung: EUR
Vergabeart: Offenes Verfahren
Eröffnung: 18.08.2026 10:00:00
Ende der Zuschlagsfrist: 30.09.2026
Abgabeort: elekt. via Vergabeplattform
Ausführungsbeginn: 16.11.2026
Ausführungsende: 15.12.2027
Auftraggeber: Stadt Cham, Herr Martin Stoiber, 1. Bürgermeister, Marktplatz 2, 93413 Cham, Telefon 09971-8579136, Fax 09971-85798136, E-Mail christian.mueller@cham.de; DV-Nummer: 107-20-3; Vergabenummer: 107-20-3
Erstellt mit: BECHMANN AVA 2025.20/ GXML Toolbox V3.3 R20210630, BECHMANN AVA 2025.20, 24.06.2026

## Zusätzlicher Text
LEISTUNGSVERZEICHNIS

107-20-348 Baumeisterarbeiten + Fertignasszellen BA 2

Projekt:  Neubau Pflegeheim Begegnungszentrum St. Michael /
  Stadtparkanbindung Begegnungszentrum
  Schleinkoferstraße 9, 93413 Cham

Bauvorhaben:  Baumeisterarbeiten + Fertignasszellen BA 2

Bauherr:  Bürgerspitalstiftung Cham
  Marktplatz 2, 93413 Cham

Vergabestelle:  Stadt Cham
  Marktplatz 2, 93413 Cham

Bauort:  Ludwigstraße 20, 93413 Cham

Ausführungsbeginn:  16.11.2026
Ausführungsende: 15.12.2027

Angebotssumme:........................................................ (inkl. 19% Umsatzsteuer)

Angebotssumme:........................................................ (geprüft)

## 107-20-348 Baumeisterarbeiten+Fertignasszellen BA 2
Datum: 24.06.2026

### Titel 01 Baumeisterarbeiten BA 2 Neubau Pflegeheim Begegnungszentrum

#### Titel 01.01 Baustelleneinrichtung

*Hinweis: Allgemeine Baubeschreibung*
1. Lage der Baumaßnahme

Die Baumaßnahme liegt im nordwestlichen Stadtzentrum von 93413 Cham und umfasst das Seniorenwohnheim St. Michael in der Schleinkoferstraße 9, 93413 Cham. Das Gebäude wird im Nordwesten
durch den Stadtpark Cham, im Nordosten durch die Schleinkoferstraße, im Südosten durch das Areal der Maria-Hilf-Kirche sowie im Südwesten durch den ersten Bauabschnitt des neu gebauten Pflegeheims St.
Michael begrenzt.

1. Beschreibung der Maßnahme

Im ehemaligen Klostergarten der Redemptoristen zwischen Ludwig- und Schleinkoferstraße in Cham wird  der Neubau eines Seniorenwohnheimes in 2 Bauabschnitten realisiert.

Der 1. Bauabschnitt wurde bereits errichtet und ist bereits bewohnt bzw. befindet sich in Betrieb. Der auf dem nördlichem Grundstück südlich der Schleinkoferstraße befindliche bestehende Altbau des Seniorenheims wurde bereits bauseitig abgebrochen.
Auf dem Gelände befindet sich gegenwärtig durch den Abbruch des Altbaus eine ca. 5,5 bis ca. 7 Meter tiefe Baugrube, welche zur Schleinkoferstraße hin in großen Teilen senkrecht abfällt und mit Absturzsicherungen versehen ist.
Das  Baugelände fällt  von der Schleinkoferstraße her
zum 1. Bauabschnitt um ca. 4 bis 5 m  ab.

Im nordöstlichen Bereich zur Schleinkoferstraße befindet sich die Trafostation. Aufgrund des geringen Abstands zur Schleinkoferstraße wurde zur Gewährleistung der Standsicherheit der Straße und der angrenzend verlaufenden Versorgungsleitungen die bestehende Aussenmauer der Trafostation auf einer Länge von 20 m belassen. Die Mauer wurde in der Höhe um ca. 50 bis 65
cm teilabgebrochen, die Oberkante der verbleibenden Bestandswand liegt auf einer Kote von +2,06 m = 394,03 m ü. NHN. Die queraussteifenden Wände mit d = 24 bzw. d = 40 cm blieben ebenfalls bestehen und
wurden unter einem Winkel von 45° gegen die Horizontale rückgebaut.
Das Konzept zur Sicherung der bestehenden Mauer und damit der Schleinkoferstraße sieht vor, dass die Räume, welche die Trafostation und den Gasanschluss beherbergen, erhalten bleiben. Der Zwischentrakt
wurde im Untergeschoss bis zu den Aussenmauern der Räume Trafostation und Gasanschluss rückgebaut. In den beiden Räumen wurde eine Deckenunterstützung eingebaut, damit die Aussenmauern zum Vorplatz/
Parkdeck und Zugangsbereich in das Untergeschoss rückgebaut werden konnten. Im Innenbereich wurde eine unter 45° angebrachte Anschüttung gegen die Aussenwand der Winkelstützmauer durchgeführt und im
Anschluss daran die Decke und Aussenwand der Räume Trafostation und Gasanschluss abgebrochen.

Nach dem vollständigen Rückbau der Fundamente und bestehenden Leitungen wurden die entstandenen Gruben angeböscht und verkehrssicher für die Nachfolgegewerk hergerichtet. In den Randbereichen sind wo nötig Böschungen hergestellt worden.

In der nachfolgenden Leistungsbeschreibung sind die Baumeisterarbeiten mit Fertignasszellen für den  2. Bauabschnitt beschrieben.

Den Bietern wird dringend empfohlen vor Angebotsabgabe das Baugelände vor Ort zu besichtigen. Eine Besichtigung ist nur mit Terminabsprache möglich.

3.  Zufahrt

Die Zufahrt zur Baustelle erfolgt über die Schleinkoferstraße. Es ist eine Zufahrt sowohl aus nordwestlicher Richtung über die Bürgermeister-Vogel-Straße als auch aus südöstlicher Richtung über die Ludwigstraße und Auf der Schanze möglich.

Es ist geplant, die Baustelleneinrichtung auf dem südöstlich angrenzenden Grundstück mit der Flur-Nr. 883/9 auf einer Fläche von 796 m² einzurichten.

Öffentliche Straßen, Wege, Plätze usw. sind gemäß Bayer. Straßen- und
Wegegesetz sauber zu halten. Die ausgewiesenen Zufahrten für Feuerwehr- und
Rettungsfahrzeuge sind ständig frei zu halten. Verkehr möglicher Nachunternehmer
ist entsprechend zu koordinieren.
Die Erstellung der Baugrube erfolgt nach den bauseitigen Abbrucharbeiten des Bestandsgebäudes.

Wichtiger Hinweis: Der angrenzende Stadtpark/bewaldete Bereich ist nicht befahrbar!

4.  Baugrube

Die Baugrube ist den beigefügten Planunterlagen zu entnehmen. Diese Unterlagen sind neben der Leistungsbeschreibung Grundlage für die Kalkulation und sind zu berücksichtigen.
Der Aushub wird zum 15km weit entfernten Zwischenlager des Bauherrn transportiert und wird  als Haufwerk solange
zwischengelagert, bis der Bauherr eine Laboranalyse als
Eigenüberwachung zur Entsorgung durchführen kann. Ab Probenahme
ist hier mit einer Dauer bis zu 2 Wochen zu rechnen.
Auf dem Baugelände ist kein Platz, um Aushubmaterial zwischenzulagern.
Der Aushub ist in Abstimmung mit dem Bodengutachter durchzuführen, seine Anweisungen müssen befolgt werden.  Baggerfahrer und Polier werden vom Bodengutachter vorab oder auch während den Aushubarbeiten eingewiesen.
Der Leistungsumfang für den Aushub betrifft die Entwässerung (innerhalb und außerhalb des Gebäudes), den Fundamnetaushub und die Baugrube.
Die Baugrube wird im Bereich des bis dahin abgebrochenem  Gebäudebestand erstellt. Die Abbrisgrube ist zu vertiefen, zu erweitern und  geometrisch anzupassen.

Die Geländeverhältnisse im Außenbereich sind zu berücksichtigen.
Angegebene Maße sind Näherungswerte. Die Abrechnung erfolgt
nach den Einzelpositionen und Aufmaß.
Die südlich angrenzende Baugrubensicherung des BA1 (Spritzbeton rückverankert) muss teils Rückgebaut werden. Fundamentanschlüsse an BA1 sind teils abschnitssweise auszuführen;

5.  Schadstoffe / Beprobungen

Schadstoffbelastetes Ausbubmaterial ist in den Auffüllungen  möglich.
Die Beprobung wird durch den Bodengutachter des Bauherrn für kleine Teilmengen vorort oder im Zwischenlager durchgeführt und dauert bis zu 2 Wochen. Die Stillstandzeiten sind in den Einheitspreisen zu berücksichten. Da aus Platzgründen nicht das gesamte Aushubmaterial auf der Baustelle gelagert wird und weitere Beprobungen nach der Entsorgung erforderlich werden, sind weitere Stillstandzeiten in den Einheitspreisen zu berücksichtigen.

6.  ZTV-Sicherheit

Für die Baumaßnahme wird vom Auftraggeber ein geeigneter Sicherheits- und
Gesundheitsschutzkoordinator bestimmt.
Es sind sämtliche Vorschriften und Richtlinien der Berufsgenossenschaft, der Gewerbeaufsicht sowie der Arbeitsstättenrichtlinien einzuhalten. Dem Auftragnehmer obliegt die Verpflichtung
zur Sicherheitsabstimmung gegenüber parallel beteiligten Gewerken. In sämtliche Sicherheitsabstimmungen ist der Sicherheits- und Gesundheitskoordinator sowie die örtliche Bauüberwachung einzubinden. Vereinbarungen sind schriftlich festzuhalten. Den Anordnungen der örtlichen Bauüberwachung sowie des Sicherheits- und Gesundheits koordinators ist immer
Folge zu leisten.
Anspruch auf gesonderte Vergütung für die Umsetzung von Sicherheitsbestimmungen erfolgt
nur, wenn es sich um Sicherheitsmängel des Verantwortungsbereiches des Auftraggebers handelt.
Für diese Baumaßnahme wird durch den Sicherheits- und Gesundheitskoordinator ein SIGE-Plan vor Ausführungsbeginn erstellt. Die für den Sicherheits- und
Gesundheitskoordinator notwendigen Unterlagen sind diesem unverzüglich nach Aufforderung zur Verfügung zu stellen. Ebenso sind dem Sicherheits- und Gesundheitskoordinator sämtliche
für den SIGE-Plan notwendigen Angaben zu machen bzw. zu erläutern. Die im SIGE-Plan angegebenen sicherheitsrelevanten Informationen, wie Baustellenordnung,
Baustellenbrandschutzordnung, Sicherheitsordnung etc. werden vom Sicherheits- und Gesundheitskoordinator auf der Baustelle ausgehängt. Der Auftragnehmer ist dafür verantwortlich, dass all seine Mitarbeiter diesbezüglich ausreichend unterwiesen werden.
Es wird ausdrücklich darauf hingewiesen, dass das Mitführen des Sozialversicherungsausweises
für sämtliche Anwesenden und Beschäftigte auf der Baustelle grundlegend ist.

7.  Vermessung

Der Bauherr wird ein Vermessungsbüo beauftragen, welches auf der Baustelle die Gebäudeachsen anlegt und einen Höhenfestpunkt anbringt.

8.  Kanalverlegung

Ein vorhandener Abwasserkanal kreuzt im Osten das Baufeld des BT 1 und muss als erste Baumassnahme vor Beginn der Erdarbeiten des Hochbaus umverlegt werden.

*Hinweis: Baustellenordnung*
BAUSTELLENORDNUNG

Weindl & Heut Ingenieur GbR
Meisenweg 12, 93413 Cham
0 99 71/ 36 17 - Ê 3 23 07 – info@ingenieure-wh.de

 Stand 20.01.2026

Bauvorhaben: Neubau Pflegeheim Begegnungszentrum
  St. Michael in Cham
  BA 2

Bauherr:  Bürgerspitalstiftung Cham
  Marktplatz 2
  93413 Cham

Projektleitung: Bürgerspitalstiftung Cham
  Marktplatz 2
  93413 Cham

ört. Bauleitung
AG:  Eckl Architektur+Klinikplanung PartmbB
  Wöhrdstrasse 53
  93059 Regensburg

SIGE-Koordinator: Weindl & Heut Ingenieur GbR
  Meisenweg 12
  93413 Cham

Aufgestellt:
'.................................................'
  Cham, 11.11.2025

Geändert:  Cham, 20.01.2026

Vorwort

Für die Baustelle „Neubau Pflegeheim Begegnungszentrum St. Michael in Cham BA 2“ wird nachstehende Baustellenordnung vereinbart. Diese soll einen störungsfreien Bauablauf ermöglichen und wesentlich zur Sicherheit und zum Gesundheitsschutz der Beschäftigten und sonstiger Personen beitragen. Sie enthält Regelungen zur Organisation, Koordination und Überwachung des sicheren Baustellenbetriebes und umfasst Maßnahmen zur Arbeitssicherheit, die insbesondere die Zusammenarbeit aller am Bau Beteiligten betreffen.
Jeder Auftragnehmer hat sein Personal über den Inhalt der Baustellenordnung zu unterrichten.
Mit der Baustellenverordnung (BaustellV) vom 10. Juni 1998 (BGBI. IS. 1283) wird das Ziel angestrebt, Sicherheit und Gesundheitsschutz der Beschäftigten auf Baustellen wesentlich zu verbessern. Dazu wird durch die BaustellV jedem öffentlichen und privaten Bauherrn, bezogen auf sein Bauvorhaben, eine Mitverantwortung übertragen. Bereits bei der Planung der Ausführung des Bauvorhabens müssen die wichtigsten Grundsätze des Arbeits- und Gesundheitsschutzes zur sicheren Durchführung der Bauarbeiten berücksichtigt werden.
Wenn bei Bauvorhaben Beschäftigte mehrerer Arbeitgeber tätig werden und mit gefährlichen Arbeiten zu rechnen ist bzw. die Baustelle eine bestimmte Größe überschreitet, muss der Bauherr dafür sorgen, dass ein Sicherheits- und Gesundheitsschutzplan (SiGe-Plan) erstellt wird. Die Erarbeitung des SiGe-Planes erfolgt durch den nach BaustellV bestellten Koordinator.
Jeder SiGe-Plan bedarf, um wirksam zu werden, einer entsprechenden bauvertraglichen Umsetzung. Hierbei ist gemäß der gesetzlichen Rangfolge (§ 4 ArbSchG) technischen Arbeitsschutzmaßnahmen Vorrang zu gewähren, die dann über die Leistungsbeschreibung in den Bauvertrag eingebunden und dementsprechend ausgeführt werden.

Die Baustellenordnung wurde im Zusammenhang und in Ergänzung zum SiGe-Plan ausgearbeitet.

Die beteiligten Firmen werden hiermit auf die Erstellung einer Gefährdungs- und Belastungsanalyse für das Bauvorhaben hingewiesen, welche auf Verlangen vorzulegen ist und auf der Baustelle vorzuhalten ist.

Nachfolgende Inhalte wurden aus der Muster-Baustellenordnung, Ausgabe 1998 der Arbeitsgemeinschaft der Bau-Berufsgenossenschaften, Frankfurt am Main sowie der Tiefbau-Berufsgenossenschaft München übernommen und hinsichtlich der Baustellenverhältnisse der Baumaßnahme „Neubau Pflegeheim Begegnungszentrum St. Michael in Cham BA 2“ ergänzt.

Inhaltsübersicht

A. Allgemeines

1. Lage und Beschreibung der Baustelle
2. Anschriften und Rufnummern
3. Organisation
1. Koordination und Überwachung von Arbeitssicherheit und Gesundheitsschutz
5.  Berichterstattung
6.  Personal
7.  Arbeitszeit
8.  Weitervergabe von Arbeiten

B. Arbeitsstätten

1. Baustelleneinrichtung, Baustellenverkehr
1. Unterkünfte und soziale Anlagen
2. Winterfeste Arbeitsplätze
3. Sicherung der Ersten Hilfe auf der Baustelle
4. Baustromversorgung, Baustellenbeleuchtung
5. Funksprechverkehr
6. Ordnung, Sauberkeit und Hygiene
1. Rauschmittelmissbrauch

C. Arbeitssicherheit

1. Allgemeines
1. Unterweisung
2. Arbeitsmedizinische Vorsorge
3. Erdarbeiten
4. Verbauarbeiten
5. Baumaschinen und Geräte
6. Montagearbeiten
7. Gerüste
8. Gefahrstoffe
9. Persönliche Schutzausrüstung
10. Abbrucharbeiten
11. Lärm- und Vibrationsarbeitsplätze
1. Verändern und Entfernen von Schutzeinrichtungen

D. Brand- und Explosionsschutz

1. Allgemeines
1. Brandfall

E. Umweltschutz

1.  Abfall
2.  Lärm
1. Gewässerschutz

F. Sicherung der Baustelle

1. Wachdienst, Ausweise
2.  Fotografieren
3.  Besucher

A. Allgemeines

1. Lage und Beschreibung der Baustelle

Das Baugelände befindet sich zwischen der Schleinkoferstraße und der Ludwigstrasse in 93413 Cham. Im Westen grenzt der Stadtpark unmittelbar an und im Osten das denkmalgeschützte Redemptoristengebäude.
Das Baugelände wird kampfmittelfrei übergeben. Baustelleneinrichtungsflächen sind auf dem Grundstück im Südosten der Baumaßnahme vorhanden und können in Abstimmung mit der örtlichen Bauleitung genutzt werden.

2. Anschriften und Rufnummern

Siehe Projektbeteiligtenliste, die im Rahmen der Startbesprechung ausgehändigt wird.

- Bauherr/ Auftraggeber  Bürgerspitalstiftung Cham
  Marktplatz 2
  93413 Cham

- Objektüberwachung  Eckl Architektur+Klinikplanung PartmbB
  Wöhrdstrasse 53
  93059 Regensburg

- Objektüberwachung  IMH Ingenieurgesellschaft für  AbbrucharbeitenBauwesen und
  Geotechnik mbH
  Deggendorfer Straße 40
  94491 Hengersberg

- Objektüberwachung-TGA Ingenieurbüro
  Scholz GmbH & Co. KG
  Galgenbergstraße 15
  93059 Regensburg

- Objektüberwachung  Elektro Ingenieurbüro Wendt GmbH

- Sicherheits- und Gesundheits- Weindl & Heut Ingenieur GbR
schutz Koordinator nach BaustellV Dipl.-Ing. (FH) Gerhard Weindl
  M. Sc. Ingrid Heut
  Baumanagement – SIGE-Ko.
  Meisenweg 12
  93413 Cham / Oberpfalz
  Tel.: 09971/ 3617
  Fax: 09971/ 32307

  Herr Dipl.-Ing. (FH) Weindl
  Tel.: 09971/ 3617
  mobil: 0171/ 7721129
  info@ingenieure-wh.de

  Frau Dipl.-Ing. (FH) Daiminger
  Tel.: 09971/ 9948261  stefanie.daiminger@ingenieure-wh.de

- Gewerbeaufsichtsamt  Gewerbeaufsichtsamt Regensburg
  Emmeramsplatz 8
  93047 Regensburg
  Tel.: 0941/ 5680-0
  Fax: 0941/ 5680-799  gewerbeaufsichtsamt@reg-opf.bayern.de

- Berufsgenossenschaften BG Bau München
  Loristraße 8
  80335 München
  Tel. 089/ 12 179 - 701
  Fax 089/ 12 179 - 606

- Rettungsdienste  112

- Polizei  110

- Feuerwehr  112

3. Organisation

Die Organisation der Baustelle erfolgt nach den Festlegungen in den Vorbemerkungen der Ausschreibungen, der Baubeschreibung und dem Bauablaufplan, sowie nach Angabe der Projektleitung.

4. Koordination und Überwachung von Arbeitssicherheit
und Gesundheitsschutz

Der vom Bauherr gemäß BaustellV eingesetzte Koordinator ist über seine Rechte nach BaustellV hinaus den ausführenden Firmen gegenüber sowie deren Arbeitnehmer weisungsbefugt, sofern Gefahr im Verzug ist.
Der Auftragnehmer hat dem Koordinator vor Beginn der Arbeiten seine Arbeitsverfahren sowie die vorgesehenen Sicherheitsmaßnahmen anzugeben. Der Koordinator legt die Ausschreibung, den SiGe-Plan und den Bauablauf zugrunde und prüft die Angaben daraufhin, ob die Arbeiten wie vorgesehen und ohne gegenseitige Ge-fährdung durchgeführt werden können. Ergibt die Prüfung, dass die Sicherheits-maßnahmen unzureichend sind, veranlasst der Koordinator notwendige Änderun-gen des Arbeitsverfahren oder des Arbeitsablaufs.

Der Koordinator kontrolliert die Einhaltung dieser Baustellenordnung, des SiGe-Planes, der Arbeitsschutzvorschriften und schreitet bei erkennbaren Gefahrenzuständen ein. Die Auftragnehmer sind zur unverzüglichen Mängelbeseitigung ver-pflichtet. In Abstimmung mit der Baustellenleitung werden Termine für Sicherheitsbesprechungen und Baustellenbegehungen festgelegt.
Über diese Aktivitäten führt er Protokoll. Die Tätigkeit des Koordinators befreit den Auftragnehmer nicht von seiner Abstimmungspflicht mit anderen Unternehmern entsprechend § 8 ArbSchG und § 6 Abs. 1 UVV "Allgemeine Vorschriften"
(DGUV Vorschrift 1 "Grundsätze der Prävention"). Die Verantwortlichkeit des Auf-tragnehmers für die Erfüllung der Arbeitsschutzpflichten gegenüber seinen Beschäftigten bleibt unberührt.

5. Berichterstattung

Der Auftragnehmer hat in geeigneter Form den Personaleinsatz, den Geräteeinsatz, die Materiallieferungen, die Arbeitsleistungen und den Arbeitsfortschritt zu dokumentieren. Dem Koordinator sind alle Arbeitsunfälle und Schadensfälle unverzüglich mitzuteilen. Die gesetzlich vorgeschriebene Meldepflicht an Behörden und Berufsgenossenschaften bleibt davon unberührt.

6. Personal

Das Personal des Auftragnehmers muss für die ihm übertragene Arbeit geeignet sein. Personen, die gegen Arbeitsschutz- und Unfallverhütungsvorschriften versto-ßen oder den Anweisungen des Bauherrn oder seiner Beauftragten hierzu nicht Folge leisten, sind abzuberufen und zu ersetzen.
Werden Arbeitnehmer eingesetzt, die der deutschen Sprache nicht mächtig sind, muss ständig eine der deutschen Sprache kundige, fachlich geeignete Person als Ansprechpartner vor Ort sein.

7. Arbeitszeit

Grundsätzlich gilt eine werktägliche Rahmenarbeitszeit Montag bis Freitag von 7.00 bis 20.00 Uhr und Samstag von 7.00 bis 16 Uhr.
Abweichungen hiervon sind mit dem Auftraggeber abzustimmen. Die Bestimmungen des Arbeitsgesetzes bleiben unberührt.
Die Richtwerte aus der „Allgemeinen Verwaltungsvorschrift zum Schutz gegen Baulärm“ sind einzuhalten.

8. Weitervergabe von Arbeiten

Leistungen dürfen nur mit dem Einverständnis des Bauherrn auf der Grundlage dieser Baustellenordnung an Subunternehmer weiter vergeben werden. Der Auftragnehmer hat bei der Vergabe von Arbeiten an andere Unternehmer seiner Abstimmungspflicht entsprechend § 8 ArbSchG sowie § 6 Abs. 1 Unfallverhütungsvorschrift "Allgemeine Vorschriften" (DGUV Vorschrift 1 "Grundsätze der Prävention") nachzukommen.
Die Subunternehmer sind dem Bauherrn und dem Sicherheits- Gesundheitsschutzkoordinator vor Arbeitsbeginn mitzuteilen (Firma, zugehöriges Gewerk, Ansprech-partner, Adresse, E-Mail-Adresse, Telefonnummer).
Das Personal der eingesetzten Subunternehmer ist durch den Hauptauftragnehmer einzuweisen. Unterlagen bzgl. Sicherheit, z. B. die Baustellenordnung und der Sicherheits- und Gesundheitsschutzplan, sind eigenständig vom Hauptauftragnehmer an dessen Subunternehmer vor Arbeitsantritt zu übermitteln.

B. Arbeitsstätten

1. Baustelleneinrichtung, Baustellenverkehr

Der Auftragnehmer hat seine Baustelleneinrichtung entsprechend dem Vertrag auf den vom Bauherrn (Bauleitung) zugewiesenen Flächen vorzunehmen.
Er darf die Baustelle nur durch gekennzeichnete Zugänge betreten und verlassen.
Private Personenkraftwagen dürfen im Baustellenbereich nicht abgestellt werden.
Auf der Baustelle gilt grundsätzlich die Straßenverkehrsordnung. Davon abweichend beträgt die Höchstgeschwindigkeit im Baustellenbereich 10 km/h und im unmittelbaren Arbeitsbereich Schrittgeschwindigkeit. Fahr- und Fußwege sind möglichst zu trennen.

Rückwärtsfahren ist nur mit Einweiser oder Rückfahrkamera am Fahrzeug zulässig. Verkehrsflächen dürfen nicht durch Bau- oder Montagearbeiten beeinträchtigt werden. Ausnahmen sind mit der Bauleitung zu vereinbaren. Rettungswege sind in jedem Fall freizuhalten! Rückwärtsfahren ist nur in Ausnahmefällen erlaubt. Es besteht Einweisungspflicht. Zufahrtswege für Feuerwehr-, Rettungs-, Polizei- und sonstige Hilfsfahrzeuge sind stets freizuhalten.

Materialien, Maschinen und Geräte sind dem Arbeitsfortschritt entsprechend auf die Baustelle zu bringen. Anlieferungsart, Standort sowie Auf- und Abladearbeiten sind mit der Bauleitung abzustimmen. Dies gilt z.B. für Schwertransporte. Der Auftragnehmer hat die für ihn angelieferten Materialien sicher zu lagern. Nach Abschluss der Arbeiten ist die Baustelle unverzüglich zu räumen. Die benutzten Flächen sind nach der Räumung in ihren ursprünglichen Zustand zu versetzen, soweit der Vertrag nichts anderes vorsieht.
Über absehbare Zeit nicht benötigte Geräte bzw. Hilfsstoffe (wie z. B. Schalung und Rüstung) sind zur Freihaltung von Verkehrs- und Lagerflächen vom AN selbst unverzüglich abzutransportieren. Geschieht dies nicht, trifft die Objektüberwachung des AG auf Kosten des AN nach fruchtlosem Fristablauf Ersatzvornahme.

Rohbauphase: Im Winter ist der Räum- und Streupflicht durch den Auftragnehmer (Rohbau) nachzukommen.
Im weiteren Bauverlauf (Ausbauphase) wird der Räum- und Streudienst durch den Bauherrn separat beauftragt.

Der Auftragnehmer hat dafür Sorge zu tragen, dass andere auf der Baustelle tätige Personen sowie Dritte durch Staubentwicklung von der Baustelle und Fahrbahnverschmutzungen durch den Baustellenverkehr nicht beeinträchtigt werden. Gegebenenfalls ist die Fahrbahn mehrmals täglich zu reinigen.
Beim Beladen der LKWs muss sichergestellt sein, dass kein Erdreich z. B. durch „übermäßiges Aufladen“ über die Bordwand auf den Fahrbahnbereich fallen kann.
Es ist ein Verantwortlicher für alle Maßnahmen zur Sicherung und Regelung des Verkehrs zu benennen.
Der Auftragnehmer hat geschultes Personal einzusetzen, das durch die täglichen Kontrollfahrten/ Kontrollgänge die gesamten Verkehrssicherungseinrichtungen (Absperrung, Warnbaken etc.) der Baustelle bzw. des eigenen Gefahrenbereiches auf Vollständigkeit und Funktionsfähigkeit überprüft. Auftretende Mängel sind sofort zu beheben.
Nach Unwetter oder Sturm ist die gesamte Absicherung unverzüglich durch den Auftragnehmer (Baustellenabsicherung, in der Abbruchphase durch die Abbruchfirma) zu kontrollieren. Für den Bauzaun ist eine wöchentliche Überwachungspflicht beauftragt.
Verkehrsrechtliche Anordnungen sind zu beantragen bei der Stadt Cham bzw. beim Landratsamt Cham und auf der Baustelle vorzuhalten.
Die Baustelle liegt im Stadtbereich, unmittelbar angrenzend befinden sich öffentliche Verkehrsflächen.
Öffentliche Flächen / Verkehrsflächen und die angrenzende Bebauung dürfen keinesfalls mit Last überschwenkt werden. Dies ist bei den Kränen (Standpunkte, Schwenkbereichsbegrenzung) zu berücksichtigen.
Fußwege für Passanten sind stets sicher auszubilden und von der Baustelle abgegrenzt zu führen.

2. Unterkünfte und soziale Anlagen

Es müssen Flächen mit den erforderlichen Ver- und Entsorgungsmöglichkeiten zur Verfügung stehen. Dies gilt auch für die nach der Arbeitsstättenverordnung erforderlichen Tagesunterkünfte, Waschräume, Toiletten und sonstige Einrichtungen.
Abbruchphase: In dieser Zeit ist der Auftragnehmer der Abbrucharbeiten für vorgenannte Einrichtungen zuständig.
Die sanitären Anlagen / Toiletten für den weiteren Bauverlauf sind im Leistungsumfang der Baumeisterfirma, auch für die Ausbauphase, enthalten.

Für die erforderlichen Tagesunterkünfte ist jede Firma selbst in Abstimmung mit der örtlichen Bauleitung/ Bauherr über den Aufstellort zuständig.

3. Winterfeste Arbeitsplätze

Baustelleneinrichtungsflächen, Lagerflächen und direkte Baustellenzugänge, sowie Verkehrswege (Treppen, Laufstege etc.) im eigenen Baubereich sind von den jeweiligen Firmen selbständig schnee- und eisfrei zu halten.
Rohbauphase: Im Winter ist der Räum- und Streupflicht durch den Auftragnehmer (Rohbau) nachzukommen.
Im weiteren Bauverlauf (Ausbauphase) wird der Räum- und Streudienst durch den Bauherrn separat beauftragt.

4. Sicherung der Ersten Hilfe auf der Baustelle

Alle Auftragnehmer haben das entsprechend ihrer Beschäftigtenzahl erforderliche Erste-Hilfe-Material und die vorgeschriebene Anzahl von Ersthelfern (bei 2 bis zu 20 anwesenden Versicherten ein Ersthelfer) auf der Baustelle vorzuhalten. Erste-Hilfe-Ausrüstung muss leicht zugänglich und einsatzbereit sein. Die Aufbewahrungsstellen müssen als solche gekennzeichnet und gut erreichbar sein.
Ab mehr als 50 gleichzeitig auf der Baustelle beschäftigten Personen ist ein Erste-Hilfe-Raum/ -Container auf der Baustelle erforderlich. Die Zuständigkeit für vorgenannte Einrichtung (ab der Rohbau- bzw. Ausbauphase) wird noch festgelegt.
Die Ersthelfer sind namentlich dem Sicherheits- Gesundheitsschutzkoordinator mit-zuteilen. Hierzu werden den ausführenden Firmen vom Ingenieurbüro Weindl & Heut Datenblätter („Angaben zu Sicherheit und Gesundheitsschutz“) übermittelt. Diese sind ausgefüllt an das Ingenieurbüro Weindl & Heut zurückzusenden.
Grundsätzlich erfolgt die Erstversorgung durch die Ersthelfer des Auftragnehmers.
Der zuständige Verantwortliche alarmiert bei Notfällen unmittelbar den Rettungs-dienst über Notruf Tel.: 112 und informiert anschließend die Bauleitung und den Sicherheits- Gesundheitsschutzkoordinator.
Alle Unfälle sind zu registrieren und der Projektleitung bzw. dem Koordinator umgehend mit den erforderlichen Angaben (Name des Verunfallten, Firma, Unfallzeit-punkt, Unfallhergang, etc.) zu melden.

5. Baustromversorgung, Baustellenbeleuchtung

Abbrucharbeiten: In diesem Zeitraum ist die ausführende Firma eigenverantwortlich für die Baustromversorgung und Baustellenbeleuchtung zuständig.
Für den weiteren Bauverlauf wird durch den Bauherrn eine Elektrofirma separat für den Baustrom, Baustromverteiler und die Allgemeinbeleuchtung beauftragt.

Die Stromversorgung erfolgt entsprechend dem Baustelleneinrichtungsplan durch den beauftragten Elektriker. Die regelmäßigen Prüfungen (monatlich) am Baustromverteiler sind durch den Elektriker durchzuführen. Die Prüfplakette mit Prüfdatum muss am Baustromverteiler erkennbar sein.
Kabel sind geschützt zu führen (Kabelbrücke, abdecken), wenn sie im Bereich von Verkehrswegen liegen.
Ab dem Rohbaugewerk wird durch den Elektriker eine Allgemeinbeleuchtung (Beleuchtung Allgemeine Verkehrswege, Gerüsttreppenturm) ausgeführt.
Für ausreichende Arbeitsplatzbeleuchtung hat der Auftragnehmer zu sorgen. Die Allgemeinbeleuchtung ist vom beauftragten Elektriker regelmäßig zu überprüfen und ggf. Instand zu setzen. Es dürfen nur baustellentaugliche Leuchten/Strahler zum Einsatz gebracht werden (mit Schutzkorb etc.).

An den elektrischen Anlagen der Baustelle und der Baustromversorgung sind Eingriffe durch Unbefugte verboten. Erweiterungen und Änderungen der Anlage dürfen ausschließlich von einer Elektrofachkraft durchgeführt werden.
Alle beweglichen Kabel müssen baustellengeeignet sein (Gummischlauchleitungen). Beschädigte Leitungen (Isolierung, Stecker, Zugentlastung) sind unverzüglich zu entfernen und erst nach Instandsetzung durch eine Elektrofachkraft wiedereinzusetzen.
Wenn Arbeiten in der Nähe unter Spannung stehender aktiver Teile elektrischer Anlagen erforderlich werden und ein Freischalten nicht möglich ist, sind die notwendigen Sicherheitsmaßnahmen mit der Bauleitung und dem Betreiber (Versorgungsun-ternehmen, etc.) festzulegen.

6. Funksprechverkehr

Bei Funksprechverkehr sind Gerätezahl und –typ sowie die verwendete Frequenz der Baustellenleitung zu melden und die Nutzungsberechtigung hierfür ist einzuho-len. Die Anforderungen des Post- und Fernmeldewesens sind einzuhalten.

7. Ordnung, Sauberkeit und Hygiene

Die Auftragnehmer sind verpflichtet, ihren Arbeitsbereich sowie die Unterkünfte und sanitären Anlagen in ordentlichem Zustand zu halten. Verunreinigungen sind unverzüglich zu beseitigen. Andernfalls vergibt die Baustellenleitung den Auftrag hierfür und legt die Kosten auf die Verursacher um. Unterkünfte und Sozialanlagen müssen den Anforderungen der Arbeitsstättenverordnung entsprechend vorgehalten und betrieben werden.
Zur Verfügung gestellte Sanitäranlagen sind  von den Mitarbeitern des Auftragnehmers unbedingt zu benutzen. Zuwiderhandlungen werden mit einem Baustellenverweis geahndet.

Während der Abbruchphase ist der Auftragnehmer für die Abbrucharbeiten eigenverantwortlich für die Reinigung der Sanitäranlagen zuständig.
Für den weiteren Bauverlauf liegt die Zuständigkeit für die Reinigungsarbeiten bei der Baumeisterfirma.
Die Reinigung ist regelmäßig nach aktuell gültigen Vorschriften durchzuführen.

8. Rauschmittelmissbrauch

Der Auftragnehmer hat Personen, bei denen der begründete Verdacht auf Alkohol- und/ oder Drogeneinfluss besteht, unverzüglich von der Baustelle zu entfernen. Der Bauherr behält sich vor, solchen Personen Baustellenverbot zu erteilen.

C. Arbeitssicherheit

1. Allgemeines

Diese Baustellenordnung ist Vertragsbestandteil und somit verbindlich zu beachten!

Jeder Auftragnehmer ist dafür verantwortlich, dass seine auf der Baustelle tätigen Bauleiter bzw. Aufsichtführenden, einschließlich seiner Subunternehmer, Kenntnis über den SiGe-Plan, diese Baustellenordnung sowie die einschlägigen Arbeitsschutz- und Unfallverhütungsvorschriften haben.
Die allgemein anerkannten sicherheitstechnischen und arbeitsmedizinischen Regeln sind einzuhalten.
Die Verpflichtung des Auftragnehmers bzgl. des Einsatzes von Sicherheitsfachkräften und Sicherheitsbeauftragten wird durch die Baustellenordnung nicht berührt. Die Auftragnehmer sind verpflichtet, dem Koordinator nachzuweisen, wie die innerbetriebliche sicherheitstechnische und arbeitsmedizinische Betreuung organisiert wird.
Der Auftragnehmer verpflichtet sich, für die von ihm durchzuführenden Arbeiten Gefährdungs- und Belastungsanalysen zu erstellen und auf der Baustelle vorzuhalten und auf Verlangen zur Einsichtnahme vorzulegen. Greifen Arbeitsvorgänge verschiedener Auftragnehmer ineinander, sind die vorgefundenen Gegebenheiten zu prüfen.
Dies gilt insbesondere für Baugruben und Gräben, hoch gelegene Arbeitsplätze sowie alle Verkehrswege, Gerüste, für die Stromversorgung und die Allgemeinbeleuchtung der Baustelle. Stellt der Auftragnehmer Mängel fest, sind diese unverzüglich dem Koordinator zu melden und es ist auf deren Abstellung hinzuwirken. Nimmt ein Auftragnehmer trotz erkennbarer Mängel seine Arbeit auf, ist er zur Mängelbeseitigung verpflichtet.

Die einschlägigen Arbeitsschutz- und Unfallverhütungsvorschriften (z. B. Gelbe Mappe der BG Bau) sind auf der Baustelle vorzuhalten.
Der Auftragnehmer hat der Baustellenleitung und dem Koordinator Name und Anschrift seiner Montageleiter bzw. Aufsichtführenden und der Sicherheitsfachkräfte mitzuteilen.

Gefahrenbereiche unterhalb hochgelegener Arbeitsplätze sind durch geeignete Maßnahmen dauerhaft abzusperren (z. B. Absperrkette).
Sonstige Gefahrenbereiche sind ebenfalls abzusperren (z. B. Drehbereich Kran).
„Flatterband“ ist nicht als Absperrung zugelassen.

Nach Arbeitsende sind durch die am Bau beteiligten Unternehmen täglich die Sicherheitseinrichtungen, wie Bauzäune, Absperrungen, Beleuchtungen, Abdeckplanen etc. auf ihren ordnungsgemäßen Zustand zu überprüfen und instand zu halten.

Der Auftraggeber behält sich vor, bei Verstößen gegen die Unfallverhütungsvorschriften, sonstige Vorschriften und Verordnungen sowie gegen diese Baustellenordnung bis hin zur eventuellen Stilllegung der Arbeit einzugreifen.
Die durch Unterbrechung entstehenden Kosten gehen zu Lasten des betreffenden Auftragnehmers. Der Auftraggeber hat das Recht, die gegen die vorstehenden Bestimmungen grob fahrlässig verstoßenden Personen unverzüglich von der Baustelle zu verweisen.

Zur Teilnahme an gemeinsamen Sicherheitsbesprechungen und Baustellenbegehungen ist der Auftragnehmer verpflichtet.

Sollten auf Grund mehrfacher grober sicherheitstechnischer Verstöße durch den Auftragnehmer zusätzliche, außerplanmäßige Baustellenkontrollen durch den Sicherheits- Gesundheitsschutzkoordinator gefordert bzw. erforderlich sein, behält sich der Auftraggeber vor, die daraus entstehenden Kosten dem Auftragnehmer weiter zu verrechnen und bei der nächsten Abschlagsrechnung bzw. Schlussrech-nung in Abzug zu bringen!

Für den Bauablauf ist die Koordinierung und Absprache mit den anderen am Bau beteiligten Firmen von entscheidender Wichtigkeit. Alle getroffenen Termine und Vereinbarungen sind dem AG schriftlich mitzuteilen.

2. Unterweisung

Erstmalig auf der Baustelle eingesetztes Personal ist vor Beginn der Arbeiten über die besonderen Bedingungen auf der Baustelle durch ihren Aufsichtführenden zu unterweisen.

3. Arbeitsmedizinische Vorsorge

Der Auftragnehmer hat dafür zu sorgen, dass in Bereichen, in denen Arbeiten mit gesundheitsschädigenden Einwirkungen ausgeführt werden, nur Personal eingesetzt wird, das dazu geeignet ist und durch arbeitsmedizinische Vorsorgeuntersuchungen überwacht wird.
Besondere Nachweise sind in Absprache mit den zuständigen Behörden festzulegen.

1. Erdarbeiten

Unplanmäßiges Ausheben von Gruben und Gräben, das Eintreiben von Pfählen und Metallstangen bedarf der vorherigen Zustimmung der Baustellenleitung.

1. Verbauarbeiten

Bei Arbeiten an den Entwässerungsleitungen und Kanälen muss bei Überschreitung der zulässigen Tiefe (1,25 Meter; 1,75 Meter mit Teilböschung) der Einsatz eines ordnungsgemäßen Kanalgrabenverbaues durchgeführt werden.

6. Baumaschinen und Geräte

Bei Maschinen, Geräten, Werkzeugen, elektrischen Anlagen und Betriebsmitteln sowie überwachungsbedürftigen Anlagen, die einer Sachverständigen- oder Sachkundigenprüfpflicht unterliegen, verpflichtet sich der Auftragnehmer, die entsprechenden Nachweise, Aufbauanleitungen, Zulassungsbescheide, Erlaubnisse, Prüf- und Kontrollbücher an der Baustelle vorzuhalten. Es dürfen nur geprüfte Maschinen und Geräte eingesetzt werden!
Jeder Betreiber einer Anlage, einer Maschine, eines Gerätes oder einer Einrichtung auf der Baustelle wird verpflichtet, eine Kennzeichnung anzubringen, die eine eindeutige Zuordnung zu ihm ermöglicht. Nicht eindeutig zuordenbare Maschinen und Geräte können durch die Bauleitung oder den Sicherheitskoordinator stillgelegt oder eingezogen werden (z. B. Kräne).
Der Auftragnehmer hat dafür zu sorgen, dass Baumaschinen und Geräte nur von dazu beauftragten Personen bedient werden. Sofern eine schriftliche Beauftragung in Rechtsvorschriften vorgesehen ist, muss die beauftragte Person diese ständig bei sich haben. Gefahrenbereiche sind abzusperren. Personen dürfen sich dort nicht aufhalten.
Bei Einsatz von treibstoffbetriebenen Geräten (z. B. Hubsteiger, Teleskoplader) in Räumen ist eine ausreichende Lüftung (ggf. Zwangsbelüftung) sicherzustellen, bzw. sind die Abgase direkt ins Freie zu leiten.

7. Montagearbeiten

Bei Montagearbeiten ist eine Montageanweisung, in der die erforderlichen Sicherheitsmaßnahmen sowie die zum Einsatz kommenden Maschinen, Geräte und Werkzeuge erkennbar sind, ab Montagebeginn auf der Baustelle vorzuhalten.
In der Montageanweisung sind neben den technischen Arbeitsschritten die Angaben zur Sicherung des Montagepersonals während der Montagearbeiten genau zu beschreiben (z. B. Absturzsicherung, eingesetzte Hilfsmittel, Arbeitsbühnen, Gerüste, etc.).
Bei Benutzung von Hubarbeitsbühnen herrscht grundsätzlich die Pflicht Anseilschutz zu verwenden.

8. Gerüste

Der Auftragnehmer hat die Brauchbarkeit der von ihm eingesetzten Arbeits-, Schutz- und Traggerüste nachzuweisen und die Betriebssicherheit zu überwachen. Zulassungsbescheide sowie Aufbau- und Verwendungsanleitungen sind auf der Baustelle vorzuhalten. Abweichungen von der Regelausführung sind statisch nachzuweisen und auf der Baustelle vorzuhalten. Jeder Benutzer hat den ordnungsgemäßen Zustand zu prüfen und ihn zu erhalten.
Die Übergabe des Gerüstes an den Nutzer hat schriftlich zu erfolgen (schriftliche Gerüstübergabe an die Bauherrenbauleitung/ örtliche Bauleitung AG). Die Eignung des Gerüstes für die vorgesehenen Tätigkeiten ist durch den Fachbauleiter zu bestätigen.
Veränderungen am Gerüst dürfen nur vom Gerüsthersteller vorgenommen werden. Gesperrte Gerüste dürfen nicht benutzt werden.
Tätigkeiten auf Gerüsten sind  zu vermeiden, wenn gleichzeitig in diesem Bereich darunter gearbeitet wird.
Der Gerüstersteller hat Gerüste nach Fertigstellung deutlich erkennbar in der Nähe des Gerüstzugangs für die Dauer der Benutzung mit folgenden Angaben zu kenn-zeichnen:
-DIN 4420 / DIN EN 12810 und DIN EN 12811
-Gerüstgruppe und Nutzgewicht
-Gerüstersteller, Auftraggeber
-Freigabedatum
-Unterschrift Auftraggeber und Gerüstersteller
Fehlt die Freigabe bzw. sind Mängel erkennbar, darf das Gerüst nicht betreten werden. Nicht freigegebene Gerüste sind durch den Gerüstersteller an den Leitergängen mit einem Hinweisschild „Gerüst gesperrt“ zu kennzeichnen.
Die Nutzung von Leitern stellt ein extrem hohes Unfallpotential dar. Deshalb ist gemäß der Betriebssicherheitsverordnung die Anwendung von Leitern auf ein Minimum zu beschränken.
Von Leitern aus dürfen nur Arbeiten geringen Umfangs erfolgen. Für umfangreiche Arbeiten / Montagearbeiten müssen geeignete Arbeitsmittel, z. B. Hubarbeitsbühne, Rollgerüst, Gerüst eingesetzt werden. Die TRBS 2121 – Teil 2 ist zu beachten.

9. Gefahrstoffe

Der Umgang mit Gefahrstoffen (z. B. Strahlmittel, Gase, Lösemittel, Beschichtung) einschließlich ihrer Lagerung ist dem Koordinator mitzuteilen bzw. mit dem Koordinator abzustimmen.
Der Unternehmer muss prüfen, ob Stoffe, Zubereitungen oder Erzeugnisse mit einem geringeren gesundheitlichen Risiko als die von ihm zur Verwendung vorgesehenen erhältlich sind. Ist ihm die Verwendung dieser Stoffe, Zubereitungen und Erzeugnisse zumutbar und ist die Substitution zum Schutz von Leben und Gesundheit der Arbeitnehmer erforderlich, so darf nur diese verwenden.
Beim Umgang mit Gefahrstoffen sind die Betriebsanweisungen und Sicherheitsdatenblätter auf der Baustelle vorzuhalten. Alle Arbeitnehmer, die beim Umgang mit Gefahrstoffen beschäftigt werden, müssen anhand der Betriebsanweisung über die auftretenden Gefahren sowie die Schutzmaßnahmen nachweisbar unterwiesen werden (Unterweisung schriftlich dokumentieren).

10. Persönliche Schutzausrüstung

Personen ohne Schutzhelm und Schutzschuhe (Klasse S3) haben keinen Zutritt zur Baustelle. Bei Kranbetrieb und Arbeiten auf Gerüsten herrscht Helmpflicht! Ebenso muss der Helm auch auf dem Weg vom Lager zur Baustelle getragen werden, soweit sich dort ein Kran befindet. In Innenräumen ist der Helm zu tragen, soweit in verschiedenen Ebenen übereinander gearbeitet wird, z. B. bei Einsatz von Rollgerüst oder Hubarbeitsbühne. Sind darüber hinaus weitere Schutzausrüstungen erforderlich (z. B. Augen- oder Gesichtsschutz, Gehörschutz, Atemschutz) hat der Auftragnehmer deren Benutzung sicherzustellen. Zuwiderhandelnde Personen können nach einmaliger Verwarnung von der Baustelle gewiesen werden.
Die Persönliche Schutzausrüstung muss einwandfrei sein und den aktuellen Richtlinien entsprechen.
An den Schutzhelmen oder an der Arbeitskleidung sollte das Kennzeichen der betreffenden Firma und möglichst Name des Trägers angebracht sein.
Bei Be- und Entladearbeiten herrscht Warnwestenpflicht und bei Arbeiten im Außenbereich.
Grundsätzlich sind kollektive Fallschutzmittel (z. B. Gerüst) anzuwenden. Falls dies technisch nicht möglich ist, sind nach Abstimmung mit dem Sicherheits- und Ge-sundheitsschutzkoordinator persönliche Fallschutzmittel (Sicherheitsgeschirre) einzusetzen. Dabei ist insbesondere auf sichere Anschlagpunkte zu achten. Die Anschlagpunkte sind vom Verantwortlichen des AN festzulegen.
Bei Benutzung von Hubarbeitsbühnen herrscht grundsätzlich die Pflicht Anseilschutz zu verwenden.

11. Abbrucharbeiten

Bei der Durchführung von Abbrucharbeiten ist eine Abbruchanweisung, in der die erforderlichen Sicherheitsmaßnahmen und die zum Einsatz kommenden Maschinen, Geräte und Werkzeuge erkennbar sind, ab Beginn der Abbrucharbeiten auf der Baustelle vorzuhalten.
Die Arbeits- und Sicherheitspläne beim Umgang mit kontaminiertem Material sind durch den Auftragnehmer vom Bauherrn einzuholen, zu beachten und auf der Baustelle umzusetzen.

12. Lärm- und Vibrationsarbeitsplätze

Der Auftragnehmer ist als Betreiber lärmerzeugender Anlagen (Baumaschinen, Ge-räte, etc.) gem. Bundesimmissionsschutzgesetz verpflichtet, diese dem jeweiligen Stand der Technik anzugleichen bzw. die entsprechenden lärmdämpfenden Maßnahmen vorzunehmen oder bei Kauf oder Anmietung sich nachweisen zu lassen, dass die von ihnen ausgehenden Emissionen die vorgeschriebenen Grenzwerte nicht überschreiten.
Die Lärm- und Vibrations-Arbeitsschutzverordnung (LärmVibrationsArbSchV) ist umzusetzen.
Die Richtwerte aus der „Allgemeinen Verwaltungsvorschrift zum Schutz gegen Bau-lärm“ sind einzuhalten.

13. Verändern und Entfernen von Schutzeinrichtungen

Das unbefugte Verändern und Entfernen von Schutzeinrichtungen (z. B. Abdeckungen, Absperrungen, Schutznetze, etc.) ist strengstens verboten. Der Auftraggeber wird Personen, die solche Handlungen vornehmen oder Aufsichtspersonen, die dies dulden, nach eigenem Ermessen von der Baustelle verweisen und ggf. Strafverfolgung beantragen. Sollte aus zwingenden Gründen vorübergehend eine Abdeckung bzw. Geländer entfernt werden müssen, so ist dies vorher mit der Bauleitung abzustimmen und die ungesicherte Stelle auf andere Weise zu sichern, z. B. durch eine Aufsicht (Sicherungsposten) oder Anbringung einer festen Absperrung. Flatterband als Absturzsicherung oder Absperrung ist nicht zugelassen!

D. Brand- und Explosionsschutz

1. Allgemeines

Brandverhütung:
Alle Beschäftigten auf der Baustelle sind verpflichtet, durch größte Vorsicht zur Verhütung von Bränden und anderen Schadensfällen beizutragen. Sie haben sich über die Brandgefahren in ihrem Arbeitsbereich sowie über die Maßnahmen bei Gefahr genau zu informieren.

Insbesondere ist Folgendes zu beachten:
1. Wichtigste Voraussetzung des vorbeugenden Brandschutzes sind Ordnung und Sauberkeit auf der Baustelle.
2. Brennbare Abfälle sind regelmäßig zu entsorgen und jeweils zeitnah aus dem Gebäude zu bringen (arbeitstäglich).
3. Lager- und Verarbeitungsbereiche von Holz, Papier, brennbaren Flüssigkeiten oder Gasen oder anderen leichtentflammbaren Stoffen dürfen nicht
  mit offenem Feuer betreten werden.
1. Es gilt ein generelles Rauchverbot im Gebäude. Des Weiteren gilt das Rauchverbot auch im
  unmittelbaren Außenbereich des Gebäudes.
1. Streichhölzer und Tabakreste dürfen nur in nichtbrennbare Aschenbecher abgelegt werden,
  diese dürfen nicht in Papierkörbe entleert werden.
1. Gebrauchte Putzlappen müssen in
  dafür vorgesehenen verschlossenen
  Behältern gesammelt werden.
1. Brennbare Flüssigkeiten dürfen nur in den nach der  Verordnung über brennbare Flüssigkeiten (VbF)
  zulässigen Mengen gelagert werden.
1. Die Lagerung von brennbaren Flüssigkeiten, entleerten Behältern mit mehr als zehn Litern
  Rauminhalt und Druckgasflaschen ist unzulässig in Durch-gängen und Durchfahrten,
  Treppenräumen, in allgemein zugänglichen Fluren, auf Dächern sowie in Dachräumen,
  in Arbeitsräumen
  (ausgenommen die Menge, die
  am gleichen Tag verarbeitet wird)
1. Gasflaschen dürfen nicht unter Erdgleiche gelagert werden!
2. Schweiß-, Schneid-, Löt- und Trennschneidearbeiten bedürfen besonderer Sicherheitsmaßnahmen
  und einer schriftlichen Genehmigung (Erlaubnisschein – siehe Anhang 1,
  Vorhalten von Feuerlöschern, brennbares Material entfernen oder nichtbrennbar abdecken) durch den Verantwortlichen. Schweißarbeiten  dürfen nur von Personen ausgeführt werden, die einen Schweißnachweis besitzen.Geeignete Feuerlöscheinrichtungen vorher festlegen und  bereitstellen.
1. Alle Brandschutzeinrichtungen sind in ständigem  betriebsbereitem Zustand zu halten. Sie dürfen nicht verdeckt, zugestellt,  beschädigt oder anderweitig unbenutzbar gemacht werden und müssen  jederzeit zugänglich sein. Die Einhaltung der Maßnahmen des  vorbeugenden Brandschutzes ist durch die Verantwortlichen regelmäßig zu  kontrollieren. Die  Bauleitung nimmt ebenfalls regelmäßige Kontrollen vor.

Rettungswege sind jederzeit freizuhalten; Markierungen dürfen nicht beschädigt oder entfernt werden.
Die Beschäftigten müssen im Gebrauch der Löscheinrichtungen unterwiesen sein.
Lagerung von Gasen:
Brenngase bilden mit der Luft gefährliche explosible Gemische. Beim Austritt von
Acetylen besteht durch die weite Spanne der Explosionsgrenzen praktisch immer
akute Explosionsgefahr. Beim Austritt von Flüssiggas, das etwas zweimal so schwer
wie Luft ist, besteht die Gefahr der unkontrollierten Ansammlung in Schächten,
Gruben und Kanälen.

Daher gilt auf der Baustelle:

-  Schwere Gase (Butan, Propan etc.) werden nach Beendigung
  der Arbeiten aus dem Gebäude, aus Gräben, etc. entfernt!
-  Leichte Gase (Acetylen) können für den Tagesbedarf im Gebäude bleiben!
-  Bei allen nicht in Gebrauch befindlichen Gasflaschen müssen
  die Schutzkappen aufgeschraubt sein!

Generell findet die Lagerung von brennbaren Gasen (Druckgasflaschen) nur auf der jeweiligen Baustelleneinrichtungsfläche statt. Werden Gasflaschen in Containern o. Ä. gelagert, müssen diese Lagerräume ausreichend be- und entlüftet werden.

Gasflaschen dürfen nicht zusammen mit leicht entzündlichen und brennbaren Stoffen gelagert werden.

Gasflaschen auf der Baustelle sind mit folgenden Angaben zu kennzeichnen:
Firma, Gewerk, Telefon

Gehen von gekennzeichneten Gasflaschen Unfallgefährdungen (z. B.
falsche Lagerung, fehlende Schutzkappen) aus, so ist der Besitzer der Flasche umgehend zu informieren.
Nicht gekennzeichnete Gasflaschen, von denen Unfallgefährdungen ausgehen,
werden auf Kosten des Verursachers in ein Sperrlager gebracht.

Sicherheitseinrichtungen von Gasflaschen:

Damit ein Flammenrückschlag oder Gasrücktritt verhindert wird, ist bei der Verwendung von Acetylen als Brenngas auf der Baustelle eine
Einzelflaschensicherung am Brenner bzw. direkt hinter dem Druckminderer einzubauen.
Damit bei Schlauchbeschädigungen oder defekten Brennern Flüssiggas (Propan/Butan) nicht unbemerkt ausströmen kann, müssen bei Arbeiten über Erdgleiche Schlauchbruchsicherungen und bei Arbeiten unter Erdgleiche Leckgassicherungen eingebaut werden

Erlaubnisschein für Feuerarbeiten – siehe Anhang 1:

Der Unternehmer hat vor Beginn der Schweißarbeiten in brand- oder
explosionsgefährdeten Bereichen dafür zu sorgen, dass die Brand-
und Explosionsgefahr vor Beginn der Arbeiten beseitigt wird.
Lässt sich die Explosionsgefahr nicht beseitigen, darf auf keinen Fall geschweißt
werden!
Lässt sich die Brandgefahr in den Bereichen aus baulichen oder betriebstechnischen
Gründen nicht restlos beseitigen, hat der Unternehmer (Bauleiter) die
anzuwendenden Sicherheitsmaßnahmen für den Einzelfall in einer schriftlichen Schweißerlaubnis festzulegen. Diese ist vom ausführenden Schweißer auf der Baustelle bereitzuhalten. Mit seiner Unterschrift bestätigt er, dass er die Sicherheits- und Schutzmaßnahmen zur Kenntnis genommen hat.
Die Firmen, die Arbeiten mit Winkelschleifer, offener Flamme o.ä. durchführen, sind für den vorbeugenden Brandschutz (z. B. Feuerlöscher, Löschdecke, etc.) selbst verantwortlich. Die Arbeiten sind mit den Tätigkeiten in der unmittelbaren
Nachbarschaft abzustimmen (Arbeiten mit lösungsmittelhaltigen Stoffen, Putzlappen, etc.). Nach Beendigung der Arbeiten ist der Bereich auf glimmende oder kokelnde Stellen abzusuchen, notfalls zu kühlen. Für die Brandwache ist die jeweils ausführende Firma selbst verantwortlich. Bei Schneide- und Flexarbeiten außerhalb des Gebäudes ist dafür Sorge zu tragen, dass die Scheiben nicht beschädigt werden und der Funkenflug zu keinen
Verletzungen und Sachschaden (u. a. Brand) führt.

2. Brandfall

Verhalten im Brandfall:
Brandfälle sind der Bauleitung und dem Sicherheits- Gesundheitsschutzkoordinator nach dem Löschen zu melden.
Für Brände, die nicht mit vorhandenen Löscheinrichtungen gelöscht werden können:

Feuerwehr direkt alarmieren!
Brand melden:
Notruf 112
1. Wo brennt es?
2. Was brennt?
3. Wie viele Verletzte?
4. Welche Verletzungen?
1. Wer meldet? (Warten auf Rückfragen)

E. Umweltschutz

1. Abfall

Jeder Auftragnehmer ist verpflichtet, seinen anfallenden Abfall zu beseitigen. Verbrennen von Abfällen ist verboten. Sondermüll und Bauschutt sind getrennt zu lagern und umgehend zu beseitigen. Kommt der Auftragnehmer seiner Abfallbeseitigungspflicht nicht nach, behält sich der Auftraggeber vor, dieses auf Kosten des Verursachers zu veranlassen.

2. Lärm

Zur Vermeidung von Lärm ist jeder Auftragnehmer angehalten, lärmgedämmte Maschinen und Geräte auf der Baustelle zum Einsatz zu bringen.
Bei zu lautem Betreiben von Radios auf der Baustelle kann dies zur Schädigung des Gehörs führen. Bei Missachtung kann ein Verbot zum Betreiben der Radios ausge-sprochen werden.

3. Gewässerschutz

Beim Umgang mit Wasser gefährdenden Stoffen sind die einschlägigen Rechtsvorschriften einzuhalten und der Umgang ist dem Koordinator zu melden.
Die Einleitung von flüssigen Stoffen in das Erdreich ist verboten.
Abwässer aus Reinigungsvorgängen sind aufzufangen und vom Auftragnehmer zu entsorgen. Bei Zuwiderhandlung behält sich der Auftraggeber einen Bodenaus-tausch zu Lasten des Verursachers vor.

F. Sicherung der Baustelle

1. Wachdienst, Ausweise

Der Bauherr richtet für die Baustelle keine Pforte und keinen Wachdienst ein.
Ab geschlossener Gebäudehülle wird ein Schließdienst durch den Bauherrn beauftragt.
Die Firmen haben für eine ordnungsgemäße und sichere Absperrung und Absicherung der Baustelle arbeitstäglich, bei Arbeitsunterbrechungen und jeweils nach Arbeitsende zu sorgen.
Unbefugten Dritten ist das Betreten des Baustellenbereiches zu untersagen. Entsprechende Maßnahmen zur Abgrenzung sind zu treffen. Hinweisschilder dafür sind an geeigneter Stelle dauerhaft anzubringen. Unmittelbare Gefahrenbereiche sind besonders im Hinblick auf Passanten gesondert abzusperren.

2. Fotografieren

Das Fotografieren und Filmen auf der Baustelle sind nur mit Einwilligung des Bauherrn gestattet. Entsprechende Anträge sind schriftlich an den Bauherrn zu stellen.
Ausgenommen sind hier die Leistungen, die im Zuge der Dokumentation durch die Bauleitungen, jeweils in Abstimmung mit dem Bauherrn erforderlich sind, sowie die Fotodokumentation des Sicherheits- und Gesundheitsschutzkoordinators zur Protokollerstellung.

3. Besucher

Für Besichtigungen und Führungen von baustellenfremden Personen ist vorab das Einverständnis des Bauherrn schriftlich einzuholen. Die Termine sind mit der Projektleitung sowie den Firmen abzustimmen. Besucher sind ebenso mit Persönlicher Schutzausrüstung auszustatten. Es wird keine Persönliche Schutzausrüstung für Besucher bereitgestellt.

Aufgestellt: Cham, 11.11.2025

Dipl.-Ing. (FH) Gerhard Weindl
-Koordinator nach BaustellV-
Baumanagement – SIGE-Ko.

*Hinweis: Baustelleneinrichtung*
Die gesamte Baustelleneinrichtung ist auf die terminliche Vorgabe abzustimmen.
Bei der Wahl der Geräte ist die örtliche Situation zu berücksichtigen.

Die zur Ausführung der Leistung eventuell erforderlichen Umsetzarbeiten von Materialien, Maschinen, Baubuden usw. werden nicht besonders vergütet.

Alle für die Baustelleneinrichtung erforderlichen Fundamente, Lagerflächen, Leitungen, Wege, Straßen, Infrastruktur etc. sind in die Einheitspreise der Baustelleneinrichtung einzukalkulieren und nach Aufforderung durch die Bauleitung wieder spurlos zu beseitigen.

Die Baustelleneinrichtung ist mit der Bauüberwachung abzusprechen.
Die LV-Anlage Baustellenordnung ist zu beachten.

**01.01.1 Baustelleneinrichtung**
*** Schwerpunktposition
Die Baustelleneinrichtung gilt für alle LV-Titel:

01 Baumeisterarbeiten BA2 Neubau Pflegeheim Begegnungszentrum
02 BA 2 Stadtparkanbindung Begegnungszentrum
03 Kanal
04 Fertignasszellen
05 Regiearbeiten

Für die Baustelleneinrichtung wurden vom Auftraggeber bzw. der örtlichen Bauüberwachung verfügbare Flächen festgelegt.

Nach Abschluss der Maßnahme dürfen keine Materialien auf dem Baufeld verbleiben.

Die Position der Baustelleneinrichtung umfasst das Einrichten, Aufbauen, Vorhalten, Betreiben, Abbauen und Räumen nach Beendigung der Arbeiten für folgende Leistungen.

An- und Abfahrt sowie das ständige Vorhalten sämtlicher erforderlicher Geräte, Werkzeuge, Unterkünfte, Abstellmöglichkeiten, Maschinen, Kräne, Aufzüge, Hebezeuge, Rüstungen, Gerüste, etc., die zur ordnungsgemäßen und fristgerechten Durchführung der gesamten Leistung erforderlich sind.
Treppen, Geländer, Absperrungen, Warnschilder, Abdeckungen etc.
Notwendige Fahr- und Stellflächen innerhalb des Baufelds
Ausreichende Beleuchtung der Baustelle für die eigenen Arbeiten.
Sämtliche Maßnahmen zur Einhaltung der gesetzlichen Bestimmungen einschl. aller Gebühren für mögliche Abnahmen.
Regelmäßiges Sauberhalten von öffentlichen Straßen.
Umkleide- und Aufenthaltscontainer für das Personal vor Ort. Hier sind die Vorschriften des Gewerbeaufsichtsamtes zu berücksichtigen.
Rüstungen gemäß den Vorschriften der Berufsgenossenschaft für die vom Auftragnehmer durchzuführenden Arbeiten.
Alle Maßnahmen zum Schutz der Nachbargebäude und Grundstücke gegen Staub- und Lärmbelästigung.
Waschmöglichkeit für das Baupersonal vor Ort nach ASR
Einsatz von Baumaschinen (Lader, Bagger, etc) zur Bewegung von Materialien auf dem Baugelände
Weitere fehlende Einrichtungen, soweit sie nicht in den folgenden Positionen erfasst sind oder mit den Nebenleistungen abgegolten sind.

Die Wahl der Reihenfolge/Methode und der eingesetzten Gerätschaften und Einrichtungen erfolgt durch den AN. Diese sind in die Position der Baustelleneinrichtung  einzukalkulieren, es erfolgt keine gesonderte Vergütung.

Einrichten, Vorhalten über die vereinbarte Leistungszeit sowie Räumen der Baustelle und Wiederherstellen des Geländes, Entfernen von Verunreinigung, mit folgenden in den Pauschalpreis einzurechnenden Leistungen, soweit sie nicht in nachfolgenden Einzelpositionen erfasst sind, für die gesamter Laufzeit der Baumaßnahme:

Als Grundlage dient der Baustelleneinrichtungsplan

- Bauwege
- Flächen für Containerstellplätze
- Flächen für Baustelleneinrichtung
- Lager- und Arbeitsplätze, Baustraßen
- Schotter-Tragschichten für Kranfundamente in gesonderter Position
- Brunnenringe in verschiedenen Größen bis 3m tief mit Betongefüllt als Kranfundamente
- Stahlbetonbodenplatten für Kranfundamente ca. 7mx7m
- Kran oder Kräne nach Wahl des AN
- Krangleise nach Wahl des AN
- Kranfundamente in gesonderter Position
- Verkehrssicherungseinrichtung einschl. Leistung zur Verkehrssicherung, sofern nicht gesondert beschrieben
- Baustellenbeleuchtung (Eigener Bereich)
- Installation von Baustrom, Bauwasser, Bauabwasser einschl. Verteilung und Anschlussleitung (Eigener Bereich)
  in gesonderter Position beschrieben
- Tagesunterkünfte einschl. Sanitäreinrichtungen,
- Lagerräume, Werkstatt, Magazin, Unterstelleinrichtungen
- Maschinen, Geräte, Werkzeuge
- Gerüste
- Schutzwände, Schutzdächer
- Begehbare Abdeckungen
- Provisorische Treppen und Rampen außerhalb und  innerhalb von Gebäuden einschl. Geländer
- Schutzgeländer
- Schützen der Grenzen zu Nachbargrundstücken, unfallsicher für die gesamte Bauzeit bis zur Übergabe
- Gebühren im Zusammenhang mit der Baustelleneinrichtung, soweit nicht durch Vorschriften anders geregelt.
Menge: 1,000 psch
DIN276 2008: 391

**01.01.2 Kranfundamente herstellen, vorhalten, rückbauen**
*** Schwerpunktposition
Herstellung von Kranfundamenten aus Stahlbeton nach statischer und baugrundtechnischer Erfordernis einschl. notwendiger Erd- und Betonarbeiten sowie Bemessung für 2 Baukräne nach Wahl des
AN sind in diese Pos. einzukalkulieren!

Abmessung ca. 7x7m
d=ca.50cm
2 Stück
nach Statik und LV Anlage Bodengutachten

einschließlich Unterbau und Schalung
Bewehrung in gesonderter Position
herstellen, vorhalten für die erforderliche Zeit der vertraglichen Leistung und Fundament nach Abbau des Krans wieder rückbauen und entfernen
Menge: 50,000 m3
DIN276 2008: 391

**01.01.3 Baustraße, Rampe**
*** Schwerpunktposition
Baustraße mit 90Grad Kuve, Rampe, mit Anbindung der Schleinkoferstraße gemäß Baustelleneinrichtungsplan des Architekturbüros;

Hinweis: Die Herstellung der Baustraße erfolgt in der  vorhandenen Baugrube des abbgebrochenen Bestandsgeländes und wird im Zuge der Auffüllung dieser durchgeführt.

A_5_R_BE_BA2_xx_-_V3-_200
vom 19.02.2026

als sichere Zufahrt für Schwertransporte und Baustellenfahrzeuge herstellen, vorhalten und rückbauen:
Grundvorhaltung: 18 Monate

394,80NN Höhe bei Schleinkoferstaße
391NN Höhe Baustelleneinrichtung Sanitärcontainer

Tragschicht: 30 cm

Auslegen eines Geotextils mit ausreichender Überlappung
-Straße profilgerecht auskoffern/auffüllen, Aushubmassen, sofern geeignet anfüllen
Planum herstellen
Einbringen einer ca. 30cm starken Schotter- oder Recyclingschicht mit Sandabdeckung
mit Nachweis (Lastplattenversuch) lagenweises Verdichten mit Rüttelplatte und/oder Walzen
Verdichtungsgrad DPr 100%, mindestens 98%
Quergefälle von mindestens 2,5%

Tragfähigkeit: für LKW bis 40t
Breite: 4,5m
Länge: 60m

Unterbau (Schroppen in gesonderter Position) und Schottertragschicht sollen für die spätere Zufahrt erhalten bleiben;
ein späterer Aufbau von 50cm durch den Landschaftplaner muss gewährleistet sein, daher ist der Aufbau im Einfahrtbereich und im oberen Rampenbereich sind zu verstärken;
Menge: 216,000 m3
DIN276 2008: 391

**01.01.4 Zulage Unterbau aus Schroppen für Baustraße**
*** Schwerpunktposition
Zulage Unterbau aus Schroppen für Baustraße
Baustraße mit 90Grad Kuve, Rampe, mit Anbindung der Schleinkoferstraße gemäß Baustelleneinrichtungsplan des Architekturbüros;

A_5_R_BE_BA2_xx_-_V3-_200
vom 19.02.2026

als sichere Zufahrt für Schwertransporte und Baustellenfahrzeuge herstellen, vorhalten und rückbauen:
Grundvorhaltung: 18 Monate

Einbringen einer bis  50cm starken Schicht aus Schroppen
mit Nachweis (Lastplattenversuch) lagenweises Verdichten mit Rüttelplatte und/oder Walzen
Quergefälle von mindestens 2,5%

Tragfähigkeit: für LKW bis 40t
Breite: 4,5m
Länge: 60m
Menge: 135,000 m3
DIN276 2008: 391

**01.01.5 Vorhaltung Baustraße**
*** Schwerpunktposition
Vorhaltung Baustraße
Tragschichtoberfläche während der Bauzeit nach Erfordernis ergänzen und warten
Baustraße (Rampe) 60mx4,5m
Menge: 3,000 Mt
DIN276 2008: 391

**01.01.6 Antrag für verkehrsrechtliche Anordnung**
*** Schwerpunktposition
Beantragen der verkehrsrechtlichen Anordnung im
Zusammenhang mit dem Rückbau der Straßenrandbebauung
an der Schleinkoferstraße, den genutzten Gehweg im Bereich
des Abbruchgebäudes, sowie im Zusammenhang mit der
halbseitigen Straßensperrung der Schleinkoferstraße auf einer
Länge von ca. 160 m nach Bedarf des AN, einschließlich
Beantragen der Sondernutzungserlaubnis im Bereich des
öffentlichen Grundes.
Einschl. Einholen von Genehmigungen (z.B. für temporäre
Straßensperrungen, Gehwegsperrungen usw.) bei Behörden/
öffentlichen Stellen (z.B. Stadt Cham, Spartenträger, usw.), zur
Durchführung der Vertragsleistungen.
Die Leistung des AN umfasst die Stellung und Einreichung der
jeweiligen Anträge, evtl. Klärungen der Auflagen im
Zusammenhang mit der Querung von Fußgängerwegen sowie
der halbseitigen Straßensperrung auf Höhe des von den
Abbruchmaßnahmen betroffenen Straßenabschnittes der
Schleinkoferstraße mit den zuständigen Stellen einschl.
Erstellen und Zusammenstellen aller zu den Anträgen
gehörenden Unterlagen einschl. Verkehrszeichenplan einschl.
Übernahme der Bearbeitungsgebühren für die Anträge sowie
aller mit den Anträgen zusammenhängenden Kosten.
Das Umsetzen der Forderungen und Auflagen gemäß der
verkehrsrechtlichen Anordnung ist einzukalkulieren.
Die auf Basis der verkehrsrechtlichen Anordnung erforderliche
Beschilderung, evtl. temporäre Fahrbahnmarkierungen etc. zur
Verkehrssicherung und Verkehrslenkung wird gesondert
vergütet.
Nutzungsdauer entsprechend Bedarf des AN bis zur
Fertigstellung der beauftragten Vertragsleistungen.
Die Übernahme der Gebühren im Zusammenhang mit dem
Antrag einschl. zeitrelevanter Gebühren sind für die Dauer der Vertragsleistung einzukalkulieren.
Menge: 1,000 St
DIN276 2008: 391

**01.01.7 Beschilderung nach StVO aufstellen, vorhalten, räumen**
*** Schwerpunktposition
Verkehrszeichen im Einfahrtsbereich aufstellen
Höhe 2 m auf temporärem Standfuß
- Allgemeines Gefahrzeichen 101 Gefahrstelle, nach StVO
- Zusatzzeichen 1006-33 Baustellenausfahrt
-Halteverbot
-sonst. Hinweisschilder
aufstellen, während der Baumaßnahme vorhalten und nach Beendigung der Arbeiten räumen
Metallschild, mind. 30x30 cm
Vor Beginn der Arbeiten verkehrsrechtliche Anordnung beim zuständigen Amt  einholen. Verkehrsschilder müssen bei Baubeginn stehen.
Menge: 15,000 St
DIN276 2008: 391

**01.01.8 mobile Ampelanlage nach StVO aufstellen, vorhalten, räumen**
*** Schwerpunktposition
Bereitstellung, Transport und Aufbau einer mobilen
Ampelanlage gemäß geltenden Normen und Richtlinien,
Koordination mit Baustellensicherung und Verkehrsführung vor
Ort, Betrieb und Überwachung der Ampelanlage während der
gesamten Abbruchmaßnahmen, Abbau, Reinigung und
Rückführung der mobilen Ampelanlage nach Projektende.
Vor Beginn der Arbeiten verkehrsrechtliche Anordnung beim zuständigen Amt  einholen. Verkehrsschilder müssen bei Baubeginn stehen.
Menge: 1,000 St
DIN276 2008: 391

**01.01.9 Baustelleneinrichtungsplan**
*** Schwerpunktposition
Der Auftragnehmer hat innerhalb von 12 Werktagen nach Auftragserteilung  in Anlehnung an den Architektenbaustelleneinrichtungsplan einen Baustelleneinrichtungsplan mit Angaben von Lager- und Abladefläche zu erstellen und 3-fach zur Genehmigung vorzulegen.
Vor Beginn der Arbeiten sind die Pläne und Zeichnungen zu erstellen, der Bauleitung, dem SiGeKo und dem AG zur Genehmigung vorzulegen und nach Freigabe 3-fach zu übergeben.
Menge: 1,000 psch
DIN276 2008: 391

**01.01.10 Sanitärcontainer 6x2,5m, WC-/Duschanlagen Damen,**
*** Schwerpunktposition
Sanitärcontainer mit WC- und Duschanlagen
antransportieren, aufstellen und nach Beendigung der
Bauarbeiten abbauen und abfahren. Nutzung durch die am
Bau beteiligten Firmen.

- doppelwandig, isoliert, stapel- und koppelbar
- inkl. Unterbau
- inkl. Haustechnikanschlüssen (Kanal-, Wasser- und Elektroanschluss) innerhalb der Baustelleneinrichtung
- Elektroheizung
- Beleuchtung
- 2 Toiletten
- 1 Waschstelle
- 1 Dusche

Abmessung lxb :  ca. 6,00 x 2,50 m
Menge: 1,000 St
DIN276 2008: 391

**01.01.11 Sanitärcontainer, WC-/Duschanlagen Damen, Unterhalt,**
*** Schwerpunktposition
Sanitärcontainer mit WC- und Duschanlagen für die Nutzung der am Bau beteiligten Firmen vorhalten und unterhalten.
Die Kosten für Energie, Heizung, Wartung, Reinigung 2x je Woche und wöchentliche Lieferung von
Toilettenpapier, Papierhandtüchern und Waschpaste sind im Preis enthalten.
Außer den vollen Monaten werden Teilzeiten nach Tagen zu 1/30 des Einheitspreises abgerechnet.
Menge: 24,000 StMt
DIN276 2008: 391

**01.01.12 Zulage für gesonderte Reinigung, WC-/Duschanlagen Damen,**
*** Schwerpunktposition
Zulage für  gesonderte Einzel-Reinigung,
WC-/Duschanlagen Damen,
auf Anordnung der Bauleitung
Menge: 8,000 St
DIN276 2008: 391

**01.01.13 Sanitärcontainer 6x2,5m, WC-/Duschanlagen, Herren**
*** Schwerpunktposition
Sanitärcontainer mit WC- und Duschanlagen
antransportieren, aufstellen und nach Beendigung der
Bauarbeiten abbauen und abfahren. Nutzung durch die am
Bau beteiligten Firmen.
Aufteilung Herren :
- doppelwandig, isoliert, stapel- und koppelbar
- inkl. Unterbau
- inkl. Haustechnikanschlüssen (Kanal-, Wasser- und Elektroanschluss) innerhalb der Baustelleneinrichtung
- Elektroheizung
- Beleuchtung
- 2 Urinalbecken
- 2 Toiletten
- 2 Waschstellen
- 2 Dusche

Abmessung lxb :  ca. 6,00 x 2,50 m
Menge: 1,000 St
DIN276 2008: 391

**01.01.14 Sanitärcontainer, WC-/Duschanlagen, Herren Unterhalt,**
*** Schwerpunktposition
Sanitärcontainer mit WC- und Duschanlagen für die
Nutzung der am Bau beteiligten Firmen vorhalten und
unterhalten.
Die Kosten für Energie, Heizung, Wartung, Reinigung 2x
je Woche und wöchentliche Lieferung von
Toilettenpapier, Papierhandtüchern und Waschpaste sind
im Preis enthalten.
Außer den vollen Monaten werden Teilzeiten nach Tagen
zu 1/30 des Einheitspreises abgerechnet.
Menge: 24,000 StMt
DIN276 2008: 391

**01.01.15 Zulage für gesonderte Reinigung, WC-/Duschanlagen, Herren**
*** Schwerpunktposition
Zulage für gesonderte Einzel-Reinigung,
WC-/Duschanlagen, Herren,
auf Anordnung der Bauleitung
Menge: 8,000 St
DIN276 2008: 391

**01.01.16 Anschluss Sanitärcontainer, herst., vorhalten, beseitigen**
*** Schwerpunktposition
Anschluss Sanitärcontainer, wie in Baustelleneinrichtung beschrieben, für Strom, Wasser- und Abwasserversorgung der sanitären Einrichtungen, herstellen. Einschl. vorhalten, unterhalten und beseitigen.

Anschlussleitung Abwasser: Kunststoffrohr DN 100 bis 50m

Anschlussleitung Bauwasser: Kunststoffrohr DN 25 bis 50m (in gesonderter Position)
Anschlussleitung Strom bis 50m (in gesonderter Position)
Menge: 2,000 St
DIN276 2008: 391

**01.01.17 Container für erste Hilfe nach ASR aufstellen, entfernen**
*** Schwerpunktposition
Container ausgestattet für erste Hilfe nach ASR
für zeitgleich  mehr als 51 Personen auf der Baustelle, für Nutzung der am Bau tätigen Firmen; nach Arbeitsstättenverordnung, doppelwandig und isoliert, aufstellen und nach Beendigung der Arbeiten wieder entfernen. Einschl. Standplatz herrichten und beseitigen.
Grundvorhaltedauer 12 Wochen.
Menge: 1,000 St
DIN276 2008: 391

**01.01.18 Container für erste Hilfe vorhalten**
*** Schwerpunktposition
Container für erste Hilfe  wie vorbeschrieben über die Grundvorhaltedauer von 12 Wochen hinaus vorhalten, einschließlich Standplatz.

Abrechnung
pro Woche; bei Teilzeiten nach Tagen zu 1/7 vom Einheitspreis
Menge: 100,000 Wo
DIN276 2008: 391

**01.01.19 Container für erste Hilfe instand halten**
*** Schwerpunktposition
Container für erste Hilfe wie vorbeschrieben instand halten und warten, einschl. wöchentliche Reinigung
Abrechnung
pro Woche; bei Teilzeiten nach Tagen zu 1/7 vom Einheitspreis.
Menge: 100,000 Wo
DIN276 2008: 391

**01.01.20 Container für erste Hilfe, zusätzliche Reinigung**
*** Schwerpunktposition
Container für erste Hilfe, wie vorbeschrieben durch zusätzliche Reinigung instand halten (außerhalb der normalen wöchentlichen Reinigung), nach Anforderung der Bauleitung, einschließlich An- und Abfahrt.

Abrechnung
je 1 ausgeführte Reinigung (mit An-/Abfahrt)
Menge: 20,000 St
DIN276 2008: 391

**01.01.21 Erste Hilfe Einrichtungen**
*** Schwerpunktposition
Lieferung von Erste Hilfe Einrichtungen gemäß ASR A4.3 Erste Hilfe auf der Baustelle, Verbandkästen gemäß
DIN 13 169, die Verbandkästen sind im
Bauleitungsbüro des AN zu platzieren; ein Hinweisschild ist außen an der Tür des Bauleitungsbüros
anzubringen.
Menge: 1,000 St
DIN276 2008: 391

**01.01.22 Erste Hilfe Einrichtungen vorhalten**
*** Schwerpunktposition
Vorhalten von Erste Hilfe Einrichtungen gemäß UVV BGV
A5 Erste Hilfe auf der Baustelle, Verbandkästen gemäß
DIN 13 169
Menge: 100,000 StWo
DIN276 2008: 391

**01.01.23 Rettungskörbe, Tragewannen**
*** Schwerpunktposition
Liefern von Tragewannen, Rettungskörben, incl. Hängegeschirr für Rettungswanne, in denen
verletzte Personen per Kran transportiert werden
können.
Menge: 1,000 St
DIN276 2008: 391

**01.01.24 Rettungskörbe, Tragewannen vorhalten**
*** Schwerpunktposition
Vorhalten von Rettungskörben, Tragewannen.
Menge: 100,000 StWo
DIN276 2008: 391

**01.01.25 Sanitärcontainer, umsetzen**
*** Schwerpunktposition
Sanitärcontainer nach besonderer Anordnung der Bauleitung umsetzen und wieder aufstellen. Die Pos. beinhaltet das ggf. mehrmalige Umsetzen bis zum endgültigen Standort.
Menge: 6,000 St
DIN276 2008: 391

**01.01.26 Bautafel komplett, 6,00/3,00 m**
*** Schwerpunktposition
Bautafel, komplett, mit glatter Oberfläche inkl. Grundkonstruktion und Aussteifung einschl. Fundament aufstellen, vorhalten und nach Vorgabe wieder entfernen.
Beschriftung und Lackierung, mehrfarbig.
Die grafische Gestaltung ist im Angebot darzulegen.

Mindestinhalt:

- Objektbezeichnung
- Bauherr
- Planung Bau
- Planung Haustechnik
- Tragwerksplanung
- Bauleitung
- Ausführungsbetriebe (Firma, Anschrift, Telefon, Fax)

Vorhaltedauer:  gemäß den vorgesehenen Ausführungsterminen

Größe b/h:6,00/3,00 m
Höhe über OK Gelände: 3,00 m
Menge: 1,000 St
DIN276 2008: 391

**01.01.27 Chemie-Toilette, aufstellen, entfernen**
*** Schwerpunktposition
Chemie-Toilette, als unabhängige Toiletten-Kabine ohne Kanalanschluss, aus Kunststoff mit lichtdurchlässigem Dach und rutschfestem Bodenbelag, aufstellen und nach Beendigung der Arbeiten wieder entfernen.
Grundvorhaltedauer 12 Wochen

Zusätzliche Ausstattung
- Urinalbecken
- Waschbecken
- Papierrollenspender, integrierter Schloss, Kleiderhaken, Spiegel
- beheizbar, einschließlich Stromanschluss
Menge: 1,000 St
DIN276 2008: 391

**01.01.28 Chemie-Toilette vorhalten und instand halten**
*** Schwerpunktposition
Chemie-Toilette, wie vorbeschrieben über die Grundvorhaltedauer von 12 Wochen hinaus vorhalten und instand halten, einschließlich Entleeren bei Bedarf bzw. Austausch, sowie wöchentliche Reinigung u. wöchentlicher Verbrauchsmittel (Toilettenpapier, Handwaschseife, Papierhandtücher). Dauer der Gebrauchsüberlassung: 80 Wochen.

Abrechnung
je Stück und je 1 Woche; bei Teilzeiten nach Tagen zu 1/7 vom Einheitspreis.
Menge: 50,000 Wo
DIN276 2008: 391

**01.01.29 Chemietoilette, umsetzen**
*** Schwerpunktposition
Chemietoilette nach besonderer Anordnung der Bauleitung umsetzen und wieder aufstellen. Die Pos. beinhaltet das ggf. mehrmalige Umsetzen bis zum endgültigen Standort.
Menge: 1,000 St
DIN276 2008: 391

**01.01.30 Schuttcontainer, Restmüll, 7 m3**
*** Schwerpunktposition
Schuttcontainer, zur Nutzung nach Angabe der Bauleitung aufstellen, vorhalten und wieder beseitigen, einschließlich Sortierung und Entsorgung auf entspr. Deponien. (Gilt nur für Leistungen, die nicht in Positionen des Baumeisters enthalten sind)

Art des Schuttes: Restmüll

Containerinhalt: 7 m3

Vorhaltung: bis 4 Wochen
Menge: 1,000 St
DIN276 2008: 391

**01.01.31 Schuttcontainer Restmüll vorhalten**
*** Schwerpunktposition
Vorbeschriebenen Schuttcontainer für Restmüll von am Bau beteiligten Unternehmern vorhalten. Abrechnung nach Vorhaltedauer in Wochen nach der 4. Woche
Fassungsvermögen: 7 m3
Außer den vollen Wochen werden Teilzeiten nach Tagen zu 1/7 des Einheitspreises abgerechnet.
Menge: 100,000 StWo
DIN276 2008: 391

**01.01.32 Schuttcontainer, umsetzen**
*** Schwerpunktposition
Schuttcontainer nach besonderer Anordnung der Bauleitung umsetzen und wieder aufstellen. Die Pos. beinhaltet das ggf. mehrmalige Umsetzen bis zum endgültigen Standort.
Menge: 3,000 St
DIN276 2008: 391

**01.01.33 Einrichtungsfläche, Recyclingschotter herstellen**
*** Schwerpunktposition
Einrichtungsfläche für Container, als Teilflächen, aus Recyclingschotter- Tragschicht und Deckschicht, nach Anforderung der Bauleitung, zeitversetzt auf vorbeschriebenem Planum herstellen. Grundvorhaltedauer 4 Wochen

Größe der Einzelflächen: ca. 600 m2

Höhe Tragschicht: h= 30 cm,

Material Tragschicht: Recyclingschotter RW. 1, Körnung D/45

Material Deckschicht: geeigneter Recyclingstoff (Füller)

Verdichtungsgrad Tragschicht: Ev2 > 45 MN/m2
Menge: 500,000 m2
DIN276 2008: 391

**01.01.34 Einrichtungsfläche, vorhalten, instand halten**
*** Schwerpunktposition
Einrichtungsflächen für Container, als Teilflächen, aus Recyclingschotter, wie vor beschrieben, vorhaIten, instand
und sauber halten, einschl. Tragschichtoberfläche ergänzen, nach Erfordernis.

Abrechnung: m2 je 1 Woche, bei Teilzeiten nach Tagen zu 1/7 vom Einheitspreis.
Menge: 25000,000 m2Wo
DIN276 2008: 391

**01.01.35 Einrichtungsfläche, Recyclingschotter, beseitigen**
*** Schwerpunktposition
Einrichtungsfläche als Teilflächen, aus Recyclingschotter, wie vor beschrieben, zeitversetzt beseitigen, einschl. Material entsorgen und Grobplanie herstellen. Größe der Teilflächen ca. 20 bis 30m2
Menge: 500,000 m2
DIN276 2008: 391

**01.01.36 Schutz-Abdeckungen, Schächte erneuern, vorhalten, entsorgen, bis 0,50 m2**
*** Schwerpunktposition
Schutz-Abdeckungen, Schächte erneuern bis 0,50 m2,
für Abdeckungen, die fehlen, da sie von den Ausbaugewerken entfernt wurden;
Schutzabdeckungen, von Schächten und Bodenöffnungen, unverschieblich, begehbar, nach Angabe des SiGeKo nach Unfallverhütungsvorschriften herstellen, vorhalten und abbauen.'(Verrechnet werden nur Leistungen, die über die lt.
VOB definierten Nebenleistungen hinausgehen und von der Bauleitung angegeben sind).
Größe: bis 0,5m2 (Abrechnung nach lichter Öffnung) -
Vorhaltedauer ca. 12 Wochen.
Menge: 10,000 St
DIN276 2008: 393

**01.01.37 Schutz-Abdeckungen, Schächte, 0,50 bis 1,00 m2**
*** Schwerpunktposition
Schutz-Abdeckungen,
wie beschrieben jedoch
Schächte, 0,50-1,00 m2
Menge: 10,000 St
DIN276 2008: 393

**01.01.38 Schutz-Abdeckungen, Schächte, 1,00 bis 3,00 m2**
*** Schwerpunktposition
Schutz-Abdeckungen,
wie beschrieben jedoch
Schächte, 1,00 bis 3,00 m2
Menge: 10,000 St
DIN276 2008: 393

**01.01.39 Schutzgeländer als Absturzsicherung erneuern/entfernen/entsorgen**
*** Schwerpunktposition
Schutzgeländer an Kanten und Treppen als Absturzsicherung erneuern/entfernen/entsorgen
für Schutzvorrichtungen, die fehlen, da sie von den Ausbaugewerken entfernt wurden;
nach Angabe des SiGeKo nach Unfallverhütungsvorschriften herstellen, vorhalten und abbauen.'(Verrechnet werden nur Leistungen, die über die lt.
VOB definierten Nebenleistungen hinausgehen und von der Bauleitung angegeben sind).

Vorhaltedauer ca. 12 Wochen.
Menge: 100,000 m
DIN276 2008: 393

#### Titel 01.02 Bauwasser

*Hinweis: Bauwasser*

**01.02.1 Bauwasseranschluss**
*** Schwerpunktposition
Grundlage für den Bauwasseranschluss ist der Baustelleneinrichtungsplan des Architekten.
Bauwasseranschluss, Bauwasserverteilung, für den Baustellenbetrieb  in
erforderlicher Anzahl (mindestens drei Stück) und Leistung für den Anschluß aller
benötigten Verbraucher der Baustelle, Geräte, einrichten, über
die Dauer der Gesamtmaßnahme für alle beteiligten Firmen vorzuhalten, zu betreiben, zu
unterhalten incl. sämtlicher Anschlußgebühren und
Verbrauchskosten.
Einschließlich Begleitheizung;
Nach Beendigung der Maßnahme sind die Einrichtungen
abzubauen und abzutransportieren.

Länge der Bauwasserleitung ca. 155m
Die Abstimmung und Organisation mit dem Spartenträger
obliegt dem AN.
Die Abrechnung erfolgt pauschal.

Mindestens Anzuschließen/Rückzubauen sind:

Bauwasseranschluss 1
an alter Trinkwassereinspeisung
Bestandsleitung PE 90
Bauwasseranschluss d40
mit Begleitheizung
elektrische Leistung ca. 260W

Bauwasseranschluss 2
Bauwasseranschluss d32
mit Begleitheizung
elektrische Leistung ca. 1300W

Bauwasseranschluss 3
Bauwasseranschluss d25
mit Begleitheizung
elektrische Leistung ca. 2600W

Anschluss von zwei Sanitärcontainern

Vorhaltedauer 24 Monate
Menge: 1,000 psch

**01.02.2 Zulage Bauwasserleitung erdüberdeckt einbauen**
*** Schwerpunktposition
Bauwasserleitung erdüberdeckt
frostsicher, gekennzeichnet mit Flatterband,
einschließlich Einbau und Rückbau nach Fertigstellung
einschließlich Erdarbeiten (Aushub, Einbau der Wasserleitung im Sandbett, Auffüllung)
Menge: 155,000 m

**01.02.3 Zulage Bauwasserleitung erdüberdeckt vorhalten**
*** Schwerpunktposition
Bauwasserleitung erdüberdeckt  vorhalten für die am Bau beteiligten Firmen;
über die Bauzeit der Baumeisterarbeiten hinaus;

Grundstandzeit: 6 Monate
Vorhaltezeit: 6 Monate
Menge: 3720,000 Mtm

**01.02.4 Zulage Bauwasserleitung erdüberdeckt rückbauen**
*** Schwerpunktposition
Bauwasserleitung erdüberdeckt  rückbauen;
einschließlich Erdarbeiten (Aushub, Ausbau der Wasserleitung  Auffüllung)
Menge: 155,000 m

**01.02.5 Wasserentnahmestelle schützen**
*** Schwerpunktposition
Bauwasseranschluss, bauseitig vorhanden, inkl.
Messeinrichtung frost- und feuchtigkeitssicher
umhüllen und wieder freilegen; Material beseitigen.
Menge: 3,000 St
DIN276 2008: 391

**01.02.6 Wasserentnahmestelle schützen, vorhalten**
*** Schwerpunktposition
Vorhalten und Unterhalten der vorbeschriebenen
Position "Wasserentnahmestelle schützen".
Außer den vollen Wochen werden Teilzeiten nach Tagen
zu 1/7 des Einheitspreises abgerechnet.

 3 Stück Wasserentnahmestellen
Vorhaltung 20 Wochen
Menge: 24,000 StWo
DIN276 2008: 391

#### Titel 01.03 Baustrom

*Hinweis: Baustrom*

**01.03.1 Baustromanschluß, Baustromverteiler**
*** Schwerpunktposition
Der Baustrom wird am vorhandenem Traffo angeschlossen;

Baustromverteiler, Unterverteiler für den Betrieb der BE,  in erforderlicher Anzahl und Leistung für den Anschluß aller elektrischen Verbraucher der Baustelle, Geräte, Beleuchtung
Arbeitsbereiche etc. aufstellen, an den Hauptverteiler elektrisch
anschließen, ggf. mehrmals umsetzen/ umbauen, vorhalten,
betreiben, unterhalten, abbauen, abtransportieren.
Inklusive Abstimmung mit dem Netzbetreiber und aller
Aufwendungen und Kosten.
Die erforderlichen Kabel von den Übergabepunkten zu den
Unterverteilern sowie von den Unterverteilern zu den
Verbrauchern sind einzukalkulieren.
Die Abstimmung und Organisation obliegt dem AN.
Die Abrechnung erfolgt pauschal.

Auf dem Baugelände nach Erfordenis und in Absprache mit der Bauleitung

Mindestens:
-Baustromverteiler für die Container mit Anschluss
-Baustromverteiler bei der Traffostattion mit Anschluss
-Baustromverteiler im Gebäude pro Geschoß,  Gesamt 4 Stück mit Anschluss
-Baukranverteiler mit Anschluss

-Länge der Baustromleitung ca. 186m
-zusätzlich  2 Leerohre  DN 150 unter der Baustraße bis ins Gebäude, ca. 2x 30m

1x Hauptverteiler beim Traffo
Menge: 1,000 psch

#### Titel 01.04 Vorbereitende Arbeiten

**01.04.1 Einholung Spartenpläne, Sichten Bestandsunterlagen**
*** Schwerpunktposition
Einholen für private und öffentliche
Grundstücke bei Privatpersonen und Versorgern vollständiger, aktueller Spartenpläne in Druckform der
Versorgungsunternehmen bis spätestens zehn Werktage vor
Ausführungsbeginn.
Unter Anderem (aber nicht ausschließlich): Gas, Wasser, Abwasser, Telekommunikation, Fernsehen, Strom. Die Gebühren für das Einholen sind in die Position einzukalkulieren.
Außerdem sind im EP mit einzukalkulieren:
Zusammenführung aller Sparten (ein Layer je Sparte) mit
geeigneter CAD-Software und Übergabe (Druckform) an das
Baustellenpersonal mit Einweisungsprotokoll
Kennzeichnung von Sparten auf dem Gelände in Gebäudenähe
durch Auspflockung und Flatterband.
Menge: 1,000 psch
DIN276 2008: 391

**01.04.2 Bauablaufplan**
*** Schwerpunktposition
Erstellen eines Bauablaufplanes in Zusammenarbeit mit dem Auftraggeber und der örtlichen Bauleitung.
Der Plan ist formal detailliert nach einzelnen Bauabläufen aufzubauen, getrennt nach Geschossen und  Bauteilen.
Der Plan ist dem Auftraggeber in seiner endgültigen, vom Auftraggeber und der Bauleitung genehmigten Form in 3-facher Ausfertigung als Vertragsgrundlage 5 Werktage nach Vertragsabschluss auszuhändigen.
Der Plan ist entsprechend des Baufortschrittes fortzuschreiben.
Die sich hieraus ergebenden Änderungen sind der Bauleitung bzw. dem Auftrageber schriftlich mitzuteilen.
Menge: 1,000 psch
DIN276 2008: 391

**01.04.3 Entsorgungskonzept**
*** Schwerpunktposition
Der AN muss auf Verlangen des AG ein schlüssiges Entsorgungskonzept für den von ihm zu entsorgenden Bauschutt, sonstige Abfälle und Boden vorlegen.
12 Arbeitstage vor Beginn der Arbeiten muss der AN das aktuelle Entsorgungskonzept in schriftlicher Form beim AG einreichen.

Die Prüfung und anschließenden der schriftlichen Freigabe erfolgt durch den Sicherheits- und Gesundheitskoordinator sowie die örtliche Bauleitung.
Mit den Arbeiten darf erst nach Freigabe des Konzeptes begonnen werden.
Menge: 1,000 psch
DIN276 2008: 396

**01.04.4 Aushub Schlitzgraben, Suchgraben T < 1,25m und B < 0,5m**
*** Schwerpunktposition
Boden für Suchgraben  nach Spartenplänen ausheben zur Freilegung von Kabeln und Rohrleitungen,  Handaushub ist einzukalkulieren.

Aushub seitlich lagern, wieder  verfüllen und verdichten.
Laden und Abfuhr ist gesondert ausgeschrieben.

Aushubmaterial seitlich lagern und nach Markierung,
Einmessen und Dokumentation der Stellen wieder
einbauen und verdichten.

Aushubtiefe T < 1,25m
Sohlenbreite B <  0,5m
Menge: 5,000 m3
DIN276 2008: 310

**01.04.5 Aushub Schlitzgraben, Suchgraben T 1,26- 1,75 geböscht**
*** Schwerpunktposition
Suchgraben wie beschrieben jedoch:

Aushubtiefe T 1,26-1,75m
Sohlenbreite B 0,5
Ausführung geböscht
Menge: 10,000 m3
DIN276 2008: 311

**01.04.6 Warnband in Leitungsgräben**
*** Schwerpunktposition
Markieren von Kabeltrassen, mit Trassenband, verrottungsfrei und kältebeständig, 40cm über den Leitungen
Menge: 25,000 m
DIN276 2008: 311

**01.04.7 Sicherung von Leitungen/Kabeln d bis 34mm**
*** Schwerpunktposition
Kabelbündel aus Elektrokabel sichern und spannungsfrei unterstützen;
Kabeldurchmesser d bis 34mm
bis zu drei Leitungen
Einzellängen über 5-10m
Menge: 25,000 m
DIN276 2008: 311

**01.04.8 Sicherung von Leitungen/Kabeln d 35-80mm**
*** Schwerpunktposition
Kabelbündel aus Elektrokabel sichern und spannungsfrei unterstützen;
Kabeldurchmesser d 35-80mm
eine Leitung
Einzellängen über 5-10m
Menge: 25,000 m
DIN276 2008: 311

**01.04.9 Herstellen von provisorischen Übergängen über Rohr- und Leitungsgräben**
*** Schwerpunktposition
Herstellen von provisorischen Übergängen über Rohr- und Leitungsgräben als Schutz für den Baustellenverkehr befahrbar für schweren Fahrverkehr, mittels Stahlplatten, ca. 2,00 m x 2,00 m, oder in unterschiedlichen Größen, liefern und einbauen
Belastung SLW 60, einschl. späterem Rückbau.
Grundvorhaltedauer 12 Wochen
Menge: 20,000 m2
DIN276 2008: 311

**01.04.10 Provisorische Übergänge über Rohr- und Leitungsgräben, vorhalten**
*** Schwerpunktposition
Vorhalten und Unterhalten der vorbeschriebenen Position "Provisorische Übergänge" über die Grundvorhaltedauer von 12 Wochen hinaus.
Außer den vollen Wochen werden Teilzeiten nach Tagen zu 1/7 des Einheitspreises abgerechnet.
Gebrauchsüberlassung: Über die gesamte Bauzeit
Menge: 200,000 m2Wo
DIN276 2008: 311

**01.04.11 Höhenfestpunkte**
*** Schwerpunktposition
Höhenfestpunkte 2 Stück pro Geschoß in BT 1 und in BT 4

Anzahl 10Stück

Der Bauherr beauftragt ein Vermessungsbüro für die Übertragung der  Gebäudeachsen und die Installation eines  Schnurgerüstes  mit Höhenfestpunkt.

Von dem Höhenfestpunkt des Vermessungsbüros sind die  Höhenfestpunkte der verschiedenen BT/Geschosse in das Gebäudeinnere zu  übertragen.

Die Punkte sind in verputzten Wänden in Nebenräumen in Absprache mit der Bauleitung als dauerhaft verbleibende Plaketten stabil und einputzbar anzubrinden.
Menge: 10,000 St
DIN276 2008: 391

**01.04.12 Fertigungs- und Montagepläne**
*** Schwerpunktposition
Herstellen von Ausführungszeichnungen und
Montagepläne für sämtliche Fertigteile (  Halbfertigteile, Fertigteilbalkonplatten, Fertigteiltreppenelemente etc.)
erstellen und zur Freigabe der örtlichen Bauleitung, bzw. des beauftragten Statikbüros rechtzeitig  vor Fertigung
in 3 facher Ausführung vorlegen.
Eventuell während der Bauzeit auftretende Änderungen werden nicht gesondert vergütet und sind miteinzukalkulieren.
Menge: 1,000 Psch
DIN276 2008: 339

**01.04.13 Maßnahmen gegen Staubemissionen Wege und Flächen**
*** Schwerpunktposition
Befeuchten von befahrenen/befestigten
Straßen, Wegen, Lager- und Betriebsflächen im Baubereich bei anhaltend trockener Witterung. Bei Entstehen von Überschusswässern sind diese direkt abzuleiten.

Inkl. Verlegung von Zuleitungen (über das gesamte Baufeld), Anschluss, Betrieb, Umsetzen, Räumen und ständige Entsorgung von Überschusswässern durch Pumpen
Menge: 1,000 psch
DIN276 2008: 391

**01.04.14 Fremdüberwachung, Überwachungsklasse 2**
*** Schwerpunktposition
Fremdüberwachung, Überwachungsklasse 2
Bei dem zu errichtenden Gebäudekomplex handelt es sich aufgrund der Betonanforderungen um eine Baustelle mit Bauteilen der Überwachungsklasse 2 nach DIN 1045-3 Tab. 3. Alle anfallenden Kosten und Prüfgebühren durch eine anerkannte Überwachungsstelle gemäß DIN 1045-3 Anhang C sind in dieser Position einzukalkulieren.
Menge: 1,000 psch
DIN276 2008: 391

**01.04.15 Baubeleuchtung für Treppenhaus bis 4 Etagen**
*** Schwerpunktposition
Liefern, Aufstellen und Abbauen einer Grundbeleuchtung für das Treppenhaus während der Bauzeit.
1x Treppenhaus bis 4 Etagen
Menge: 1,000 St
DIN276 2008: 225

#### Titel 01.05 Erdarbeiten

*Hinweis: Homogenbereiche*
Homogenbereiche

Boden und Fels sind entsprechend ihrem Zustand
nach DIN 18 300 (2019-09) und DIN 18 301
(2019-09) vor dem Lösen in Homogenbereiche einzuteilen.
Der Homogenbereich ist ein begrenzter
Bereich, bestehend aus einzelnen oder mehreren
Boden- oder Felsschichten, der für Erdarbeiten/
Bohrarbeiten vergleichbare Eigenschaften aufweist.

Sind umweltrelevante Inhaltsstoffe zu beachten, so sind diese bei der Einteilung in Homogenbereiche zu berücksichtigen.
Bei den derzeit nicht näher abzuschätzenden lokalen Verunreinigungen der Auffüllungsböden der Bodenschicht  mit Benzo[a]pyren, PAK und Kupfer ist der Homogenbereich  nach DIN 18 300 erdbautechnisch und altlastentechnisch zu trennen und als gesondert zu betrachten.

Eine Trennung erfolgt zwischen Bodenschicht (1-3)  und  anstehendem Felsgestein (4), sowie bei kontaminierten Bereichen.

Schicht 1: Auffüllungen
Schicht 2: Deckschichten
Schicht 3: Zersatzböden
Schicht 4: Fels, verwittert

Bodenprofil Ansatzpunkt 394,79 m NHN  KRB1
(siehe dazu Bodengutachten mit KRB 1 bis 3)

KRB1:
bis 0,60m:
Auffüllung(Kies, stark sandig, schwach schluffig)
Frostschutzschicht
kantig, erdfeucht
grau, braun

bis 0.75m
Auffüllung(Kies, stark sandig, stark schluffig)
vereinzelt Ziegelreste
kantig, erdfeucht
beige, braun

bis 1.70m
Auffüllung(Sand, kiesig, schluffig)
vereinzelt Ziegelreste
kantig bis
kantengerundet,
erdfeucht
braun

bis 2.30m
Schluff, tonig, stark
sandig, kiesig, org.
Beimengung
riecht modrig,
Wurzelreste
weich
dunkelgrau

bis 2.80m
Schluff, tonig, stark
sandig, schwach kiesig weich
braun

bis 4.00m
Sand, kiesig, schluffig
Zersatz, glimmerhaltig
kantig, erdfeucht beige, braun
bis 4.50m
Sand, stark schluffigZersatz, glimmerhaltig
kantig, erdfeucht
braun, beige

bis 8.80m
Sand, schwach kiesig,
schluffig bis stark
schluffig
vollständig verwittertes
Gestein
kantig, trocken,

ab 8,3
m nass
braun

*Hinweis: Böschungswinkel Standsicherheit Baugrube*
Böschungswinkel Standsicherheit Baugrube

Ohne rechnerischen Nachweis der Standsicherheit dürfen im Bauzustand gemäß DIN 4124 für die Böden der Bodenschicht 1 -3  (Auffüllungen, Deckschichten und Zersatzböden) Böschungswinkel von β ≤ 45° ausgeführt werden.

Das Herstellen von Bermen ist mit in die Einheitspreise einzukalkulieren.

Angewittertes bis unverwittertes Felsgestein kann ggf. mit steileren Böschungen bis maximal 80° zur Horizontalen abgeböscht werden. Die Festlegung erfolgt durch örtliche Begutachtung mit dem Bodengutachter.

Die Arbeiten haben von der Baugrube aus zu erfolgen. Ein
Befahren des oberen Böschungsbereiches ist nicht zulässig.

Die Wahl des Bauverfahrens, des Bauablaufes und der Förderwege sowie die Wahl und der Einsatz der Geräte sind nach DIN 18 300 (2019-09) Sache des Auftragnehmers.

*Hinweis: Baugrubensohle*
Baugrubensohle

Bauteil 1
FOK Ebene 0 = +0,02 = 391,99 ü.NN
UK Bodenplatte = -4,5/d=60cm  Ebene-1
12cm Perimeterdämmung
5cm Sauberkeitsschicht
30cm kapilarbrechende Schicht
Baugrubensohle  -4,97= + üNN =387 ü.NN

Bauteil 4
FOK Ebene 0 = +0,02 = 391,99 ü.NN
UK Bodenplatte  -0,50/ d=35cm Ebene-1
12cm Perimeterdämmung
5cm Sauberkeitsschicht
30cm kapilarbrechende Schicht
Baugrubensohle  -0,97= + üNN =391,00 ü.NN

*Hinweis: Oberboden*

**01.05.1 Oberboden abtragen, aufladen, abfahren, abladen bis 30 cm**
*** Schwerpunktposition
Oberboden abtragen, aufladen und nach Angabe der Bauleitung  zum Zwischenlager fahren, abladen in Mieten zur Beprobung aufschichten;
Abtragsdicke: bis 30 cm
Entfernung zum Zwischenlager: 15km
Menge: 150,000 m2
DIN276 2008: 322

**01.05.2 Oberboden aufladen, fördern, andecken, 30 cm**
*** Schwerpunktposition
Oberboden ab Zwischenlager bis 15km entfernt aufladen, transportieren und wieder entsprechend der Geländemodelierung andecken.
Auftragsdicke: i.M. 30 cm
Menge: 180,000 m2
DIN276 2008: 322

*Hinweis: Aushub Sonstiges*
Aushub Sonstiges
Hinweis Deklaration
Für die Deklaration von Bauschutt und Bodenmaterial ist der
Auftraggeber verantwortlich.
Es wird bauseits ein Gutachter gestellt. Dieser beprobt nach
Fertigstellung von Haufwerken diese und erstellt einen
Prüfbericht.
Der Gutachter und die Bauleitung ist mind. 1 Arbeitswoche vor
Fertigstellung eines Haufwerkes zu informieren. Nach
Probenahme sind maximal 3 Arbeitswochen einzukalkulieren
bis zur Vorlage des Prüfberichts und der weiteren Bewegung
des Materials.

Hinweis zu Recyclingbaustoffen
Für Bauschutt erfolgt eine Einstufung nach
Ersatzbaustoffverordnung, welche die vormals
länderspezifischen Regelungen zu Recyclingbaustoffen ersetzt
(z.B. RC-Leitfaden (ZTV wwG-StB By 05).
Sollten diese Parameter nicht eingehalten werden, so erfolgt
eine Nachanalyse nach den Zusatzparametern der
Deponieverordnung. Für offensichtlich belastetes Material
werden direkt die Parameter der Deponieverordnung
angewendet
Sollten für den AN weitere Analysenparameter für die
Verwertung der Stoffe notwendig sein, so trägt die Kosten
hierfür der AN.

Alleine die Ergebnisse des bauseits gestellten Gutachters sind maßgebend. Ein Nachweis über den Verbleib der Baustoffe ist Voraussetzung für eine Vergütung.

**01.05.3 Zulage Förderweg zum Zwischlager 15,1-30km**
*** Schwerpunktposition
Zulage Förderweg zum Zwischlager 15,1-30km um Material zur Beprobung zu lagern
Menge: 10,000 m3
DIN276 2008: 319

**01.05.4 Zulage Förderweg zum Zwischlager 30,1-50km**
*** Schwerpunktposition
Zulage Förderweg zum Zwischlager 30,1-50km um Material zur Beprobung zu lagern
Menge: 10,000 m3
DIN276 2008: 319

**01.05.5 Fundamentaushub, von Hand**
*** Schwerpunktposition
Fundament ab Baugrubensohle von Hand für Einzel- und Streifenfundament profilgerecht ausheben. Das Aushubmaterial entsorgen.
Aushubtiefe:  bis 0,9 m
Menge: 10,000 m3
DIN276 2008: 322

**01.05.6 Abdecken der Baugrubenabböschung**
*** Schwerpunktposition
Menge: 250,000 m2
DIN276 2008: 319

**01.05.7 Zulage für die Ausführung der Vouten**
*** Schwerpunktposition
Zulage für die Ausführung der Vouten beim Modelieren der Frostschutzschicht, das Anarbeiten der Sauberkeitsschicht und der Perimeterddämmung an die  Schräge sowie dem Einbau einer Druckweichen Dämmung entllang der Schräge.
Dämmung in gesonderter Position

Abziehen der Sauberkeitsschicht mit einer Schablone. Inkl. aller Vermessungleistungen.
Menge: 96,000 lfm

*Hinweis: Bodenpressung Bodenkennwerte*
Bodenpressung Bodenkennwerte

Für die Auffüllungen wird vom Abbruch des Bestandsgeländes stammender  Betonbruch verwendet;
das Material muss lagenweise in einer Höhe von max. 30cm eingebaut und verdichtet werden;
die einzelnen Lagen werden geprüft!
Die Versuche sind vollständig zu protokollieren, die Protokolle sind der Bauleitung nach Fertigstellung der jeweilgen Schicht digital zu übermitteln.

Für die zur Schüttung vorgesehenden Böden ist ein Verdichtungsgrad DPr>=100% im Mittel, mindestens jedoch 98% nachzuweisen.

Bei der Ausführung der Plattengründung kann bei Gründung auf den gut tragfähigen Zersatzböden ein Bettungsmodul von 40MN/m3 angesetzt werden.

Die angegebenen Bodenpressungen und Bodenkennwerte sind vor der Bauausführung von einem Baugrundsachverständigen zu überprüfen, bei abweichenden Werten ist der Tragwerksplaner unverzüglich zu unterrichten, um die Bemessung der Fundamente zu überarbeiten.

**01.05.8 Lastplatten-Druckversuch**
*** Schwerpunktposition
Lastplatten-Druckversuch zum Nachweis der vorhandenen und neu zu erstellender Baugrund-Tragfähigkeit.

Die Lastplattenversuche sind in Absprache (Lage und Anzahl) mit dem Bodengutachter des
Ingenieurbüro Altmanns vor und nach dem Einbau der unterschiedlichen Bodenschichten und der Einbaulagen (alle 30cm)  durchzuführen.

Für die zur Schüttung vorgesehenden Böden ist ein Verdichtungsgrad DPr>=100% im Mittel, mindestens jedoch 98% nachzuweisen.
Menge: 50,000 St
DIN276 2008: 321

*Hinweis: Baugrubenaushub*
Baugrubenaushub

Zu beachten:
Grundwasser wurde laut Bodengutachter nicht angetroffen, Schichtenwasser ist möglich!

**01.05.9 Baugrubenaushub, grobkörniger Boden**
*** Schwerpunktposition
Boden der Baugrube profilgerecht mit Böschung lösen und Grobplanum herstellen. Das Aushubmaterial aufladen zum Zwischenlager des Bauherrn fahren (bis 15km entfernt), zur Beprobung abladen und zur späteren Wiederverwendung als Hinterfüllmaterial lagern.
Ausführung: im Hangbereich
Aushubtiefe: bis 5,50 m
Förderweg: bis 15km
Homogenbereich: gemäß Bodengutachten
Abtraggerät: Löffelbagger
Menge: 300,000 m3
DIN276 2008: 322

**01.05.10 Baugrubenaushub, nichtbindiger Boden,**
*** Schwerpunktposition
Boden der Baugrube profilgerecht mit Böschung lösen und Grobplanum herstellen. Das Aushubmaterial aufladen zum Zwischenlager des Bauherrn fahren (bis 15km entfernt), zur Beprobung abladen und zur späteren Wiederverwendung als Hinterfüllmaterial lagern.

Ausführung: im Hangbereich
Aushubtiefe: bis 5,50 m
Förderweg: bis 15km
Homogenbereich: gemäß Bodengutachten
Abtraggerät: Löffelbagger
Menge: 300,000 m3
DIN276 2008: 322

**01.05.11 Baugrubenaushub, bindiger Boden**
*** Schwerpunktposition
Boden der Baugrube profilgerecht mit Böschung lösen und Grobplanum herstellen. Das Aushubmaterial aufladen zum Zwischenlager des Bauherrn fahren (bis 15km entfernt), zur Beprobung abladen und zur späteren Wiederverwendung als Hinterfüllmaterial lagern.

Ausführung: im Hangbereich
Aushubtiefe: bis 5,50 m
Förderweg: bis 15km
Homogenbereich: gemäß Bodengutachten
Abtraggeräte: Greifbagger, Ladeschaufel
Menge: 2000,000 m3
DIN276 2008: 322

**01.05.12 Baugrubenaushub, Mehrpreis leicht lösbarer Fels**
*** Schwerpunktposition
Baugrubenaushub, Mehrpreis leicht lösbarer Fels

Das Aushubmaterial aufladen zum Zwischenlager des Bauherrn fahren (bis 15km entfernt), zur Beprobung abladen und zur späteren Wiederverwendung als Hinterfüllmaterial lagern.

Ausführung: im Hangbereich
Aushubtiefe: bis 5,50 m
Förderweg: bis 15km
Homogenbereich: gemäß Bodengutachten
Bodenbeschreibung: leicht lösbarer Fels
Hauptbestandteile: Fels
Abtraggeräte: Löffelbagger, Reißbagger, Meißel
Menge: 70,000 m3
DIN276 2008: 322

**01.05.13 Baugrubenaushub, Mehrpreis schwer lösbarer Fels**
*** Schwerpunktposition
Baugrubenaushub, Mehrpreis leicht lösbarer Fels

Das Aushubmaterial aufladen zum Zwischenlager des Bauherrn fahren (bis 15km entfernt), zur Beprobung abladen und zur späteren Wiederverwendung als Hinterfüllmaterial lagern.
Ausführung: im Hangbereich
Aushubtiefe: bis 5,50 m
Förderweg: bis 15km
Homogenbereich: gemäß Bodengutachten
Bodenbeschreibung: schwer lösbarer Fels
Hauptbestandteile: Fels
Abtraggeräte: Löffelbagger, Reißbagger, Meißel
Menge: 50,000 m3
DIN276 2008: 322

*Hinweis: Planum*

**01.05.14 Baugrubensohle planieren und verdichten**
*** Schwerpunktposition
Baugrubensohle nach dem Aushub oder nach der Auffüllung planieren und verdichten. Ausführung unmittelbar vor dem Einbringen der Sauberkeitsschicht als planebene Fläche, mit höchstens +/- 2 cm Höhendifferenz auf eine Länge von 5,0 m.
Überschüssiges Material entsorgen.
Art des Bodens: gemäß Bodengutachten
Verdichtungsgrad DPr: 100 %
Menge: 1300,000 m2
DIN276 2008: 322

*Hinweis: Fundamentaushub*

**01.05.15 Fundamentaushub <1,25m Tiefe Einzel- und Streifenfundamente**
*** Schwerpunktposition
Fundament ab Baugrubensohle für Einzel- oder Streifenfundament,  profilgerecht ausheben, einschl. Herstellen des Planums der Sohle.
Aushubmaterial aufladen, fördern zum Zwischenlager (15km), abladen zum Beproben in Mieten;

Aushubtiefe:  bis ca. 1,25 m

Hinweis:
im Bereich der Auffüllungen wird kein Fundamentaushub erstattet; die Fundamente sind im Zuge der Auffüllungen zu erstellen;
Menge: 50,000 m3
DIN276 2008: 322

**01.05.16 Fundamentaushub 1,26- 1,75m Tiefe Einzel- und Streifenfundamente**
*** Schwerpunktposition
Fundament ab Baugrubensohle für Einzel- oder Streifenfundament,  profilgerecht ausheben, einschl. Herstellen des Planums der Sohle.
Aushubmaterial aufladen, fördern zum Zwischenlager (15km), abladen zum Beproben in Mieten;

In den EP sind einzurechnen:
Verbau oder geböscht

Aushubtiefe:  bis ca. 1,26-1,75 m
Menge: 1,000 m3
DIN276 2008: 322

**01.05.17 Aushub Schächte T<1,25m**
*** Schwerpunktposition
Aushub ab Baugrubensohle für  Schächte  profilgerecht ausheben,inkl. Arbeitsraum, einschl. Herstellen des Planums der Sohle.

T: bis 1,25m tief
Menge: 6,000 m3
DIN276 2008: 311

**01.05.18 Aushub Schächte T >1,26m bis 2,5m**
*** Schwerpunktposition
Aushub ab Baugrubensohle für  Schächte  profilgerecht ausheben,inkl. Arbeitsraum, einschl. Herstellen des Planums der Sohle.

 T: 1,26m bis 2,5m tief
einschließlich Verbau
Menge: 25,000 m3
DIN276 2008: 311

*Hinweis: Abfuhr und Entsorgung*
Abfuhr und Entsorgung:
Das auf dem Lagerplatz des Bauherrn gelagerte nicht zur Auffüllung geeignete  Material ist nach der Beprobung zu entsorgen;
Der Lagerplatz liegt bis zu 15km von der Baustelle entfernt;

**01.05.19 Entsorgungskonzept und Entsorgungsdokumentation**
*** Schwerpunktposition
Entsorgungskonzept und -Dokumentation erstellen und an die örtliche Bauüberwachung übergeben.
Inklusive baubegleitenden Ergänzungen/ Überarbeitungen und
laufender Aktualisierung (14-Tägig) der Mengen.
Dokumentation der Entsorgung umfasst:
- Übersichtstabelle über alle entsorgte Haufwerke mit
Haufwerksnummer, Datum, Tonnage, LKW-Fuhren, Einstufung,
Entsorgungsstelle, etc.
- Annahmeerklärungen
- Übernahme- und Wiegescheine
- Tabelle je Haufwerk mit Datum, LKW-Kenzeichen, Tonnage,
Wiege- und Übernahmescheinnummer
In der Dokumentation sind sämtliche entsorgte/verwertete
Materialen der Baustelle mit aufzuführen.
Die Gliederung ist mit der örtlichen Bauleitung abzustimmen.
Die vollständige Dokumentation ist 4 Wochen nach Abfuhr des letzten Haufwerks digital zu übergeben
Menge: 1,000 psch
DIN276 2008: 322

**01.05.20 Aufladen Z0-Material in 15km Entfernung gelagert, abfahren und entsorgen**
*** Schwerpunktposition
Überschüssigen Aushub Z0-Material, vom Lagerplatz dess Bauherrn (15km von der Baustelle entfernt), aufladen und entsorgen.
Sonderabfall, z.B. kontaminiertes Material, ist gesondert zu erfassen und unter Beachtung der jeweils geltenden gesetzlichen Vorschriften zu entsorgen.
Bodenart: nicht kontaminiert, kein Fels
Deponiegebühr gesondert

Entfernung der Deponie bis 30km
Die Abrechnung erfolgt anhand von Erdmassenberechnungen bzw. Geländeaufnahmen. (NA 3 Rädlinger) Ergänzung: Die Wiegescheine sind als Nachweise der Bauleitung des AG unaufgefordert zur Prüfung der Abrechnung vorzulegen.
Menge: 3000,000 m3
DIN276 2008: 322

**01.05.21 Aufladen DK0-Material in 15km Entfernung gelagert, abfahren und entsorgen**
*** Schwerpunktposition
DK0-Material und mit Bauschutt vermischtes Aushubmaterial vom Zwischenlager des Bauherrn (15km von der Baustelle entfernt) aufnehmen und zur Entsorgung auf Deponie abfahren.
Deponiegebühr gesondert

Entfernung der Deponie bis 30km
Die Abrechnung erfolgt anhand von Erdmassenberechnungen bzw. Geländeaufnahmen. (NA 3 Rädlinger) Ergänzung: Die Wiegescheine sind als Nachweise der Bauleitung des AG unaufgefordert zur Prüfung der Abrechnung vorzulegen.
Menge: 264,000 m3
DIN276 2008: 322

**01.05.22 Deponiegebühren, Baugrubenaushub, t**
*** Schwerpunktposition
Deponiegebühren für das Entsorgen des Baugrubenaushubs. Transportgebühren werden separat vergütet.
Bodenart: gemäß Bodengutachten, nicht kontaminiert
Menge: 4896,000 t
DIN276 2008: 322

**01.05.23 Zulage für größere Fahrtstrecke zur Deponie**
*** Schwerpunktposition
Zulage für die Fahrtstrecke zur Deponie
pro Kilometer und Fahrt über 31km-60km.
Menge: 120,000 km
DIN276 2008: 322

**01.05.24 Zulage für Aushub, Förderung und Lagerung von Z1.1-Material**
*** Schwerpunktposition
Zulage für Aushub, Förderung und Lagerung von Z1.1-Material
zum Zwischenlager 15km entfernt
Menge: 5,000 m3
DIN276 2008: 311

**01.05.25 Zulage für Aushub, Förderung und Lagerung von Z1.2-Material**
*** Schwerpunktposition
Zulage für Aushub, Förderung und Lagerung von Z1.2-Material
zum Zwischenlager 15km entfernt
Menge: 5,000 m3
DIN276 2008: 311

**01.05.26 Zulage für Aushub, Förderung und Lagerung von Z2-Material**
*** Schwerpunktposition
Zulage für Aushub und Lagerung von Z2-Material
zum Zwischenlager 15km entfernt
Menge: 5,000 m3
DIN276 2008: 311

**01.05.27 Abfuhr Material < Z1.1 nach EPP**
*** Schwerpunktposition
Nach Materialbeprobung (Stillstandzeit für die Beprobung von 1-2 Wochen ist zu  ist berücksichtigen) seitlich gelagertes Material:
Aufnahme, Transport
zur Verwertung und  Entsorgung
von leicht verunreinigten mineralischem Bauschutt und Erdaushub
Eckpunktepapier < Z1.1

(= Z1.1-Material)

Abrechnung nach Wiegeschein

Inkl. schriftlichem  Nachweis über die Entsorgung, Deponiegebühr  und Nachweis für den Eigentumsübergang des Materials an den AN.
Deponiekosten in gesonderter Position

Deponie bis 30km entfernt
Menge: 1,000 t
DIN276 2008: 310

**01.05.28 Abfuhr Material < Z1.2 nach EPP**
*** Schwerpunktposition
Nach Materialbeprobung (Stillstandzeit für die Beprobung von 1-2 Wochen ist zu ist berücksichtigen) seitlich gelagertes Material:
Aufnahme, Transport
zur Verwertung und  Entsorgung
von leicht verunreinigten mineralischem Bauschutt und Erdaushub
Eckpunktepapier < Z1.2

(= Z1.2-Material)

Abrechnung nach Wiegeschein

Inkl. schriftlichem  Nachweis über die Entsorgung, Deponiegebühr  und Nachweis für den Eigentumsübergang des Materials an den AN.
Deponiekosten in gesonderter Position

Deponie bis 30km entfernt
Menge: 1,000 t
DIN276 2008: 310

**01.05.29 Abfuhr Material < Z2 nach EPP**
*** Schwerpunktposition
Nach Materialbeprobung (Stillstandzeit für die Beprobung von 1-2 Wochen ist zu  ist berücksichtigen) seitlich gelagertes Material:
Aufnahme, Transport
zur Verwertung und  Entsorgung
von mineralischem verunreinigten Bauschutt und Erdaushub
Eckpunktepapier < Z.2

(= Z2-Material)

Abrechnung nach Wiegeschein

Inkl. schriftlichem  Nachweis über die Entsorgung, Deponiegebühr  und Nachweis für den Eigentumsübergang des Materials an den AN.
Deponiekosten in gesonderter Position

Deponie bis 30km entfernt
Menge: 1,000 t
DIN276 2008: 310

**01.05.30 Fundamentaushub <1,25m Tiefe Stützwände**
*** Schwerpunktposition
Streifenfundament für Stützwände,  profilgerecht ausheben, einschl. Herstellen des Grob-Planums der Sohle.
Aushubmaterial aufladen, fördern zum Zwischenlager (15km), abladen zum Beproben in Mieten;

Aushubtiefe:  bis ca. 1,25 m

Hinweis:
im Bereich der Auffüllungen wird kein Fundamentaushub erstattet; die Fundamente sind im Zuge der Auffüllungen zu erstellen;
Menge: 50,000 m3
DIN276 2008: 322

**01.05.31 Z1.1 nach EPP Deponiegebühr**
*** Schwerpunktposition
Menge: 1,000 m3
DIN276 2008: 310

**01.05.32 Z1.2 nach EPP Deponiegebühr**
*** Schwerpunktposition
Menge: 1,000 m3
DIN276 2008: 310

**01.05.33 Z2 nach EPP Deponiegebühr**
*** Schwerpunktposition
Menge: 1,000 m3
DIN276 2008: 310

**01.05.34 Abfuhr Mineralische Baustoffe < DK 0 nach DepV**
*** Schwerpunktposition
Nach Materialbeprobung (Stillstandzeit für die Beprobung von 1-2 Wochen ist zu  ist berücksichtigen) seitlich gelagertes Material:
Aufnahme, Transport
und Entsorgung  /  Verwertung
von  verunreinigtem mineralischen
Bauschutt
DK 0 nach DepV

Abrechnung nach Wiegeschein

Inkl. schriftlichem  Nachweis über die Entsorgung, Deponiegebühr  und Nachweis für den Eigentumsübergang des Materials an den AN.
Deponiekosten in gesonderter Position
Menge: 1,000 t
DIN276 2008: 310

**01.05.35 Abfuhr Mineralische Baustoffe < DK I nach DepV**
*** Schwerpunktposition
Nach Materialbeprobung (Stillstandzeit für die Beprobung von 1-2 Wochen ist zu  ist berücksichtigen) seitlich gelagertes Material:
Aufnahme, Transport
und Entsorgung  /  Verwertung
von  verunreinigtem mineralischen
Bauschutt
DK I nach DepV

Abrechnung nach Wiegeschein

Inkl. schriftlichem  Nachweis über die Entsorgung, Deponiegebühr  und Nachweis für den Eigentumsübergang des Materials an den AN.
Deponiekosten in gesonderter Position
Menge: 1,000 t
DIN276 2008: 310

**01.05.36 Abfuhr Mineralische Baustoffe < DK II nach DepV**
*** Schwerpunktposition
Nach Materialbeprobung (Stillstandzeit für die Beprobung von 1-2 Wochen ist zu ist berücksichtigen) seitlich gelagertes Material:
Aufnahme, Transport
und Entsorgung  /  Verwertung
von  verunreinigtem mineralischen
Bauschutt
DK II nach DepV

Abrechnung nach Wiegeschein

Inkl. schriftlichem  Nachweis über die Entsorgung, Deponiegebühr  und Nachweis für den Eigentumsübergang des Materials an den AN.
Deponiekosten in gesonderter Position
Menge: 1,000 t
DIN276 2008: 310

**01.05.37 Deponiegebühr < DK 0 nach DepV**
*** Schwerpunktposition
Deponiegebühr < DK 0I nach DepV
Menge: 1,000 t
DIN276 2008: 310

**01.05.38 Deponiegebühr < DK I nach DepV**
*** Schwerpunktposition
Menge: 1,000 t
DIN276 2008: 310

**01.05.39 Deponiegebühr < DK II nach DepV**
*** Schwerpunktposition
Menge: 1,000 t
DIN276 2008: 310

*Hinweis: Auffüllungen, Unterfüllungen und Hinterfüllungen*
Im Baufeldbereich werden aufgrund der Geländetopgraphie Aufschüttungen
erforderlich werden.

Es ist vorgesehen das aus dem Abbruch des Bestandsgebäudes stammende Betonrecyclingmaterial zu verwenden; das Material befindet sich bauseit in Mieten vorbereitet und zerkleinert im Zwischenlager des Bauherrn (15km entfernt).

Aussssdem sind für den Bodenaustausch/ den künstlich hergestellten Baugrund (insbesondere auch Geländeaufschüttung bei Plattengründung) Auffüllkiese der Bodengruppe GW oder gemischtkörnige Fremdböden der Bodengruppe GU, SU, GT empfohlen. Für die zur Schüttung vorgesehenen
Böden ist ein Verdichtungsgrad DPr ≥ 100 % im Mittel, mindestens jedoch 98 % nachzuweisen. Für die Bodenaustauschmaßnahmen muß gut verdichtbarer, nicht bindiger Boden lagenweise (ca. 30-35 cm) verdichtet eingebaut werden. Ab Außenkante Fundament ist ein Lastausbreitungswinkel α ≤
45° (Rundkornmaterial) bzw. α ≤ 60° (gebrochenes Bodenmaterial) zur Horizontalen zu berücksichtigen.

Alle Schüttlagen sollten möglichst in der vollen Arbeitsbreite eingebaut werden.
Böschungsanschüttungen die bestehende Böschung müssen auf einem treppenartig vorbereiteten Untergrund (Abtreppungshöhe > 60 cm, Querneigung der horizontalen Stufenabsätze ca. 6% für Wasserableitung) zur Erreichung einer ausreichenden Verzahnung zur bestehenden Böschung hergestellt werden. Vorhandene Auffüllungsböden sind zu entfernen.
Auflockerungen in der Gründungssohle infolge Einschneidens des Baggerlöffels beim Aushub sind grundsätzlich durch Nachverdichtung rückgängig zu machen.

Für die Abrechnung sind Wiegescheine vorzulegen!

**01.05.40 Hinterfüllung Gebäude Lagermaterial Recycling-Betonbruch**
*** Schwerpunktposition
Hinterfüllen des Gebäudes mit
Betonbruch aus dem  Abbruch des Bestandsgebäudes;
nicht unterkellerte Bereiche und Arbeitsräume mit bauseits vorbereitetem Betonbruch profilgerecht hinterfüllen und lagenweise (30cm) verdichten.

Auffüllen mit Geländemodelierung  bis ca. 50cm unter die geplante fertige Geländeoberfläche mit aus dem Zwischenlager des Bauherrn anzulieferndem Bodenmaterial (Betonbruch);

Tiefe:  bis 5,00 m

Das Material (Betonbruch) ist im Zwischenlager (15km entfernt) aufzuladen, zum Einbauort zu fördern und einzubauen;

Verdichtungsgrad DPr:  mindestenss 98%

Die Arbeiten müssen in Absstimmung mit dem bauseitigen Bodengutachter durchgeführt werden; die einzelnen Schichten müssen durch Lastplattenversuche, im Beisein des Bodengutachters überprüft und dokumentiert werden;

Für die Abrechnung sind Wiegescheine vorzulegen!
Menge: 600,000 m3
DIN276 2008: 324

**01.05.41 Unterfüllung Fundamente Lagermaterial Recycling-Betonbruch**
*** Schwerpunktposition
Unterfüllen Fundamente mit
Betonbruch aus dem  Abbruch des Bestandsgebäudes;
Fundamente und Bodenplatten mit bauseits vorbereitetem Betonbruch profilgerecht unterfüllen und lagenweise (30cm) verdichten.

Auffüllen mit Geländemodelierung  bis zur kapilarbrechenden Schicht mit aus dem Zwischenlager des Bauherrn anzulieferndem Bodenmaterial (Betonbruch),

Tiefe:  bis 5,00 m

Das Material (Betonbruch) ist im Zwischenlager (15km entfernt) aufzuladen, zum Einbauort zu fördern und einzubauen;

Verdichtungsgrad DPr:  100%

Die Arbeiten müssen in Absstimmung mit dem bauseitugen Bodengutachter durchgeführt werden; die einzelnen Schichten müssen durch Lastplattenversuche, im Beisein des Bodengutachters überprüft und dokumentiert werden;

Für die Abrechnung sind Wiegescheine vorzulegen!
Menge: 1200,000 m3
DIN276 2008: 324

**01.05.42 Auffüllung Baugrube Bestand Lagermaterial Recycling-Betonbruch**
*** Schwerpunktposition
Hinterfüllen der aus dem Abbruch stammenden Baugrube mit
Betonbruch aus dem  Abbruch des Bestandsgebäudes;
mit bauseits vorbereitetem Betonbruch profilgerecht hinterfüllen und lagenweise (30cm) verdichten.

Auffüllen mit Geländemodelierung  bis ca. 50cm unter die fertig geplante Geländeoberfläche mit aus dem Zwischenlager des Bauherrn anzulieferndem Bodenmaterial (Betonbruch),

Tiefe:  bis 5,00 m

Das Material (Betonbruch) ist im Zwischenlager (15km entfernt) aufzuladen, zum Einbauort zu fördern und einzubauen;

Verdichtungsgrad DPr:  mindestens 98%

Die Arbeiten müssen in Absstimmung mit dem bauseitigen Bodengutachter durchgeführt werden; die einzelnen Schichten müssen durch Lastplattenversuche, im Beisein des Bodengutachters überprüft und dokumentiert werden;

Für die Abrechnung sind Wiegescheine vorzulegen!
Menge: 1500,000 m3
DIN276 2008: 324

**01.05.43 Flächenauffüllung Lagermaterial Recycling-Betonbruch**
*** Schwerpunktposition
Flächenauffüllung mit
Betonbruch aus dem  Abbruch des Bestandsgebäudes;
mit bauseits vorbereitetem Betonbruch profilgerecht hinterfüllen und lagenweise (30cm) verdichten.

Auffüllen mit Geländemodelierung  bis ca. 50cm unter die fertig geplante Geländeoberfläche mit aus dem Zwischenlager des Bauherrn anzulieferndem Bodenmaterial (Betonbruch),

Tiefe:  bis 5,00 m

Das Material (Betonbruch) ist im Zwischenlager (15km entfernt) aufzuladen, zum Einbauort zu fördern und einzubauen;

Verdichtungsgrad DPr:  mindestens 98%

Die Arbeiten müssen in Absstimmung mit dem bauseitigen Bodengutachter durchgeführt werden; die einzelnen Schichten müssen durch Lastplattenversuche, im Beisein des Bodengutachters überprüft und dokumentiert werden;

Für die Abrechnung sind Wiegescheine vorzulegen!
Menge: 1800,000 m3
DIN276 2008: 324

**01.05.44 Hinterfüllung Gebäude, Liefermaterial Sandsplittgemisch 0/16**
*** Schwerpunktposition
Bauwerk ( Arbeitsräume) mit Liefermaterial profilgerecht hinterfüllen und lagenweise verdichten.
Auffüllen mit Geländemodelierung  bis ca. 50cm unter das fertig geplante Gelände mit anzulieferndem Bodenmaterial, schichtweise einbauen, einschließlich fördern und verdichten Bodengruppe Kies-Schluff-Gemisch

Tiefe:  bis 5,00 m

Material:
Auffüllmaterial mit dem  Kf-Wert
Liefermaterial Sandsplittgemisch 0/16 mit einem KF 4,34*10^-5
Material: frostsicher

Verdichtungsgrad DPr:mindestens 98 %

Die Arbeiten müssen in Absstimmung mit dem bauseitigen Bodengutachter durchgeführt werden; die einzelnen Schichten müssen durch Lastplattenversuche, im Beisein des Bodengutachters überprüft und dokumentiert werden;

Für die Abrechnung sind Wiegescheine vorzulegen!
Menge: 25,000 m3
DIN276 2008: 324

**01.05.45 Hinterfüllung Fundamente, Liefermaterial Sandsplittgemisch 0/16**
*** Schwerpunktposition
Fundamente mit Liefermaterial profilgerecht hinterfüllen und lagenweise verdichten.
Auffüllen mit Geländemodelierung  bis zur Baugrubensohle mit anzulieferndem Bodenmaterial, schichtweise einbauen, einschließlich fördern und  verdichten Bodengruppe Kies-Schluff-Gemisch

Tiefe:  bis 5,00 m

Material:
Auffüllmaterial mit dem  Kf-Wert
Liefermaterial Sandsplittgemisch 0/16 mit einem KF 4,34*10^-5
Material: frostsicher

Verdichtungsgrad DPr:  mindestens 98 %

Die Arbeiten müssen in Absstimmung mit dem bauseitigen Bodengutachter durchgeführt werden; die einzelnen Schichten müssen durch Lastplattenversuche, im Beisein des Bodengutachters überprüft und dokumentiert werden;

Für die Abrechnung sind Wiegescheine vorzulegen!
Menge: 25,000 m3
DIN276 2008: 324

**01.05.46 Auffüllung Baugrube Bestand Liefermaterial Sandsplittgemisch 0/16**
*** Schwerpunktposition
Hinterfüllen der aus dem Abbruch stammenden Baugrube mit Geländemodelierung anzulieferndem Bodenmaterial, schichtweise einbauen, einschließlich fördern und  verdichten Bodengruppe Kies-Schluff-Gemisch
Fundamente mit Liefermaterial profilgerecht hinterfüllen und lagenweise verdichten.

Tiefe:  bis 5,00 m

Material:
Auffüllmaterial mit dem  Kf-Wert
Liefermaterial Sandsplittgemisch 0/16 mit einem KF 4,34*10^-5
Material: frostsicher

Verdichtungsgrad DPr:mindestens 98 %

Auffüllen mit Geländemodelierung  bis ca. 50cm unter die fertig geplante Geländeoberfläche mit aus dem Zwischenlager des Bauherrn anzulieferndem Bodenmaterial (Betonbruch), schichtweise einbauen, einschließlich fördern und  verdichten.

Die Arbeiten müssen in Absstimmung mit dem bauseitigen Bodengutachter durchgeführt werden; die einzelnen Schichten müssen durch Lastplattenversuche, im Beisein des Bodengutachters überprüft und dokumentiert werden;

Für die Abrechnung sind Wiegescheine vorzulegen!
Menge: 25,000 m3
DIN276 2008: 324

**01.05.47 Flächenauffüllung, Liefermaterial Sandsplittgemisch 0/16**
*** Schwerpunktposition
Flächenauffüllung geböscht mit Liefermaterial profilgerecht hinterfüllen und lagenweise verdichten.
Auffüllen mit Geländemodelierung  bis ca. 50cm unter die ferig geplante Geländeoberfläche mit anzulieferndem Bodenmaterial, schichtweise einbauen, einschließlich fördern und  verdichten Bodengruppe Kies-Schluff-Gemisch

Tiefe:  bis 5,00 m

Material:
Auffüllmaterial mit dem  Kf-Wert
Liefermaterial Sandsplittgemisch 0/16 mit einem KF 4,34*10^-5
Material: frostsicher

Verdichtungsgrad DPr:mindestens 98 %

Für die Abrechnung sind Wiegescheine vorzulegen!
Menge: 25,000 m3
DIN276 2008: 324

**01.05.48 Schotter-Filterschicht Liefermaterial unter Bodenplatten/Fundamenten**
*** Schwerpunktposition
Schotter-Filterschicht, kapillarbrechend, unter/zwischen Boden-
oder Fundamentplatten etc., inkl. Verdichten.
Die Einhaltung des geforderten Verdichtungsgrades ist
nachzuweisen. Der Anteil abschlämmbarer Bestandteile
darf max. 5% des Gewichtes betragen, Abdeckung
gesondert.
Körnung: 16 - 32 mm

Verdichtungsgrad DPr:  mindestens 98 %

Für die Abrechnung sind Wiegescheine vorzulegen!
Menge: 260,000 m3
DIN276 2008: 326

#### Titel 01.06 Wasserhaltung

*Hinweis: Wasserhaltung*
Wasserhaltung
Aufgrund der Topografie ist im flächenhaften Anschnitt ggf. mit Kluft-/ Schichtwasserhorizonten zu rechnen. Auftretendes Kluft-/ Schichtwässer, Oberflächen- und Niederschlagswässer können offen mittels Pumpensümpfen
und Längsdränagen abgeleitet werden.  Die Vorhaltung während der Bauzeit ist in die Einheitspreise mit einzukalkulieren.

**01.06.1 Wasserhaltung,offen,einrichten, < 10 l/s**
*** Schwerpunktposition
Anlage zur offenen Grundwasserhaltung in der Baugrube liefern, montieren und wieder entfernen, inkl. aller erforderlicher Materialien und Geräte, ausreichend bemessen zur sicheren Trockenhaltung der Baugrubenfläche.
Anlage besteht aus Tauchkörperpumpen mit automatischer Schaltung, Anschlussleitung an Sammler bzw. Absetzanlage sowie elektrischen Anschlüssen, einschl.der Herstellung der notwendigen Pumpensümpfe

Anlage für Gesamtfördermenge:  bis 10 l/sec.
Menge: 1,000 St
DIN276 2008: 313

**01.06.2 Wasserhaltung, offen, Betrieb, <10 l/s**
*** Schwerpunktposition
Anlage für offene Wasserhaltung der Baugrube vorhalten und betreiben.
Anlage für Gesamtfördermenge bis 10 l/sec.
Menge: 100,000 Sth
DIN276 2008: 313

**01.06.3 Wasserhaltung,offen,einrichten, 20-30 l/s**
*** Schwerpunktposition
Anlage zur offenen Grundwasserhaltung in der Baugrube liefern, montieren und wieder entfernen, inkl. aller erforderlicher Materialien und Geräte, ausreichend bemessen zur sicheren Trockenhaltung der Baugrubenfläche.
Anlage besteht aus Tauchkörperpumpen mit automatischer Schaltung, Anschlussleitung an Sammler bzw. Absetzanlage sowie elektrischen Anschlüssen, einschl.der Herstellung der notwendigen Pumpensümpfe

Anlage für Gesamtfördermenge:  bis 20-30 l/sec.
Menge: 1,000 St
DIN276 2008: 313

**01.06.4 Wasserhaltung, offen, Betrieb, 20-30 l/s**
*** Schwerpunktposition
Anlage für offene Wasserhaltung der Baugrube vorhalten und betreiben.
Anlage für Gesamtfördermenge von 20-30 l/s.
Menge: 100,000 Sth
DIN276 2008: 393

**01.06.5 Tauchkörperpumpe einrichten, 10-30 m3/h,**
*** Schwerpunktposition
Tauchkörperpumpe, für bauseits errichtete Pumpensümpfe, einrichten und wieder abbauen. Einschl. Anschlussleitung an Sammler bzw. Absetzanlage sowie elektrische Anschlüsse.
Fördermenge: über 10 bis 30 m3/h

Geodätische Förderhöhe: bis 5 m
Länge Überleitung: bis 50 m
Menge: 1,000 St
DIN276 2008: 391

**01.06.6 Tauchkörperpumpe Betrieb 10-30 m3/h,**
*** Schwerpunktposition
Tauchkörperpumpe Betrieb 10-30 m3/h,
Anlage im Pumpensumpf vorhalten und betreiben.
Anlage für Gesamtfördermenge bis 10-30 m3/h,
Menge: 100,000 Sth
DIN276 2008: 313

**01.06.7 Fundamentaushub <1,25m Tiefe Stützwände**
*** Schwerpunktposition
Streifenfundament für Stützwände,  profilgerecht ausheben, einschl. Herstellen des Grob-Planums der Sohle.
Aushubmaterial aufladen, fördern zum Zwischenlager (15km), abladen zum Beproben in Mieten;

Aushubtiefe:  bis ca. 1,25 m

Hinweis:
im Bereich der Auffüllungen wird kein Fundamentaushub erstattet; die Fundamente sind im Zuge der Auffüllungen zu erstellen;
Menge: 50,000 m3
DIN276 2008: 322

**01.06.8 Brunnen,Pumpensumpf, t=1,0m, D=800 mm**
*** Schwerpunktposition
Pumpensumpf aus Betonringen mit außenseitiger Kiesfilterpackung  herstellen mit Anschluss für Dränagerohre einschl. aller erforderlicher Erd-, Verbau- und Verfüllarbeiten.
Aushub seitlich im Baubereich lagern.
Einzurechnen sind Lieferung und Einbau von geeignetem Filterkies sowie verkehrssichere Abdeckung bzw. Absturzsicherung.
Nach Gebrauch des Brunnens Betonringe ausbauen und Brunnenraum mit seitlich gelagertem Material verfüllen.
Tiefe  : 1,50 m
Durchmesser Pumpensumpf :800 mm
Menge: 3,000 St
DIN276 2008: 393

**01.06.9 Rohrleitung, oberirdisch, DN 100-300**
*** Schwerpunktposition
Rohrleitung oberirdisch einbauen oder an der Baugrubenwand aufhängen, entsprechend vorgegebenem Baustelleneinrichtungsplan vorhalten und nach Ende der Tiefbauarbeiten wieder ausbauen, einschl. An- und Abtransport.
Einzurechnen sind alle erforderlichen Montageteile, Armaturen sowie Form- und Passstücke.
Abrechnung : Länge in Rohrleitungsachse
Größe  : DN 100 bis 300
Menge: 20,000 m
DIN276 2008: 393

**01.06.10 Drängräben mit Filtermaterial 16/32**
*** Schwerpunktposition
Drängräben mit  Filtermaterial 16/32
Drängraben maschinell ausheben, Aushub auf LKW des AN laden und abfahren zur Deponie einschl. Gebühren.
Tiefe des Grabens bis ca. 0,5m. Breite des Grabens bis ca. 0,5m. Der Graben ist nach Beendigung der Bauarbeiten mit geeigneten Auffüllmaterial als Liefermaterial zu verfüllen, das Verfüllmaterial lagenweise zu verdichten.Weiter ist die Erdoberfläche des Grabens zu renaturieren.

Drängräben, aus grob- und gleichkörnigem Filtermaterial
Rundkorn (16/32), mit Kunststoffvlies 160 - 190 g/m2
ummantelt, herstellen, einschl. Wasserführung zu den
Pumpensümpfen.
Menge: 20,000 m
DIN276 2008: 391

**01.06.11 Sickerpackung, Filtermaterial 16/32**
*** Schwerpunktposition
Sickerpackung, aus grob- und gleichkörnigem Filtermaterial Rundkorn (16/32), mit Kunststoffvlies 160 - 190 g/qm ummantelt, herstellen.
Menge: 5,000 m3
DIN276 2008: 391

**01.06.12 KunststoffvIies,1160-190 g/m2**
*** Schwerpunktposition
Kunststoffvlies, 160 - 190 g/m2 liefern und unter der Sickerpackung einbauen.
Menge: 50,000 m2
DIN276 2008: 391

**01.06.13 Sickerleitung, WH offen, DN 100 mm**
*** Schwerpunktposition
Herstellen von Sickerleitungen einschl. Erdarbeiten und Einbettung in geeignetem Filterkies. Lieferung aller Materialien einschl. aller erforderlichen Formteile für Filterrohre, Verlegung im Gefälle und Anschluss an Pumpensumpf.
Geschlitzte Kunststoff-Filterrohre

Durchmesser Sickerrohr:  D=100 mm
Menge: 20,000 m
DIN276 2008: 313

**01.06.14 Rohrleitung, unterirdisch, DN 50-100**
*** Schwerpunktposition
Rohrleitung unterirdisch einbauen, vorhalten und wieder ausbauen einschl. An- und Abtransport.
Einzurechnen sind alle erforderlichen Montageteile, Armaturen sowie Form- und Passstücke und die erforderlichen Erdarbeiten.

Abrechnung:  Länge in Rohrleitungsachse
Größe:  DN 50 bis 100
Ort:  von Pumpensumpf zu Überlauf
Menge: 2,000 m
DIN276 2008: 313

**01.06.15 Rohrleitung, unterirdisch, DN 100-300**
*** Schwerpunktposition
Rohrleitung unterirdisch einbauen, vorhalten und wieder ausbauen einschl. An- und Abtransport.
Einzurechnen sind alle erforderlichen Montageteile, Armaturen sowie Form- und Passstücke und die erforderlichen Erdarbeiten.
Abrechnung:  Länge in Rohrleitungsachse
Größe:  DN 100 bis 300
Menge: 10,000 m
DIN276 2008: 313

**01.06.16 Elektroversorgung, Wasserhaltung**
*** Schwerpunktposition
Elektroversorgung für die Wasserhaltung aufbauen und beseitigen.
Elektrischen Anschluss an bauseitigen Baustromhauptverteiler, mit eigener Unterverteilung sowie Verkabelung aufstellen und wieder abbauen.
Menge: 3,000 St
DIN276 2008: 393

**01.06.17 Elektroversorgung, WH, Betrieb + Vorhalt.**
*** Schwerpunktposition
Elektroanschluss einschl. Haupt- und Unterverteiler vorhalten und betreiben bzw. unterhalten, einschl. der erforderlichen sicherheitstechnischen Überwachung.
Menge: 10,000 MtSt
DIN276 2008: 393

#### Titel 01.07 Drainarbeiten

*Hinweis: Drainageleitung*
Drainageleitung
Wenn nicht anderweitig beschrieben, gilt:
Doppelmuffen für Längsstösse, Leitungsschnitt u.
Leitungsverschnitt  sind einzurechnen.
Formstücke (Bögen, Abzweige, Adapter etc. ) als Zulageposition

Hinweis:
Aufgrund BA1 wird das selbe Rohrsystem "Fränkische"
aufgrund von Kompatibilität u.  Ersatzteilen ausgeschrieben
u. vom Bieter gefordert.
Fundamenttiefen + Drainagelängen + Vollrohr + Drainage-Schächte
siehe Drainageplan incl. Fundamente.

Einbau Rohr-Drainage
Drainage-Trasse gem. Regelschnitt
Standard-Drainagegraben innerhalb Baugrubenaushub für Fundamentherstellung.
Mehraushub nach Erfordernis in Abstimmung öBü.
(Zusätzl. Bodenabtrag  abtragen, fördern u. seitlich lagern  gem. Haupt-LV)
Bodenaustausch nach Erfordernis u. in Abstimmung öBü
Drainagen mit Umhüllung Wasserbauvlies
Drainageschächte auf Auflagerbeton bzw. nach Herstellerangabe

Baumassnahme:
Im Bereich Bereich BA2 _ BT1  + BT4
sind Drainagen gem. Planunterlage zu verlegen.
Die Drainage ist auf vorbereiteten Unterbau/ Urgelände einzubauen.
Der Mehraufwand für den gemeinsamen Einbau von
Drainage, Filterkies, Wasserbauvlies
ist in nachfolgende Positionen einzurechnen.
An den Endpunkten sind Endkappen oder optional
Kontrollschächte anzuordnen.

Anfangsschächte ohne Schlammfang,
Endschächte mit Schlammfangvertiefung.

Einzelabschnitte:
ca.280m Drainagerohr DN100;
15x Drainage-Kontrollschacht

Abschitt  BT1  Rohr-Längen
DS4.1-1 -DS4.1-26,5
DS4.1-2 -DS4.2-12,4
DS4.2-1 -DS4.2-23,6
DS2.1-0 -DS2.1-124,5
DS2.1-0 -DS2.1-424,5
DS2.1-4 -DS2.2-23,5

DS2.2-2 -DS2.2-2a3,5
DS2.2-2a -DS2.3-219,0
DS2.3-2 -DS2.3-19,5
DS2.3-1 -DS2.4-14,5
DS2.2-2b -2.3-2/2.2-2a_Abzweig 4,5
DS2.4-1 -DS2.4-215,0
DS2.4-2 -DS2.4-37,0
DS2.4-3 -DS2.4-42,0
DS2.4-4 -DS2.4-529,0
DS2.4-5 - DS2.1-22,0 (B)

DS2.2-2 -DN100_2.2-029,5
DN100_2.2-0 - DS4.1-224,0
DN100_2.2-0 - DN100-Abzweig  12,0
  gesamt ca. 227m
DN100 PP in Einzellängen ca.15,0m
DR-Schacht DN315 _9 Stück

Abschitt  BT4  Rohr-Längen
DS4.1-3 -DS4.1-414,0
DS4.1-4 -DS4.1-2 (B)11,5
DS4.1-3 -DS4.1-211,0
DS4.1-2 -DS4.1-19,0
DS4.1-1 -DS4.1-06,5
  gesamt ca. 52m

DN100 PP in Einzellängen  ca.3,0m
DR-Schacht DN315 _5 Stück

**01.07.1 Dränleitung DN 100, PVC-U**
*** Schwerpunktposition
Dränrohre PVC-U DN 100
Flexibles Dränrohr, gewellt nach DIN 1187, Form A,
gelb, geschlitzt, Schlitzbreite 1,2 mm,
Wassereintrittsfläche >= 20 cm² / m,
als 50m Ringware liefern u. verlegen.
liefern u. einbauen nach Lageplan u. Schnitt
Fränkische Rohrhersteller
oder gleichwertig
'.............................'

Einzurechnen sind alle Verbindungsmuffen für die
Einzelrohre. Formstücke werden als Zuschlag vergütet.
Filterkies, Vlies u. Erdaushub  in ges. Position

Einzurechnen:
Mehraushub ab Vorabtrag, die Lieferung und
Verfüllung des Drainagegrabens mit gewaschenem
Filterkies 4/8 od. 8/16 mm, Tiefe ca. 30 - 40cm
Breite Sohle ca. 25-40 cm,
Neigung ca. 1:2 oder senkrecht an Fundamentbeton etc.;
Breite OK-Filterschicht ca. 55-65cm
Materialbedarf: ca. 0,15 m3/m Wasserbauvlies
als Umhüllung der Drainage einschl. Filterkies
Flächengewicht 200g/m2,
Wasserdurchlässigkeit&gt;90l/sm2 liefern und
einbauen.
Verdrängter Aushub ist innerhalb dem Baufeld
nach Angabe der örtl. Bauüberwachung zu verfahren, in
Miete zu lagern und abzudecken. Einbau bzw. Abfuhr von
unbrauchbaren überschüssigen Boden in ges. Position
Menge: 280,000 m

*Hinweis: Formstücke/ Zulage Drainage*
Formstücke/ Zulage Drainage
Einbau der Formstücke
in Position Drainageleitung enthalten.
Hinweis:
Werden Richtungsänderungen abweichend zu Winkelstück 90 grad erforderlich,
ist auf Vollwandrohr DN100 PP incl. aller Form- und Adapterstrücke
umzustellen.
Bögen mit max. 30grad

**01.07.2 DR- DN 100 Kunststoff Winkelstück opti-drän 90 grad**
*** Schwerpunktposition
Menge: 1,000 St

**01.07.3 Übergang DN100/100, PVC als Zulage,**
*** Schwerpunktposition
Übergang DN100/100, PVC als Zulage,
auf KG-Rohrleitung  (Muffe oder Spitzende)
zuvor beschriebener Drainageleitung mit Fuss
Anzahl mind. 6 Querungen
Menge: 9,000 St

**01.07.4 Einfachabzweig 90grad, DN100/100 PVC**
*** Schwerpunktposition
Einfachabzweig 90grad, DN100/100 PVC
als Zulage
zuvor beschriebener Drainageleitung mit Fuss
Menge: 3,000 St

**01.07.5 Bogen 45- 90grad, DN100 PVC als Zulage,**
*** Schwerpunktposition
Bogen 45- 90grad, DN100 PVC als Zulage,
zuvor beschriebener Drainageleitung
Menge: 15,000 St

**01.07.6 Bogen 15 u. 30grad, DN100 PVC als Zulage,**
*** Schwerpunktposition
Bogen 15 u. 30grad, DN100 PVC als Zulage,
zuvor beschriebener Drainageleitung
Menge: 30,000 St

**01.07.7 Endkappe DN100, PVC u. Adapterstück rund auf Drainage**
*** Schwerpunktposition
Menge: 1,000 St

**01.07.8 Einbau Drainagerohr mit Graben u. Kies**
*** Schwerpunktposition
Rohrgraben für Drainagerohr DN100
Tiefe 0,50 bis 1,00m  ausheben u. einbauen
incl. Formstücken, Filterkies u. -vlies.
Rohrgraben-Sohlbreite 40-60cm
incl. Verbau oder Berme
Einzurechnen sind
-Ablängen der Rohre.
-Erdaushub incl. verdrängtes Material
geotechn. Kategorie "Homogenbereich 1"
(aus Rohr u. Kies) in AN-Eigentum incl. Deponiegebühr
- Einbau Drainage/ Kies/ Vlies in Rohrgraben bis
OK-Gelände
- Mehraufwand für den gemeinsamen Einbau
(Drainagerohr mit Vlies u. Filterkies)  in Rohrgraben
-Einbau in mehreren Abschnitten
Drainagerohr, Vlies u. Kies in gesonderter Position.
Abrechnung nach lfm Drainagegraben
Menge: 120,000 m

**01.07.9 Untergrund für Drainage verdichten**
*** Schwerpunktposition
Untergrund für Drainage verdichten
in Abtragflächen/ Baugrubensohle,
Verformungsmodul EV2 mind. 45 MN/m2,
Verdichtungsgrad  nach ZTVE-StB 09
geotechn. Kategorie "Homogenbereich 1"
Bindiger Baugrund ist mit Schaffußwalze zu verdichten.
Position gilt nicht für Bodenaustausch/ -verbesserung.
Menge: 170,000 m

**01.07.10 Filterkies 4/16 mm lief.u. einb.**
*** Schwerpunktposition
Filterkies 4/16 mm
liefern u. einbauen gemeinsam mit Drainagerohr
Masse  nach Aufmass in eingebautem Zustand
Breite  40-60 cm, Höhe bis 60cm
Materialbedarf: i.M. 0,30 m3/m
Menge: 50,000 m3

**01.07.11 Filterkies 16/32 mm lief. u. einb. als Überdeckung WW**
*** Schwerpunktposition
Filterkies 16/32 mm liefern u. einbauen
als Überfüllung Stützwand/ Winkelwand
incl. Filtervliesüberdeckung mit Überstand
Masse  nach Aufmass in eingebautem Zustand
unterschiedl. Breiten,Breite  60 oder 140 cm,
Höhe bis 20-30cm
Materialbedarf: i.M. 0,15 bis 0,30 m3/m
Menge: 50,000 m3

**01.07.12 Filtervlies für Drainage lief. u. einb.**
*** Schwerpunktposition
Filtervlies für Drainage
Materialbedarf pro lfm. =1,8-2,2m2
liefern u. einbauen
gemeinsam mit Drainagerohr und Filterkies
Wasserbauvlies aus PP,  kv > 6x10E-2 m/s
Wasserdurchlässigkeit > 90 l/sm2
Geotextil -Robustheitsklasse 3
z.B. Rigo-flor oder glw.
Materialbedarf pro lfm. ca. = 0,16 bis 0,24m2
als Umhüllung der Drainage mit Filterkies,
Einzurechnen ist die Längsüberlappung mind. 50cm,
Abrechnung nach lfm Rohrgraben.
Menge: 170,000 m

**01.07.13 Mehraufwand zu Drainage Rohr _Höhenverzug_**
*** Schwerpunktposition
Mehraufwand zu Drainage _Höhenversatzt_
incl. DR-Rohr, Vlies, Filtermaterial und
Mehraushub mit Modellierung Gelände
um den Höhenversatz umzusetzen,
incl. Böschungssicherung etc.
In Einzelabschnitten,
unterschiedl. Höhenversatz bis ca.1,50m
Abbruch best. Fundamentbetonüberstand
und Unterbau mit Sauberkeitsschicht nach Erfordernis.
Einzurechnen ist
- Abbruch in AN-Eigentum incl. Deponiegebühr.
- Lieferung von Fundamentbeton
Menge: 5,000 St

*Hinweis: TV-Untersuchung NEUBAU bis einschl. DN100*
TV-Untersuchung NEUBAU  bis einschl. DN 100
Der neue Kanal muss frei von Verschmutzung u.
vor Inbetriebnahme aufgezeichnet werden.
Abstimmung ist durch AN zu koordinieren.
Mehrmalige An- u. Abfahrt TV-Inspektion sowie die
abschnittsweise Reinigung ist einzurechnen.

**01.07.14 Kamera-Inspektion bis DN100**
*** Schwerpunktposition
Kamera-Inspektion  DN100 Drainagerohr + Vollrohr
Werkstoff  PP, PVC etc.
nach ATV M 143, untersuchen u. dokumentieren
Bericht farbig, 2-fach DVD,
mit Angabe Haltung, Anfang- u. Endschacht, Station,
DN, Material  etc.
Einmündungen u. mögl. Beschädigungen einmessen
u. fotografieren,
Inspektions-Haltungsgrafik mit o.g. Angaben,
Aufnahme durch unabhängiges Prüfinstitut
in Absprache mit dem AG
Anlage ist nicht in Betrieb.
Die Reinigung der Rohrleitung vorab TV
ist einzurechnen.
Ergänzende Neubefahrung von Haltungen mit
Verschmutzung gehen zu Lasten des AN.
Menge: 280,000 m

*Hinweis: Spül- u. Kontrollschacht*
Spül- u. Kontrollschacht
Hinweis:  Zusammenschluss mit Drainageleitung
oder PVC/ PP-Rohr DN100

**01.07.15 Spülschacht nach DIN 4095 o.SF**
*** Schwerpunktposition
Spülschacht nach DIN 4095
aus PVC-U, Wellrohr ohne Schlammfang
Außen-DN  315 mm
Fabr./ Typ:
'.............................'
(Fränkische Rohrhersteller, Opti-control oder glw.)
Höhe von OK-Deckel bis Rohrsohle ca.1,00 - 1,50m
bestehend aus:
-1x  Schachtunterteil mit 3x Öffnungen DN 200
  und Boden ohne Sandfang
-1x  Schachtaufsetzrohr incl. Muffe auf
  entspr. Höhe liefern oder auf Baustelle schneiden
Schachtdeckel in ges. Position
-1x  Profildichtring
-2x Reduzierung DN 200/ KG auf DN100 KG
-2x Adapterstück rund auf Drainage mit Fuss
-1x  Blindstopfen
liefern u. versetzen
Aufsatzrohr in ges. Position
Ferner sind die Mehraufwendungen der Erdarbeiten
(Erdaus- u. einbau, verdichten,  etc. ) für den
Spülschacht einzurechnen.
Menge: 1,000 St

**01.07.16 Spülschacht nach DIN 4095 m.SF**
*** Schwerpunktposition
Spülschacht nach DIN 4095  mit Schlammfang
aus PVC-U, Wellrohr,  Außen-DN  315 mm
Fabr./ Typ:
'.............................'
(Fränkische Rohrhersteller oder glw.)
Höhe von OK-Deckel bis Rohrsohle ca. 1,00 - 1,50m
bestehend aus:
-1x  Schachtunterteil mit 3x Öffnung DN200
  und Boden mit Sandfang
-1x  Schachtaufsetzrohr incl. Muffe auf
  entspr. Höhe liefern oder auf Baustelle schneiden
Schachtdeckel in ges. Position
-1x  Profildichtring
-2x Reduzierung DN 200/ KG auf DN100 KG
-2x Adapterstück rund auf Drainage mit Fuss
-1x  Blindstopfen
liefern u. versetzen
Aufsatzrohr in ges. Position
Ferner sind die Mehraufwendungen der Erdarbeiten
(Erdaus- u. einbau, verdichten,  etc. ) für den
Spülschacht einzurechnen.
Menge: 14,000 St

**01.07.17 Schachtabdeckung Kl. D, Zulage**
*** Schwerpunktposition
Schachtabdeckung Klasse D
aus Guß einschl. Betonauflagerung
Außen-DN ca. 0,47m
als Zulage zu vorbeschriebenen Spülschacht
Menge: 1,000 St

**01.07.18 Schachtabdeckung Kl. B125**
*** Schwerpunktposition
Schachtabdeckung Klasse B125
aus Gussabdeckung ohne Öffnung, incl. Gussrahmen
u. Betonauflagerring, Außen-DN ca. 0,47m
zu vorbeschriebenen Spülschacht/ Spülrohr
liefern u. einbauen
Menge: 13,000 St

**01.07.19 Schachtabdeckung_ quadrat. 35x35 cm**
*** Schwerpunktposition
Schachtabdeckung aus Guss zu o.g. DR-Schacht opti-control
Klasse B 125, quadratisch, 35 x 35 cm, incl. Adapter - SET
Menge: 1,000 St

**01.07.20 Aufsatzrohr_Drainage-Kontrollschacht DN315**
*** Schwerpunktposition
Aufsatzrohr zu Drainage-Kontrollschacht DN315
Wie zuvor, jedoch
Aufsatzrohr  Länge  1 m, 2 m, 3 m
incl. Doppelmuffe je Stoss ist einzurechnen
entspr. der Fundamenttiefe.
mit oder ohne Zulauf  Kunststoffrohr DR-DN100.
Abrechnung nach Länge Aufsetzrohr in Einzellängen.
Aufsatzhöhe bis ca. FOK-Gebäude BA2_BT1 + BT4
Menge: 40,000 m

**01.07.21 Blindstopfen DN200, PVC**
*** Schwerpunktposition
Blindstopfen DN200, PVC
zuvor beschriebenen Drainschacht
Menge: 4,000 St

**01.07.22 Bestandsplan erstellen**
*** Schwerpunktposition
Bestandsplan erstellen durch AN
Aktualisieren der Lage, Deckel- u. Sohlhöhen,
incl. aller Schnitte
2-fach in Papier + 1x PDF+DWG
Menge: 1,000 psch

*Hinweis: Erdarbeiten Rohrkanal*

*Hinweis: Grabenaushub nach DIN EN 1610:*
Grabenaushub nach DIN EN 1610:
Es wird der Rohrkanal an 3x Fundament-Querung
+ Mittel-Ortbetonschacht  neu errichtet.
Die Querungen innerhalb der Fundamente sind
mit Vollrohr DN100 vorzunehmen.

Zusätzl. gilt:
-Anschluß an Bestands-Schacht (Zulage 0,50m)
-Anschluss an Bestands-Rohrkanal (Zulage 0,50m)
-Aushub für Schacht in gesonderter Position beschrieben

Rohrgrabenbreiten entspr. DIN EN1610.
Der Rohrgraben ist mit verdichtungsfähigen
Auffüllmaterial zu verfüllen.
Witterungsbedingte Auswaschungen der Baugrube bzw.
dadurch unbrauchbarer Boden sowie erforderl.
Bodenaustausch ist durch den AN zu übernehmen.

Der Kanalbau/ Drainage bzw. die Abrechnung erfolgt ab OK-Sauberkeitsschicht
der Fundamente.
Mehraushub innerhalb Baufeld einbauen nach Angabe öBü..

Bei Bedarf Längstransport von brauchbaren Material
innerhalb dem Baufeld. Einbau des vorhandenen auf dem
Baufeld gelagerten Bodens auch schichtenweise mit zu
liefernden Boden nach Freigabe AG/ BÜ.
Verdrängtes Material (Rohrquerschnitt u. Sandumhüllung)
sowie unbrauchbares bzw. belastetes Material in AN-Eigentum
entspr. gesondert beschriebenen Positionen.

Zur Prüfung der Verdichtung in den Gräben sind
Rammsondierung u.  Plattendruckversuche durchzuführen.
Der Umfang richtet sich nach ZTVE-StB

*Hinweis: Hinweis: Verfüllen Rohrkanal nach Dichtheit*
Hinweis:
Verfüllung der neuen Rohrleitung erst nach erfolgreicher
TV-Prüfung durchführen.
Mehraufwand  ist einzurechnen.
Mehraufwand für mehrmalige TV-Prüfung/Gerätschaft ist
einzurechnen bzw. das Risiko trägt der AN.
Bei Fehlstellen Aufgrabung durch den AN.

**01.07.23 Aushub Rohrgraben t = 0 -1,50 m**
*** Schwerpunktposition
Aushub Rohrgraben t = 0 -1,50 m
Aushub u. Wiederverfüllen von Rohrgraben für
Abwasserleitungen, incl. der erforderl.
vorschriftsmäßigen Schalung u. Bolzung.
Wiederverwendbares Erdreich im Bereich der Baustelle
zwischenlagern, schichtweise wiedereinfüllen u.
fachgerecht verdichten,
Verdrängtes unbrauchbares Material in AN-Eigentum
incl. Transport u. Deponiegebühren in ges. Poisition.
Mittlere Grabenbreite: 0,80 m
Grabentiefe 0 - 1,50 m
Bodenklasse 3 bis 5
Menge: 1,000 m3

**01.07.24 Aushub Kanal >1,51 bis 2,00m**
*** Schwerpunktposition
Leistung wie Position zuvor beschrieben
jedoch Tiefe >1,51  bis 2,0m
Menge: 1,000 m3

**01.07.25 Boden ausbauen**
*** Schwerpunktposition
Boden ausbauen unterschiedl. Körnung
Aushubtiefe  bis 1,50m.
wiederverwendbare Stoffe seitl. lagern,
nicht verwendbare Stoffe separieren
Abbruch abfahren in gesonderter Position
Abrechnung nach örtl. Aufmass
Menge: 1,000 m3

*Hinweis: Schotter ausbauen, lagern u. einbauen*

**01.07.26 Schottertragschicht ausbauen**
*** Schwerpunktposition
Ausbau Schotter als Unterbau im Bereich FundamenteAsphaltfläche
Schichtdicke bis 50 cm.
wiederverwendbare Stoffe seitl. lagern, abdecken
als Auffüllung Rohrgraben etc.,
nicht verwendbare Stoffe separieren,
Abbruch  aufnehmen u.abfahren in ges. Position
In Abstimmung AG/ BÜ
Abrechnung nach örtl. Aufmass
Menge: 5,000 m3

**01.07.27 Erdaushub mit Plane/ Folie abdecken**
*** Schwerpunktposition
Erdaushub mit Plane/ Folie abdecken
Materialstärke mind. >0,5mm  gewebeverstärkt
liefern, vorhalten u. entsorgen incl. Deponiegebühr
Einzurechnen:
-Abdeckung in erforderl. Größe u. Fläche bereithalten
-Abdeckung überdeckend verlegen
-Abdeckung gegen Wind sichern, umseitig beschweren
incl. Seilen kreuzweise über Haufen
-Wiederholtes Auf- u. Abdecken
-mind. 2-fache Nutzung der Folie
Menge: 25,000 m2

**01.07.28 Bauschutt lösen, entsorgen**
*** Schwerpunktposition
Bauschutt unterschiedlichster Materialien im Rohrgraben
freilegen, lösen u. laden
Bauschuttmaterial in AN-Eigentum incl. Deponiegebühr.
als Zulage zum Rohrgrabenaushub.
Menge: 2,000 m3

**01.07.29 Aushub Handschacht aller Bodenkl. ohne Fels**
*** Schwerpunktposition
Rohrgrabenaushub in Handschachtung, nur
auf Anordnung AG/ BÜ
Alle Bodenklassen ohne Fels
Menge: 15,000 m3

**01.07.30 Beton abbrechen**
*** Schwerpunktposition
Abbruch von Beton (auch bewehrt) im Rohrgraben
größer 0,10 cbm Rauminhalt
in unterschiedlichen Mengen.
Abbruchmaterial in AN-Eigentum incl. Deponiegebühr.
als Zulage zum Rohrgrabenaushub.
Menge: 1,000 m3

**01.07.31 Boden abfahren**
*** Schwerpunktposition
Boden abfahren, incl. laden u. fördern
nicht mehr zu verwenden in Kanalgraben
entspr. Abstimmung AG/ BÜ.
Unbrauchbaren Boden in AN-Eigentum incl.
Deponiegebühren.
Abrechnung nach Aufmass
Menge: 1,000 m3

**01.07.32 Schnitt bis DN250 an bestehender Rohrleitung**
*** Schwerpunktposition
Schnitt bis DN 250 an bestehender Rohrleitung
aus  Ton, Guss, KG etc.
im offenen Graben herstellen.
Schnittstelle für Rohrtrennung vorbereiten,
Schneiden u. glätten der bestehenden Rohrkante
in Abstimmung mit dem AG.
Menge: 1,000 St

**01.07.33 Rohr an Schachtanschluss ausbauen/ ausbrechen**
*** Schwerpunktposition
Rohrstück an Schachtanschluss ausbauen/ ausbrechen
Rohrkanal  bis DN250 Ton, KG etc.
Tiefe Rohrsohle bis 1,6m,
incl. Rohr  freilegen nach Wahl des AN.
Abbruch in AN-Eigentum incl. Deponiegebühr
Abbruchposition nur bei beschädigten Rohranschluss
ansonsten Schnittposition verwenden
und Adapterstück aufsetzen
Menge: 3,000 St

**01.07.34 Adapter-Rohrstück an Rohrspitzende ansetzen**
*** Schwerpunktposition
Adapter-Rohrstück an Rohrspitzende ansetzen
Rohrkanal  bis DN200 PP, KG etc.
Tiefe Rohrsohle bis 2,0m, (nach Vorantrag)
incl. Rohr  freilegen nach Wahl des AN.
Adapterstück liefern u. montieren
Menge: 3,000 St

**01.07.35 Mehraufwand f. zerstörungsarme Trennung**
*** Schwerpunktposition
Mehraufwand für zerstörungsarme Trennung
im Anschlussbereich Schachtbauwerk
Menge: 3,000 St

**01.07.36 Untergrund verdichten**
*** Schwerpunktposition
Untergrund verdichten
in Abtragflächen/ Baugrubensohle,
Verformungsmodul EV2 mind. 45 MN/m2,
Verdichtungsgrad  nach ZTVE-StB 09
geotechn. Kategorie "Homogenbereich 1"
Bindiger Baugrund mit Kalk verbessern,
Kalk in ges. Pos.
Bindiger Baugrund ist mit Schaffußwalze zu verdichten.
Position nicht anzusetzen bei vorhandenen
Bodenaustausch.
Position nicht anzusetzen bei vorhandenen
Bodenaustausch
in Abstimmung/ Anordnung der örtl. Bauleitung
Menge: 130,000 m2

**01.07.37 Rohrgraben Bodenaustausch**
*** Schwerpunktposition
Rohrgrabenverfestigung bei nicht tragfähiger
Rohrgrabensohle durch Einbringen Bodenaustausch
auf die gesamte Rohrgrabenbreite,
Schotterschicht ca. 30 - 50 cm
incl. Materiallieferung Körnung 0/32 od.0/56mm,
einbauen u. verdichten.
Bestehenden Untergrund nachverdichten,
evtl. Kalken oder Zementverfestigung.
Kalk od. Zement in Pos. Materiallieferung
Einbau ist hier einzurechnen.
Abrechnung nach Wiegeschein,
Umrechnung 1 m³ = 1,8 to.
Menge: 1,000 m3

**01.07.38 Boden innerhalb Baufeld verfahren**
*** Schwerpunktposition
Boden innerhalb Baufeld verfahren
gelagertes Material aufnehmen, fördern bis 200m
u. profilgerecht u. schichtenweise in Baugruben einfüllen.
Einbau in ges. Position.
Mengenermittlung nach örtl. Anordnung
Menge: 1,000 m3

**01.07.39 Rohrgraben Einfüllen von Hand**
*** Schwerpunktposition
Einfüllen Material in Rohrgraben von HAND
Verdichtung in ges. Position.
Vergütung  nur  bei Anordnung durch AG/ BÜ
wenn der Maschineneinbau nicht mögl. ist.
Menge: 1,000 m3

*Hinweis: Zulage Baugrube f. Anschluss an Bestand*
Zulage Baugrube für Anschluss an Bestand
z.B. bestehender Schacht, Rohrkanal, Sinkkasten etc.

**01.07.40 Baugrube f. Anschluss an Bestand**
*** Schwerpunktposition
Anschluss  an best. Rohrkanal
Tiefe bis 1,60m
Einzurechnen ist:
-Mehraufwand der zusätzl. Erdarbeiten incl.
 Handaushub im Anschlussbereich Bestand/ Neubau
-Stirnflächenschalung
-Mehrtiefe gegenüber Grabenaushub für
 Rohrkanäle incl. Einbau, verdichten etc.
-umseitig beengte Verhältnisse
-best. Rohrleitung freilegen um Paßstück aufzustecken
-erforderl. Gerätschaft incl. Betriebsstoffe
-Formstücke/ Passstück, Schachtfutter etc. u. Rohr
  in erforderl. Länge zusammenfügen
-Stromzuführung bzw. Aggregat stellen u. betreiben
-erforderl. Paßstück mit Bearbeitung einsetzen
 Material in ges. Position
-Zusammenschluss Kanal-Neubau mit best. Rohrkanal
-zusätzl. Sandumhüllung gegenüber Neubau incl. Lieferung
-Rohrleitung Neubau in gesonderter Position
-Abbruchmaterial in AN-Eigentum incl. Deponiegebühr
Menge: 4,000 St

**01.07.41 Anschluss an best. Rohrkanal bis DN200**
*** Schwerpunktposition
Anschluss an best. Rohrkanal bis DN200
Ton/ PVC etc. auf neuen Rohrkanal PP
Tiefe ca. 0,80-1,80m
Einzurechnen ist:
-Mehraufwand der zusätzl. Erdarbeiten incl.
 Handaushub im Anschlussbereich Bestand/ Neubau
-Stirnflächenschalung
-vorhandener SW-Kanal in Betrieb
-vorh. RW-Kanal nur bei Trockenwetter
-best. Rohrleitung freilegen um Paßstück aufzustecken
-erforderl. Gerätschaft incl. Betriebsstoffe
-Formstücke u. Rohre in erforderl. Länge zusammenfügen
-Rohr vor Einmündung 2x geradlinig schneiden
-erforderl. Paßstück mit Bearbeitung best. Rohrleitung
 Material in gesonderter Position
-Zusammenschluß Kanal-Neubau mit best. Kanal
-zusätzl. Sandumhüllung gegenüber Neubau incl.
Lieferung
-Rohrleitung Neubau in gesonderter Position
-Abbruchmaterial in AN-Eigentum incl. Deponiegebühr
Menge: 1,000 St

*Hinweis: Bodenaustausch im Rohrgraben*
Bodenaustausch im Rohrgraben
nach Erfordernis in Abstimmung mit AG/ BÜ
Das gelieferte Material muss frei von kontaminierten
Stoffen sein. Nachweis ist vor Einbau dem AG vorzulegen.
Der durch die eingebauten Bodenarten verdrängte Aushub
ist zu beseitigen. Die Kosten hierfür sind mit der
Rohrgraben- wiederverfüllung abgegolten.

**01.07.42 Boden lösen f. Bodenaustausch unter Rohrgabensohle**
*** Schwerpunktposition
Boden lösen für Bodenaustausch unter Rohrgrabensohle
profilgerecht u. schichtenweise in Baugrube
auch zwischen Verbau
Bodenaushub abfahren in ges. Pos.
Grabenbreite  gem. DIN EN 1610
Dicke 0,20 - 0,60m
Bodenmaterial durch geeignetes
nichtbindiges Material mit der Körnung 0-80 mm
(Frostschutzmaterial) ersetzen u. einbauen.
Mengenermittlung nach Aufmass.
Menge: 10,000 m3

**01.07.43 Untergrund verdichten unter Bodenaustausch**
*** Schwerpunktposition
Untergrund verdichten unter Bodenaustausch
Ausführung nur auf Anordnung AG/ BÜ
Bindiger Baugrund ist mit Schaffußwalze zu verdichten.
Menge: 20,000 m2

**01.07.44 Vlies unter Sauberkeitsschicht bzw. Bodenaustausch**
*** Schwerpunktposition
Vlies unter Sauberkeitsschicht bzw. Bodenaustausch
aus Geotextil, mechanisch vernadelt
Flächengewicht >200g/m2
Dicke >gleich 2mm
Baugrubenbreite ca.  0,80m, Länge nach Erfordernis
auch in mehreren Abschnitten
Überlappungsstösse >0,50m sind einzurechnen.
liefern u. verlegen
Abrechnung nach Grundfläche (m2)
Menge: 20,000 m2

*Hinweis: Einbetten u. Überschütten*
Einbetten u. Überschütten
Die zusätzl. Sandbettung u. -überschüttung
für die tatsächliche Verbauplattendicke über den
Arbeitsraum (grundsätzl. 10cm, Mehrdicke ist einzurechnen)
ist in die nachfolgenden Position einzurechnen.
Einzurechnen ist abgestufter Kiessand <0/ 22mm.
Übergabe Nachweis mittels Bestätigung/ Lieferschein vom
Lieferanten unmittelbar zum Einbau an AG/ BÜ

**01.07.45 Sandauflager**
*** Schwerpunktposition
Sandauflager
Schichtdicke gem. DIN EN 1610, jed. Auflager DN/ 10 +10 cm,
für Entwässerungsleitungen  aus PP, PVC, Ton etc.
in Rohrgraben mit u. ohne Verbau
Liefern, profilgerecht einbauen u. verdichten
nach Herstellerangabe Rohr- Material
abgestufter Feinkies <0/22 mm,
Sohlbreite gem. DIN EN 1610 bzw.  zzgl. Verbauplattendicke
siehe Vorspann
Menge: 4,000 m3

**01.07.46 Sandumhüllung ab UK- Rohr bis >20 cm über Rohrscheitel**
*** Schwerpunktposition
Sandumhüllung ab UK- Rohr bis >20cm über Rohrscheitel
für Rohrkanal  aus PP, PVC, Ton etc.
in Rohrgraben mit u. ohne Verbau
Liefern, profilgerecht einbauen u. verdichten
nach Herstellerangabe Rohr- Material
abgestufter Feinkies <0/22 mm,
Sohlbreite gem. DIN EN 1610  zzgl. Verbauplattendicke
siehe Vorspann
Menge: 8,000 m3

*Hinweis: Rohrgraben Auffüllung*
Rohrgraben Auffüllung
Auffüllung bis UK-Planum FSS bzw. OK-Bodenaustausch
bzw. nach Anordnung AG
Das gelieferte Material muss frei von kontaminierten
Stoffen u. wasserdurchlässig sein.  Feinteile < 5%
Nachweis/ Unbedenklichkeitsbescheinigung 2-fach vor
Einbau
durch AG vorlegen.

**01.07.47 Boden einbauen u. verdichten in Kanalgraben**
*** Schwerpunktposition
Boden in Kanalgraben einbauen u. verdichten
profilgerecht u. schichtenweise in Baugruben
mit vorhandenen Material, innerhalb Baufeld gelagert
oder gelieferten Material,
Gelagertes Material laden u. zu Einbaustelle fördern.
Verdichtungsgrad DPr 103 %
Verformungsmodul EV2 mind. 97 MN/m2,
Einbautiefe  bis 1,50m.
Mengenermittlung nach Auftragsprofilen.
Material-Lieferung in ges. Position.
Abrechnung nach örtl. Aufmass
Menge: 30,000 m3

**01.07.48 Frostschutz liefern, Körnung 0/56mm**
*** Schwerpunktposition
Frostschutz liefern, Körnung 0/56mm,
keine Vorabsiebung
als Unterbau/ Tragschicht  Verkehrsfläche
nach Vorgabe AG/ BÜ in mehreren Abschnitten
Einbau in gesonderter Position
Abrechnung nach Lieferschein
Umrechnung Faktor 1 m3= 1,8 to
Menge: 10,000 m3

**01.07.49 Frostschutz liefern, Körnung 0/32mm**
*** Schwerpunktposition
Frostschutz liefern, Körnung 0/32mm,
als Unterbau/ Tragschicht  Verkehrsfläche
nach Vorgabe AG/ BÜ in mehreren Abschnitten
Einbau in gesonderter Position
Abrechnung nach Lieferschein
Umrechnung Faktor 1 m3= 1,8 to
Menge: 20,000 m3

**01.07.50 Unterlags- u. Stützbeton C12/15**
*** Schwerpunktposition
Unterlags- u. Stützbeton C12/15,
für Rohrummantelungen, Bodenabläufe, steilverlegte
Leitungen,
Rohrkreuzungen, Boden u. Abzweige etc.
incl. der erforderl. Schalung liefern u. einbringen
Menge: 5,000 m3

*Hinweis: Rohrkanal DN 100*

**01.07.51 Kanalrohr DN 100 PP**
*** Schwerpunktposition
Abwasserkanal DN 100  nach DIN EN 1852
aus Polypropylen (PP)
Hochlast-Vollwandrohr Ringsteifigkeit SN10 = 10KN/m2
mit Doppel-Steckmuffe u. eingebauten EPDM-Dichtung
gem. DIN EN1852
für Regen- u. häusl. Schmutzwasser geeignet
Erdarbeiten, Sandauflager u. -umhüllung in ges. Position.
Korngröße < gleich 22mm für Leitungszone
unabhängig des Rohr-DN entgegen der DIN EN 1610.
Nachgewiesene dynamische Belastungsfähigkeit für die
Berechnung bei nicht vorwiegend ruhenden Belastungen
nach ATV-DVWK-A 127, Absatz 9.7.4
Untere Bettungsschicht nach DIN EN 1610 Typ1, >100 mm,
Abdeckung >150 mm,
Verfüllmaterial für Bettungsschichten, Seitenverfüllung
u. Abdeckung nach DIN EN 1610 oder gem. Herstellerangabe,
Proctordichte: min. 95 %.
Hersteller/ Typ: REHAU,  AWADUKT HPP/ SN10
incl. Dichtring, Verschnitt u. Passstücken

oder gleichwertig
'.............................'

liefern, höhen- u.  fluchtgerecht auf statisch erforderl. Auflager
gem. DIN 4033  u. den Herstellerrichtlinien, wasserdicht verlegen.
Menge: 20,000 m

**01.07.52 PP-Abzweig KGEA, DN110/ 110 90°**
*** Schwerpunktposition
Menge: 3,000 St

**01.07.53 PP-Abzweig KGEA, DN 110/ 110, 45°**
*** Schwerpunktposition
Einfachabzweig KGEA, DN110/ 110  PP
45 grad  liefern u. einbauen
komplett mit Dichtungen,
Formstück aus PP (Polypropylen),
mit allgemeiner bauaufsichtl. Zulassung,
Menge: 1,000 St

**01.07.54 Doppelmuffe bis DN100 PP**
*** Schwerpunktposition
Doppelmuffe bis DN100, Formstück aus PP (Polypropylen)
DIN EN 1852-1, homogenes Vollwandrohr, für Abwasserkanal,
für MW, Steckverbindung, Rohrende mit Muffe
Menge: 6,000 St

**01.07.55 PP-Bogen DN 100 aller Bogengrade**
*** Schwerpunktposition
PP-Bogen DN 100 aller Bogengrade u. Ausführungen
mit Dichtungsring,
als Zulage zu den Rohren.
Menge: 8,000 St

**01.07.56 PP-Verschlussteller DN 100**
*** Schwerpunktposition
PP-Verschlussteller DN 100
liefern u. versetzen.
Menge: 1,000 St

**01.07.57 Einbindung Rohr DN100 PVC/ PP in Schacht**
*** Schwerpunktposition
Einbindung  DN100 PVC/ PP in Betonschacht
aus Ortbeton 1000x 1000 mm Lichte Weite
Im Einzelnen:
Öffnung in Schacht aus Beton
profilgerecht anbohren/ stemmen oder schalen nach Wahl des AN
incl. schwindfreies eindichten Übergangsstück /
Schachtfutterrohr für PVC/ PP-Rohr-DN100
Menge: 3,000 St

**01.07.58 Schachtfutter für Rohr bis DN100**
*** Schwerpunktposition
[]Schachtfutter für Rohrkanal bis DN100
mit Lippendichtring
Formstück aus RAU-SB100 (REHAU)

oder gleichwertig
'.............................'

liefern u. gem. Herstellervorgabe einbetonieren
Menge: 3,000 St

**01.07.59 TV _ DN 100 _ RW-Kanal**
*** Schwerpunktposition
Optische Inspektion - DN 100 mm
des Abwasserkanals DIN EN 13508-2,
DWA-M 149-2, DWA-M 149-5, MW-kanal mit
TV-Kamera, mit Drehschwenkkopf u. Zoom,
als Schiebekamera
mit aufrechtem u. seitenrichtigem Bild, Inspektion mit
Abschwenken aller Rohrverbindungen, Stutzen, Abzweige,
Ergebnisse dokumentieren,
Dokumentation wird gesondert vergütet.
Menge: 20,000 m

**01.07.60 Dokumentation TV je Haltung/Ltg**
*** Schwerpunktposition
Dokumentation der Inspektion als Video, je Haltung/Leitung,
Digital - USB-Stick  (mind. 8 GB),
incl. Datenträger 2-fache an AG,
Format MPEG2, mit Timecode,
Mehrere Haltung zusammenfassen auf USB-Stick,
Abrechnung nach Anzahl Datenträger.
Menge: 6,000 St

#### Titel 01.08 Beton und Stahlbetonarbeiten

*Hinweis: Fundamente allgemein*

**01.08.1 Sauberkeitsschicht Beton C8/10, Dicke bis 5 cm**
*** Schwerpunktposition
Sauberkeitsschicht aus unbewehrtem Beton unter
Gründungsbauteilen aller Art (Einzel- und
Streifenfundamente, Boden- und Fundamentplatten).
Festigkeitsklasse: C8/10
Dicke: bis 5 cm
Menge: 1200,000 m²
DIN276 2008: 326

**01.08.2 Ausgleichsbeton C12/15**
*** Schwerpunktposition
Unbewehrter Beton zum Ausgleich von Höhendifferenzen,
bei Fundamentabtreppungen und dgl.; Schalung in
gesonderter Position.
Festigkeitsklasse: C12/15
Expositionsklassen: X0
Höhenunterschied: 50 - 150 cm
Fundamentbreite: 60 - 120 cm
Menge: 50,000 m³
DIN276 2008: 322

**01.08.3 Ortbeton Auffüllung unbewehrt C15/20 D 50-80cm**
*** Schwerpunktposition
Ortbeton Auffüllung, als unbewehrter Beton, Normalbeton C 12/15 DIN EN 206, DIN 1045-2, Dicke über 50 bis 80 cm. für Einzel und Streifenfundamente
Menge: 2,000 m³
DIN276 2008: 326

*Hinweis: Einzelfundamente Bauteil 1*

**01.08.4 Stb.-Einzelfundament (B)2,50 x (L)2,50 x (H)0,60m C25/30**
*** Schwerpunktposition
Einzelfundamente aus Stahlbeton, allseitig geschalt; Schalung und Bewehrung in gesonderter Position.
Festigkeitsklasse: C35/45
Expositionsklassen: XC2

Abmessung:

1 Stück
(B)2,50 x (L)2,50 x (H)0,60m

BT1
Bezeichnung laut Statik EF51
Menge: 3,750 m3
DIN276 2008: 551

**01.08.5 Stb.-Einzelfundament (B)2,50 x (L)2,73 x (H)0,60m C25/30**
*** Schwerpunktposition
Einzelfundamente aus Stahlbeton, allseitig geschalt; Schalung und Bewehrung in gesonderter Position.
Festigkeitsklasse: C35/45
Expositionsklassen: XC2

Abmessung:

1 Stück
(B)2,50 x (L)2,73 x (H)0,60m

BT1
Bezeichnung laut Statik EF51
Menge: 4,100 m3
DIN276 2008: 551

**01.08.6 Stb.-Einzelfundament (B)2,30 x (L)3,60 x (H)0,60m C35/45**
*** Schwerpunktposition
Einzelfundamente aus Stahlbeton, allseitig geschalt; Schalung und Bewehrung in gesonderter Position.
Festigkeitsklasse: C35/45
Expositionsklassen: XC2

Abmessung:

2 Stück
(B)2,30 x (L)3,60 x (H)0,60m

BT1
Bezeichnung laut Statik EF50
Menge: 10,000 m3
DIN276 2008: 551

**01.08.7 Stb.-Einzelfundament (B)1,35 x (L)3,99x (H)0,50m C25/30 (Balkonst)**
*** Schwerpunktposition
Einzelfundamente aus Stahlbeton, allseitig geschalt; Schalung und Bewehrung in gesonderter Position.
für Balkonstützen
Festigkeitsklasse: C35/45
Expositionsklassen: XC2

Abmessung:

1 Stück
(B)1,35 x (L)3,99x (H)0,50m

BT1
Bezeichnung laut Statik EF200
Menge: 2,700 m3
DIN276 2008: 551

**01.08.8 Stb.-Einzelfundament (B)1,35 x (L)4,46x (H)0,50m C25/30 (Balkonst)**
*** Schwerpunktposition
Einzelfundamente aus Stahlbeton, allseitig geschalt; Schalung und Bewehrung in gesonderter Position.
für Balkonstützen
Festigkeitsklasse: C35/45
Expositionsklassen: XC2

Abmessung:

1 Stück
 (B)1,35 x (L)4,46x (H)0,50m

BT1
Bezeichnung laut Statik EF200
Menge: 3,000 m3
DIN276 2008: 551

*Hinweis: Streifenfundamente Bauteil 1*

**01.08.9 Stb.-Streifenfundament (B)0,80 x (H)1,00m C35/45**
*** Schwerpunktposition
Streifenfundamente aus Stahlbeton, auf Sauberkeitsschicht betoniert, beidseitig geschalt; Schalung und Bewehrung in gesonderter Position.
Festigkeitsklasse: C35/45

Abmessung:

(B) 0,80 x (H)1,00m C35/45

unterschiedliche Längen
Ebene 0
Menge: 15,000 m3
DIN276 2008: 551

**01.08.10 Stb.-Streifenfundament (B)0,50 x (H)1,00m C35/45**
*** Schwerpunktposition
Streifenfundamente aus Stahlbeton, auf Sauberkeitsschicht betoniert, beidseitig geschalt; Schalung und Bewehrung in gesonderter Position.
Festigkeitsklasse: C35/45

Abmessung:

(B) 0,50 x (H)1,00m C35/45

unterschiedliche Längen
Ebene 0
Menge: 2,000 m3
DIN276 2008: 551

**01.08.11 Stb.-Streifenfundament (B)1,40 x (H)1,60m C35/45**
*** Schwerpunktposition
Streifenfundamente aus Stahlbeton, auf Sauberkeitsschicht betoniert, beidseitig geschalt; Schalung und Bewehrung in gesonderter Position.
Festigkeitsklasse: C35/45

Abmessung:

(B) 1,40 x (H)1,60m C35/45

unterschiedliche Längen und Höhen
Ebene 0
Menge: 15,000 m3
DIN276 2008: 551

**01.08.12 Stb.-Streifenfundament (B)1,40 x (H)2,45m C35/45**
*** Schwerpunktposition
Streifenfundamente aus Stahlbeton, auf Sauberkeitsschicht betoniert, beidseitig geschalt; Schalung und Bewehrung in gesonderter Position.
Festigkeitsklasse: C35/45

Abmessung:

(B) 1,40 x (H)2,45m C35/45

unterschiedliche Längen und Höhen
Ebene 0
Menge: 26,000 m3
DIN276 2008: 551

**01.08.13 Stb.-Streifenfundament mit Voute (B)(0,80+1,80)/2 x (H)1,00m C35/45**
*** Schwerpunktposition
Streifenfundamente aus Stahlbeton, auf Sauberkeitsschicht betoniert, einseitig geschalt; Schalung und Bewehrung in gesonderter Position.
Festigkeitsklasse: C35/45

Abmessung:

mit Voute (45 Grad)  (B) (0,80+1,80)/2 x (H)1,00m C35/45

unterschiedliche Längen
Ebene 0
Menge: 62,000 m3
DIN276 2008: 551

**01.08.14 Stb.-Streifenfundament mit Voute (B)(1,40+2,05)/2 x (H)0,6m C35/45**
*** Schwerpunktposition
Streifenfundamente aus Stahlbeton, auf Sauberkeitsschicht betoniert, einseitig geschalt; Schalung und Bewehrung in gesonderter Position.
Festigkeitsklasse: C35/45

Abmessung:

mit Voute (45 Grad)  (B) (1,40+2,05)/2 x (H)0,60 C35/45

unterschiedliche Längen
Ebene -1
Menge: 82,000 m3
DIN276 2008: 551

*Hinweis: Brunnenringe d=50cm*

**01.08.15 Brunnenringe d=50cm ausbetonieren C35/45**
*** Schwerpunktposition
Brunnenringe d=50cm liefern und ausbetonieren  C35/45
Bewehrung in gesonderter Position.
Festigkeitsklasse: C35/45
Abrechnung in cbm  eingebrachten Beton,
die Brunnenringe sind mit in den EP einzukalkulieren.
Einschließlich dem Einbau zwischen zwei Fundamenten/Bodenplatten

Abmessung:

(D)0,50 x (H)2,50m
2 Stück
Menge: 1,000 m3
DIN276 2008: 551

*Hinweis: Streifenfundamente Bauteil 4*

**01.08.16 Stb.-Streifenfundament (B)0,50 x (H)1,00m C25/30**
*** Schwerpunktposition
Streifenfundamente aus Stahlbeton, auf Sauberkeitsschicht betoniert, beidseitig geschalt; Schalung und Bewehrung in gesonderter Position.
Festigkeitsklasse: C25/30

Abmessung:

(B)0,50 x (H)1,00m

unterschiedliche Längen

BT1
Bezeichnung laut Statik SF5
Menge: 27,500 m3
DIN276 2008: 551

*Hinweis: Bodenplatten Bauteil 1*

**01.08.17 Bodenplatte WU-Beton C35/45, Stahlbeton, Dicke 60cm**
*** Schwerpunktposition
Bodenplatte aus wasserundurchlässigem Stahlbeton auf verdichteter
Filterschicht mit Trennlage und Sauberkeitsschicht,
Oberfläche abgezogen, Ausführung eben
Schalung und Bewehrung in gesonderter
Position.

Festigkeitsklasse: C35/45
Expositionsklassen: XC2

Plattendicke: 60 cm

BT1
Bezeichnung laut Statik BP50
Ebene -1
Menge: 420,000 m²
DIN276 2008: 324

**01.08.18 Bodenplatte WU-Beton C35/45, Stahlbeton, Dicke 25cm**
*** Schwerpunktposition
Bodenplatte aus wasserundurchlässigem Stahlbeton auf verdichteter
Filterschicht mit Trennlage und Sauberkeitsschicht,
Oberfläche abgezogen, Ausführung eben
Schalung und Bewehrung in gesonderter
Position.

Festigkeitsklasse: C35/45
Expositionsklassen: XC2

Plattendicke: 25 cm

BT1
Bezeichnung laut Statik BP50
Ebene 0
Menge: 350,000 m²
DIN276 2008: 324

*Hinweis: Bodenplatten Bauteil 4*

**01.08.19 Bodenplatte WU-Beton C35/45, Stahlbeton, Dicke 35cm**
*** Schwerpunktposition
Bodenplatte aus wasserundurchlässigem Stahlbeton auf verdichteter
Filterschicht mit Trennlage und Sauberkeitsschicht,
Oberfläche abgezogen, Ausführung eben
Schalung und Bewehrung in gesonderter
Position.

Festigkeitsklasse: C35/45
Expositionsklassen: XC2

Plattendicke: 35 cm

BT4
Menge: 282,000 m²
DIN276 2008: 324

*Hinweis: Schächte in Bodenplatten*

**01.08.20 ELT-Schacht in Bodenplatte C35/45 Wu-Beton, (B)230cm x (L)110cm x (H)200cm**
*** Schwerpunktposition
Installationsschacht aus Stahlbeton, mit wasserundurchlässigem Beton, Oberfläche glatt, mit regelmäßig sichtbaren Schalungsstößen. Betonwarzen und Grate abschleifen. Schalung, Bewehrung in gesonderter Position.

Inklusive Bewehrungsanschluss
an Bodenplatte
Inclusive WU-Anschluß
Inklusive Schachtboden

Bauteil: Bodenplatte d=60cmm
Festigkeitsklasse: C35/45
Expositionsklassen: XC4, XF1
wasserundurchlässiger Beton
Überwachungsklasse: 2
Wanddicke: 25 cm
Bodendicke: 25cm

Ebene -1

Abmessungen:

Installationsschächte an der nördlichen Außenwand:

230cm x  110cm  x 200cm
(B)  x (L)  x (H)

Schächte mit Boden, bis UK Bodenplatte der Ebene -1
Menge: 1,000 St
DIN276 2008: 331

**01.08.21 Zulage ELT-Manschettentechnik für ELT-Verteilerschacht WU-Beton**
*** Schwerpunktposition
Manschettentechnik wasserundurchlässig  für Kabelzüge im ELT-Verteilerschacht 1,50mx1,50m
Lage nach Angabe der Planer

DN150
liefern und einbauen
Menge: 9,000 St

**01.08.22 Drainage-Schacht in Bodenplatte C35/45 Wu-Beton, (B)150cm x (L)150cm x (H)200cm**
*** Schwerpunktposition
Installationsschacht aus Stahlbeton, mit wasserundurchlässigem Beton, Oberfläche glatt, mit regelmäßig sichtbaren Schalungsstößen. Betonwarzen und Grate abschleifen. Schalung, Bewehrung in gesonderter Position.

Inklusive Bewehrungsanschluss
an Bodenplatte
Inclusive WU-Anschluß
Inklusive Schachtboden
inkl. Steigeisen
ohne Deckel

Bauteil: Bodenplatte d=35cmm
Festigkeitsklasse: C35/45
Expositionsklassen: XC4, XF1
wasserundurchlässiger Beton
Überwachungsklasse: 2
Wanddicke: 25 cm
Bodendicke: 25cm

Ebene -1

Abmessungen:

150cm x  150cm  x 200cm
(B)  x (L)  x (H)

Schächte mit Boden, bis UK Bodenplatte
Menge: 2,000 St
DIN276 2008: 331

**01.08.23 Zulage Höhe Drainage-Schacht in Bodenplatte (H)300cm**
*** Schwerpunktposition
Menge: 1,000 St
DIN276 2008: 331

**01.08.24 Zulage Höhe Drainage-Schacht in Bodenplatte (H)400cm**
*** Schwerpunktposition
Menge: 1,000 St
DIN276 2008: 331

**01.08.25 Zulage Kanaldurchführung im Drainage-Schacht**
*** Schwerpunktposition
Zulage geschlossene Kanaldurchführung (Drainageleitung) im Schacht,
Verlauf gerade
DN110 mit Revisionsöffnung oben,
Abwasserkanal DN 100  nach DIN EN 1852
aus Polypropylen (PP)
Durchdringung:
Aussführung wasserdicht, im WU-Beton
außen für Drainagenanschluss vorbereitet
Menge: 1,000 St

*Hinweis: Außenwände Beton*
Außenwände Beton
die Außenwände müssen überwiegend in Ortbeton hergestellt werden;

**01.08.26 AW-Wände C25/30, Stahlbeton, Dicke 25 cm**
*** Schwerpunktposition
Wände aus Stahlbeton, Oberfläche glatt, mit regelmäßig
sichtbaren Schalungsstößen. Betonwarzen und Grate
abschleifen. Schalung und Bewehrung in gesonderten
Positionen.
Bauteil: Außenwand
Festigkeitsklasse: C25/30
Expositionsklassen: XC4, XF1

Wanddicke: 25 cm
Menge: 152,000 m²
DIN276 2008: 331

**01.08.27 AW-Wände C35/45, Stahlbeton, Dicke 25 cm**
*** Schwerpunktposition
Wände aus Stahlbeton, Oberfläche glatt, mit regelmäßig
sichtbaren Schalungsstößen. Betonwarzen und Grate
abschleifen. Schalung und Bewehrung in gesonderten
Positionen.
Bauteil: Außenwand
Festigkeitsklasse: C35/45
Expositionsklassen: XC4, XF1

Wanddicke: 25 cm
Menge: 107,000 m²
DIN276 2008: 331

**01.08.28 AW-Wände C35/45, Stahlbeton Wu-Beton, Dicke 25 cm**
*** Schwerpunktposition
Wände aus Stahlbeton, als wasserundurchlässiger Beton, Oberfläche glatt, mit regelmäßig sichtbaren Schalungsstößen. Betonwarzen und Grate abschleifen. Schalung, Bewehrung in gesonderter Position.

Bauteil: Außenwand
Festigkeitsklasse: C35/45
Expositionsklassen: XC4, XF1
Überwachungsklasse: 2
Wanddicke: 25 cm

Ebene -1
Menge: 244,000 m²
DIN276 2008: 331

*Hinweis: Schächte an Außenwänden*

**01.08.29 Schacht an AW-Wände C35/45 Wu-Beton, (B)110cm x (L)70cm x (H)85cm**
*** Schwerpunktposition
Installationsschacht aus Stahlbeton, mit wasserundurchlässigem Beton, Oberfläche glatt, mit regelmäßig sichtbaren Schalungsstößen. Betonwarzen und Grate abschleifen. Schalung, Bewehrung in gesonderter Position.

Inklusive Bewehrungsanschluss
an Wand und Decke/Bodenplatte
Inclusive WU-Anschluß
Inklusive Schachtboden

Bauteil: Außenwand Nord
Festigkeitsklasse: C35/45
Expositionsklassen: XC4, XF1
wasserundurchlässiger Beton
Überwachungsklasse: 2
Wanddicke: 25 cm
Bodendicke: 25cm

Ebene -1

Abmessungen:

Installationsschächte an der nördlichen Außenwand:

110cm x  70cm  x 85cm
(B)  x (L)  x (H)

Schächte mit Boden, bis UKRD der Ebene 0
Menge: 1,000 St
DIN276 2008: 331

**01.08.30 Schacht an AW-Wände C35/45 Wu-Beton, (B)303cm x (L)39cm x (H)85cm**
*** Schwerpunktposition
Installationsschacht aus Stahlbeton, mit wasserundurchlässigem Beton, Oberfläche glatt, mit regelmäßig sichtbaren Schalungsstößen. Betonwarzen und Grate abschleifen. Schalung, Bewehrung in gesonderter Position.

Inklusive Bewehrungsanschluss
an Wand und Decke/Bodenplatte
Inclusive WU-Anschluß
Inklusive Schachtboden

Bauteil: Außenwand Nord
Festigkeitsklasse: C35/45
Expositionsklassen: XC4, XF1
wasserundurchlässiger Beton
Überwachungsklasse: 2
Wanddicke: 25 cm
Bodendicke: 25cm

Ebene -1

Abmessungen:

Installationsschächte an der nördlichen Außenwand:

303cm x 39cm  x 85cm
(B)  x (L)  x (H)

Schächte mit Boden, bis UKRD der Ebene 0
Menge: 1,000 St
DIN276 2008: 331

**01.08.31 Schacht an AW-Wände C35/45 Wu-Beton, (B)160cm x (L)39cm x (H)85cm**
*** Schwerpunktposition
Installationsschacht aus Stahlbeton, mit wasserundurchlässigem Beton, Oberfläche glatt, mit regelmäßig sichtbaren Schalungsstößen. Betonwarzen und Grate abschleifen. Schalung, Bewehrung in gesonderter Position.

Inklusive Bewehrungsanschluss
an Wand und Decke/Bodenplatte
Inclusive WU-Anschluß
Inklusive Schachtboden

Bauteil: Außenwand Nord
Festigkeitsklasse: C35/45
Expositionsklassen: XC4, XF1
wasserundurchlässiger Beton
Überwachungsklasse: 2
Wanddicke: 25 cm
Bodendicke: 25cm

Ebene -1

Abmessungen:

Installationsschächte an der nördlichen Außenwand:

160cm x 39cm  x 85cm ( 3 Stück)
(B)  x (L)  x (H)

Schächte mit Boden, bis UKRD der Ebene 0
Menge: 3,000 St
DIN276 2008: 331

**01.08.32 Schacht an AW-Wände C35/45 Wu-Beton, (B)312cm x (L)39cm x (H)85cm**
*** Schwerpunktposition
Installationsschacht aus Stahlbeton, mit wasserundurchlässigem Beton, Oberfläche glatt, mit regelmäßig sichtbaren Schalungsstößen. Betonwarzen und Grate abschleifen. Schalung, Bewehrung in gesonderter Position.

Inklusive Bewehrungsanschluss
an Wand und Decke/Bodenplatte
Inclusive WU-Anschluß
Inklusive Schachtboden

Bauteil: Außenwand Nord
Festigkeitsklasse: C35/45
Expositionsklassen: XC4, XF1
wasserundurchlässiger Beton
Überwachungsklasse: 2
Wanddicke: 25 cm
Bodendicke: 25cm

Ebene -1

Abmessungen:

Installationsschächte an der nördlichen Außenwand:

312cm x 39cm  x 85cm
(B)  x (L)  x (H)

Schächte mit Boden, bis UKRD der Ebene 0
Menge: 1,000 St
DIN276 2008: 331

*Hinweis: Innenwände Beton*
Innenwände Beton;
die Innenwände müssen überwiegend in Ortbeton hergestellt werden;

**01.08.33 IW-Wände C25/30, Stahlbeton, Dicke 20 cm**
*** Schwerpunktposition
Wände aus Stahlbeton, Oberfläche glatt, mit regelmäßig
sichtbaren Schalungsstößen. Betonwarzen und Grate
abschleifen. Schalung und Bewehrung in gesonderten
Positionen.
Bauteil: Innenwand
Festigkeitsklasse: C25/30
Expositionsklassen: XC4, XF1

Wanddicke: 20 cm

Ebene -1
Ebene 0
Ebene +1
Ebene +2
Menge: 832,000 m2
DIN276 2008: 331

**01.08.34 IW-Wände C35/45, Stahlbeton, Dicke 20 cm**
*** Schwerpunktposition
Wände aus Stahlbeton, Oberfläche glatt, mit regelmäßig
sichtbaren Schalungsstößen. Betonwarzen und Grate
abschleifen. Schalung und Bewehrung in gesonderten
Positionen.
Bauteil: Außenwand
Festigkeitsklasse: C35/45
Expositionsklassen: XC4, XF1

Wanddicke: 20 cm

Ebene -1 Doppelwand zum Bauabschnitt 1
Menge: 21,000 m2
DIN276 2008: 331

*Hinweis: Wandträger innen*

**01.08.35 Wandartige Träger C25/30, Stahlbeton, Dicke 20 cm 20x275cm**
*** Schwerpunktposition
Wandartiger Träger aus Stahlbeton, Oberfläche glatt, mit regelmäßig
sichtbaren Schalungsstößen. Betonwarzen und Grate
abschleifen. Schalung und Bewehrung in gesonderten
Positionen.
Bauteil: Innenwand
Festigkeitsklasse: C25/30
Expositionsklassen: XC4, XF1

Wanddicke: 20 cm
Ebene -1,

Bezeichnung laut Statik WT50
l=6,55m
Menge: 6,550 m2
DIN276 2008: 331

**01.08.36 Wandartige Träger C25/30, Stahlbeton, Dicke 20 cm 20x300cm**
*** Schwerpunktposition
Wandartiger Träger aus Stahlbeton, Oberfläche glatt, mit regelmäßig
sichtbaren Schalungsstößen. Betonwarzen und Grate
abschleifen. Schalung und Bewehrung in gesonderten
Positionen.
Bauteil: Innenwand
Festigkeitsklasse: C25/30
Expositionsklassen: XC4, XF1

Wanddicke: 20 cm
Ebene -1,

Bezeichnung laut Statik WT51
l=1,95m
Menge: 1,950 m2
DIN276 2008: 331

**01.08.37 Wandartige Träger C25/30, Stahlbeton, Dicke 20 cm 20x275cm**
*** Schwerpunktposition
Wandartiger Träger aus Stahlbeton, Oberfläche glatt, mit regelmäßig
sichtbaren Schalungsstößen. Betonwarzen und Grate
abschleifen. Schalung und Bewehrung in gesonderten
Positionen.
Bauteil: Innenwand
Festigkeitsklasse: C25/30
Expositionsklassen: XC4, XF1

Wanddicke: 20 cm
Ebene -1, Ebene 0

Bezeichnung laut Statik WT52
l=5,70m
Menge: 5,700 m2
DIN276 2008: 331

*Hinweis: Attika BT1*

**01.08.38 Attika C25/30, Stahlbeton, Dicke 25 cm h=52cm**
*** Schwerpunktposition
Wände aus Stahlbeton, Oberfläche glatt, mit regelmäßig
sichtbaren Schalungsstößen. Betonwarzen und Grate
abschleifen. Schalung und Bewehrung in gesonderten
Positionen.
Bauteil: Außenwand
Festigkeitsklasse: C25/30
Expositionsklassen: XC4, XF1

Wanddicke: 25 cm
Wandhöhe: 52cm
Menge: 131,000 m
DIN276 2008: 331

*Hinweis: Attika BT 4*

**01.08.39 Attika C25/30, Stahlbeton, Dicke 25 cm h=1,17m**
*** Schwerpunktposition
Wände aus Stahlbeton, Oberfläche glatt, mit regelmäßig
sichtbaren Schalungsstößen. Betonwarzen und Grate
abschleifen. Schalung und Bewehrung in gesonderten
Positionen.
Bauteil: Attika
Festigkeitsklasse: C25/30
Expositionsklassen: XC4, XF1

Wanddicke: 25 cm
Wandhöhe 1,17m
Menge: 40,000 m
DIN276 2008: 331

**01.08.40 Attika C25/30, Stahlbeton, Dicke 25 cm h=0,72m**
*** Schwerpunktposition
Wände aus Stahlbeton, Oberfläche glatt, mit regelmäßig
sichtbaren Schalungsstößen. Betonwarzen und Grate
abschleifen. Schalung und Bewehrung in gesonderten
Positionen.
Bauteil: Außenwand
Festigkeitsklasse: C25/30
Expositionsklassen: XC4, XF1

Wanddicke: 25 cm
Wandhöhe 0,72m

Betoniert gegen Bestand
Menge: 30,000 m
DIN276 2008: 331

*Hinweis: BT1 Unterzüge Überzüge Balken*

**01.08.41 Unterzüge C35/45, 25x105+25cm**
*** Schwerpunktposition
Unterzüge aus Stahlbeton, Oberfläche glatt, mit gefasten Kanten. Betonwarzen und Grate abgeschliffen. Schalung und Bewehrung in gesonderten Positionen.

Festigkeitsklasse: C35/45
Expositionsklassen: XC1-XC4
Querschnitt: 25x105+25 cm bis OK Decke

25x130cm bis OK Decke
25x105cm bis UK Decke

Bezeichnung laut Statik UZ51, UZ52, UZ53
Ebene -1
Menge: 18,100 m
DIN276 2008: 331

**01.08.42 Zulage Unterzüge C35/40, 20x25cm Deckengleich**
*** Schwerpunktposition
Unterzüge aus Stahlbeton, Oberfläche glatt, mit gefasten Kanten. Betonwarzen und Grate abgeschliffen. Schalung und Bewehrung in gesonderten Positionen.

Festigkeitsklasse: C35/40
Expositionsklassen: XC1-XC4
Querschnitt: 20x25cm Deckengleich

Bezeichnung laut Statik UZ54, UZ10, UZ4
Ebene -1, Ebene 0 bis Ebene +2
Menge: 29,000 m
DIN276 2008: 331

**01.08.43 Unterzüge C35/45, 25x25+25cm**
*** Schwerpunktposition
Unterzüge aus Stahlbeton, Oberfläche glatt, mit gefasten Kanten. Betonwarzen und Grate abgeschliffen. Schalung und Bewehrung in gesonderten Positionen.

Festigkeitsklasse: C35/45
Expositionsklassen: XC1-XC4
Querschnitt: 25x25+25 cm bis OK Decke

25x50cm bis OK Decke
25x25m bis UK Decke

Bezeichnung laut Statik UZ55,
Ebene -1
Menge: 1,500 m
DIN276 2008: 331

**01.08.44 Unterzüge C25/30, 24x25cm**
*** Schwerpunktposition
Unterzüge aus Stahlbeton, Oberfläche glatt, mit gefasten Kanten. Betonwarzen und Grate abgeschliffen. Schalung und Bewehrung in gesonderten Positionen.

Festigkeitsklasse: C25/30
Expositionsklassen: XC1-XC4
Querschnitt: 24x25cm

Bezeichnung laut Statik UZ56, UZ57
Ebene 0 bis Ebene+2
Menge: 10,700 m
DIN276 2008: 331

**01.08.45 Unterzüge C25/30, 25x75+25cm**
*** Schwerpunktposition
Unterzüge aus Stahlbeton, Oberfläche glatt, mit gefasten Kanten. Betonwarzen und Grate abgeschliffen. Schalung und Bewehrung in gesonderten Positionen.

Festigkeitsklasse: C25/30
Expositionsklassen: XC1-XC4
Querschnitt: 25x75+25 cm bis OK Decke

25x100cm bis OK Decke
25x75m bis UK Decke

Bezeichnung laut Statik UZ58,
Menge: 2,900 m
DIN276 2008: 331

**01.08.46 Unterzüge C35/45, 20x25+25cm**
*** Schwerpunktposition
Unterzüge aus Stahlbeton, Oberfläche glatt, mit gefasten Kanten. Betonwarzen und Grate abgeschliffen. Schalung und Bewehrung in gesonderten Positionen.

Festigkeitsklasse: C35/45
Expositionsklassen: XC1-XC4
Querschnitt: 20x25+25 cm bis OK Decke

25x50cm bis OK Decke
25x25m bis UK Decke

Bezeichnung laut Statik UZ59,
Ebene -1
Menge: 2,000 m
DIN276 2008: 331

*Hinweis: BT4 Unterzüge Überzüge Balken*

**01.08.47 Zulage Unterzüge C35/40, 24x25cm Deckengleich**
*** Schwerpunktposition
Unterzüge aus Stahlbeton, Oberfläche glatt, mit gefasten Kanten. Betonwarzen und Grate abgeschliffen. Schalung und Bewehrung in gesonderten Positionen.

Festigkeitsklasse: C35/40
Expositionsklassen: XC1-XC4
Querschnitt: 24/25cm Deckengleich

Bezeichnung laut Statik UZ33
Ebene 0
Menge: 16,800 m
DIN276 2008: 331

**01.08.48 Überzüge C25/30, 24x25+117 (Attika)**
*** Schwerpunktposition
Unterzüge aus Stahlbeton, Oberfläche glatt, mit gefasten Kanten. Betonwarzen und Grate abgeschliffen. Schalung und Bewehrung in gesonderten Positionen.

Festigkeitsklasse: C25/30
Expositionsklassen: XC1-XC4
Querschnitt: 24x25+117cm  bis OK
24x142cm bis OK

Bezeichnung laut Statik UZ34
Dach Bauteil 4
Menge: 9,500 m
DIN276 2008: 331

**01.08.49 Überzüge C25/30, 24x25+72 (Attika)**
*** Schwerpunktposition
Unterzüge aus Stahlbeton, Oberfläche glatt, mit gefasten Kanten. Betonwarzen und Grate abgeschliffen. Schalung und Bewehrung in gesonderten Positionen.

Festigkeitsklasse: C25/30
Expositionsklassen: XC1-XC4
Querschnitt: 24x25+72cm  bis OK
24x97cm bis OK

Bezeichnung laut Statik UZ35
Dach Bauteil 4
Menge: 12,200 m
DIN276 2008: 331

*Hinweis: AW-Stützen Bauteil 1*

**01.08.50 AW-Stützen C35/45, Stahlbeton, eckig, glatt, 30/30 cm**
*** Schwerpunktposition
Stützen aus Stahlbeton mit quadratischem/rechteckigem
Querschnitt, Oberfläche glatt, mit regelmäßig
sichtbaren Schalungsstößen; Schalung und Bewehrung in
gesonderter Position.

Festigkeitsklasse: C35/45
Expositionsklassen: XC3/XC4

Querschnitt: 30x30 cm
Ebene-1 Bereich Erdreich
BT1

Bezeichnung laut Statik S1
Menge: 10,500 m
DIN276 2008: 333

**01.08.51 AW-Zug-Stützen C25/30, Stahlbeton, eckig, glatt, 20/20 cm**
*** Schwerpunktposition
Zug-Stützen aus Stahlbeton mit quadratischem/rechteckigem
Querschnitt, im Außenmauerwerk Oberfläche glatt, mit regelmäßig
sichtbaren Schalungsstößen; Schalung und Bewehrung in
gesonderter Position.

Festigkeitsklasse: C25/30
Expositionsklassen: XC3/XC4

Querschnitt: 20x20 cm
BT 1
Ebene +1 und +2

Bezeichnung laut Statik ZS1
Menge: 40,000 m
DIN276 2008: 333

**01.08.52 AW-Zug-Stützen C25/30, in Ziegelschale ausbetonieren**
*** Schwerpunktposition
Zug-Stützen aus Stahlbeton mit quadratischem/rechteckigem
Querschnitt, im Außenmauerwerk in vorgefertigten Ziegelschalen ausbetonieren
Bewehrung in gesonderter Position.

Festigkeitsklasse: C25/30
Expositionsklassen: XC3/XC4

Querschnitt: 20x20 cm
BT 1
Ebene +1 und +2

Bezeichnung laut Statik ZS1
Menge: 40,000 m
DIN276 2008: 333

*Hinweis: AW-Stützen Bauteil 4*

**01.08.53 AW-Stützen C25/30, Stahlbeton, eckig, glatt, 25/25 cm**
*** Schwerpunktposition
Stützen aus Stahlbeton mit quadratischem/rechteckigem
Querschnitt, Oberfläche glatt, mit regelmäßig
sichtbaren Schalungsstößen; Schalung und Bewehrung in
gesonderter Position.

Festigkeitsklasse: C25/30
Expositionsklassen: XC3/XC4

Querschnitt: 25x25 cm
Ebene 0
BT4

Bezeichnung laut Statik AS1
Menge: 5,500 m
DIN276 2008: 333

**01.08.54 AW-Zug-Stützen C25/30, Stahlbeton, eckig, glatt, 20/20 cm**
*** Schwerpunktposition
Zug-Stützen aus Stahlbeton mit quadratischem/rechteckigem
Querschnitt, im Außenmauerwerk Oberfläche glatt, mit regelmäßig
sichtbaren Schalungsstößen; Schalung und Bewehrung in
gesonderter Position.

Festigkeitsklasse: C25/30
Expositionsklassen: XC3/XC4

Querschnitt: 20x20 cm
BT 4

Bezeichnung laut Statik ZS1
Menge: 5,500 m
DIN276 2008: 333

*Hinweis: I-Stützen Bauteil 1*

**01.08.55 I-Stützen C25/30, Stahlbeton, eckig, glatt, 30/30 cm**
*** Schwerpunktposition
I-Stützen aus Stahlbeton mit quadratischem/rechteckigem
Querschnitt, Oberfläche glatt, mit regelmäßig
sichtbaren Schalungsstößen; Schalung und Bewehrung in
gesonderter Position.
Festigkeitsklasse: C25/30
Expositionsklassen: XC1

Querschnitt: 30/30 cm
Ebene -1
BT1

Bezeichnung laut Statik S50, S1
Menge: 61,500 m
DIN276 2008: 343

**01.08.56 I-Stützen C25/30, Stahlbeton, eckig, glatt, 25/40 cm**
*** Schwerpunktposition
Stützen aus Stahlbeton mit quadratischem/rechteckigem
Querschnitt, Oberfläche glatt, mit regelmäßig
sichtbaren Schalungsstößen; Schalung und Bewehrung in
gesonderter Position.

Festigkeitsklasse: C25/40
Expositionsklassen: XC3/XC4

Querschnitt: 25/40cm
BT1

Bezeichnung laut Statik S51
Menge: 3,500 m
DIN276 2008: 333

**01.08.57 I-Stützen C35/45, Stahlbeton, eckig, glatt, 30/25 cm**
*** Schwerpunktposition
I-Stützen aus Stahlbeton mit quadratischem/rechteckigem
Querschnitt, im Außenmauerwerk Oberfläche glatt, mit regelmäßig
sichtbaren Schalungsstößen; Schalung und Bewehrung in
gesonderter Position.

Festigkeitsklasse: C35/45
Expositionsklassen: XC3/XC4

Querschnitt: 30x25 cm
BT 1

Bezeichnung laut Statik S52
Menge: 3,500 m
DIN276 2008: 333

**01.08.58 I-Stützen C35/45, Stahlbeton, eckig, glatt, 30/30 cm**
*** Schwerpunktposition
I-Stützen aus Stahlbeton mit quadratischem/rechteckigem
Querschnitt, im Außenmauerwerk Oberfläche glatt, mit regelmäßig
sichtbaren Schalungsstößen; Schalung und Bewehrung in
gesonderter Position.

Festigkeitsklasse: C35/45
Expositionsklassen: XC3/XC4

Querschnitt: 30x30 cm
BT 1

Bezeichnung laut Statik S1
Menge: 10,500 m
DIN276 2008: 333

*Hinweis: I-Stützen Bauteil 4*

**01.08.59 I-Stützen C25/30, Stahlbeton, eckig, glatt, 30/30 cm**
*** Schwerpunktposition
I-Stützen aus Stahlbeton mit quadratischem/rechteckigem
Querschnitt, Oberfläche glatt, mit regelmäßig
sichtbaren Schalungsstößen; Schalung und Bewehrung in
gesonderter Position.
Festigkeitsklasse: C25/30
Expositionsklassen: XC1

Querschnitt: 30/30 cm
Ebene -1
BT4

Bezeichnung laut Statik S50, S7
Menge: 11,000 m
DIN276 2008: 343

**01.08.60 I-Stützen C25/30, Stahlbeton, eckig, glatt, 25/25 cm**
*** Schwerpunktposition
Stützen aus Stahlbeton mit quadratischem/rechteckigem
Querschnitt, Oberfläche glatt, mit regelmäßig
sichtbaren Schalungsstößen; Schalung und Bewehrung in
gesonderter Position.

Festigkeitsklasse: C25/40
Expositionsklassen: XC3/XC4

Querschnitt: 25/25cm
BT4

Bezeichnung laut Statik S8
Menge: 11,000 m
DIN276 2008: 333

*Hinweis: Stahlbetondecken Bauteil 1*
Stahlbetondecken Bauteil 1
Die Decken können soweit statisch möglich als Filigrandecken ausgeführt werden;
die Balkondeckenplatten sind in Ortbeton herzustellen;

**01.08.61 Filigrandecken mit Aufbeton Stahlbeton Dicke 7+18 cm C35/45 25cm**
*** Schwerpunktposition
Bauteil 1
Liefern und einbauen von Filigrandeckenelementen C35/45  Inkl. Traggerüst bis zu einer Raumhöhe von 3,50m.

Das Schließen der Plattenfugen ist nicht mit inbegriffen.
Decke über E+2
BT1
Bezeichnung laut Statik DE50

Decke über E+1
BT1
Bezeichnung laut Statik DE51

Decke über E  0
BT1
Bezeichnung laut Statik DE52

Decke über E -1
BT1
Bezeichnung laut Statik DE53

Stahlbetondecken als teilelementierte Decken (Filigrandecken), bestehend aus Elementtafeln und Passstücken.
Leistung inkl. Deckenbeton sowie der notwendigen Unterstützungen;
Oberfläche eben abgezogen und rau abgerieben.
Bewehrung für Deckenbeton in gesonderter Position.
inkl.Abstandshalter für untere und obere Bewehrung
Festigkeitsklasse: C35/45
Elementdicke:  7 cm
Betondicke: 18 cm
Plattendicke: 25 cm

angebotenes Fabrikat
'.............................'
Menge: 2583,000 m2

**01.08.62 Zulage Filigran- Ortbetondecken 1,5cm überhöht einbauen**
*** Schwerpunktposition
Zulage Filigrandecken 1,5cm überhöht einbauen
Einschließlich erforderlicher Mehraufwand für den Aufbau und fachgerechter Ausbildung der einzurechnenden Tragkonstruktion für die statisch erforderliche Überhöhung.

Decke über E+1
Decke über E0
Bereich westlich der Brandwand
Menge: 545,000 m2

**01.08.63 Zulage Filigran-Ortbetondecken 2cm überhöht einbauen**
*** Schwerpunktposition
Zulage Filigrandecken 2cm überhöht einbauen
Einschließlich erforderlicher Mehraufwand für den Aufbau und fachgerechter Ausbildung der einzurechnenden Tragkonstruktion für die statisch erforderliche Überhöhung.

Decke über E+1
Decke über E0
Bereich östlich der Brandwand
Menge: 600,000 m2

**01.08.64 Zulage für frei überspannte Decken im Bereich der Fertignasszellen**
*** Schwerpunktposition
Zulage für frei überspannte Decken im Bereich der Fertignasszellen.

- Zuschlag Sonderträger 12mm
- Erstellen der notwendigen Deckenauflager in Ortbeton
Abrechnung erfolgt je Nasszelle.
Menge: 39,000 St

**01.08.65 Zulage für schiefwinkelige Deckenabschlüssse (Filigran)**
Zulage für schiefwinkelige Deckenabschlüsse/Deckenauflager
der Filigranddecken
BT4
Menge: 70,000 m

**01.08.66 Ortbeton Balkondecken C35/45, Stahlbeton, Dicke 25 cm**
*** Schwerpunktposition
Balkondecken
Decken aus Stahlbeton als Geschossdecken. Oberfläche
eben abgezogen und rau abgerieben. Schalung und
Bewehrung  in gesonderten Positionen.
Festigkeitsklasse: C35/45
Expositionsklassen: XC1

Deckendicke: 25 cm

Ebene -1
Ebene 0
Ebene +1
Ebene +2
Menge: 120,000 m²
DIN276 2008: 351

**01.08.67 Ortbeton Treppenpodeste C35/45, Stahlbeton, Dicke 25 cm**
*** Schwerpunktposition
Treppenpodeste
Decken aus Stahlbeton als Geschossdecken. Oberfläche
eben abgezogen und rau abgerieben. Schalung und
Bewehrung  in gesonderten Positionen.
Festigkeitsklasse: C35/45
Expositionsklassen: XC1

Deckendicke: 25 cm

Ebene -1
Ebene 0
Ebene +1
Ebene +2
Menge: 30,000 m²
DIN276 2008: 351

*Hinweis: Stahlbetondecken Bauteil 4*
Stahlbetondecken Bauteil 4
Die Decken können soweit statisch möglich als Filigrandecken ausgeführt werden;
die Balkondeckenplatten sind in Ortbeton herzustellen;

**01.08.68 Filigrandecken mit Aufbeton, Stahlbeton Dicke 7+18 cm C35/45 25cm**
*** Schwerpunktposition
Bauteil 4
Liefern und einbauen von Filigrandeckenelementen C35/45  Inkl. Traggerüst bis zu einer Raumhöhe von 3,50m.

Das Schließen der Plattenfugen ist nicht mit inbegriffen.
Decke über E  0
BT4
Bezeichnung laut Statik DE52

Stahlbetondecken als teilelementierte Decken (Filigrandecken), bestehend aus Elementtafeln und Passstücken.
Leistung inkl. Deckenbeton sowie der notwendigen Unterstützungen;
Oberfläche eben abgezogen und rau abgerieben.
Bewehrung für Deckenbeton in gesonderter Position.
inkl.Abstandshalter für untere und obere Bewehrung
Festigkeitsklasse: C35/45
Elementdicke:  7 cm
Betondicke: 18 cm
Plattendicke: 25 cm

angebotenes Fabrikat

'.............................'
Menge: 282,000 m2

*Hinweis: Stahlbeton Sonstiges*

**01.08.69 Zulage für Fundamentabtreppung**
*** Schwerpunktposition
Menge: 5,000 St
DIN276 2008: 551

**01.08.70 Zulage zu den Betonpositionen C25/30 für die Ausführung in WU**
*** Schwerpunktposition
Menge: 20,000 m3

**01.08.71 Zulage zu den Betonpositionen C35/45 für die Ausführung in WU**
*** Schwerpunktposition
Menge: 20,000 m3

**01.08.72 Zulage zu den Betonpositionen C25/30 in C35/45**
*** Schwerpunktposition
Zulage zu den Betonpositionen in C25/30 für die Ausführung in C35/45
Menge: 5,000 m3

**01.08.73 Herstellen von Aussparrungen mit durchlaufender Bewehrung**
*** Schwerpunktposition
Herstellen von Aussparrungen mit durchlaufender Bewehrung für die Einbindung von Unterzügen sowie Streifenfundamenten.
Menge: 10,000 St

**01.08.74 Konsolband für Gleitlager von Stahlbetondecken und Bodenplatten 150KN**
*** Schwerpunktposition
Mehraufwand für das Verbinden der Bodenplatte des Eingangsvorbau (BT 4) mit den bauseitige vorhandenen Betonkonsole an der Nordwand des BA 1

Konsolband  als bewehrtes Elastomergleitlager für den Einsatz als Streifengleitlager,
Lagerfläche 11cm

Leitfabrikat: CIVALIT-GLEITLAGER von Calenberg Ingenieure
Streifengleitlager zulässige Belastung 150KN oder gleichwertig

angebotenes Fabrikat
'.............................'
Menge: 33,000 m

**01.08.75 Konsolband für Gleitlager von Stahlbetondecken und Bodenplatten 300KN**
*** Schwerpunktposition
Mehraufwand für das Verbinden der Bodenplatte des Eingangsvorbau (BT 4) mit den bauseitige vorhandenen Betonkonsole an der Nordwand des BA 1

Konsolband  als bewehrtes Elastomergleitlager für den Einsatz als Streifengleitlager,
Lagerfläche 11cm

Leitfabrikat: CIVALIT-GLEITLAGER von Calenberg Ingenieure
Streifengleitlager zulässige Belastung 300KN oder gleichwertig

angebotenes Fabrikat
'.............................'
Menge: 33,000 m

**01.08.76 Versschluß von Ankerlöchern**
*** Schwerpunktposition
fachgerechtes Verschließen von Ankerlöchern in Außenwänden aus Stahlbeton
Menge: 100,000 St
DIN276 2008: 327

*Hinweis: Schalung*

**01.08.77 Schalung, glatt, Stützen, h bis 3,5m**
*** Schwerpunktposition
Schalung für freistehende Stützen mit rechteckigem
Querschnitt, glatt, aus nicht saugenden
Schalungsplatten.

Querschnitt und Längen:

20x20cm, Länge 80m
30x30cm, Länge 83m
30x40cm, Länge 3,5m
30x25cm, Länge 3,5m

Höhe: bis 3,50 m
in allen Geschossen Bauteil 1
Menge: 141,000 m²
DIN276 2008: 343

**01.08.78 Schalung glatt, Decken, bis 3,50 m**
*** Schwerpunktposition
Schalung der Deckenplatten, Kragplatten, Podeste,
Balkone etc., aus nicht saugenden Schalungsplatten,
Schalung: glatt
Höhe: bis 3,50 m Betonunterseite
Menge: 150,000 m²
DIN276 2008: 351

**01.08.79 Zulage Schalung glatt, Decken, > 3,50 m**
*** Schwerpunktposition
Zulage Schalung der Deckenplatten, Kragplatten, Podeste, Balkone etc., aus nicht saugenden Schalungsplatten,
Schalung: glatt
Höhe: > 3,50 m Betonunterseite
Menge: 38,000 m²
DIN276 2008: 351

**01.08.80 Schalung Einzelfundamente**
*** Schwerpunktposition
Schalung Einzelfundament aus nicht saugenden Schalungsplatten,
Schalung: glatt
Menge: 16,000 m²
DIN276 2008: 351

**01.08.81 Schalung Streifenfundamente**
*** Schwerpunktposition
Schalung Einzelfundament aus nicht saugenden Schalungsplatten,
Schalung: glatt
Menge: 200,000 m²
DIN276 2008: 351

**01.08.82 Schalung Streifenfundamente mit Vouten**
*** Schwerpunktposition
Schalung Einzelfundament mit Vouten
einseitig

an Schräge (Voute): druckweichen Dämmung
in gesonderter Position
d= 2cm, gegen die betoniert wird.

Länge der Schräge:
ca. 1,50 an der Nordseite
ca. 1,00m an der Südseite
Schräge: ca. 45 Grad

Betrifft  Bauteil 1
Menge: 200,000 m²
DIN276 2008: 351

**01.08.83 Schalung Bodenplatten d=25cm**
*** Schwerpunktposition
Schalung Stirnseiten der Bodenplatten aus nicht saugenden Schalungsplatten,
Schalung: glatt
Bodenplatten d=25cm
Menge: 17,000 m²
DIN276 2008: 351

**01.08.84 Schalung Bodenplatten d=35cm**
*** Schwerpunktposition
Schalung Stirnseiten Bodenplatten aus nicht saugenden Schalungsplatten,
Schalung: glatt
Bodenplatten d=35cm
Menge: 19,000 m²
DIN276 2008: 351

**01.08.85 Schalung Bodenplatten d=60cm**
*** Schwerpunktposition
Schalung Stirnseiten Bodenplatten aus nicht saugenden Schalungsplatten,
Schalung: glatt
Bodenplatten d=60cm
Menge: 60,000 m²
DIN276 2008: 351

**01.08.86 Schalung Deckenrand Außenwände**
*** Schwerpunktposition
Schalung Deckenrand,  Kragplatten, Podeste,
Balkone etc., aus nicht saugenden Schalungsplatten,
Schalung: glatt
Menge: 100,000 m²
DIN276 2008: 351

**01.08.87 Schalung Dreiecksleiste**
*** Schwerpunktposition
Schalung  Dreiecksleiste 15x15mm,
nur nach Angabe der Bauleitung einzubauen
Menge: 500,000 m
DIN276 2008: 351

**01.08.88 Schalung Deckenrand innen, Treppenhaus, Schächte**
*** Schwerpunktposition
Schalung Deckenrand innen, Treppenhaus,
aus nicht saugenden Schalungsplatten,
Schalung: glatt
Menge: 56,000 m²
DIN276 2008: 351

**01.08.89 Schalung abgetreppt Deckenrand für Fertigteiltreppe**
*** Schwerpunktposition
Schalung Deckenrand,  Kragplatten, Podeste,
Balkone etc., aus nicht saugenden Schalungsplatten,
Schalung: glatt
abgetreppte Ausführung:

Auflagerbreite 15cm
Höhe 12cm
Fuge 1cm
Höhe  12cm
Menge: 4,500 m²
DIN276 2008: 351

**01.08.90 Schalung glatt, Attika h=52cm**
*** Schwerpunktposition
Schalung für Beton- und Stahlbetonwände, glatt, aus
nicht saugenden Schalungsplatten mit regelmäßigen
Stößen und Nagelstellen.
Die Schalung wird für das geschalte Bauteil gerechnet
(beidseitig).
Attika
Wanddicke 25cm
Menge: 138,000 m²
DIN276 2008: 331

**01.08.91 Schalung glatt, Attika h=117cm**
*** Schwerpunktposition
Schalung für Beton- und Stahlbetonwände, glatt, aus
nicht saugenden Schalungsplatten mit regelmäßigen
Stößen und Nagelstellen.
Die Schalung wird für das geschalte Bauteil gerechnet
(beidseitig).
Attika
Wanddicke 25cm
Attika h=117cm
Menge: 115,000 m²
DIN276 2008: 331

**01.08.92 Schalung glatt, Attika h=72cm**
*** Schwerpunktposition
Schalung für Beton- und Stahlbetonwände, glatt, aus
nicht saugenden Schalungsplatten mit regelmäßigen
Stößen und Nagelstellen.
Die Schalung wird  nur für eine Seite benötigt;
die Attika wird gegen das bestehende Gebäude betoniert.

Attika
Wanddicke 25cm
Attika h=72cm
Menge: 24,000 m²
DIN276 2008: 331

**01.08.93 Schalung glatt, IW- Wände**
*** Schwerpunktposition
Schalung für Beton- und Stahlbetonwände, glatt, aus
nicht saugenden Schalungsplatten mit regelmäßigen
Stößen und Nagelstellen.
Die Schalung wird für das geschalte Bauteil gerechnet
(beidseitig).
Innenwände
Wanddicke bis 25cm
Wandhöhe bis 3,5m
Menge: 1800,000 m²
DIN276 2008: 331

**01.08.94 Schalung glatt, AW- Wände**
*** Schwerpunktposition
Schalung für Beton- und Stahlbetonwände, glatt, aus
nicht saugenden Schalungsplatten mit regelmäßigen
Stößen und Nagelstellen.
Die Schalung wird für das geschalte Bauteil gerechnet
(beidseitig).
Außenwände
Wanddicke bis 25cm
Wandhöhe bis 3,5m
Menge: 1100,000 m²
DIN276 2008: 331

**01.08.95 Zulage zu den Schalungs- und Betonpositionen für stump- oder spitzwinkligen Ecken**
*** Schwerpunktposition
Zulage zu den Schalungs- und Betonpositionen für das Erstellen von stump- oder spitzwinkligen Ecken.
Wände, Unter- und Überzüge, Stützen;
einschließlich dem Einmessen;
Ausführung teilweise mit angefertigten Keilabschalungen oder mit Sonderrahmenschalung.  Abgerechnet wird die Wandhöhe je lfm.
Menge: 32,000 m

**01.08.96 Schalung, glatt, Unterzüge, bis 1000 cm²**
*** Schwerpunktposition
Schalung für Unterzüge, glatt, aus nicht saugenden
Schalungsplatten; Schalung wird für die Abwicklung des
Bauteils gerechnet.
Querschnitt: bis 1000 cm²
Menge: 17,000 m²
DIN276 2008: 351

**01.08.97 Schalung, glatt, Unterzüge, über 1000 cm²**
*** Schwerpunktposition
Schalung für Unterzüge, glatt, aus nicht saugenden
Schalungsplatten; Schalung wird für die Abwicklung des
Bauteils gerechnet.
Querschnitt: über 1000 cm²
Menge: 48,000 m²
DIN276 2008: 351

**01.08.98 Schalung, glatt, Unterzüge, deckengleich**
*** Schwerpunktposition
Schalung für Unterzüge, glatt, aus nicht saugenden
Schalungsplatten;
Herstellen deckengleicher Unterzüge bzw. Sahlbetonstürze über den raumhohen Fensterelementen.
Für den Einbau einer Deckenranddämmung ist ein Rücksprung der Betonaußenkante um die Dämnmstärke (12cm) erforderlich.

Schalungskasten mit der Abmessung
Breite = ca.12cm, Höhe = ca.25cm;
Menge: 13,000 m²
DIN276 2008: 351

**01.08.99 Schalung, glatt, Schächte**
*** Schwerpunktposition
Schalung für Schächte, glatt, aus nicht saugenden
Schalungsplatten; Schalung wird für die Abwicklung des
Bauteils gerechnet.

Installationsschächte an der nördlichen Außenwand:
110cm x  70cm  x 85cm
(B)  x (L)  x (H)

303cm x 39cm  x 85cm
(B)  x (L)  x (H)

160cm x 39cm  x 85cm ( 3 Stück)
(B)  x (L)  x (H)

312cm x 39cm  x 85cm
(B)  x (L)  x (H)

Schächte mit Boden, bis UKRD der Ebene -1

Installationsschächte in Bodenplatten:

ELT-Schacht
230cm x 120cm  x 200cm
(B)  x (L)  x (H)

Drainage-Schacht
150cm x 150cm  x 200cm (2 Stück)
(B)  x (L)  x (H)
zuzüglich Drainageschachterhöhung: 1m
Menge: 66,000 m²
DIN276 2008: 351

**01.08.100 Schalung der Auffüllung, bis 1,00 m**
*** Schwerpunktposition
Schalung der Betonauffüllung, unbewehrt, im Erdreich,
abgetreppt.
Höhe: bis 1,00 m
Menge: 5,000 m²
DIN276 2008: 322

**01.08.101 Schalung der Auffüllung, bis 2,00 m**
*** Schwerpunktposition
Schalung der Betonauffüllung, unbewehrt, im Erdreich,
abgetreppt.
Höhe: bis 2,00 m
Menge: 10,000 m²
DIN276 2008: 322

**01.08.102 Schalung der Auffüllung, bis 3,00 m**
*** Schwerpunktposition
Schalung der Betonauffüllung, unbewehrt, im Erdreich,
abgetreppt.
Höhe: bis 3,00 m
Menge: 10,000 m²
DIN276 2008: 322

#### Titel 01.09 Betonfertigteile

*Hinweis: Vorbemerkung Betonfertigteile*
Alle zur Ausführung kommenden Beton- und Stahlbetonfertigteile sind incl. Lieferung und Einbau anzubieten. Mehrmalige Anfahrten werden nicht gesondert vergütet sondern sind miteinzurechnen.

*Hinweis: TH 4 BA2 BT 1 Fluchttreppenhaus*

**01.09.1 Fertigteil-Treppe, gerade, 1,435 m, 9 Steig 16,67/29cm bis zum Zwischenpodest**
*** Schwerpunktposition
Fertigteil-Treppenlauf bis zum Zwischenpodest aus Stahlbeton, gerade, mit aufbetonierten Keilstufen, einschl. Auflagertaschen und schalldämmenden Neoprene-Unterlagen.
Bewehrung und Einbauteile werden gesondert vergütet.
Ansichten/Untersicht:  Sichtbeton SB Klasse 2
Betongüte:  C 25/30
Expositionsklassen:  XC3
Steigungsverhältnis:  16.67 / 29 cm
Steigungszahl:  9
Laufbreite:  1,435 m
Plattendicke:  ca. 18 cm
Belag von  6cm an Tritt- und Setzstufen ist zu berücksichtigen
Menge: 2,000 St
DIN276 2008: 351

**01.09.2 Fertigteil-Treppe, gerade, 1,435 m, 9 Steig 16,67/29cm bis zum Zwischenpodest**
*** Schwerpunktposition
Fertigteil-Treppenlauf bis zum Zwischenpodest aus Stahlbeton, gerade, mit aufbetonierten Keilstufen, einschl. Auflagertaschen und schalldämmenden Neoprene-Unterlagen.
Bewehrung und Einbauteile werden gesondert vergütet.
Ansichten/Untersicht:  Sichtbeton SB Klasse 2
Betongüte:  C 25/30
Expositionsklassen:  XC3
Steigungsverhältnis:  16.67 / 29 cm
Steigungszahl:  9
Laufbreite:  1,435 m
Plattendicke:  ca. 18 cm
Belag von  6cm an Tritt- und Setzstufen ist zu berücksichtigen
Menge: 2,000 St
DIN276 2008: 351

**01.09.3 Fertigteil-Treppe, gerade, 1,435 m, 9 Steig 17,33/28cm bis zum Hauptpodest**
*** Schwerpunktposition
Fertigteil-Treppenlauf bis zum Hauptpodest aus Stahlbeton, gerade, mit aufbetonierten Keilstufen, einschl. Auflagertaschen und schalldämmenden Neoprene-Unterlagen.
Bewehrung und Einbauteile werden gesondert vergütet.
Ansichten/Untersicht:  Sichtbeton SB Klasse 2
Betongüte:  C 25/30
Expositionsklassen:  XC3
Steigungsverhältnis:  17.33 / 28 cm
Steigungszahl:  9
Laufbreite:  1,435 m
Plattendicke:  ca. 18 cm
Belag von  6cm an Tritt- und Setzstufen ist zu berücksichtigen
Menge: 1,000 St
DIN276 2008: 351

**01.09.4 Fertigteil-Zwischenpodeste**
*** Schwerpunktposition
Fertigteil-Zwischenpodeste mit Aufbeton,
einschließlich Auflagerkannten zum Treppenlauf
aus Stahlbeton,
Bewehrung und Einbauteile werden gesondert vergütet.
Ansichten/Untersicht:  Sichtbeton SB Klasse 2
Betongüte:  C 35/45
Expositionsklassen:  XC3
Plattendicke:  ca. 7+18cm
2 Stück in unterschiedlichen Abmessungen
Menge: 5,000 m2
DIN276 2008: 351

*Hinweis: Installationsschächte in Bodenplatten*

**01.09.5 ELT-Verteilerschacht WU-Beton 1,50mx1,50mm Tiefe bis 1,00m**
*** Schwerpunktposition
ELT-Verteilerschacht 1,50mx1,50m aus wasserundurchlässigem Beton, Tiefe bis 1,0 m  aus Betonfertigteilen nach DIN 4034 Teil 1,
mit  Boden und ohne Deckel

ELT-Verteilerschachtes.
mit Bewehrungsanschluss Bodenplatte und
WU-Anbindung Bodenplatte
liefern und einbauen
Menge: 1,000 St

**01.09.6 Zulage ELT-Manschettentechnik für ELT-Verteilerschacht WU-Beton**
*** Schwerpunktposition
Manschettentechnik wasserundurchlässig  für Kabelzüge im ELT-Verteilerschacht 1,50mx1,50m
Lage nach Angabe der Planer

DN150
liefern und einbauen
Menge: 6,000 St

#### Titel 01.10 Isolierarbeiten

*Hinweis: Folien und Perimeterdämmung*

**01.10.1 Trennlage, PE-Folie 0,2 mm, zweilagig**
*** Schwerpunktposition
Trennlage auf verdichteter Filterschicht, mit PE-Folie;
Stöße überlappt. Zweilagig
Foliendicke:  0,2 mm
Stoßüberlappung: 15 cm

Bauteil 4 Ebene 0,
Bauteil 1 Ebene -1 und Ebene 0

angebotenes Fabrikat
'.............................'
Menge: 858,000 m²
DIN276 2008: 326

**01.10.2 Perimeterdämmung unter Bodenplatten 120mm XPS WLG 037 PB dh**
*** Schwerpunktposition
Perimeterdämmung unter Bodenplatten mit extrudierten Polystyrol-Hartschaumplatten mit Stufenfalz auf vorhandenen Unterbau lose verlegt im Verband.

Glatte Oberfläche

Dämmstoff: XPS
Baustoffklasse: B1
Brandverhalten DIN EN 13501-1: E

Plattendicke: 120 mm
wasser- und druckbeständig
Anwendung: PB-dh hohe Druckbelastbarkeit

Druckfestigkeit/Druckspannung
bei Stauchung  mindestens 300kPa

Zulässige Druckspannung für Dauerbelastung >=150kPa

Bemessungswert Druckspannung u. Gründungsplatten mindestens 185kPa

WLG: maximal  037

Plattendicke: 120 mm

Bauteil 4 Ebene 0,  232m2
Bauteil 1 Ebene -1  370m2
Bauteil 1 Ebene 0  256m2

angebotenes Fabrikat
'.............................'
Menge: 858,000 m²
DIN276 2008: 326

**01.10.3 Perimeterdämmung für Fundamente und Wände 120mm XPS WLG 037 PB dh**
*** Schwerpunktposition
Perimeterdämmung an Stahlbeton-Außenwänden, Fundamenten, Fundamentoberseiten und Untersichten, mit extrudierten Polystyrol-Hartschaumplatten. Glatte Oberfläche

Verlegung in die Schalung oder nachträglich aufgebracht, inkl. Einbau der Verankerungsmittel, bzw. Verklebung an die zu dämmenden Bauteile nach Herstellervorschrift für die
Wassereinwirkungsklasse W1.2-E

Dämmstoff: XPS
Baustoffklasse: B1
Brandverhalten DIN EN 13501-1: E

Plattendicke: 120 mm
wasser- und druckbeständig
Anwendung: PB-dh hohe Druckbelastbarkeit

Druckfestigkeit/Druckspannung bei Stauchung 300kPa
Zulässige Druckspannung für Dauerbelastung >=150kPa
Bemessungswert Druckspannung u. Gründungsplatten 185kPa

Außenliegende Perimeterdämmung von Wänden und Fundamentoberkanten und Untersichten gegen Erdreich

hohe Druckbelastbarkeit

WLG: maximal  037

Plattendicke: 120 mm

Bauteil 4 Ebene 0,  100m2
Bauteil 1 Ebene -1  400m2
Bauteil 1 Ebene 0  190m2

angebotenes Fabrikat
'.............................'
Menge: 690,000 m²
DIN276 2008: 326

**01.10.4 Bauteilfuge zum Bestand 30mm**
*** Schwerpunktposition
Bauteilfuge zum Bestand 30mm
Mineralwolle hydrophob, stabil, nicht brennbar,
geschossweiser Einbau;
Dämmung in Schalung einlegen, befestigen  bei einseitig geschalter Wand
Menge: 225,000 m2
DIN276 2008: 331

**01.10.5 Zulage Bauteilfuge zum Bestand 30mm Mineralwolle kleben**
*** Schwerpunktposition
Zulage Bauteilfuge zum Bestand 30mm
Mineralwolle hydrophob, nicht brennbar,
geschossweiser Einbau nach Herstellerangabe an bestehende Betonwand kleben
Menge: 225,000 m2
DIN276 2008: 331

**01.10.6 Druckweiche Dämmung an Streifenfundamenten**
*** Schwerpunktposition
Druckweiche Dämmung
an schrägen Streifenfundamenten (Vouten)
20mm stark

angebotenes Fabrikat
'.............................'
Menge: 96,000 m2

#### Titel 01.11 Abdichtungsarbeiten

*Hinweis: Abdichtung erdberürter Bodenplatten nach DIN 18533*
Abdichtung erdberürter Bodenplatten nach DIN 18533
Wassereinwirkungsklasse:  W1.2-E
Raumnutzungsklasse:  RN3-E
Rissklasse: R2-E
Rissüberbrückungsklasse: bis RÜ2-E

**01.11.1 Bodenfläche, Beton, Untergrund reinigen, haftvermindernde Schichten**
*** Schwerpunktposition
Bodenfläche für nachfolgende Abdichtung von haftungsmindernden Verunreinigungen und Schichten, wie Mörtelreste und Zementleimschichten, reinigen.
Untergrund: Beton
Untergrundvorbereitung: Untergrund reinigen
Art der Verschmutzung: haftvermindernde Schichten
Bauteil: Bodenfläche

Bauteil 4 Ebene 0,  250m2
Bauteil 1 Ebene -1  340m2
Bauteil 1 Ebene 0  340m2
Menge: 930,000 m²
DIN276 2008: 335

**01.11.2 Voranstrich, Bitumenlösung, lösemittelhaltig, Bodenfläche innen**
*** Schwerpunktposition
Voranstrich aus lösemittelhaltigem Bitumen für eine Abdichtung an horizontalen Flächen mit glatter Oberfläche.
Untergrund: Bodenplatte Stahlbeton
Voranstrich: Bitumenlösung
Eigenschaft: lösemittelhaltig
Bauteil: Bodenfläche innen

Bauteil 4 Ebene 0,  250m2
Bauteil 1 Ebene -1  340m2
Bauteil 1 Ebene 0  340m2

angebotenes Fabrikat
'.............................'
Menge: 930,000 m²
DIN276 2008: 335

**01.11.3 Abdichtungsbahn, W1-E, RN 1-3, R 1-3, V 60 S4 + Al, Bodenplatte**
*** Schwerpunktposition
Abdichtung auf Bodenflächen gegen Bodenfeuchte bei erdberührten Bauteilen, mit einer Bitumenbahn. Überlappungen vollflächig verschweißt.
Untergrund: Stahlbeton
Anwendungsbereich: Abdichtung auf erdberührten Bodenflächen
Abdichtungsbauart: Bitumen-Schweißbahn
Abdichtungsbahn: V 60 S4 + Al
oder gleichwetig
Anzahl Lagen: min. 1
Wassereinwirkungsklasse:  W1.2-E
Raumnutzungsklasse:  RN3-E
Rissklasse: R2-E
Rissüberbrückungsklasse: bis RÜ2-E
Anwendungstyp: BA
Verarbeitung: Schweißverfahren
Deckaufstrich: >= 1,5 kg/m²
Bauteil: Bodenplatte
Bauteil 4 Ebene 0,  250m2
Bauteil 1 Ebene -1  340m2
Bauteil 1 Ebene 0  340m2

angebotenes Fabrikat
'.............................'
Menge: 930,000 m²
DIN276 2008: 335

**01.11.4 Zulage Abdichtungsbahn Bodenplatte Wandhochzug**
*** Schwerpunktposition
Zulage für den Wandhochzug
Untergrund: Stahlbeton und Mauerwerk
Bauteil 4 Ebene 0,  9m2
Bauteil 1 Ebene -1  18m2
Bauteil 1 Ebene 0  17m2

Höhe 12-15cm
angebotenes Fabrikat
'.............................'
Menge: 44,000 m2
DIN276 2008: 335

**01.11.5 Zulage Durchdringungen mit selbstkl. Bitumenbahn anarbeiten**
*** Schwerpunktposition
Zulage Boden-Durchdringungen bis d=150mm mit zum Systempassender selbstklebender Bitumenbahn anarbeiten. Kompatibilität mit der Schweißbahn ist zu beachten und nachzuweisen
angebotenes Fabrikat
'.............................'
Menge: 10,000 St
DIN276 2008: 335

**01.11.6 Zulage Boden-Durchdringungen mit Flüssigabdichtung anarbeiten**
*** Schwerpunktposition
Zulage Boden-Durchdringungen mit Flüssigabdichtung anarbeiten.  Kompatibilität mit der Schweißbahn ist zu beachten und nachzuweisen
angebotenes Fabrikat
'.............................'
Menge: 10,000 St
DIN276 2008: 335

*Hinweis: Abdichtung von Außenwandflächen und Fundamenten nach DIN 18533*
Abdichtung von Außenwandflächen und Fundamenten nach DIN 18533
Wassereinwirkungsklasse:  W1.2-E
Raumnutzungsklasse:  RN3-E
Rissklasse: R2-E
Rissüberbrückungsklasse: bis RÜ2-E

**01.11.7 Außenwandfläche außen, Untergrund feinreinigen, haftvermindernde Schichten**
*** Schwerpunktposition
Außenwand für nachfolgende Abdichtung feinreinigen, Reinigungsgut entsorgen.
Untergrund: Mauerwerk und Stahlbeton
Untergrundvorbereitung: Untergrund feinreinigen
Art der Verschmutzung: haftvermindernde Schichten
Bauteil: Außenwandfläche außen

Bauteil 4 Ebene 0,  31m2
Bauteil 1 Ebene -1  360m2
Bauteil 1 Ebene 0  180m2
Menge: 571,000 m²
DIN276 2008: 335

**01.11.8 Abdichtung, W2.1-E, RN 1-3, R 1-3, PMBC, Außenwand**
*** Schwerpunktposition
Abdichtung von erdberührten Wänden gegen von außen drückendes Wasser mit kunststoffmodifizierter Bitumendickbeschichtung (PMBC) als Spachtelmasse und eingebetteter Verstärkungseinlage, in mind. zwei Arbeitsgängen, einschl. systemzugehörigem Voranstrich. Erforderliche Schutzlage in gesonderter Position.
Untergrund: Sathlbeton
Anwendungsbereich: Abdichtung von erdberührten Wandflächen
Abdichtungsart: flüssig zu verarbeitender Abdichtungsstoff
Abdichtung: PMBC (kunststoffmodifizierte Bitumendickbeschichtung)
Verstärkungslage: erforderlich

Arbeitsgänge: min. 2
Mindesttrockenschichtdicke: min. 4,0 mm
Bauteil: Außenwand

Bauteil 4 Ebene 0,  31m2
Bauteil 1 Ebene -1  360m2
Bauteil 1 Ebene 0  180m2

angebotenes Fabrikat
'.............................'
Menge: 571,000 m²
DIN276 2008: 335

**01.11.9 Hohlkehle, PMBC Haftbrücke**
*** Schwerpunktposition
Hohlkehlen am Fundament-/Wandanschluss herstellen.
Ergänzende Maßnahme: Hohlkehle
Material: kunststoffmodifizierte Bitumendickbeschichtung (PMBC)
Einbauort: Wand-/Sohlenanschluss

Bauteil 4 Ebene 0,  56m
Bauteil 1 Ebene -1  106m
Menge: 162,000 m
DIN276 2008: 352

*Hinweis: Sockelabdichtung nach DIN 18533*
Sockelabdichtung nach DIN 18533
tausalzbeständig
Abdichtung gegen Spritzwasser und Bodenfeuchte
Anwendungsbereich: Abdichtung an Wandsockeln
Abdichtungsart: flüssig zu verarbeitender Abdichtungsstoff
Wassereinwirkungsklasse: W4-E
Raumnutzungsklasse: RN2-E
Mindesttrockenschichtdicke: min. 3,0 mm
Arbeitsgänge: min. 2
Verarbeitung: Spachtel- und Streichverfahren
Bauteil: Außenwand
Einbauort: Sockel

Außenmauerwerk und Stahlbeton
Leitfabrikat Remmers Multibaudicht 2K oder gleichwertig, nachweisbar
kompatibel mit der Gebäudeabdichtung an den Kellerwänden und Bodenplatten

angebotenes Fabrikat:
'.............................'

**01.11.10 Abzudichtende Flächen reinigen**
*** Schwerpunktposition
Reinigen der abzudichtenden,
mineralischen Flächen.
Zementleim, Staub, Mörtelreste und Grate
sind durch einen mechanischen Abtrag
wie schleifen, strahlen oder fräsen zu entfernen.
Es ist ein staubfreier und tragfähiger
Untergrund herzustellen.

Bauteil 4 Ebene 0,
Bauteil 1
Menge: 84,000 m2

**01.11.11 Grundierung**
*** Schwerpunktposition
Abzudichtende saugfähige, mineralische
Untergründe mit einer lösemittelfreien,
zum Abdichtungssystem passenden Spezialgrundierung grundieren.

Bauteil 4 Ebene 0,
Bauteil 1
Menge: 84,000 m2

**01.11.12 Kratzspachtelung rissüberbrückend**
*** Schwerpunktposition
Lunker, Poren, Putzrillen oder Fehlstellen < 5 mm
auf mineralischen Untergründen mittels einer
Kratzspachtelung aus einer rissüberbrückenden,
mineralischen zum System passenden Dichtungsschlämme
verschließen und egalisieren.
Kratzspachtelung auf vorhandene PMBC und den mineralischen Untergrund auftragen, Überlappung 100mm

Bauteil 4 Ebene 0,
Bauteil 1

MB2K oder gleichwetig

angebotenes Fabrikat
'.............................'
Menge: 84,000 m2

**01.11.13 Erste Abdichtungsschicht**
*** Schwerpunktposition
Erste Abdichtungsschicht
aus einer zweikomponentigen,
mineralischen Dichtungsschlämme nach Herstellervorschrift auftragen.

Frost-Tausalzbeständig
Überstreich- und überputzbar.
Kompatibel mit bituminöser Kellerabdichtung und Bodenabdichtung  der erdberührten Fußböden

Ausführung einschließlich Fenster- und Türlaibungen

Höhe bis 30cm über FOK
Unterkannte der Abdichtung bis über die Bodenplatte d=25cm
mit 20cm Überlappung auf der bituminösen Keller- und Fundamentabdichtung, Abdichtungshöhe gerade oder schräg entsprechend dem Geländeverlauf.

Bauteil 4 Ebene 0,
Bauteil 1

MB 2K oder gleichwetig

angebotenes Fabrikat
'.............................'
Menge: 84,000 m2

**01.11.14 Zweite Abdichtungsschicht**
*** Schwerpunktposition
Zweite Abdichtungsschicht
aus einer zweikomponentigen,
mineralischen Dichtungsschlämme nach Herstellervorschrift auftragen.

gesamte Abdichtung  mit 3mm Rissüberbrückung
Frost-Tausalzbeständig
Überstreich- und überputzbar.
Kompatibel mit bituminöser Kellerabdichtung und Bodenabdichtung  der erdberührten Fußböden

Ausführung einschließlich Fenster- und Türlaibungen

Höhe bis 30cm über FOK
Unterkannte der Abdichtung bis über die Bodenplatte d=25cm
mit 20cm Überlappung auf der bituminösen Keller- und Fundamentabdichtung, Abdichtungshöhe gerade oder schräg entsprechend dem Geländeverlauf.

Bauteil 4 Ebene 0,
Bauteil 1

MB 2K oder gleichwetig

angebotenes Fabrikat
'.............................'
Menge: 84,000 m2

**01.11.15 Abdichtung des vorspringenden Mauerwerkes**
*** Schwerpunktposition
Abdichtung des vorspringenden
Mauerwerkes
Liefern und einbauen der Verstärkungseinlage

Leitfabrikat:
Remmers Fugenband Tape VF 120 oder gleichwertig
Kompatibel mit bituminöser Kellerabdichtung und Bodenabdichtung der erdberührten Fußböden

angebotenes Fabrikat
'.............................'
Menge: 20,000 m
DIN276 2008: 327

**01.11.16 Abdichtung des vorspringenden Mauerwerkes Ecken**
*** Schwerpunktposition
Abdichtung des vorspringenden
Mauerwerkes
Liefern und einbauen von Remmers Außen- und Innenecken

Leitfabrikat:
Remmers Fugenband Tape VF 120 oder gleichwertig
nachweislich Kompatibel mit bituminöser Kellerabdichtung und Bodenabdichtung (V60S4) der erdberührten Fußböden

angebotenes Fabrikat
'.............................'
Menge: 15,000 St
DIN276 2008: 327

**01.11.17 Abdichtung der Türen und Fenstertüren**
*** Schwerpunktposition
Abdichtung nach Hestellerangabe der Türen und Fenstertüren ( Alu und Kunststoff)
30cm über FOK
40-50mm auf den Fensterrahmen (Aufdopplung vorhanden)

Arbeitsgänge:
Reinigen der abzudichtenden Flächen.
Grundierung
Zwei Abdichtungslagen mit Fugenband

Leitfabrikat:
Remmers MB2K mit Fugenband
oder gleichwertig

Nachweisbar kompatibel mit bituminöser Kellerabdichtung und Bodenabdichtung der erdberührten Fußböden

angebotenes Fabrikat
'.............................'

Ansicht Süd:
8 Fenster 20m

Ansicht Nord:
12 Fenster 27m

Ansicht Ost und West:
2 Fenster 5,2m
Menge: 52,200 m
DIN276 2008: 327

**01.11.18 Abdichtung der Türen und Fenstertüren Ecken**
*** Schwerpunktposition
Ecken
Abdichtung nach Hestellerangabe der Türen und Fenstertüren ( Alu und Kunststoff)
30cm über FOK
40-50mm auf den Fensterrahmen (Aufdopplung vorhanden)

Arbeitsgänge:
Reinigen der abzudichtenden Flächen.
Grundierung
Zwei Abdichtungslagen mit Fugenband einschließlich Ecktapes

Leitfabrikat:
Remmers MB2K mit Eck-Tapes
oder gleichwertig

Nachweisbar kompatibel mit bituminöser Kellerabdichtung und Bodenabdichtung der erdberührten Fußböden

angebotenes Fabrikat
'.............................'
Menge: 44,000 St
DIN276 2008: 327

*Hinweis: Provisorische Abdichtung von Öffnungen im Flachdach*
Provisorische Abdichtung von Öffnungen im Flachdach

Wichtiger Hinweis: Nach aktuellem Stand werden die Dachdecken der Bauteile 1 und 4 so belassen und nicht mit einer Notabdichtung versehen.  Es sind temporäre Abdichtungen von Öffnungen und Dachdurchdringungen vorzunehmen
Außerdem sind Bohrungen für provisorische Ablaufe durch die Attiken (Verhinderung von Wasserstau) und Mörtelbänder (Gegen unkontrolliertes Abfließen v. Wasser vorzusehen.)

**01.11.19 Provisorische Abdichtung Öffnung im Flachdach bis 500cm2**
*** Schwerpunktposition
Abdichtung Öffnung im Flachdach bis 500cm2
trittsichere Ausführung
Öffnungen rund oder eckig
Ausführung nach Wahl des AN
Menge: 52,000 St
DIN276 2008: 327

**01.11.20 Provisorische Abdichtung Öffnung im Flachdach 501 bis 1000cm2**
*** Schwerpunktposition
Abdichtung Öffnung im Flachdach 501 bis 1000cm2
trittsichere Ausführung
Öffnungen rund oder eckig
Ausführung nach Wahl des AN
Menge: 2,000 St
DIN276 2008: 327

**01.11.21 Provisorische Abdichtung Öffnung im Flachdach bis 1000cm2**
*** Schwerpunktposition
Abdichtung Öffnung im Flachdach bis 1000cm2
trittsichere Ausführung
Öffnungen rund oder eckig
Ausführung nach Wahl des AN
Menge: 2,000 St
DIN276 2008: 327

**01.11.22 Provisorische Abdichtung Öffnung im Flachdach 1001 bis 2500cm2**
*** Schwerpunktposition
Provisorische Abdichtung Öffnung im Flachdach
1001 bis 2500cm2
trittsichere Ausführung
Öffnungen rund oder eckig
Ausführung nach Wahl des AN
Menge: 2,000 St
DIN276 2008: 327

**01.11.23 Provisorische Abdichtung Öffnung im Flachdach 1,2x1,2m**
*** Schwerpunktposition
Provisorische Abdichtung Öffnung im Flachdach 1,2x1,2m
trittsichere Ausführung
Öffnungen eckig
Ausführung nach Wahl des AN
Menge: 1,000 St
DIN276 2008: 327

**01.11.24 Mörtelbänder 10x10cm**
*** Schwerpunktposition
Mörtelbänder bis ca. 10x10cm
zur Wasssserabweisung bei Öffnungen in der Betondecke
Ausführung nach Wahl des AN
Menge: 20,000 m
DIN276 2008: 327

**01.11.25 Bohrungen in der Attika d=10cm**
*** Schwerpunktposition
Bohrungen in der Attika (25cm)
bis d=10cm für kontrolierten provisorisschen Wassserablauf
Menge: 10,000 St
DIN276 2008: 327

**01.11.26 Provisorischen Dachablufe d= 100**
*** Schwerpunktposition
Provisorischen Dachablufe d= 100
aus geriffelten stabilen Kunststoffrohren,
nach WAhl des AN
einschließ Anschluss (10Stück)  an Öffnung in Attika
Ausführung und Lage in Absprache mit der Bauleitung
Menge: 100,000 m
DIN276 2008: 327

*Hinweis: Sonstiges*

**01.11.27 Sickerschicht, Noppenbahnen, kasch., vert.**
*** Schwerpunktposition
Sickerschicht aus vlieskaschierten Noppenbahnen aus Polyolefin für vertikale Flächen vor Wänden, einschl. Randbefestigung.

Abflussspende im Endzustand über 0,3
l/sm bei max. 40 kN/m2 Erddruck.
Mattendicke : 4 mm
Noppenhöhe : 5 bis 8 mm

Zum Schutz der Abdichtung vor Beschädigungen entsprechend der aktuellen Fassung der Abdichtungsnorm als
zweilagiges Schutz-Systemen (Noppenbahn mit Gleit-und
Lastverteilungsschicht).

Einlagige Noppenbahnen
sind  nicht zulässig.
Menge: 464,000 m2
DIN276 2008: 327

#### Titel 01.12 Stahlmengen und Einbauteile

*Hinweis: Stahlmengen, Bewehrung*

**01.12.1 Rundstahl BSt 500 A (IV S)**
*** Schwerpunktposition
Materialien, welche nicht in den Positionen erfasst sind und gegen Nachweis zur Anwendung kommen:
Rundstahl 500 S (IV S)

Betonstabstahl BSt  500 S-A in verschiedenen Durchmessern
und Längen  für Bauteile aus Ortbeton, Fertigteile und Halbfertigteile liefern, biegen, ablängen, flechten und verlegen.
Unterstützungskörbe sind einzurechnen, auch für obere Bewehrung der Filigrandecken.

Abrechnung nach Stahlliste
Menge: 105,000 t
DIN276 2008: 399

**01.12.2 Baustahlmatten BST 500 M (IV M)**
*** Schwerpunktposition
Materialien, welche nicht in den Positionen erfasst sind und gegen Nachweis zur Anwendung kommen:
Baustahlmatten BST 500 M (IV M)

Betonstahlmatten BSt  500 M - A als Lagermatten in verschiedenen Größen, für Bauteile aus Ortbeton, Fertigteile
und Halbfertigteile, liefern, biegen, flechten, ablängen und verlegen.
Unterstützungskörbe sind einzurechnen, auch für obere Bewehrung der Filigrandecken.

Abrechnung nach Stahlliste
Menge: 115,000 t
DIN276 2008: 399

**01.12.3 Zulage für eingebauten Bewehrungsstahl**
*** Schwerpunktposition
Zulage  für eingebauten Bewehrungsstahl in den Elementdecken, Fertigteilwände bzw. der Zulagebewehrung.
Menge: 2,000 t

*Hinweis: Isokörbe für Anschluss von Ortbetonbalkonen*

**01.12.4 Isokorb XT Typ Q-VV2-REI120-X120-H250-6,0**
*** Schwerpunktposition
Leitprodukt: Schöck
Isokorb XT Typ Q-VV2-REI120-X120-H250-6,0
oder gleichwertig
Isokorb als tragendes Wärmedämmelement mit einer Dämmkörperdicke von 120 mm.
Stahlbeton Höhe 250mm

für Balkone
Feuerwiderstandsklasse: REI120
Anforderungen an Kategorie B nach Beiblatt 2 DIN 4108:2019-06
Betondeckung CV: 35 mm

Isokorb  zur thermischen
Trennung;

Lieferung und Einbau nach Angaben des Architekten oder
Tragwerksplaners.

Die technischen Unterlagen des
Herstellers sind zu beachten.

Abrechnung pro m

Dach
Balkon Ebene +2
Balkon Ebene +1
Balkon Ebene 0

angebotenes Fabrikat
'.............................'
Menge: 16,000 m
DIN276 2008: 351

**01.12.5 Isokorb XT Typ Q-V3-REI120-X120-H250-6,0**
*** Schwerpunktposition
Leitprodukt: Schöck
Isokorb XT Typ Q-V3-REI120-X120-H250-6,0
oder gleichwertig
Isokorb als tragendes Wärmedämmelement mit einer Dämmkörperdicke von 120 mm. Stahlbeton-Stahlbeton
Höhe 250mm

für Balkone
Feuerwiderstandsklasse: REI120
Anforderungen an Kategorie B nach Beiblatt 2 DIN 4108:2019-06
Betondeckung CV: 35 mm

Isokorb  zur thermischen
Trennung;

Lieferung und Einbau nach Angaben des Architekten oder
Tragwerksplaners.

Die technischen Unterlagen des
Herstellers sind zu beachten.

Abrechnung pro m

Dach
Balkon Ebene +2
Balkon Ebene +1
Balkon Ebene 0

angebotenes Fabrikat
'.............................'
Menge: 28,000 m
DIN276 2008: 351

**01.12.6 Isokorb XT Typ H**
*** Schwerpunktposition
Leitprodukt: Schöck
Isokorb XT Typ H oder gleichwertig
Isokorb als tragendes Wärmedämmelement mit einer Dämmkörperdicke von 120 mm. Stahlbeton-Stahlbeton
Höhe 250mm
Das Element darf nur in Verbindung mit anderen Isokorb® Typen, die Momente oder Querkräfte aufnehmen können, eingesetzt werden.

für Balkone

Isokorb  zur thermischen
Trennung;

Lieferung und Einbau nach Angaben des Architekten oder Tragwerksplaners.

Die technischen Unterlagen des
Herstellers sind zu beachten.

Abrechnung pro m

Dach
Balkon Ebene +2
Balkon Ebene +1
Balkon Ebene 0

angebotenes Fabrikat
'.............................'
Menge: 8,000 St
DIN276 2008: 351

*Hinweis: Querkraftdorne*

**01.12.7 Querkraftdorne 300 bei Bauteilfugen**
*** Schwerpunktposition
Querkraftdorne bei Bauteilfugen

Leitfabrikat: Schöck Dorn SLD 300
oder gleichwertig
angebotenes Fabrikat:
'.............................'
Menge: 12,000 St
DIN276 2008: 351

**01.12.8 Querkraftdorne 400 bei Bauteilfugen**
*** Schwerpunktposition
Querkraftdorne bei Bauteilfugen

Leitfabrikat: Schöck Dorn SLD 400
oder gleichwertig
angebotenes Fabrikat:
'.............................'
Menge: 6,000 St
DIN276 2008: 351

*Hinweis: Schallentkopplung Treppenhaus mit Fertigteiltreppen*
Schallentkopplung Treppenhaus mit Fertigteiltreppen

Die technischen Unterlagen des Herstellers sind zu beachten. Es wird empfohlen den fachgerechten Einbau durch vom Hersteller zertifizierte Fachunternehmen durchführen zu lassen.

**01.12.9 Schallentkopplung Treppenpodest-Treppenhauswand**
*** Schwerpunktposition
Schallentkopplung Treppenpodest-Treppenhauswand
als Trittschalldämmelement zwischen Treppenpodest und Treppenhauswand mit Anschluss-Rahmen für den schallbrückenfreien Anschluss an den umlaufenden "L-Typ" Für positive Querkräfte.
Feuerwiderstandklasse: R90 gemäß Brandschutzgutachten bei ausreichender Betondeckung der Konsole für R90
Bewertete Trittschallpegeldifferenz nach DIN EN 17823: ∆L*w = 31–27 dB (min. bis max. Prüflast)
Lieferung und Einbau nach Angaben des Architekten oder Tragwerksplaners. Ggf. benötigte druckfeste Ausgleichsplatten zur Unterlegung des Wandelements bzgl. Höhenjustierung des Podests sind im Einheitspreis zu berücksichtigen und  zur Verfügung zu stellen.

Treppenhaus 4:
Anzahl: 12 Stück

Schöck Tronsole Typ Z-V-R90
oder gleichwertig
'.............................'
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Menge: 12,000 St
DIN276 2008: 351

**01.12.10 Schallentkopplung Treppenlauf-Treppenhauswand h=250mm; d = 15mm;**
*** Schwerpunktposition
Schallentkopplung Treppenlauf-Treppenhauswand
h=250mm; d = 15mm;
für die schallbrückenfreie Fugenausbildung zwischen Treppenpodest und Wand. Aus hoch widerstandsfähigem PE-Schaum, selbstklebend. Zur sicheren schallbrückenfreien Ausführung der Fuge. Als Zubehör zu den tragenden Tronsole® Typen zur Ausbildung der Schallschutzsysteme für Treppen zum sicheren Einhalten der akustischen Kennwerte.
Baustoffklasse: zwischen massiven, mineralischen Bauteilen B1, schwerentflammbar nach DIN 4102; Einbau gemäß allgemeinem bauaufsichtlichem Prüfzeugnis (abP).
Einbau gemäß Einbauanleitung in Ortbeton oder mit Betonfertigteilen:
Treppenläufe und Podeste seitlich bekleben, Stöße mit Klebeband überkleben, Fugenplatten oberseitig mit 50 mm Überstand zuschneiden.

Elementlänge/-breite/-höhe:
entlang dem Treppenlauf/15/250 mm
Lieferung und Einbau nach Angaben des Architekten oder Tragwerksplaners.

Treppenhaus 4:
Schöck Tronsole Typ L-R90
oder gleichwertig
'.............................'
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Menge: 60,000 m
DIN276 2008: 351

**01.12.11 Schallentkopplung Trittschallelement**
*** Schwerpunktposition
als tragendes Trittschalldämmelement zwischen Fertigteiltreppenlauf und Podest/Decke. Aus hoch widerstandsfähigem PE-Schaum, selbstklebend. Zur sicheren schallbrückenfreien Ausführung der Fuge. Clipscharnier als Kantenschutz beim Versetzen der Treppe. Mit bauaufsichtlicher Zulassung (Z 15.7-359)
Feuerwiderstandsklasse: R90 gemäß Brandschutzgutachten bei ausreichender Betondeckung der Konsole für F90
Baustoffklassifizierung: B1 schwerentflammbar gemäß abZ
Elementlänge: 900 mm
Bewertete Trittschallpegeldifferenz nach DIN EN 17823: ∆L*w = 33–28 dB (min. bis max. Prüflast)
(Akustische Kennwerte basieren auf der Referenzmessung für Schöck Tronsole® Typ F-V1-L1000)
Lieferung und Einbau nach Angaben des Architekten oder Tragwerksplaners. Die technischen Unterlagen des Herstellers sind zu beachten. Es wird empfohlen den fachgerechten Einbau durch von Schöck zertifizierte Fachunternehmen durchführen zu lassen.
Treppenhaus 4:
Anzahl: 16 Stück

Schöck Tronsole Typ F-V1-R90
oder gleichwertig
'.............................'

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Menge: 16,000 St
DIN276 2008: 351

**01.12.12 Schallentkopplung tragend bei Treppenantritt**
*** Schwerpunktposition
Trittschallentkopplung tragend bei Treppenantritt

Länge: 1,435m
als tragendes Trittschalldämmelement zwischen Treppenlauf und Bodenplatte. Aus hoch widerstandsfähigem PE-Schaum, selbstklebend. Zur sicheren schallbrückenfreien Ausführung der Fuge.
Baustoffklasse: B1, schwerentflammbar nach DIN 4102; bestätigt durch allgemeines bauaufsichtliches Prüfzeugnis (abP).
Elementlänge: 1435 mm, Elementbreite: 350 mm
Bewertete Trittschallpegeldifferenz nach DIN EN 17823: ∆L*w = 29–29 dB (min. bis max. Prüflast)
(Akustische Kennwerte basieren auf der Referenzmessung für Schöck Tronsole® Typ B-V1-L1000)
Lieferung und Einbau nach Angaben des Architekten oder Tragwerksplaners.
Treppenhaus 4: 1 Stück

Schöck Tronsole® B-V1-L1500-B350-3.2
oder gleichwertig
'.............................'

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Menge: 1,000 St
DIN276 2008: 351

*Hinweis: Rückbiegeanschlüsse*

**01.12.13 Bewehrungs-Rückbiegeanschluß 85-10/20**
*** Schwerpunktposition
Bewehrungs-Rückbiegeanschlüsse, liefern und in unterschiedlichen Längen, nach Montagehinweisen des Herstellers, in die Schalung einbauen inkl. Entfernen der Gehäusedeckel nach dem Ausschalen und Zurückbiegen der Anschlussbewehrung

Kastenbreite 85mm

- Durchmesser: Ø 8–10 mm
- Abstände: e = 10–20 cm
Rückbiegeanschluss HBT mit einlagiger Rückbiegebewehrung in einem verzinkten Stahlblechverwahrkasten zur Herstellung von Bewehrungsanschlüssen, mit allgemeiner bauaufsichtlicher Zulassung
mit 85 = Typbezeichnung für Kastenbreite 85 mm mit einlagiger Stabbestückung, 10/20 = Betonstahl B500B mit Stabdurchmesser 10 mm im Stababstand 200 mm,
1 = Standardbügel Typ 1, 1250 = Elementlänge [mm], in den Standard-Stababmessungen Stablänge  h = 170 mm, Stablänge  Hakenlänge  lü = 390 mm, y = 95 mm,  liefern und gemäß Montageanleitung des Herstellers einbauen.

Leitfabrikat Halfen:
Typ HBT 85 – 8/10 bis 10/20 – 1 – 1250
oder gleichwertig
angebotenes Fabrikat
'.............................'
Menge: 50,000 m
DIN276 2008: 351

**01.12.14 Bewehrungs-Rückbiegeanschluß, 190-10/20**
*** Schwerpunktposition
Bewehrungs-Rückbiegeanschlüsse, liefern und in unterschiedlichen Längen, nach Montagehinweisen des Herstellers, in die Schalung einbauen inkl. Entfernen der Gehäusedeckel nach dem Ausschalen und Zurückbiegen der Anschlussbewehrung

wie beschrieben jedoch

Leitfabrikat Halfen:
 Typ HBT 190 – 10/20 – 1 – 1250
oder gleichwertig
angebotenes Fabrikat
'.............................'
Menge: 10,000 m
DIN276 2008: 351

**01.12.15 Bewehrungs-Rückbiegeanschluß, 220-10/20**
*** Schwerpunktposition
Bewehrungs-Rückbiegeanschlüsse, liefern und in unterschiedlichen Längen, nach Montagehinweisen des Herstellers, in die Schalung einbauen inkl. Entfernen der Gehäusedeckel nach dem Ausschalen und Zurückbiegen der Anschlussbewehrung

 wie beschrieben jedoch

Leitfabrikat Halfen:
Typ HBT 220 – 10/20 – 1 – 1250
oder gleichwertig
angebotenes Fabrikat
'.............................'
Menge: 30,000 m
DIN276 2008: 351

*Hinweis: Durchstanzbewehrung Ortbeton*
Durchstanzbewehrung Ortbeton

Ausführung gemäß Europäisch technischer Zulassung ETA 13/0076 sowie nach EC2 nach Angaben des Architekten bzw. des Tragwerkplaners. Die technischen Unterlagen des Herstellers sind zu beachten.

**01.12.16 Bewehrungselement geg. Durchstanzen Typ O d=12mm hB=190, L=560mm**
*** Schwerpunktposition
Bewehrungselement gegen Durchstanzen bei Flachdecken oder Fundamentplatten. Lieferung und Einbau eines Bewehrungselements in Otbeton
mit dem Durchmesser 12 mm.
Typ: O
Anzahl der Bolzen je Element: 4 Stück
Bolzenlänge (Höhe): 190 mm
Schöck Bole® Typ O12/190-4/A560
oder gleichwertig
'.............................'
Menge: 40,000 St
DIN276 2008: 351

**01.12.17 Bewehrungselement geg. Durchstanzen Typ O d=12mm hB=190, L=420mm**
*** Schwerpunktposition
Bewehrungselement gegen Durchstanzen bei Flachdecken oder Fundamentplatten. Lieferung und Einbau eines Bewehrungselements in Otbeton
mit dem Durchmesser 12 mm.
Typ: O
Anzahl der Bolzen je Element: 3 Stück
Bolzenlänge (Höhe): 190 mm
Schöck Bole® Typ O12/190-4/A560
oder gleichwertig
'.............................'
Menge: 64,000 St
DIN276 2008: 351

**01.12.18 Bewehrungselement geg. Durchstanzen Typ O d=10mm hB=190, L560**
*** Schwerpunktposition
Bewehrungselement gegen Durchstanzen bei Flachdecken oder Fundamentplatten. Lieferung und Einbau eines Bewehrungselements in Ortbeton
mit dem Durchmesser 10 mm.
Typ: O
Anzahl der Bolzen je Element: 4 Stück
Bolzenlänge (Höhe): 190 mm
Schöck Bole® Typ O12/190-4/A560
oder gleichwertig
'.............................'
Menge: 9,000 St
DIN276 2008: 351

*Hinweis: Durchstanzbewehrung Filigrandecken*
Durchstanzbewehrung Filigrandecken

Ausführung gemäß Europäisch technischer Zulassung ETA 13/0076 sowie nach EC2 nach Angaben des Architekten bzw. des Tragwerkplaners. Die technischen Unterlagen des Herstellers sind zu beachten.

**01.12.19 Bewehrungselement geg. Durchstanzen Typ F d=12mm hB=190, L=560mm**
*** Schwerpunktposition
Bewehrungselement gegen Durchstanzen bei Flachdecken oder Fundamentplatten. Lieferung und Einbau eines Bewehrungselements
mit dem Durchmesser 12 mm.
Typ: F
Anzahl der Bolzen je Element: 4 Stück
Bolzenlänge (Höhe): 190 mm
Schöck Bole® Typ F12/190-4/A560
oder gleichwertig
'.............................'
Menge: 150,000 St
DIN276 2008: 351

**01.12.20 Bewehrungselement geg. Durchstanzen Typ F d=12mm hB=190, L=420mm**
*** Schwerpunktposition
Bewehrungselement gegen Durchstanzen bei Flachdecken oder Fundamentplatten. Lieferung und Einbau eines Bewehrungselements
mit dem Durchmesser 12 mm.
Typ: F
Anzahl der Bolzen je Element: 3 Stück
Bolzenlänge (Höhe): 190 mm
Schöck Bole® Typ F12/190-4/A560
oder gleichwertig
'.............................'
Menge: 150,000 St
DIN276 2008: 351

**01.12.21 Bewehrungselement geg. Durchstanzen Typ F d=10mm hB=190, L560**
*** Schwerpunktposition
Bewehrungselement gegen Durchstanzen bei Flachdecken oder Fundamentplatten. Lieferung und Einbau eines Bewehrungselements
mit dem Durchmesser 10 mm.
Typ: F
Anzahl der Bolzen je Element: 4 Stück
Bolzenlänge (Höhe): 190 mm
Schöck Bole® Typ F12/190-4/A560
oder gleichwertig
'.............................'
Menge: 150,000 St
DIN276 2008: 351

*Hinweis: Fugenausbildung*

**01.12.22 Fugenverschluß, dauerelastisch**
*** Schwerpunktposition
Fugenverschlüsse zwischen Bauteilen und Bauelementen unter Verwendung eines 2-Komponenten-Materials nach DIN
18540 herstellen, einschl. Hinterlegung.
Fugenbreite: 2 cm
Fugentiefe: 3 cm
Nach Angabe der Bauleitung.
Menge: 50,000 m
DIN276 2008: 324

**01.12.23 Fugenausbildung WU-Beton Blech mindestens 167mm**
*** Schwerpunktposition
Fugen-Abdichtung zwischen Bodenplatten und aufgehenden Wänden, bzw. zw. Wänden und Decke mit Arbeitsfugenband aus verzinktem Stahlblech bzw.
Schwarzblech, beidseitig elastisch beschichtet (mit Schutzfolie), überlappend verlegt,  waagerecht und senkrecht.
Verbindung der Fugenbleche durch Gegeneinandendrücken
der beschichteten Enden.
Das Fugenblech ist auf der oberen Bewehrungslage mit Haltebügeln (1Stck. pro m) zu befestigen.
Fuge rau
Einzelelemente 2,00 m lang und mindestens 167 mm bzw. 80 mm hoch. Mit Schutzfolie versehen, die jeweils erst unmittelbar vor dem Betonieren entfernt wird.
Arbeitsfugen, horizontal oder vertikal, und abgetreppt bei drückendem und nicht drückendem Wasser
- Arbeitsfuge im Wand/Sohle- oder Wand/Deckenbereich bei drückendem und nicht drückendem Wasser
- Arbeitsfuge im Wand/Wand- oder Boden/Bodenbereich bei drückendem und nicht drückendem Wasser
- Fugenbleche senkrecht und horizontal verlaufend
Überlappung:  mind. 5 cm
Blechdicke:  1,2  mm

Leitprodukt: Pentaflex oder gleichwertig

angebotenes Fabrikat: '.............................'
Menge: 850,000 m
DIN276 2008: 331

**01.12.24 Dehnfugenband-Gebäudedehnfuge D240**
*** Schwerpunktposition
Dehnfugenband-Gebäudedehnfuge aus Kautschuk, liefern und einbauen, Stoßstellen verschweißen, in aufgehenden Bauteilen, horizontal bzw. vertikal.
Fabrikat:  Tricosal D240 Tricomer oder gleichw.

Angebotenes Fabrikat: '.....................'
Menge: 50,000 m
DIN276 2008: 335

**01.12.25 Gleitlager, Folie 2-lg**
*** Schwerpunktposition
Gleitlager aus 2lg Folie unter beweglich aufgelagerten Bauteilen, inkl. Herstellen der Auflagerfuge.
Folien-Dicke: 0,5 mm
Länge:  unterschiedliche Längen
Auflagerbreite:  15 - 30cm
Menge: 50,000 m
DIN276 2008: 331

**01.12.26 Lastfreistreifen**
*** Schwerpunktposition
Lastfreistreifen
in den oberen zwei Geschossen
Bauteilen, inkl. Herstellen der Auflagerfuge.
Länge:  unterschiedliche Längen
Auflagerbreite:  15 - 30cm
Menge: 250,000 m
DIN276 2008: 331

**01.12.27 Dämmschicht für Gebäudetrennfugen, d = 20 bis 30mm, WLG 035 in Schalung einlegen**
*** Schwerpunktposition
Dämmschicht für Gebäudetrennfuge als Flächendehnfuge der Außenwände ausbilden sowie
vollflächig und schallbrückenfrei anlegen, mit
Füllung aus hochverdichteten Mineralwollplatten, nicht brennbar, Schmelzpunkt > 1000°C, MW DIN EN 13162, als Platte, Dicke 20 bis 30 mm, WLG 035. Außenwände des Verbindungsbaus aus Stahlbeton.
Anwendungsgebiet DIN V 4108-10 WTH,
erhöhte Zusammendrückbarkeit - sh. Für die Leistung erforderliche Gerüste sind mit einzukalkulieren.
Die Platten der Dämmschicht sind beim Betonieren der Außenwände des Verbindungsbaus zu den Nachbargebäuden hin in die Schalung mit einzulegen sowie mit geeigneten Befestigungsmitteln zu befestigen. Bei gemauerten Wänden zu den Nachbarbauteilen sind die Dämmplatten mit der Herstellung des Mauerwerkes einzulegen und mit geeigneten Befestigungsmitteln schallbrückenfrei zu befestigen.

Ausführungsort: Gebäudetrennfugen
Menge: 80,000 m2
DIN276 2008: 331

*Hinweis: Betoneinlegearbeiten Sonstiges*
Betoneinlegearbeiten

Leitfabrikat Fa. Kaiser:
oder gleichwertig
'.............................'

**01.12.28 ELT-Betonbau Stützelement, 20 cm**
*** Schwerpunktposition
ELT-Betonbau Stützelement, 20 cm für gegenüberliegende Installation von ELT-Gerätedosen
liefern und montieren
Menge: 35,000 m

**01.12.29 Betonbau Gegenlager, für Stützelement**
*** Schwerpunktposition
Betonbau Gegenlager, für Stützelement
liefern und montieren
Menge: 20,000 St

**01.12.30 Einzugschnur, 2,5 mm**
*** Schwerpunktposition
Einzugschnur, 2,5 mm  für ELT-Leerohre liefern und einbauen
Menge: 1000,000 m

**01.12.31 ELT-Dosen-Befestigungs-Systemflügelset**
*** Schwerpunktposition
'..........' Leitfabrikat:

Prefix -Systemflügelset, 2 - teilig oder gleichwertig
zur Befestigung von ELT-Dosenliefern und montieren

angebotenes Fabrikat
'.............................'
Menge: 100,000 St

**01.12.32 Kunststoff Steckmuffe 25 mm**
*** Schwerpunktposition
Kunststoff Steckmuffe 25 mm liefern und montieren
Menge: 130,000 St

#### Titel 01.13 Stahlbau

*Hinweis: Balkone Anschluss Ortbetondecke/Stahlstützen*
Balkone Anschluss Ortbetondecke/Stahlstützen
Die feuerverzinkten Stahlstützen sind bereits im Rohbau zu erstellen; die Stützen sind vor Verschmutzung zu schützen;

Länge der Stützen ca. 11,1m
Anzahl der Stützen 5 Stück

HEA240
ca. 62kg/m

**01.13.1 Stützen aus Profilstahl HEA 240 S235 JR**
*** Schwerpunktposition
Stützen aus Profilstahl HEA 240,S235 JR
feuerverzinkt

5 Stück

ca. 11,3m hoch

für Balkonkonstruktion
liefen und montieren,
Menge: 3500,000 kg
DIN276 2008: 399

**01.13.2 Befestigung der Stützen an oberster Stahlbetondecke**
*** Schwerpunktposition
Oberer Stützenanschluss und
Befestigung der Stützen aus Profilstahl HEA 240,S235 JR
an oberster Geschoßdecke C25/30, d=25cm
5 Stützen

Ausführung:
feuerverzinkt, Anschlußplatten mit Zuganker
Verbindungen verschweißt

pro Stütze:

Blech an Deckenstirnseite
BL 230x250x15
S235 JR
mit Bohrungen für 2x2M16 -8,8
mit 2x2M16 -8,8

2x2 PFEIFER PH-MU 12, l=80cm oder gleichwertig
in Deckestirnseite einbetoniert

angebotenes Fabrikat
'.............................'

Blech an Deckenunterseite überstehend
BL230x240x15
SS235 JR
a=5mm
einschließlich erforderlicher Futterbleche

2x Aussteifungsbleche seitlich
2xSteife SS235 JR
angeschweißt an Blech an Deckenunter- und Deckenstirnseite
t=10mm, a=4mm

Detail siehe Plan
Anschluss Stahlstütze -Stahlbeton-Decke über E+2 Pos.:AS401
Menge: 100,000 kg
DIN276 2008: 399

**01.13.3 Befestigung der Stützen an Stahlbetondecke Balkon**
*** Schwerpunktposition
Oberer Stützenanschluss und
Befestigung der Stützen aus Profilstahl HEA 240,S235 JR
an oberster Geschoßdecke C25/30, d=25cm
5 Stützen, Befestigung an 3 Decken (Ebene -1, 0 und +1)

Ausführung:
feuerverzinkt, Anschlußplatten mit Zuganker
Verbindungen verschweißt

pro Stütze:

Bleche an Deckenstirnseite
BL 250x400x20
S235 JR
BL230x400x20
SS235 JR
a=5mm
HV-Naht a=t
einschließlich Futterbleche
mit Bohrungen für 2x2M16 -8,8
mit 2x2M16 -8,8

2x2 PFEIFER PH-MU 12, l=80cm oder gleichwertig
in Deckestirnseite einbetoniert

angebotenes Fabrikat
'.............................'

4xBetonstahl d=12, l=50cm angeschweißt
Schweißen von Betonstahl nach DIN EN ISO 17660-1:2006

Stahlträger HEA100, S235 JR angeschweißt,
einbetoniert in Deckenrand

Aussteifungsbleche im Stützenquerschnitt angeschweißt
a=4mm, Steife t=10mm

Detail siehe Plan
Anschluss Stahlstütze -Stahlbeton-Decke Balkon Pos.:AS1
Menge: 300,000 kg
DIN276 2008: 399

**01.13.4 Fußplatte 280mmx280mm für Profilstahl HEA 240 d=20mm**
*** Schwerpunktposition
Fußplatte 280mm x 280mm
d=20mm
für Balkonstützen
liefen und auf Fundamnet montieren, einschließlich Verbindungsmittel
4x Flachstahldübel nach Statik
Menge: 60,000 St
DIN276 2008: 399

**01.13.5 Stirnplattenstoß für Stützen Profilstahl HEA 240 an Stahlbetonbalkone**
*** Schwerpunktposition
4 Geschosse / jeweils 5 Stützen
= 5 Stöße

pro Stirnplattenstoß:

2x Stirnplatten 218x240x15mm
geschweißt an Stahlstützen
Stirnplatten 4x verschraubt

geschweißt nach EN ISO 17660-1:2006

für Balkonkonstruktion
liefen und montieren,
Menge: 25,000 St
DIN276 2008: 399

**01.13.6 Zulage für Bohrungen für Gewinde M16**
*** Schwerpunktposition
Menge: 20,000 St

**01.13.7 Zulage für Bohrungen für Gewinde M12**
*** Schwerpunktposition
Menge: 20,000 St

**01.13.8 Kleineisenteile, feuerverzinkt**
*** Schwerpunktposition
Kleineisenteile, feuerverzinkt, wie Ankerplatten, Bolzen, Normteile, Profilstahl und dergleichen liefern u. einbauen.
Stahlgüte: S235JR+AR
Menge: 50,000 kg
DIN276 2008: 349

*Hinweis: Vordach Bauteil 4*
Vordach Bauteil 4
Stahlteile als Halterungen für das Vordach des Eingangsvorbaus, welche in die Außenwand des BT 4 im Eingangsbereich zu befestigen+ einzubetonieren sind (Attika/Deckenrand)

**01.13.9 Anschweißplatten**
*** Schwerpunktposition
Kleineisenteile, feuerverzinkt, wie Ankerplatten, Bolzen, Normteile, Profilstahl und dergleichen liefern u. einbauen.
Stahlgüte: S235JR+AR
hier:
Anschweißplatten mit Schwert einbetonieren
Größe und Ausführung nach Statik;
Anzahl 3 Stück
ca. 50x50x20mm
Schwert ca. 20mm stark
Bohrung pro Schwert  für M24 vorsehen
Menge: 200,000 kg
DIN276 2008: 349

#### Titel 01.14 Mauerarbeiten

*Hinweis: Außenmauerwerk HLS 36,5cm*
Außenmauerwerk HLS 36,5cm

Allgemeine Vorbemerkungen zur Leistungsbeschreibung

Der Bauausführung liegen die Architektenpläne, die statische Berechnung mit den Positionsplänen, die einschlägigen DIN-Vorschriften inkl. der Einführungserlasse der Bundesländer zu diesen Normenwerken, bauaufsichtliche Zulassungen sowie die besonderen Vertragsbedingungen des Auftraggebers mit Sicherheitsbestimmungen und zusätzlichen technischen Vorschriften zugrunde.

Die folgenden Baunormen, Richtlinien und Schriften sind besonders zu beachten:

DIN EN 1996 mit nationalen Anhängen - Bemessung und Konstruktion von Mauerwerksbauten
Allgemeine bauaufsichtliche Zulassungen für die jeweiligen Planziegel im Dünnbettverfahren
DIN EN 771-1 - Festlegung für Mauersteine - Teil 1: Mauerziegel
DIN 105 - 100 - Mauerziegel
DIN 4103 - Teil 1 Nichttragende innere Trennwände, Anforderungen und Nachweise
VOB Teil C und dort insbesondere
- DIN 18299 - Allgemeine Regelungen für Bauarbeiten jeder Art
- DIN 18330 - Maurerarbeiten
allgemeine Bauaufsichtliche Zulassung Z-17.1-900 / Z-17.1-1083 - "Übermauerung und Bemessung von Ziegelstürzen", sowie die Bemessungstabellen für Ziegelflachstürze
DIN 18202 - Toleranzen im Hochbau - Bauwerke
Normenreihe DIN 4102 "Brandverhalten von Baustoffen und Bauteilen",
Normenreihe DIN 4108 "Wärmeschutz und Energie-Einsparung in Gebäuden",
Normenreihe DIN 4109 "Schallschutz im Hochbau",
gültige Fassung der Energieeinsparverordnung
Das Merkblatt der Bauberufsgenossenschaft Bayern und Sachsen über das Aufmauern von Wandscheiben
Anwendungstechnische Informationen der Ziegelindustrie
Verarbeitungshinweise der Ziegelhersteller

Die Leistungen umfassen grundsätzlich das Herstellen des Mauerwerks einschließlich Liefern aller Materialien und Geräte.

Maurerarbeiten

Technische Vorbemerkungen zur Leistungsbeschreibung

Das Mauerwerk ist in allen Geschossen lot- und fluchtgerecht, aus Planhochlochziegeln der Höhe 249 mm und einer Lagerfuge aus Dünnbettmörtel entsprechend der jeweiligen allgemeinen bauaufsichtlichen Zulassung und DIN EN 1996 mit nationalen Anhängen herzustellen - einschließlich erforderlicher Ergänzungs- und Ausgleichsziegel.

Für die Ausführung des Mauerwerks gelten die Bestimmungen der Norm DIN EN 1996/NA, sofern in den jeweiligen allgemeinen bauaufsichtlichen Zulassungen nichts anderes bestimmt ist.

Das Mauerwerk ist als Einstein-Mauerwerk im Dünnbettverfahren ohne Stoßfugenvermörtelung auszuführen. Für die Herstellung des Mauerwerks darf nur ein Dünnbettmörtel nach Zulassung verwendet werden. Die Verarbeitungsrichtlinien für den jeweiligen Dünnbettmörtel sind zu beachten. Das Mauerwerk ist im Verband mit versetzten Stoßfugen herzustellen. Es ist ein Überbindemaß von ü ≥ 0,4 h einzuhalten (siehe DIN EN 1996-1-1/NA, NCI zu 8.1.4.1).

Der Dünnbettmörtel ist auf die Lagerflächen (Stegquerschnitte) der Planhochlochziegel aufzutragen und gleichmäßig so zu verteilen, dass eine Fugendicke von mindestens 1 mm und höchstens 3 mm entsteht.

Für die Verarbeitung des Dünnbettmörtels sind die speziellen Mörtelwalzen des Ziegelherstellers zu verwenden. Die Verarbeitungshinweise des Ziegelhersteller und Mörtelherstellers sind zu beachten.

Die Planhochlochziegel sind dicht aneinander ("knirsch") zu stoßen, anzudrücken und Iot- und fluchtgerecht in ihre endgültige Lage zu bringen. Bei Stoßfugenbreiten über 5 mm müssen die Fugen beim Mauern beidseitig an der Wandoberfläche mit Mörtel verschlossen werden (DIN EN 1996-1-1/NA, NCI zu 8.1.5).

Fehlstellen an den Steinen sind mit geeignetem Mörtel zu schließen.

Das Anlegen der ersten Steinschicht hat grundsätzlich mit Zementmörtel MG III oder speziellem Anlegemörtel (Dicke max. 3 cm) zu erfolgen. Die Höhenausgleichsschicht wird nicht gesondert berechnet, sondern ist in den m² Preis einzukalkulieren.

Toleranzen der Bauwerksmaße, Winkelabweichung und Ebenheitsabweichung sind in den durch DIN 18202 - Toleranzen im Hochbau, Bauwerke - zulässigen Grenzen möglich.

Die Wände sind untereinander, wenn nicht anders vereinbart, in Stumpfstoßtechnik zu verbinden. Hierbei müssen in den Lagerfugen, für Stumpfstoß geeignete Edelstahlankerbleche eingebaut werden. Die Stumpfstoßanschlussfuge ist mit Mörtel vollflächig zu verschließen. Stumpfstöße werden nicht gesondert vergütet.

Horizontale Dichtungsbahnen in Mauerwerk als Abdichtung gegen kapillar aufsteigende Feuchtigkeit sind nach DIN 18195 Teil 4 Abschnitt 7.2 auszuführen.

Gemauerte nichttragende Wände sind am Wandkopf zu entkoppeln, damit keine Lasten durch spätere Deckendurchbiegung eingeleitet werden. Außerdem erfolgt die Trennung von der unteren Geschossdecke durch Einlage z. B. einer Bitumendachbahn.
Nichttragende Innenwände sollten möglichst spät, z. B. nach Fertigstellung des Rohbaus aufgemauert werden.

Erforderliche Passsteine oder Giebelsteine sind mit einer Steinsäge zu schneiden. Zur Vermeidung von lärm- und staubintensiven Schneidarbeiten können auch vom Hersteller angebotene Passsteine,  (Höhenausgleichsziegel) verwendet werden. Im Bereich von Fenster- und Türlaibungen der Außenwände sind Laibungssteine (Halbsteine) in jeder Mauerwerksschicht zu verwenden. Hierdurch können schwere Tür- und Fensterelemente einfacher und sicherer befestigt werden. Unebenheiten in den Laibungsbereichen, die keine fachgerechte Abdichtung zulassen, müssen durch einen Glattstrich aus Zementmörtel ausgeglichen werden, um ein Aufkleben von Dichtungsbändern oder Streifen zur Fenstermontage nach RAL zu ermöglichen. Ein Glattstrich ist eine besonders zu vergütende Leistung.

Ziegelmauerwerk ist vor Regen und Schnee zu schützen!
Schutzmaßnahmen zur Ableitung von Tagwasser (z.B. Abdecken der Mauerkronen) sind laut VOB Teil C DIN 18330 Nebenleistungen, selbst wenn sie im LV nicht gesondert aufgeführt sind. Schutzmaßnahmen sind erforderlich, um Ausschwemmungen, Frostschäden und Putzschäden zu vermeiden.

Oberflächenbehandlung von Innenwänden:
Übliche Anforderungen an die Oberfläche der Innenwände liegen vor, wenn die Wände mit Putzen bekleidet werden, die als Träger von Anstrichen und Tapeten dienen. Erhöhte Anforderungen an die Rohbauwand ("nicht flächenfertige Wand" nach DIN 18202) sind nicht vereinbart.

**01.14.1 AW-HLz Plan, Mineralfaserfüllung 0,08W/mK, d=36,5 cm**
*** Schwerpunktposition
Mauerwerk der Außenwand mit integrierter
Dämmstofffüllung.
36,5cm

Material: Planziegel
Steinart: HLz
Rohdichteklasse: >=0,75 kg/dm³
Druckfestigkeitsklasse: 12 N/mm²
Wärmeleitfähigkeit: 0,08 W/(mK)
U-Wert 0,21W/m2K
Charakt. Mauerwerksdruckfestigkeit fk
laut Statik erforderlich: 4,1 MN/m² (DIN EN 1996-3)

Mörtelgruppe: DM (DIN 18580)

Wanddicke: 36,5 cm
Format: 12 DF
Bauteil: Außenwand
Brandschutz: F90-A
Schallschutz: Rw>=50dB

Geschosshöhe: 3,5m/2,75m

Mauerwerk in allen Geschossen lot- und fluchtrecht nach
Zeichnung und Angabe herstellen aus Planziegeln mit
hydrophobierter Mineralfaserdämmung. Die Ziegel sind
mit einem Dünnbettmörtel und Gewebe nach
Herstellervorschrift zu vermauern, einschließlich
erforderlicher Egänzugs- und Ausgleichziegel;

Ebene 0 /
Ebene +1 /
Ebene +2 /

POROTON FZ8 oder gleichwertig
'.............................'
Menge: 345,000 m²
DIN276 2008: 331

**01.14.2 AW-HLz Plan, Perlitdämmung 0,09W/mK, d=36,5 cm**
*** Schwerpunktposition
Mauerwerk der Außenwand mit integrierter
Dämmstofffüllung.
36,5cm

Material: Planziegel
Steinart: HLz
Rohdichteklasse: >=0,75 kg/dm³
Druckfestigkeitsklasse: 12 N/mm²
Wärmeleitfähigkeit: 0,09 W/(mK)
U-Wert 0,23W/m2K
Charakt. Mauerwerksdruckfestigkeit fk
laut Statik erforderlich: 6,8 MN/m² (DIN EN 1996-3)

Mörtelgruppe: DM (DIN 18580)

Wanddicke: 36,5 cm
Format: 12 DF
Bauteil: Außenwand
Brandschutz: F90-A
Schallschutz: Rw>=52,2dB

Geschosshöhe: 3,5m/2,75m

Mauerwerk in allen Geschossen lot- und fluchtrecht nach
Zeichnung und Angabe herstellen aus Planziegeln mit hydrophobierter Perlitdämmung mit einem Dünnbettmörtel und Gewebe nach
Herstellervorschrift zu vermauern, einschließlich
erforderlicher Egänzugs- und Ausgleichziegel;

Ebene 0 /
Ebene +1 /
Ebene +2 /

POROTON S9 oder gleichwertig
'.............................'
Menge: 220,000 m²
DIN276 2008: 331

**01.14.3 Wandöffnung für Fenster und Türen, Dicke bis 36,5 cm >=2,5m2**
*** Schwerpunktposition
Herstellen von Öffnungen im Zuge der Herstellung des Mauerwerks.
Art d. Öffnung: Wandöffnung
Ergänzende Maßnahme: beim Aufmauern herstellen
Art d. Wandöffnung: Fenster- und Türöffnung
Dicke Wand: <= 36,5 cm
Größe Öffnung: > 2,5 m²
Einbauort: Fassade Süd, Ost, Nord und West,
Ebene 0 bis Ebene +2

| 1,885/2,75 | 40 Stück |
| --- | --- |
| 1,01/2,75 | 15 Stück |
| 1,885/1,58 | 5 Stück |
| 1,885/1,27 | 2 Stück |
Menge: 62,000 St
DIN276 2008: 334

*Hinweis: Mauerwerksanschlüsse*

**01.14.4 Glattstriche**
*** Schwerpunktposition
Glattstriche an Laibungen, Stürzen, Decken, Wänden und Brüstungen für den Einbau von Fenstern, Türen und Abdichtungen
Mauerwerk 36,5cm
Breite/Höhe des Glattstrichs mindestens 20cm
Menge: 337,000 m

**01.14.5 Deckenrandschale 120mm/240mm**
*** Schwerpunktposition
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Deckenvormauerung  oder Deckenrandschale, nicht brennbar!
Dämmstoff darf im Brandfall nicht abtropfen (Bestätigung durch Gutachten erforderlich)!

d= 120mm
für Deckenhöhe 250mm
für Außenmauerwerk d=36,5cm

Deckenrandschale für die Ausführung des Deckenauflagers nach Eurocode 6 und nach Kat. B, Beiblatt 2 zu DIN 4108. Dämmung aus Neopor® WLG 032 Trittschalldämmung zur Aufnahme von Deckenbewegungen. Oberfläche aus porosierter 15 mm dicker Ziegelschale als homogener und sicherer Putzgrund. Die Deckenrandschale mit Dünnbettmörtel auf die Mauerkrone aufgeklebt. Zusätzlich die Stoßfugen verkleben. Im Eckbereich die Deckenrandschale im gewünschten Winkel geschnitten und die Schnittkanten verklebt.

Decke Ebene 0
Decke Ebene+1

Leitfabrikat POROTON DRS oder gleichwertig
angebotenes Fabrikat
'.............................'
Menge: 160,000 m
DIN276 2008: 342

**01.14.6 Deckenrandschale mit Verbindung zum Bauteil 120mm/240mm**
*** Schwerpunktposition
Deckenrandschale mit Schwalbenschwanznut und Dämmstoffhalter zur Verbindung mit dem Bauteil bei raumhohen Fensterelementen

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Deckenvormauerung  oder Deckenrandschale, nicht brennbar!
Dämmstoff darf im Brandfall nicht abtropfen (Bestätigung durch Gutachten erforderlich)!

d= 120mm
für Deckenhöhe 250mm
für Außenmauerwerk d=36,5cm

Deckenrandschale für die Ausführung des Deckenauflagers nach Eurocode 6 und nach Kat. B, Beiblatt 2 zu DIN 4108. Dämmung aus Neopor® WLG 032 Trittschalldämmung zur Aufnahme von Deckenbewegungen. Oberfläche aus porosierter 15 mm dicker Ziegelschale als homogener und sicherer Putzgrund. Die Deckenrandschale mit  Dünnbettmörtel auf die Mauerkrone aufgeklebt. Zusätzlich die Stoßfugen verkleben. Im Eckbereich die Deckenrandschale im gewünschten Winkel geschnitten und die Schnittkanten verklebt.

Decke Ebene 0
Decke Ebene+1

Leitfabrikat:
POROTON DRS Plus oder gleichwertig
angebotenes Fabrikat
'.............................'
Menge: 100,000 m
DIN276 2008: 342

**01.14.7 Deckenrandschale, stehend vermauert 140mm/200mm**
*** Schwerpunktposition
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Deckenrandschale,
für Stahlbetonwände, die ins Mauerwerk einbinden.
Nicht für Brandwände und Treppenhauswände

d= 140mm
Höhe 200mm

stehend vermauert
für Außenmauerwerk d=36,5cm

Deckenrandschale für die Ausführung einbindender Stahlbetontrennwände 200mm, die Schnittkanten verklebt.

Leitfabrikat
POROTON DRS oder gleichwertig
angebotenes Fabrikat
'.............................'
Menge: 9,000 m
DIN276 2008: 342

**01.14.8 Stützendämmschalung Wand**
*** Schwerpunktposition
Stützen-Dämm-Schalung,
als vorgefertigte Stützenschalung mit intergrierter

249x365x500mm
Betonquerschnitt 200x200mm
für Außenmauerwerk d=36,5cm

Die Stützen-Dämm-Schale mit Dünnbettmörtel aufgeklebt. Zusätzlich die Stoßfugen verkleben.

Vorgefertigte Stutzenschalung mit integrierter Warmedämmung
optimierte Warmebrucke nach DIN 4108, Beiblatt 2 Kategorie B hoher Schall- und Brandschutz (F 90)
Betonquerschnitt 20 × 20 cm
innen- und ausenseitig Ziegelschale fur homogenen Putzgrund
Bewehrung in gesonderter Position beschrieben;

Länge der Stütze ca.2,75m
inkl. kraftschlüssigem Anschluss an angrenzendes Mauerwerk
Bewehrung und das Aussbetonieren in gesonderter Position

POROTON SDS Wand oder gleichwertig
'.............................'
Menge: 40,000 m
DIN276 2008: 342

**01.14.9 Glattstrich Mauerwerk, senkrechte Bauteile, d= bis 24,0 cm**
*** Schwerpunktposition
Mauerwerksüberstand bei Stahlbetonstützen oder dgl. mit Mauermörtel senkrecht abgleichen.
Untergrund: Außenmauerwerk wie beschrieben
Ergänzende Maßnahme: Glattstrich
Mörtelgruppe: II (DIN 18580)
Dicke Wand: bis 24,0 cm
Bauteil: ssenkrechte Bauteile
Menge: 45,000 m
DIN276 2008: 342

**01.14.10 Anker Anschluss Mauerwerk bis d=36,5 an Stahlbeton**
*** Schwerpunktposition
Korrosionsfreier  Anschluss von Mauerwerk (Stumpfstoßanker), beim Aufmauern in vorh. Bauteil aus Beton eindübeln. Arbeitshöhe bis ca. 5m
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Maueranschlusssystem, z.B. Halfen ML,
bestehend aus Anschlussschiene HMS und
Maueranker ML 1 mind. jede 2. Schicht
Menge: 250,000 St
DIN276 2008: 335

**01.14.11 Außenmauerwerksanschluss 36,5cm an Stützendämmschale**
*** Schwerpunktposition
Außenmauerwerksanschluss 36,5cm an Stützendämmschale
kraftschlüsige Verbindung
Menge: 140,000 m
DIN276 2008: 342

**01.14.12 Mehraufwand für stumpf- oder spitzwinklige Ecken**
*** Schwerpunktposition
Mehraufwand für stumpf- oder spitzwinklige Ecken. Abgerechnet wird die Wandhöhe je lfm.
Menge: 50,000 lfm

**01.14.13 Bahnenabdichtung unter Mauerwerkswänden, Innen, UG bis 3.OG**
*** Schwerpunktposition
Anbringen einer Bahnenabdichtung unter Wänden
auf vorhandener Bodenplatte und Decken aus Stahlbeton.
Elastomerbitumenschweißbahn G 200 S5 Al 01

Breite 50 cm

vollflächig auf Voranstrich geschweißt. Der Voranstrich ist mit einzukalkulieren.
Menge: 65,000 m
DIN276 2008: 342

**01.14.14 Mauerwerk KS-XL-RE 20-2,0, DM, Dicke 20 cm, IW**
*** Schwerpunktposition
Mauerwerk der Innenwand mit großformatigen
Rasterelementen.
Material: Kalksandstein
Steinart: Rasterelement (KS-XL-RE)
Steinfestigkeitsklasse: 20 N/mm²
Rohdichteklasse: 2,0 kg/dm³
Wärmeleitfähigkeit: 1,1 W/(mK)
Charakt. Mauerwerksdruckfestigkeit fk: 12,9 MN/m² (DIN
EN 1996-3)
Mörtelgruppe: DM (DIN 18580)
Mörtelklasse: M10 (DIN EN 998-2)
Wanddicke: 20,0 cm
Steinabmessung: 498/200/498 mm

Bauteil: Innenwand
Mauerwerk unter Treppenpodest und unter Treppenlauf
feuerbeständige Ausführung
oberer Abschluss in Mineralwolle nicht brennbar
mindestens 200kg/qm

Ebene -1
Menge: 15,000 m²
DIN276 2008: 341

**01.14.15 Wandöffnung 50x80cm in Kalksandsstein schließen**
*** Schwerpunktposition
Aussparung 80x50cm
in Stahlbetonbauteilen schließen
Wand Stahlbeton d=20cm

Einzelgrößen
50x80cm

Material: KS-Vollsteine 17,5cm
Rohdichte 2,0
Ausführung  Brandschutz F30
einschließlich Kalkzementputz außenseitig  15mm
fertige Oberfläche zur Flur-  /Sichtseite bündig
Menge: 72,000 St
DIN276 2008: 331

**01.14.16 Wandöffnung 110x60cm in Kalksandsstein schließen**
*** Schwerpunktposition
Aussparung 110x60cm
in Stahlbetonbauteilen schließen
Wand Stahlbeton d=25cm

Einzelgrößen
110x60cm

Tiefe Wand: 25cm
Installation vorhanden

Material: KS-Vollsteine 17,5cm
Rohdichte 2,0
Ausführung  Brandschutz F30
einschließlich Kalkzementputz außen-flurseitig  15mm
fertige Oberfläche zur Flur-  /Sichtseite bündig
Menge: 7,000 St
DIN276 2008: 331

**01.14.17 Wandöffnung 60x60cm in Kalksandsstein schließen**
*** Schwerpunktposition
Aussparung 60x60cm
in Stahlbetonbauteilen schließen
Wand Stahlbeton d=25cm

Einzelgrößen
60x60cm

Tiefe Wand: 25cm
Installation vorhanden

Material: KS-Vollsteine 17,5cm
Rohdichte 2,0
Ausführung  Brandschutz F30
einschließlich Kalkzementputz außen-flurseitig  15mm
fertige Oberfläche zur Flur-  /Sichtseite bündig
Menge: 1,000 St
DIN276 2008: 331

**01.14.18 Wandöffnung bis 2500cm2 in Kalksandsstein schließen**
*** Schwerpunktposition
Aussparung bis 2500cm2
in Stahlbetonbauteilen schließen
Wand Stahlbeton d bis 25cm

unterschiedliche Einzelgrößen
Installation vorhanden

Material: KS-Vollsteine 17,5cm
Rohdichte 2,0
Ausführung  Brandschutz F30
Menge: 1,000 St
DIN276 2008: 331

**01.14.19 Erstellen eines gleitenden Deckenanschlusses mittels Stahlwinkel und Dämmung**
*** Schwerpunktposition
Menge: 6,000 m
DIN276 2008: 331

**01.14.20 Zusätzliche Schalung bei Mauerwerkspfeilern**
*** Schwerpunktposition
Zusätzliche Schalung bei Mauerwerkspfeilern
Auf Grund des Mauerwerküberstandes von 12cm und der Mauerwerksgeometrie
(Wandpfeiler) muss das Außenmauerwerk mittels einer Holzkonstruktion bis zur
Betonage der Decke unterstützt werden.
Menge: 6,000 m
DIN276 2008: 331

**01.14.21 Wanddurchbruch in Mauerwerk herstellen bis 500cm²**
*** Schwerpunktposition
Aussparung im Mauerwerk herstellen, für eckige Formen und Zuschnitte.

unterschiedliche Größen

Einzelgrößen  bis 500cm²:
zum Beispiel:
15/20cm
20x20cm
20x25cm

Tiefe:  11,5cm, 15cm bis 36,5cm
Menge: 2,000 St
DIN276 2008: 331

**01.14.22 Wanddurchbruch in Mauerwerk herstellen 510 bis 1000cm²**
*** Schwerpunktposition
Aussparung im Mauerwerk herstellen, für eckige Formen und Zuschnitte.

unterschiedliche Größen

Einzelgrößen  510 bis 1000cm²
zum Beispiel:
30/20cm
30/30cm
Tiefe:  11,5cm, 15cm bis 36,5cm
Menge: 3,000 St
DIN276 2008: 331

**01.14.23 Wanddurchbruch in Mauerwerk herstellen 1100 bis 2500cm²**
*** Schwerpunktposition
Aussparung im Mauerwerk herstellen, für eckige Formen und Zuschnitte.

unterschiedliche Größen

Einzelgrößen  1100 bis 2500cm²
zum Beispiel:
60/30cm
50/50cm
Tiefe:  11,5cm, 15cm bis 36,5cm
Menge: 1,000 St
DIN276 2008: 331

**01.14.24 Wanddurchbruch in Mauerwerk herstellen 2600 bis 4000cm²**
*** Schwerpunktposition
Aussparung in Beton- und Stahlbetonbauteilen herstellen, für eckige Formen und Zuschnitte.
unterschiedliche Größen

Einzelgrößen 2600 bis 4000cm²:
zum Beispiel:
25/150cm
35x90cm
40x70cm

Tiefe:  15cm, 20cm bis 25cm
Menge: 1,000 St
DIN276 2008: 331

#### Titel 01.15 Öffnungen in Stahlbetondecken u.-wänden HLS

*Hinweis: HLS*

**01.15.1 Deckenöffnung HLS in Beton herstellen bis 500cm²**
*** Schwerpunktposition
Aussparung in Beton- und Stahlbetonbauteilen herstellen, für eckige Formen und Zuschnitte. incl. Schalung
unterschiedliche Größen

Einzelgrößen bis 500cm²:
zum Beispiel:

10x10cm
10x15cm
10x20cm
10x25cm
10x30cm
10x40cm
15x15cm
20x20cm
20x25cm

Tiefe:  250mm  Deckenstärke
Menge: 38,000 St
DIN276 2008: 331

**01.15.2 Deckenöffnung HLS in Beton herstellen 510 bis 1000cm²**
*** Schwerpunktposition
Aussparung in Beton- und Stahlbetonbauteilen herstellen, für eckige Formen und Zuschnitte. incl. Schalung
unterschiedliche Größen

Einzelgrößen 510 bis 1000cm²:
zum Beispiel:

10x60cm
15x40cm
15x45cm
20x35cm
20x40cm
25x25cm

Tiefe:  250mm  Deckenstärke
Menge: 3,000 St
DIN276 2008: 331

**01.15.3 Deckenöffnung HLS in Beton herstellen 1100 bis 4000cm²**
*** Schwerpunktposition
Aussparung in Beton- und Stahlbetonbauteilen herstellen, für eckige Formen und Zuschnitte. incl. Schalung
unterschiedliche Größen

Einzelgrößen 1100 bis 4000cm²:
zum Beisspiel:

15x100cm
20x60cm
20x70cm
20x140cm
25x60cm
25x70cm
25x100cm
40x70cm

Tiefe:  250mm Deckenstärke
Menge: 38,000 St
DIN276 2008: 331

**01.15.4 Wandöffnung HLS in Beton herstellen bis 500cm²**
*** Schwerpunktposition
Aussparung in Beton- und Stahlbetonbauteilen herstellen, für eckige Formen und Zuschnitte. incl. Schalung
unterschiedliche Größen

Einzelgrößen bis 500cm²:
zum Beisspiel:

10/10cm
10x15cm
10x20cm
10x25cm
10x30cm
10x40cm
10x45cm
10x50cm
15x15cm
15x20cm
15x30cm
20x20cm

Tiefe:  15cm, 20cm bis 25cm
Menge: 2,000 St
DIN276 2008: 331

**01.15.5 Wandöffnung HLS in Beton herstellen 1100 bis 4000cm²**
*** Schwerpunktposition
Aussparung in Beton- und Stahlbetonbauteilen herstellen, für eckige Formen und Zuschnitte. incl. Schalung
unterschiedliche Größen

Einzelgrößen 1100 bis 4000cm²:
zum Beispiel:
25/150cm
35x90cm
40x70cm

Tiefe:  15cm, 20cm bis 25cm
Menge: 60,000 St
DIN276 2008: 331

**01.15.6 Wandöffnung HLS in Beton herstellen über 4000cm²**
*** Schwerpunktposition
Aussparung in Beton- und Stahlbetonbauteilen herstellen, für eckige Formen und Zuschnitte. incl. Schalung
unterschiedliche Größen

Einzelgrößen über 4000cm²:
zum Beispiel:
80/80cm

Tiefe:  15cm, 20cm bis 25cm
Menge: 13,000 St
DIN276 2008: 331

**01.15.7 Bodenplatte Aussparung HLS in Beton herstellen 1,0x1,0m**
*** Schwerpunktposition
Boddenplatte Aussparung in Beton- und Stahlbetonbauteilen herstellen, für eckige Formen und Zuschnitte inkl. Schalung

Einzelgröße 100x100x25cm
für Drainageschacht
Menge: 2,000 St
DIN276 2008: 331

#### Titel 01.16 Öffnungen in Stahlbetondecken u.-wänden ELT

*Hinweis: ELT*

**01.16.1 Wanddurchbruch ELT in Beton herstellen 10x10cm**
*** Schwerpunktposition
Aussparung in Beton- und Stahlbetonbauteilen herstellen, für eckige Formen und Zuschnitte.
Einschließlich Schalung

Einzelgröße 10x10cm

Tiefe:  bis 25cm
Menge: 5,000 St
DIN276 2008: 331

**01.16.2 Wanddurchbruch ELT in Beton herstellen 15x15cm**
*** Schwerpunktposition
Aussparung in Beton- und Stahlbetonbauteilen herstellen, für eckige Formen und Zuschnitte.
Einschließlich Schalung

Einzelgröße 15x15cm

Tiefe:  bis 25cm
Menge: 3,000 St
DIN276 2008: 331

**01.16.3 Wanddurchbruch ELT in Beton herstellen 20x20cm**
*** Schwerpunktposition
Aussparung in Beton- und Stahlbetonbauteilen herstellen, für eckige Formen und Zuschnitte.
Einschließlich Schalung

Einzelgröße 20x20cm

Tiefe:  bis 25cm
Menge: 9,000 St
DIN276 2008: 331

**01.16.4 Wanddurchbruch ELT in Beton herstellen 30x20cm**
*** Schwerpunktposition
Aussparung in Beton- und Stahlbetonbauteilen herstellen, für eckige Formen und Zuschnitte.
Einschließlich Schalung

Einzelgröße 30x20cm

Tiefe:  bis 25cm
Menge: 2,000 St
DIN276 2008: 331

**01.16.5 Wanddurchbruch ELT in Beton herstellen 40x20cm**
*** Schwerpunktposition
Aussparung in Beton- und Stahlbetonbauteilen herstellen, für eckige Formen und Zuschnitte.
Einschließlich Schalung

Einzelgröße 40x20cm

Tiefe:  bis 25cm
Menge: 2,000 St
DIN276 2008: 331

**01.16.6 Wanddurchbruch ELT in Beton herstellen 50x20cm**
*** Schwerpunktposition
Aussparung in Beton- und Stahlbetonbauteilen herstellen, für eckige Formen und Zuschnitte.
Einschließlich Schalung

Einzelgröße 50x20cm

Tiefe:  bis 25cm
Menge: 2,000 St
DIN276 2008: 331

**01.16.7 Wanddurchbruch ELT in Beton herstellen 70x20cm**
*** Schwerpunktposition
Aussparung in Beton- und Stahlbetonbauteilen herstellen, für eckige Formen und Zuschnitte.
Einschließlich Schalung

Einzelgröße 70x20cm

Tiefe:  bis 25cm
Menge: 2,000 St
DIN276 2008: 331

**01.16.8 Wanddurchbruch ELT in Beton herstellen 80x20cm**
*** Schwerpunktposition
Aussparung in Beton- und Stahlbetonbauteilen herstellen, für eckige Formen und Zuschnitte.
Einschließlich Schalung

Einzelgröße 80x20cm

Tiefe:  bis 25cm
Menge: 2,000 St
DIN276 2008: 331

**01.16.9 Wanddurchbruch ELT in Beton herstellen 30x15cm**
*** Schwerpunktposition
Aussparung in Beton- und Stahlbetonbauteilen herstellen, für eckige Formen und Zuschnitte.
Einschließlich Schalung

Einzelgröße 30x15cm

Tiefe:  bis 25cm
Menge: 23,000 St
DIN276 2008: 331

**01.16.10 Wanddurchbruch ELT in Beton herstellen 50x6cm**
*** Schwerpunktposition
Aussparung in Beton- und Stahlbetonbauteilen herstellen, für eckige Formen und Zuschnitte.
Einschließlich Schalung

Einzelgröße 50x6cm

Tiefe:  bis 25cm
Menge: 4,000 St
DIN276 2008: 331

**01.16.11 Wanddurchbruch ELT in Beton herstellen 40x10cm**
*** Schwerpunktposition
Aussparung in Beton- und Stahlbetonbauteilen herstellen, für eckige Formen und Zuschnitte.
Einschließlich Schalung

Einzelgröße 40x10cm

Tiefe:  bis 25cm
Menge: 3,000 St
DIN276 2008: 331

**01.16.12 Wanddurchbruch ELT in Beton herstellen 20x15cm**
*** Schwerpunktposition
Aussparung in Beton- und Stahlbetonbauteilen herstellen, für eckige Formen und Zuschnitte.
Einschließlich Schalung

Einzelgröße 20x15cm

Tiefe:  bis 25cm
Menge: 1,000 St
DIN276 2008: 331

**01.16.13 Wanddurchbruch ELT in Beton herstellen 50x15cm**
*** Schwerpunktposition
Aussparung in Beton- und Stahlbetonbauteilen herstellen, für eckige Formen und Zuschnitte.
Einschließlich Schalung

Einzelgröße 50x15cm

Tiefe:  bis 25cm
Menge: 2,000 St
DIN276 2008: 331

**01.16.14 Deckendurchbruch ELT in Beton herstellen 50x30cm**
*** Schwerpunktposition
Aussparung in Beton- und Stahlbetonbauteilen herstellen, für eckige Formen und Zuschnitte.
Einschließlich Schalung

Einzelgröße 50x30cm

Tiefe:  bis 25cm
Menge: 8,000 St
DIN276 2008: 331

**01.16.15 Kernbohrung d=20cm ELT in Beton herstelle**
*** Schwerpunktposition
Aussparung in Beton- und Stahlbetonbauteilen herstellen, für eckige Formen und Zuschnitte.

Einzelgröße d=20cmcm

Tiefe:  bis 20cm
Menge: 4,000 St
DIN276 2008: 331

#### Titel 01.17 Öffnungen in Stahlbetondecken u.-wänden Fenster, Türen

*Hinweis: Öffnungen in Decken und Wänden Fenster, Türen, Außenwände*
Öffnungen in Decken und Wänden Fenster, Türen
Außenwände

**01.17.1 Aussparungen in Stahlbetonaußenwänden herstellen, 1,885x2,75m**
*** Schwerpunktposition
Aussparung in Beton- und Stahlbetonbauteilen herstellen, für eckige Formen und Zuschnitte. incl. Schalung
Fenstertüre bis UK Decke
Einzelgröße:  1,885x2,75m
Tiefe:  bis 25 cm
Menge: 17,000 St
DIN276 2008: 331

**01.17.2 Aussparungen in Stahlbetonaußenwänden herstellen, 1,01x2,75m**
*** Schwerpunktposition
Aussparung in Beton- und Stahlbetonbauteilen herstellen, für eckige Formen und Zuschnitte. incl. Schalung
Fenstertüre bis UK Decke
Einzelgröße:  1,01x2,75m
Tiefe:  bis 25 cm
Menge: 3,000 St
DIN276 2008: 331

**01.17.3 Aussparungen in Stahlbetonaußenwänden herstellen, 3,39x2,50m**
*** Schwerpunktposition
Aussparung in Beton- und Stahlbetonbauteilen herstellen, für eckige Formen und Zuschnitte. incl. Schalung
Fenstertüre
Einzelgröße:  3,39x2,50m
Tiefe:  bis 25 cm
Menge: 3,000 St
DIN276 2008: 331

**01.17.4 Aussparungen in Stahlbetonaußenwänden herstellen 1,01x2,45m**
*** Schwerpunktposition
Aussparung in Beton- und Stahlbetonbauteilen herstellen, für eckige Formen und Zuschnitte. incl. Schalung
Fenstertüre
Einzelgröße:  1,01x2,45m
Tiefe:  bis 25 cm
Menge: 5,000 St
DIN276 2008: 331

**01.17.5 Aussparungen in Stahlbetonaußenwänden herstellen 1,885x2,45m**
*** Schwerpunktposition
Aussparung in Beton- und Stahlbetonbauteilen herstellen, für eckige Formen und Zuschnitte. incl. Schalung
Fenstertüre
Einzelgröße:  1,885x2,45m
Tiefe:  bis 25 cm
Menge: 2,000 St
DIN276 2008: 331

**01.17.6 Aussparungen in Stahlbetonaußenwänden herstellen, 5,385x2,45m**
*** Schwerpunktposition
Aussparung in Beton- und Stahlbetonbauteilen herstellen, für eckige Formen und Zuschnitte. incl. Schalung
Fenstertüre
Einzelgröße:  5,385 x 2,45m
Tiefe:  bis 25 cm
Menge: 1,000 St
DIN276 2008: 331

**01.17.7 Aussparungen in Stahlbetonaußenwänden herstellen 1,885x1,00m**
*** Schwerpunktposition
Aussparung in Beton- und Stahlbetonbauteilen herstellen, für eckige Formen und Zuschnitte. incl. Schalung
Fenstertüre
Einzelgröße:  1,885x1,00m
Tiefe:  bis 25 cm
Menge: 2,000 St
DIN276 2008: 331

**01.17.8 Aussparungen in Stahlbetonaußenwänden herstellen 1,135x2,35m**
*** Schwerpunktposition
Aussparung in Beton- und Stahlbetonbauteilen herstellen, für eckige Formen und Zuschnitte. incl. Schalung
Fenstertüre
Einzelgröße:  1,135x2,35m
Tiefe:  bis 25 cm
Menge: 1,000 St
DIN276 2008: 331

*Hinweis: Öffnungen in Decken und Wänden Fenster, Türen, Innenwände*
Öffnungen in Decken und Wänden Fenster, Türen
Innenwände

**01.17.9 Aussparungen in Stahlbetoninnenwänden herstellen 2,01x2,43m**
*** Schwerpunktposition
Aussparung in Beton- und Stahlbetonbauteilen herstellen, für eckige Formen und Zuschnitte. incl. Schalung

Einzelgröße: 2,01x2,43m
Tiefe:  bis 25 cm
Menge: 2,000 St
DIN276 2008: 331

**01.17.10 Aussparungen in Stahlbetoninnenwänden herstellen 1,15x2,305m**
*** Schwerpunktposition
Aussparung in Beton- und Stahlbetonbauteilen herstellen, für eckige Formen und Zuschnitte. incl. Schalung

Einzelgröße: 1,15x2,305m
Tiefe:  bis 25 cm
Menge: 3,000 St
DIN276 2008: 331

**01.17.11 Aussparungen in Stahlbetoninnenwänden herstellen 2,25x2,43m**
*** Schwerpunktposition
Aussparung in Beton- und Stahlbetonbauteilen herstellen, für eckige Formen und Zuschnitte. incl. Schalung

Einzelgröße: 2,25x2,43m
Tiefe:  bis 25 cm
Menge: 3,000 St
DIN276 2008: 331

**01.17.12 Aussparungen in Stahlbetoninnenwänden herstellen 1,01x2,305m**
*** Schwerpunktposition
Aussparung in Beton- und Stahlbetonbauteilen herstellen, für eckige Formen und Zuschnitte. incl. Schalung

Einzelgröße: 1,01x2,305m
Tiefe:  bis 25 cm
Menge: 9,000 St
DIN276 2008: 331

**01.17.13 Aussparungen in Stahlbetoninnenwänden herstellen 2,235x2,43m**
*** Schwerpunktposition
Aussparung in Beton- und Stahlbetonbauteilen herstellen, für eckige Formen und Zuschnitte. incl. Schalung

Einzelgröße: 2,235x2,43m
Tiefe:  bis 25 cm
Menge: 3,000 St
DIN276 2008: 331

**01.17.14 Aussparungen in Stahlbetoninnenwänden herstellen 1,26x2,43m**
*** Schwerpunktposition
Aussparung in Beton- und Stahlbetonbauteilen herstellen, für eckige Formen und Zuschnitte. incl. Schalung

Einzelgröße: 1,26x2,43m
Tiefe:  bis 25 cm
Menge: 2,000 St
DIN276 2008: 331

**01.17.15 Aussparungen in Stahlbetoninnenwänden herstellen 0,885x2,305m**
*** Schwerpunktposition
Aussparung in Beton- und Stahlbetonbauteilen herstellen, für eckige Formen und Zuschnitte. incl. Schalung

Einzelgröße: 0,885x2,305m
Tiefe:  bis 25 cm
Menge: 6,000 St
DIN276 2008: 331

**01.17.16 Aussparungen in Stahlbetoninnenwänden herstellen 1,135x2,305m**
*** Schwerpunktposition
Aussparung in Beton- und Stahlbetonbauteilen herstellen, für eckige Formen und Zuschnitte. incl. Schalung

Einzelgröße: 1,135x2,305m
Tiefe:  bis 25 cm
Menge: 1,000 St
DIN276 2008: 331

**01.17.17 Aussparungen in Stahlbetoninnenwänden herstellen 1,635x2,305m**
*** Schwerpunktposition
Aussparung in Beton- und Stahlbetonbauteilen herstellen, für eckige Formen und Zuschnitte. incl. Schalung

Einzelgröße: 1,635x2,305m
Tiefe:  bis 25 cm
Menge: 1,000 St
DIN276 2008: 331

**01.17.18 Aussparungen in Stahlbetoninnenwänden herstellen 1,25x1,135m**
*** Schwerpunktposition
Aussparung in Beton- und Stahlbetonbauteilen herstellen, für eckige Formen und Zuschnitte. incl. Schalung

Einzelgröße: 1,25x1,135m
Tiefe:  bis 25 cm
Menge: 1,000 St
DIN276 2008: 331

**01.17.19 Aussparungen in Stahlbetoninnenwänden herstellen 1,135x2,285m**
*** Schwerpunktposition
Aussparung in Beton- und Stahlbetonbauteilen herstellen, für eckige Formen und Zuschnitte. incl. Schalung

Einzelgröße: 1,135x2,285m
Tiefe:  bis 25 cm
Menge: 4,000 St
DIN276 2008: 331

**01.17.20 Aussparungen in Stahlbetoninnenwänden herstellen 0,885x2,285m**
*** Schwerpunktposition
Aussparung in Beton- und Stahlbetonbauteilen herstellen, für eckige Formen und Zuschnitte. incl. Schalung

Einzelgröße: 0,885x2,285m
Tiefe:  bis 25 cm
Menge: 1,000 St
DIN276 2008: 331

**01.17.21 Aussparungen in Stahlbetoninnenwänden herstellen 1,01x2,285m**
*** Schwerpunktposition
Aussparung in Beton- und Stahlbetonbauteilen herstellen, für eckige Formen und Zuschnitte. incl. Schalung

Einzelgröße: 1,01x2,285m
Tiefe:  bis 25 cm
Menge: 3,000 St
DIN276 2008: 331

**01.17.22 Aussparungen in Stahlbetoninnenwänden herstellen 1,885x2,95m**
*** Schwerpunktposition
Aussparung in Beton- und Stahlbetonbauteilen herstellen, für eckige Formen und Zuschnitte. incl. Schalung

Einzelgröße: 1,885x2,95m
Tiefe:  bis 25 cm
Menge: 1,000 St
DIN276 2008: 331

**01.17.23 Aussparungen in Stahlbetoninnenwänden herstellen 2,235x2,45m**
*** Schwerpunktposition
Aussparung in Beton- und Stahlbetonbauteilen herstellen, für eckige Formen und Zuschnitte. incl. Schalung

Einzelgröße: 2,235x2,45m
Tiefe:  bis 25 cm
Menge: 1,000 St
DIN276 2008: 331

*Hinweis: Sonstige Aussparungen allgemein*

**01.17.24 Aussparungen in Wänden herstellen, 0,5-1,0 m²**
*** Schwerpunktposition
Aussparung in Beton- und Stahlbetonbauteilen herstellen, für eckige Formen und Zuschnitte. incl. Schalung
Einzelgröße:  über 0,50 bis 1,00 m²
Tiefe:  bis 40 cm
Menge: 2,000 St
DIN276 2008: 331

**01.17.25 Aussparungen in Wänden herstellen, 1,01-1,5 m²**
*** Schwerpunktposition
Aussparung in Beton- und Stahlbetonbauteilen herstellen, für eckige Formen und Zuschnitte. incl. Schalung, keine gesonderte Vergütung für Schalung
Einzelgröße:  über 1,01 bis 1,50 m²
Tiefe:  bis 40 cm
Menge: 2,000 St
DIN276 2008: 331

**01.17.26 Aussparungen in Wänden herstellen, 500-2499 cm²**
*** Schwerpunktposition
Aussparung in Beton- und Stahlbetonbauteilen herstellen,  für eckige Fenster- und Türöffnungen, incl. Schalarbeiten, keine gesonderte Vergütung für Schalung
Einzelgröße:  über 500 bis 2499 cm2
Tiefe:  Wandstärke von 15-30 cm
Menge: 1,000 St
DIN276 2008: 331

**01.17.27 Aussparungen in Wänden herstellen, 2500-5000 cm²**
*** Schwerpunktposition
Aussparung in Beton- und Stahlbetonbauteilen herstellen, für eckige Fenster- und Türöffnungen, incl. Schalarbeiten, keine gesonderte Vergütung für Schalung
Einzelgröße:  über 2500 bis 5000 cm²
Tiefe:  Wandstärken von bis 15 - 30 cm
Menge: 1,000 St
DIN276 2008: 331

**01.17.28 Aussparungen in Decken herstellen, 2,0-6,0 m²**
*** Schwerpunktposition
Aussparung in Beton- und Stahlbetonbauteilen herstellen, für eckige Formen und Zuschnitte. incl. Schalung
Einzelgröße:  über 2,00 bis 6,00 m²
Tiefe:  Deckenstärke  von 20-25 cm
Menge: 1,000 St
DIN276 2008: 331

**01.17.29 Aussparung im Fundament, bis 1000 cm²**
*** Schwerpunktposition
Aussparung im Fundament, im Zuge der Herstellung, inkl. Wiederverschließen nach Haustechnikverlegung.
Größe Durchbruch:  bis 1000 cm²
Fundamentdicke:  bis 90 cm
Menge: 1,000 St
DIN276 2008: 322

**01.17.30 Aussparung im Fundament, 1001-2000 cm²**
*** Schwerpunktposition
Durchbruch in Fundament, im Zuge der Herstellung, inkl. Wiederverschließen nach Haustechnikverlegung.
Größe Durchbruch:  1001 bis 2000 cm²
Fundamentdicke:  bis 90 cm
Menge: 1,000 St
DIN276 2008: 322

*Hinweis: Sonstige Aussparungen allgemein*

**01.17.31 Aussparungen schließen in Wänden und Decken bis 500cm2**
*** Schwerpunktposition
Aussparung in Beton- und Stahlbetonbauteilen mit Beton schließen eckige Formen und Zuschnitte.
Installationen vorhanden,
Einzelgröße:  bis 500cm2
Tiefe:  bis 40 cm
Menge: 1,000 St
DIN276 2008: 331

**01.17.32 Aussparungen schließen in Wänden und Decken bis 501 bis 1000cm2**
*** Schwerpunktposition
Aussparung in Beton- und Stahlbetonbauteilen mit Beton schließen eckige Formen und Zuschnitte.
Installationen vorhanden,
Einzelgröße:  501 bis 1000cm2
Tiefe:  bis 40 cm
Menge: 1,000 St
DIN276 2008: 331

**01.17.33 Aussparungen schließen in Wänden und Decken,bis 1001 bis 2500cm2**
*** Schwerpunktposition
Aussparung in Beton- und Stahlbetonbauteilen mit Beton schließen eckige Formen und Zuschnitte.
Installationen vorhanden,
Einzelgröße:  bis 1001 bis 2500cm2
Tiefe:  bis 40 cm
Menge: 1,000 St
DIN276 2008: 331

*Hinweis: ELT Niederspannungsinstallationsarbeiten DIN276 444*

*Hinweis: ELT Betoneinlegearbeiten*

#### Titel 01.18 Betoneinlegearbeiten in Ortbeton

*Hinweis: Leerrohre für Ortbeton*

**01.18.1 Leichtes Kunststoff-Wellrohr; biegsam; Außendurchmesser 20 mm**
*** Schwerpunktposition
Elektroinstallationsrohr DIN EN 61386-22, Maße DIN EN 60423, nicht flammenausbreitend, aus Polyolefin, mit hochgleitfähiger Innenschicht, einwandig, schwarz, gewellt, biegsam, Außendurchmesser 20 mm, Klassifizierungscode 23322, Druckfestigkeit leicht, Schlagfestigkeit leicht, Dauergebrauchs- und Installationstemperatur min. -15°C max. +90°C, liefern und fachgerecht incl. Zugdraht nach den Verlegerichtlinien verlegen.
Menge: 100,000 m

**01.18.2 Leichtes Kunststoff-Wellrohr; biegsam; Außendurchmesser 25 mm**
*** Schwerpunktposition
Elektroinstallationsrohr DIN EN 61386-22, Maße DIN EN 60423, nicht flammenausbreitend, aus Polyolefin, mit hochgleitfähiger Innenschicht, schwarz, einwandig, gewellt, biegsam, Außendurchmesser 25 mm, Klassifizierungscode 23322, Druckfestigkeit leicht, Schlagfestigkeit leicht, Dauergebrauchs- und Installationstemperatur min. -15°C max. +90°C, liefern und fachgerecht incl. Zugdraht nach den Verlegerichtlinien verlegen.
Menge: 950,000 m

**01.18.3 Mittleres Kunststoff-Wellrohr; biegsam; Außendurchmesser 20 mm**
*** Schwerpunktposition
Elektroinstallationsrohr DIN EN 61386-22, Maße DIN EN 60423, nicht flammenausbreitend, aus PVC-U mit Kunststoffmantel aus PVC-P, mit hochgleitfähiger Innenschicht, doppelwandig, innen gewellt, außen glatt, biegsam, Außendurchmesser 20 mm, Klassifizierungscode 33412, Druckfestigkeit mittel, Schlagfestigkeit mittel, Dauergebrauchs- und Installationstemperatur min. -25°C max. +60°C, liefern und fachgerecht incl. Zugdraht nach den Verlegerichtlinien verlegen
Menge: 150,000 m

**01.18.4 Mittleres Kunststoff-Wellrohr; biegsam; Außendurchmesser 25 mm**
*** Schwerpunktposition
Elektroinstallationsrohr DIN EN 61386-22, Maße DIN EN 60423, nicht flammenausbreitend, aus PVC-U mit Kunststoffmantel aus PVC-P, mit hochgleitfähiger Innenschicht, doppelwandig, innen gewellt, außen glatt, biegsam, Außendurchmesser 25 mm, Klassifizierungscode 33412, Druckfestigkeit mittel, Schlagfestigkeit mittel, Dauergebrauchs- und Installationstemperatur min. -25°C max. +60°C, liefern und fachgerecht incl. Zugdraht nach den Verlegerichtlinien verlegen.
Menge: 400,000 m

**01.18.5 Dokumentation Leerrohr Verlegung**
*** Schwerpunktposition
Alle verlegten Leerrohre sind auf Durchgängigkeit zu prüfen. Die Überprüfung muss digital dokumentiert werden.
Menge: 1,000 psch

#### Titel 01.19 Einlegedosen, Wandauslässe, Deckenaulässe für Ortbeton

**01.19.1 Gerätedose, für Ortbeton, Einbautiefe 59 mm, d 60 mm**
*** Schwerpunktposition
Gerätedose, für Ortbeton, Einbautiefe 59 mm, Durchmesser 60 mm, Gerätedose DIN EN 60670 / VDE 0606-1 und DIN 49073 für Ortbeton, aus Kunststoff, Einbauöffnung Ø 60 mm, Länge 94 mm, Breite 75 mm, Tiefe 59 mm, Schutzart IP 3X DIN EN 60529, auf Schalung, 2-teilig, für Leitungen und Kabel bis Durchmesser 16 mm, für Rohre Ø20/Ø25 mm, verdrehungssicher anreihbar im Normkombinationsabstand von 71 mm, vollisolierter Leitungsübergang bei Kombinationen, liefern und montieren.
Menge: 80,000 St

**01.19.2 Gerätedose, für Ortbeton, Einbautiefe 91 mm, d 60 mm**
*** Schwerpunktposition
Gerätedose DIN EN 60670 / VDE 0606-1 und DIN 49073 für Ortbeton, aus Kunststoff, Einbauöffnung Ø 60 mm, Länge 94 mm, Breite 75 mm, Tiefe 91 mm, Schutzart IP 3X DIN EN 60529, auf Schalung, 2-teilig, für Leitungen und Kabel bis Durchmesser 16 mm, für Rohre Ø20/Ø25 mm, verdrehungssicher anreihbar im Normkombinationsabstand von 71 mm, vollisolierter Leitungsübergang bei Kombinationen, liefern und montieren.
Menge: 245,000 St

**01.19.3 Verbindungskasten EH 79 mm, Ortbeton, 180 x 180 mm**
*** Schwerpunktposition
Verbindungsdose DIN VDE 0606-1 als Abzweigkasten, plombierbar, aus Kunststoff, Grundfläche mind. 150 mm x 150 mm, Tiefe mind. 65 mm, Schutzart IP 3X, DIN EN 60529, auf Schalung, 2-teilig, Einbauhöhe 79 mm für Kabel und Rohre bis Durchmesser 40 mm, für Klemmen bis 16 mm², für 2 Stromkreise, liefern und montieren.
Menge: 10,000 St

**01.19.4 Wandleuchten-Anschlussdose, Ortbeton, Einbautiefe 59 mm, d 35 mm**
*** Schwerpunktposition
Wandleuchten-Anschlussdose DIN EN 60670 / VDE 0606-1 für Ortbeton, aus Kunststoff, Einbauöffnung Ø 35 mm, Länge 94 mm, Breite 75 mm, Tiefe 59 mm, Schutzart IP 3X DIN EN 60529, auf Schalung, 2-teilig, für Leitungen und Kabel bis Durchmesser 16 mm, für Rohre Ø20/Ø25 mm, liefern und montieren.
Menge: 80,000 St

**01.19.5 Wand- und Deckenkrümmer 30° für Rohre Durchmesser 20 mm, Ortbeton**
*** Schwerpunktposition
Wand- und Deckenkrümmer 30° aus Kunststoff, halogenfrei, Feuerbeständigkeit 650°C, zum Verbinden von Installationsrohren oder als Wand- bzw. Deckenauslass, zur Nagelbefestigung an der Ortbetonschalung, mit Stützelementaufnahme Durchmesser 20 mm für die Installation zur Gegenschalung, zur Schalungsseite mit Putzhaut verschlossen, 2-teilig, für DIN EN Rohre Durchmesser 20 mm, Länge x Breite x Höhe: 70 x 30 x 77 mm, Sichtbare Fläche nach dem Ausschalen Ø 23 mm, liefern und montieren.
Menge: 10,000 St

**01.19.6 Wand- und Deckenkrümmer 30° für Rohre Durchmesser 25 mm, Ortbeton**
*** Schwerpunktposition
Wand- und Deckenkrümmer 30° aus Kunststoff, halogenfrei, Feuerbeständigkeit 650°C, zum Verbinden von Installationsrohren oder als Wand- bzw. Deckenauslass, zur Nagelbefestigung an der Ortbetonschalung, mit Stützelementaufnahme Durchmesser 20 mm für die Installation zur Gegenschalung, zur Schalungsseite mit Putzhaut verschlossen, 2-teilig, für DIN EN Rohre Durchmesser 25 mm, Länge x Breite x Höhe: 72 x 35 x 78 mm, Sichtbare Fläche nach dem Ausschalen Ø 28 mm, liefern und montieren.
Menge: 180,000 St

**01.19.7 End- und Übergangstülle für Rohre Durchmesser 20 mm, Ortbeton**
*** Schwerpunktposition
End- und Übergangstülle aus Kunststoff, halogenfrei, Feuerbeständigkeit 650°C, zum Verbinden von Installationsrohren oder als Wand- bzw. Deckenauslass, zur Nagelbefestigung an der Ortbetonschalung, zur Schalungsseite mit Putzhaut verschlossen, 2-teilig, für DIN EN Rohre Durchmesser 20 mm, Durchmesser x Höhe: 30 x 32 mm, Sichtbare Fläche nach dem Ausschalen Durchmesser 23 mm, liefern und montieren.
Menge: 25,000 St

**01.19.8 End- und Übergangstülle für Rohre Durchmesser 25 mm, Ortbeton**
*** Schwerpunktposition
End- und Übergangstülle aus Kunststoff, halogenfrei, Feuerbeständigkeit 650°C, zum Verbinden von Installationsrohren oder als Wand- bzw. Deckenauslass, zur Nagelbefestigung an der Ortbetonschalung, zur Schalungsseite mit Putzhaut verschlossen, 2-teilig, für DIN EN Rohre Durchmesser 25 mm, Durchmesser x Höhe: 35 x 36 mm, Sichtbare Fläche nach dem Ausschalen Durchmesser 28 mm, liefern und montieren.
Menge: 100,000 St

**01.19.9 Universal-Deckenauslass 45°, Ortbeton, d 45 mm, Einbautiefe 72 mm**
*** Schwerpunktposition
Universal-Deckenauslass 45° für Ortbeton, aus Kunststoff,
Auslassöffnung Ø 60 mm, Länge 90 mm, Breite 90 mm, Tiefe 72 mm, mit universeller Befestigungsfläche Ø 85 mm, Schutzart IP 3X DIN EN 60529, auf Schalung, zur Befestigung von Leuchtenhaken, 2-teilig, Einbauhöhe 72 mm, für Leitungen und Kabel bis Durchmesser 16 mm, für Rohre Ø20/Ø25 mm, liefern und montieren.
Menge: 10,000 St

**01.19.10 Deckenleuchten-Verbindungsdose, Ortbeton, d 60 mm, Einbautiefe 95 mm**
*** Schwerpunktposition
Deckenleuchten-Verbindungsdose DIN EN 60670 / VDE 0606-1 und DIN 49073 für Ortbeton, aus Kunststoff, Auslassöffnung Ø 60 mm, Länge 94 mm, Breite 75 mm, Tiefe 95 mm, Schutzart IP 3X DIN EN 60529, auf Schalung, zur Befestigung von Leuchtenhaken und zur Aufnahme von Klemmenmaterial, 2-teilig, Einbauhöhe 95 mm, für Leitungen und Kabel bis Durchmesser 16 mm, für Rohre Ø20/Ø25 mm, liefern und montieren.
Menge: 20,000 St

#### Titel 01.20 Stundenlohnarbeiten Niederspannungsarbeiten

**01.20.1 Anfahrtspauschale für Betoneinlegearbeiten**
*** Schwerpunktposition
Tagespauschale für die dem Bauablauf nötige An- und Abfahrt, Inkl. aller Lohn und PKW Kosten während der Fahrt.
Menge: 25,000 St

**01.20.2 Stundenlohnarbeiten durch Monteur/-in**
*** Schwerpunktposition
Stundenlohnarbeiten durch Monteur/-in
der Verrechnungssatz für die jeweilige Arbeitskraft umfasst sämtliche Aufwendungen wie Lohn- und Gehaltskosten, Lohn- und Gehaltsnebenkosten, Zuschläge, lohngebundene und lohnabhängige Kosten, sonstige Sozialkosten, Gemeinkosten, Wagnis und Gewinn.
Menge: 20,000 h

#### Titel 01.21 Dokumentation der Betoneinlegearbeiten in Ortbeton

**01.21.1 Dokumentations- und Bestandsunterlagen**
*** Schwerpunktposition
Dokumentations- und Bestandsunterlagen

Alle Dokumentationsunterlagen sind in deutscher Sprache zu erstellen. Die Zeichnungsnummerierung erfolgt nach den Anforderungen des Auftraggebers.Revisionsunterlagen sind in 2-acher Ausführung in Papier (farbig) und in 2-facher Ausführung auf CD-Datenträger abzugeben. Die Dokumentation ist unverzüglich nach Durchführung der Arbeiten als Revisionszeichnung zu liefern. Die Lichtpausen sind wie folgt zusammenzustellen und zu übergeben:
- Inhaltsverzeichnis
- gefaltet auf Format DIN A4
- geordnet in beschrifteten Ordnern
- alle Zeichnungen sind mit Unterschrift und Stempel des AN zu versehen.

CAD-Formate müssen den Ausführungsplänen entsprechen, Einzelfälle sind vorab abzustimmen.

Als Bestandspläne sind vom Auftragnehmer zu fertigen und bei der Abnahme dem Auftraggeber zu übergeben:
- Zeichnungsverzeichnis
- Grundrisszeichnungen Maßstab 1:50 mit der eingetragenen Gesamtinstallation
- Gerätestücklisten
- Anlagenübersichtspläne
- Bedienungs- und Wartungsunterlagen für das Gesamtsystem.

Des weiteren sind zu liefern:
- Abnahmebescheinigung
- Prüfbescheide
- Messprotokolle
- Anlagenbeschreibung
- Einweisungsprotokolle
- anlagenspezifische Sicherheitshinweise
- Datenträger mit allen Dokumentationsdaten
- Papierpausen
- Dokumentationen, Schriftstücke und Bedienungsanleitungen
- Produkt- und Sicherheitsdatenblätter
Menge: 1,000 St

**01.21.2 Fotodokumentation**
*** Schwerpunktposition
Fotodokumentation
für die später nicht mehr zugänglichen Anlagenteile erstellen.
Gesamtanzahl der Fotos: bis 300 Stück.
Menge: 1,000 psch

#### Titel 01.22 ELT-Rohrsysteme, Kabelschutzrohre

*Hinweis: Starkstromanlagen im Außenbereich DIN276 556*

*Hinweis: Rohrsysteme, Kabelschutzrohre*

*Hinweis: Abstandhalter 6-zügig*
Abstandhalter 6-zügig
aus PP/PE (Spritzgussteil) für den Aufbau von Kabelkanalrohrzügen zur Sicherstellung einer ausreichenden Verdichtungsmöglichkeit sowie zur Stabilisierung des Rohrbündels. Die Rohrbündel bestehen aus jeweils 6 Kabeleinführungssystemen, 150 mm innen, 168 mm außen Hateflexrohren ( 2 hoch, 3 breit) mit einer Gesamtlänge von 26,0 m.
Verlegung und Einbau nach technischer Information des Herstellers, einschließlich sämtlicher Nebenarbeiten.

**01.22.1 Abstandhalter 6 KES**
*** Schwerpunktposition
Gem. Vortext
Lieferung und Verlegung von Abstandhaltern als Spritzgussteil.
(61)Fabrikat / Typ: '........................................'

  (vom Bieter einzutragen)
Menge: 5,000 St

*Hinweis: Abstandhalter 4-zügig*
Abstandhalter 4-zügig
aus PP/PE (Spritzgussteil) für den Aufbau von Kabelkanalrohrzügen zur Sicherstellung einer ausreichenden Verdichtungsmöglichkeit sowie zur Stabilisierung des Rohrbündels. Die Rohrbündel bestehen aus jeweils 4 Kabeleinführungssystemen, 150 mm innen, 168 mm außen Hateflexrohren ( 2 hoch, 2 breit) mit einer Gesamtlänge von 22,0 m.
Verlegung und Einbau nach technischer Information des Herstellers, einschließlich sämtlicher Nebenarbeiten.

**01.22.2 Abstandhalter 4 KES**
*** Schwerpunktposition
Gem. Vortext
Lieferung und Verlegung von Abstandhaltern als Spritzgussteil.
(61)Fabrikat / Typ: '........................................'

  (vom Bieter einzutragen)
Menge: 5,000 St

*Hinweis: Abstandhalter 3-zügig*
Abstandhalter 3-zügig
aus PP/PE (Spritzgussteil) für den Aufbau von Kabelkanalrohrzügen zur Sicherstellung einer ausreichenden Verdichtungsmöglichkeit sowie zur Stabilisierung des Rohrbündels. Die Rohrbündel bestehen aus jeweils 3 Kabeleinführungssystemen, 150 mm innen, 168 mm außen Hateflexrohren ( 1 hoch, 3 breit) mit einer Gesamtlänge von 26,0 m.
Verlegung und Einbau nach technischer Information des Herstellers, einschließlich sämtlicher Nebenarbeiten.

**01.22.3 Abstandhalter 3 KES**
*** Schwerpunktposition
Gem. Vortext
Lieferung und Verlegung von Abstandhaltern als Spritzgussteil.
(61)Fabrikat / Typ: '........................................'

  (vom Bieter einzutragen)
Menge: 10,000 St

*Hinweis: Abstandhalter 2-zügig*
Abstandhalter 2-zügig
aus PP/PE (Spritzgussteil) für den Aufbau von Kabelkanalrohrzügen zur Sicherstellung einer ausreichenden Verdichtungsmöglichkeit sowie zur Stabilisierung des Rohrbündels. Die Rohrbündel bestehen aus jeweils 2 Kabeleinführungssystemen, 150 mm innen, 168 mm außen Hateflexrohren ( 1 hoch, 2 breit) mit einer Gesamtlänge von 70,0 m.
Verlegung und Einbau nach technischer Information des Herstellers, einschließlich sämtlicher Nebenarbeiten.

**01.22.4 Abstandhalter 3 KES**
*** Schwerpunktposition
Gem. Vortext
Lieferung und Verlegung von Abstandhaltern als Spritzgussteil.
(61)Fabrikat / Typ: '........................................'

  (vom Bieter einzutragen)
Menge: 5,000 St

*Hinweis: Kabel-Einführungs-Systeme*
Kabel-Einführungs-Systeme (KES)
Nachfolgende hochflexible Kabel-Einführungs-Syteme in Maschettentechnik entsprechend der erforderlichen Abmessungen liefern und auf der Baustelle fachgerecht verlegen.
Inkl. allem Systemzubehör. Die exakte Bestelllänge der Systeme ist auf der Baustelle zu ermitteln.

**01.22.5 Kabel-Einführungs-System Länge 10000mm**
*** Schwerpunktposition
Gem. Vortext
Lieferung und Verlegung eines hochflexiblen Kabel-Einführungs-Systems bestehend aus Hateflex- Spiralschlauch  (Wandstärke 8,4mm)
Belegung:
Erste Seite zum Anschluss an Dichtpackung
Zweite Seite zum Anschluss an Dichtpackung

Länge 10000mm
(61)Fabrikat / Typ: '........................................'

  (vom Bieter einzutragen)
Menge: 3,000 St

*Hinweis: Dichtpackungen*
Dichtpackungen
Die Dichtpackungen sind in Verbindung mit den Rohbauarbeiten an den gewünschten Stellen bündig in der Verschalung ein zu betonieren.  Zuverlässige Verdichtung des Betons sichert die Dichtigkeit des Systems.
Jede Dichtpackung ist mit einem wasserdichten Blinddeckel zu versehen um für den späteren Einbau unterschiedlicher Systemdeckel flexibel zu bleiben.

**01.22.6 Systemdeckel**
*** Schwerpunktposition
Gem. Vortext
Liefern und montieren von Systemdeckeln zur Abdichtung unbelegter Dichtpackungen bis 2 bar Druck.
(61)Fabrikat / Typ: '........................................'

  (vom Bieter einzutragen)
Menge: 10,000 St

**01.22.7 Übergangsmanschette**
*** Schwerpunktposition
Gem. Vortext
Übergangsmanschette für Kabeleinführungssystem 150-160mm
zur Verbindung von Hateflex-Spiralschlauch  mit Hyton – Innenbeschichtung, mit glatten Kabelschutzrohren ø außen 160 mm,
mittels Manschettentechnik.
(61)Fabrikat / Typ: '........................................'

  (vom Bieter einzutragen)
Menge: 15,000 St

**01.22.8 Einfach-Dichtpackungen**
*** Schwerpunktposition
Gem. Vortext
Einfachdichtpackung 150mm, mit Bajonettaufnahme, 3-Stegdichtung zur Abdichtung zum Beton, inkl. druckdichtem Verschlussdeckel mit Qualitätssiegel, nach dem Betonieren bis 2,5 bar gas- und wasserdicht.
Geeignet für einseitigen Anschluss von Segmento, System-Deckeln, P-Cable Dichteinsätzen oder KES-Systemen.
Brandschutzzulassung S 90 nach DIN 4102-9 für Massivwände ab 150mm in Verbindung mit F-Cable HSS.
Zum bündigen Einbetonieren in Wände oder Decken.
Paketbildung vor Ort möglich.
Für Wandstärken ab 70 mm.
Liefern und montieren der Dichtpackung in die Beton Schalung.
Die Block- Kombination der Dichtpackung sowie die Wanddicke erfolgt nach späteren Angaben auf der Baustelle.
(61)Fabrikat / Typ: '........................................'

  (vom Bieter einzutragen)
Menge: 15,000 St

**01.22.9 Doppel-Dichtpackungen**
*** Schwerpunktposition
Doppel-Dichtpackung zum Einbetonieren
Doppel-Dichtpackung für den schalungsbündigen Einbau, ermöglicht den beidseitigen gas- und wasserdichten Anschluss von Systemabdichtungen für Kabel und Kabelschutzrohre, Paketbildung durch Rahmensystem, ab Werk lieferbar. Brandschutz-Zulassung S 90 nach DIN 4102-9 für Massivwände ab 150 mm in Verbindung mit Brandschutzkit S90.

Maße:
Rahmenmaß: 220 x 220 mm (pro Dichtpackung);
Achsabstand: 210 mm;
Mindestwandstärke: 100 mm

Werkstoff:
Dichtpackung: ABS mit 3-Stegdichtung aus TPE;
Verschlussdeckel: ABS mit Dichtung aus TPE;
Zwischenrohr: PVC

Lastfall:
WU-Beton Beanspruchungsklasse 2;
WU-Beton Beanspruchungsklasse 1

Dichtheit: gas- und wasserdicht bis 2,5 bar
Eigenschaften: Druckdichtigkeit zum Beton durch aufgespritzte 3-Stegdichtung; beidseitiges Qualitätssiegel: Dichtheit ab Werk. Kontrollmöglichkeit bei versehentlichem oder unbefugtem Öffnen des Verschlussdeckels

Liefern und montieren der Dichtpackung in die Beton Schalung.
Die Block- Kombination der Dichtpackung sowie die Wanddicke erfolgt nach späteren Angaben auf der Baustelle.
(60)Fabrikat/Typ: '........................................'

  (vom Bieter einzutragen)
Menge: 10,000 St

*Hinweis: Kabelschutzrohr aus PVC-U nach DIN 8061/8062 und DIN 16873, mit Gütezeichen der GKR nach*
Kabelschutzrohr aus PVC-U nach DIN 8061/8062 und DIN 16873, mit Gütezeichen der GKR nach R 5.1.1; mit angeformter Klebemuffe
Lieferaufmachung:
Einzelrohrlänge 6 m in Holzrahmenverschlägen.
Verlegung entsprechend ZTV-TK Netz 10 und 12 sowie EN 1610 und Technischer Information des Herstellers einschließlich sämtlicher Nebenarbeiten auf gestampfter und eingeebneter Unterlage.
Bei felsigem oder steinigem Untergrund ist eine Zusatztiefe von 15 cm für ein Sandauflager zu berücksichtigen.
Das Kabelschutzrohr ist bis 30 cm über dem Rohrscheitel mit steinfreiem Material von Hand zu verfüllen und zu verdichten.
Nur die von den Rohrherstellern vorgeschriebenen PVC-Kleber sind zugelassen.
Die Bedienungsanleitung zur Herstellung der Klebeverbindung ist zu beachten!

**01.22.10 Kabelschutzrohr DN 160**
*** Schwerpunktposition
Gem. Vorbemerkungen
Lieferung und Verlegung von Kabelschutzrohr
DN 160 (Wandstärke 4,7 mm)
(61)Fabrikat / Typ: '........................................'

  (vom Bieter einzutragen)
Menge: 220,000 m

*Hinweis: Verschlussbecher für Rohrsteckende und Muffe aus PE Abdichten der in die Schächte*
Verschlussbecher für Rohrsteckende und Muffe aus PE
Abdichten der in die Schächte eingeführten Kabelschutzrohre mittels Verschlussbecher; von Hand ohne Zugabe von Gleitmittel.

**01.22.11 Verschlussbecher DN 160**
*** Schwerpunktposition
Lieferung und Einbau von Verschlussbecher passend für Rohrsteckende und/oder Muffe mit Öse zum Befestigen von Zugseilen.
DN 160
(61)Fabrikat / Typ: '........................................'

  (vom Bieter einzutragen)
Menge: 10,000 St

*Hinweis: Doppelklebemuffen aus PVC-U nach DIN 8061/8062 und DIN 16873. Verbinden der*
Doppelklebemuffen aus PVC-U nach DIN 8061/8062 und DIN 16873.
Verbinden der Kabelschutzrohre zwischen Kabelschächten nach Technischer Information des Herstellers.
Nur die von den Rohrherstellern vorgeschriebenen PVC-Kleber sind zugelassen.
Die Bedienungsanleitung zur Herstellung der Klebeverbindung ist zu beachten!

**01.22.12 Doppelklebemuffen DN 160**
*** Schwerpunktposition
Gem. Vorbemerkungen
Lieferung und Verlegung von Doppelklebemuffen der
DN 160 (Wandstärke 7,7 mm)
(61)Fabrikat / Typ: '........................................'

  (vom Bieter einzutragen)
Menge: 10,000 St

#### Titel 01.23 Dokumentation der Rohrsysteme u. Kabelschutzsysteme

**01.23.1 Dokumentations- und Bestandsunterlagen**
*** Schwerpunktposition
Dokumentations- und Bestandsunterlagen

Alle Dokumentationsunterlagen sind in deutscher Sprache zu erstellen. Die Zeichnungsnummerierung erfolgt nach den Anforderungen des Auftraggebers.Revisionsunterlagen sind in 2-acher Ausführung in Papier (farbig) und in 2-facher Ausführung auf CD-Datenträger abzugeben. Die Dokumentation ist unverzüglich nach Durchführung der Arbeiten als Revisionszeichnung zu liefern. Die Lichtpausen sind wie folgt zusammenzustellen und zu übergeben:
- Inhaltsverzeichnis
- gefaltet auf Format DIN A4
- geordnet in beschrifteten Ordnern
- alle Zeichnungen sind mit Unterschrift und Stempel des AN zu versehen.

CAD-Formate müssen den Ausführungsplänen entsprechen, Einzelfälle sind vorab abzustimmen.

Als Bestandspläne sind vom Auftragnehmer zu fertigen und bei der Abnahme dem Auftraggeber zu übergeben:
- Zeichnungsverzeichnis
- Grundrisszeichnungen Maßstab 1:50 mit der eingetragenen Gesamtinstallation
- Gerätestücklisten
- Anlagenübersichtspläne
- Bedienungs- und Wartungsunterlagen für das Gesamtsystem.

Des weiteren sind zu liefern:
- Abnahmebescheinigung
- Prüfbescheide
- Messprotokolle
- Anlagenbeschreibung
- Einweisungsprotokolle
- anlagenspezifische Sicherheitshinweise
- Datenträger mit allen Dokumentationsdaten
- Papierpausen
- Dokumentationen, Schriftstücke und Bedienungsanleitungen
- Produkt- und Sicherheitsdatenblätter
Menge: 1,000 St

**01.23.2 Fotodokumentation**
*** Schwerpunktposition
Fotodokumentation
für die später nicht mehr zugänglichen Anlagenteile erstellen.
Gesamtanzahl der Fotos: bis 20 Stück.
Menge: 1,000 psch

#### Titel 01.24 Stundenlohnarbeiten Starkstromanlagen

**01.24.1 Monteur/-in sämtliche Kosten/Zuschläge**
*** Schwerpunktposition
STLB-Bau 2019-10 091
Stundenlohnarbeiten durch Monteur/-in
der Verrechnungssatz für die jeweilige Arbeitskraft umfasst sämtliche Aufwendungen wie Lohn- und Gehaltskosten, Lohn- und Gehaltsnebenkosten, Zuschläge, lohngebundene und lohnabhängige Kosten, sonstige Sozialkosten, Gemeinkosten, Wagnis und Gewinn.
Menge: 10,000 h

*Hinweis: Blitzschutz- und Erdungsanlage*

*Hinweis: Elektrotechnische Aufbau- und Funktionsbeschreibung*
Elektrotechnische Aufbau- und Funktionsbeschreibung

Die Bitzschutzanlage wird gem. BS-Klasse II ausgeführt.
Es ist erforderlich, die Stahlbewehrung der Betonsohle mit der Erdungs- und Blitzschutzanlage blitzstromtragfähig zu verbinden.
In der Betonsohle ist ein umlaufender Fundamenterder und alle ca. 10 m eine innere Querverbindung zu verlegen.
Die Betonsohle wird mit einer Perimeterdämmung versehen.
Es ist für den Fundamenterder sowie für die Fangeinrichtung eine Masche von 10 x 10 m zu errichten.
Die Ableitungen sind innerhalb der Betonstützen nach oben zu führen.
Hierbei ist zu berücksichtigten, dass die Verlegung der Ableitungen eng mit den Betonarbeiten der Sohle, Pfeiler und Decken durchgeführt werden muss.
Diese Arbeiten können nur in einzelnen Abschnitten entsprechend der Betonierarbeiten ausgeführt werden.
Es ist erforderlich, kurzfristig auf Anforderung der Bauleitung bzw. des Rohbauunternehmers die Baustelle zu besetzen und die Arbeiten dem Betonierabschnitt entsprechend fortzuführen.
Der Einsatz kann unter Umständen täglich mehrfach notwendig werden.

Die Kosten für die erforderlichen Anfahrten werden nicht separat vergütet, sondern sind in die entsprechenden Positionen einzurechnen.

Unterhalb der weißen Wanne wird eine Erdungsanlage in ca. 10 x 10 m Maschen errichtet, Werkstoffnummer 1.4571, Stahlband 30 x 3,5.

Sämtliche Stahlbetondecken erhalten eine vermaschte Erdung, Bandstahl verzinkt 30 x 3,5, Masche ca. 10 x 10 m.

#### Titel 01.25 Blitzschutz- und Erdungsanlage

*Hinweis: Blitzschutz- und Erdungsanlage*

**01.25.1 Ringerder, nichtrostender Stahl, Rd 10, Nr 1.4571, in Graben, T=0,8m**
*** Schwerpunktposition
Erdung als Ringerder, DIN EN 50164-2,
Leitung aus nichtrostendem Stahl, Rd 10, Werkstoff-Nr 1.4571, in vorh. Graben einlegen, Tiefe mindestens 0,8 m.
Menge: 10,000 m

**01.25.2 Maschenerder, nichtrostender Stahl, Rd 10, Nr 1.4571, in Graben, T=0,2m**
*** Schwerpunktposition
Erdung als Maschenerder, DIN EN 50164-2,
Leitung aus nichtrostendem Stahl, Rd 10, Werkstoff-Nr 1.4571, in vorh. Graben einlegen, Tiefe mindestens 0,2 m.
Menge: 10,000 m

**01.25.3 Maschenerder, nichtrostender Stahl, Rd 10, Nr. 1.4571, unter Bodenplatte**
*** Schwerpunktposition
Erdung als Maschenerder, DIN EN 50164-2 (VDE 0185-202),
Leitung aus nichtrostendem Stahl, Rd 10, Werkstoff-Nr 1.4571, in vorh. Baugrube als Erdungsmasche unter der weißen Wanne bzw. unter der Bodenplatte in der Sauberkeitsschicht einlegen.
Menge: 400,000 m

**01.25.4 Fundamenterder, feuerverzinker Stahl, Rd 10**
*** Schwerpunktposition
Erdung als Fundamenterder, DIN EN 50164-2,
Leitung aus feuerverzinktem Stahl, Rd 10, mit der Bewehrung des Fundamentes verbinden.
Menge: 1650,000 m

**01.25.5 Schweißverbindung Erdungsanlage unter Sohle < 0,6m OKT**
*** Schwerpunktposition
Schweißverbindung der Erdungsanlage
für dauerhafte Verbindungen im Erdreich für nicht revisierbare Bereiche (unter Sohle < 0,6m OKT), Auszuführen von einem Facharbeiter mit Schweißbefähigungsnachweis.
Menge: 10,000 St

**01.25.6 Schweißverbindung herstellen mit Schweißnaht 100x3 mm**
*** Schwerpunktposition
Schweißverbindung herstellen mit Schweißnaht 100 mm x 3 mm.
Auszuführen von einem Facharbeiter mit Schweißbefähigungsnachweis.
Menge: 10,000 St

**01.25.7 Ableitung nichtrostender Stahl, Rd 10, Nr. 1.4571, in Pfeilern, in Bewehrung**
*** Schwerpunktposition
Ableitung DIN EN 50164-2 (VDE 0185-202),
aus nichtrostendem Stahl, Rd 10, Werkstoff-Nr. 1.4571,
in Pfeilern, in der Bewehrung.
Menge: 140,000 m

**01.25.8 Ableitung feuerverzinkter Stahl, Rd 10, an Pfeilern, in Bewehrung**
*** Schwerpunktposition
Ableitung DIN EN 50164-2 (VDE 0185-202),
aus feuerverzinktem Stahl, Rd 10, an Pfeilern, in der Bewehrung.
Menge: 300,000 m

**01.25.9 Anschlussfahne nichtrostender Stahl, Rd 10, Nr 1.4571, bis 1,5 m**
*** Schwerpunktposition
Anschlussfahne einschl. Anschluss an den Erder, DIN EN 50164-2,
Leitung aus nichtrostendem Stahl, Rd 10, Werkstoff-Nr 1.4571, bis 1,5 m.
Menge: 10,000 St

**01.25.10 Anschlussfahne nichtrostender Stahl, Rd 10, Nr 1.4571. Länge 2m**
*** Schwerpunktposition
Anschlussfahne einschl. Anschluss an den Erder, DIN EN 50164-2,
Leitung aus nichtrostendem Stahl, Rd 10, Werkstoff-Nr 1.4571. Länge 2m.
Menge: 20,000 St

**01.25.11 Anschlussfahne nichtrostender Stahl, Rd 10, Nr 1.4571, Länge 1,5-3 m.**
*** Schwerpunktposition
Anschlussfahne einschl. Anschluss an den Erder, DIN EN 50164-2,
Leitung aus nichtrostendem Stahl, Rd 10, Werkstoff-Nr 1.4571, Länge 1,5-3 m.
Menge: 10,000 St

**01.25.12 Anschlussfahne Stahl, Rd 10, kunststoffummantelt, Länge 2m**
*** Schwerpunktposition
Anschlussfahne einschl. Anschluss an den Erder, DIN EN 50164-2,
Leitung aus Stahl, Rd 10, kunststoffummantelt, Länge 2m.
Menge: 10,000 St

**01.25.13 Anschlussfahne nichtrostender Stahl, Rd 10, kunststoffummantelt, Länge 2m**
*** Schwerpunktposition
Anschlussfahne einschl. Anschluss an den Erder, DIN EN 50164-2,
Leitung aus nichtrostendem Stahl, Rd 10, kunststoffummantelt,
Länge 2m.
Menge: 10,000 St

**01.25.14 Schutzkappe für Anschlussfahnen**
*** Schwerpunktposition
Schutzkappe für Anschlussfahnen.
Zum Aufstecken auf Runddrähte oder Bänder als auffällige Kennzeichnung (wie nach DIN 18014 gefordert) und gleichzeitigem Unfallschutz während der Bauphase. Farbe grün/gelb
Menge: 50,000 St

**01.25.15 Trennstück Klasse N nichtrostender Stahl, Nr. 1.4301, Rd 8-10/Rd 8-10**
*** Schwerpunktposition
Trennstück DIN EN 50164-1, Klasse N für normale Belastung,
aus nichtrostendem Stahl, Werkstoff-Nr. 1.4301, Klemmbereich
Rd 8-10/Rd 8-10.
Menge: 50,000 St

**01.25.16 Nummernschild mit eingeprägter Nummer**
*** Schwerpunktposition
Nummernschild Ausführung gemäß DIN 48821 TYP A,
Werkstoff-Nr. 1.4301.
Nummernschild mit eingeprägter Nummer für Erdeinführungsstangen und Rund- / Flachleiter.
Menge: 17,000 St

**01.25.17 Trennstellenkasten mit Trennstelle**
*** Schwerpunktposition
Trennstellenkasten mit Trennstelle DIN EN 50164-1,
mit Deckel (Unterflurmontage)
Menge: 17,000 St

**01.25.18 Regenrohrschellen verzinkt**
*** Schwerpunktposition
Regenrohrschellen verzinkt zum Anschluss von Regenfallrohren in den Blitzschutz-Potentialausgleich
liefern und montieren.
Menge: 10,000 St

**01.25.19 Halter für Erdeinführungen nichtrostender Stahl, Mauerwerk**
*** Schwerpunktposition
Halter für Erdeinführungen DIN 48828 - K mit Anschlussgewinde M 8,
Befestigung an Mauerwerk, aus nichtrostendem Stahl.
Menge: 10,000 St

**01.25.20 Korrosionsschutz mit Korrosionsschutzbinde**
*** Schwerpunktposition
Korrosionsschutz an Anschluss- und Verbindungsstellen im Erdreich mit
Korrosionsschutzbinde DIN 30672.
Menge: 50,000 St

**01.25.21 Korrosionsschutz an Erdeinführungen mit Korrosionsschutzbinde**
*** Schwerpunktposition
Korrosionsschutz an den Erdeinführungen, 30 cm über und 30 cm unter Oberfläche Erdreich, mit Korrosionsschutzbinde DIN 30672.
Menge: 25,000 St

**01.25.22 Erdungsplatte als Erdungsfestpunk, Anschlussplatte Niro mit Gewinde M 12**
*** Schwerpunktposition
Erdungsplatte als Erdungsfestpunkt vor dem Betonieren liefern, mit dem Fundamenterder verbinden und an der Schalung befestigen. Anschlussplatte aus Niro mit Gewinde M 12, inkl. zusätzlicher Wassersperre.
Menge: 20,000 St

**01.25.23 Verbinder Klasse H für T-/Parallelverbindungen, feuerverzinkter Stahl**
*** Schwerpunktposition
Verbinder DIN EN 50164-1, Klasse H für hohe Belastung, für T- und Parallelverbindungen, aus feuerverzinktem Stahl, Anschluss am Erdungsfestpunkt.
Menge: 35,000 St

**01.25.24 Verbinder Klasse H für Parallelverbindungen, nichtrostender Stahl**
*** Schwerpunktposition
Verbinder DIN EN 50164-1, Klasse H,
für höhere Belastung, für Parallelverbindungen aus nichtrostendem Stahl,
Werkstoff-Nr. 1.4571
Menge: 10,000 St

**01.25.25 Verbinder Klasse H für Parallelverbindungen, feuerverzinkter Stahl Rd 8-10**
*** Schwerpunktposition
Verbinder DIN EN 50164-1, Klasse H für hohe Belastung, für Parallelverbindungen, aus feuerverzinktem Stahl, mit Zwischenplatte, für Rd 8 bis 10 mit Rd 8 bis 10.
Menge: 10,000 St

**01.25.26 Verbinder Klasse H für Parallelverbindungen, NIRO (V4A) Rd 8-10**
*** Schwerpunktposition
Verbinder DIN EN 50164-1, Klasse H für hohe Belastung, für Parallelverbindungen, aus NIRO (V4A), mit Zwischenplatte,
für Rd 8 bis 10 mit Rd 8 bis 10.
Menge: 10,000 St

**01.25.27 Verbinder Klasse H für Kreuzverbindungen, feuerverzinkter Stahl Rd 8-10**
*** Schwerpunktposition
Verbinder DIN EN 50164-1, Klasse H für hohe Belastung, für
Kreuzverbindungen, aus feuerverzinktem Stahl, mit Zwischenplatte, für Rd 8 bis 10 mit
Rd 8 bis 10.
Menge: 200,000 St

**01.25.28 Verbinder Klasse H für Kreuzverbindungen, NIRO (V4A) Rd 8-10.**
*** Schwerpunktposition
Verbinder DIN EN 50164-1, Klasse H für hohe Belastung, für
Kreuzverbindungen, aus NIRO (V4A), mit Zwischenplatte,
für Rd 8 bis 10 mit Rd 8 bis 10.
Menge: 70,000 St

**01.25.29 Verbinder Klasse H für T-Verbindungen, feuerverzinkter Stahl Rd 8-10**
*** Schwerpunktposition
Verbinder DIN EN 50164-1, Klasse H für hohe Belastung,
für T-Verbindungen, aus feuerverzinktem Stahl, mit Zwischenplatte Verbinder DIN EN 50164-1, Klasse H für hohe Belastung, für Kreuzverbindungen, aus feuerverzinktem Stahl, mit Zwischenplatte, für Rd 8 bis 10 mit Rd 8 bis 10.
Menge: 10,000 St

**01.25.30 Verbinder Klasse H für T-Verbindungen, NIRO (V4A) Rd 8-10**
*** Schwerpunktposition
Verbinder DIN EN 50164-1, Klasse H für hohe Belastung, für T-Verbindungen, aus NIRO (V4A), mit Zwischenplatte, für Rd 8 bis 10 mit Rd 8 bis 10.
Menge: 10,000 St

**01.25.31 Zus. Verbindungen mit Klemmen an Erdungsanlage/Bewehrung**
*** Schwerpunktposition
Zusätzliche Verbindungen zwischen der Erdungsanlage und der Bewehrung durch Klemmen herstellen.
Menge: 500,000 St

**01.25.32 Verbinder Klasse H für Längsverbindungen, feuerverzinkter Stahl, Rd 8-10**
*** Schwerpunktposition
Verbinder DIN EN 50164-1, Klasse H für hohe Belastung, für Längsverbindungen, aus feuerverzinktem Stahl, mit Zwischenplatte, für Rd 8 bis 10 mit Rd 8 bis 10.
Menge: 10,000 St

**01.25.33 Verbinder Klasse H für Längsverbindungen, NIRO (V4A) Rd 8-10.**
*** Schwerpunktposition
Verbinder DIN EN 50164-1, Klasse H für hohe Belastung, für Längsverbindungen, aus NIRO (V4A), mit Zwischenplatte, für Rd 8 bis 10 mit Rd 8 bis 10.
Menge: 10,000 St

**01.25.34 Dehnungsband für Fundamenterder, FI 30, Nr. 1.4571, im Styroporblock**
*** Schwerpunktposition
Dehnungsband für Fundamenterder, DIN EN 50164-2,
FI 30, Werkstoff-Nr. 1.4571, im Styroporblock.
Menge: 25,000 St

**01.25.35 Boden der Gräben für Erder, Bodenkl. 2-4, T bis 0,5 m, B Sohle bis 0,3 m**
*** Schwerpunktposition
Boden der Gräben für Erder, Bodenklasse 2 bis 4 DIN 18300,
Aushubtiefe bis 0,5 m, Breite der Sohle bis 0,3 m, profilgerecht lösen, seitlich lagern, Lagenweise verfüllen, verdichten.
Menge: 4,000 m2

**01.25.36 Lieferung und Einbringung von Füllsand (feinkörnig)**
*** Schwerpunktposition
Lieferung und Einbringung von Füllsand (feinkörnig)
zur ordnungsgemäßen Lagenverdichtung der Kabel innerhalb des Kabelgrabens.
Menge: 4,000 m2

**01.25.37 Boden der Gräben für Erder, Bodenklasse 2- 4-fachgerecht entsorgen**
*** Schwerpunktposition
Boden der Gräben für Erder, Bodenklasse 2 bis 4 DIN 18300,
fachgerecht entsorgen inkl. Entsorgungsnachweis.
Menge: 4,000 m2

**01.25.38 Anbindung der Container an die Erdungsanlage mittels V4A Leitung**
*** Schwerpunktposition
Anbindung der Container an die Erdungsanlage mittels V4A Leitung, inkl. Erdarbeiten, sämtliche Anschluss- und Verbindungsklemmen, Lieferung, Montage.
Menge: 1,000 St

**01.25.39 Potentialausgleichsschiene, Nr. 1.4751, bis 10 Anschlüsse Rd.10mm**
*** Schwerpunktposition
Potentialausgleichsschiene DIN VDE 0618-1 als Erdungsblock 40x5mm, Werkstoffnummer 1.4751, bis 10 Anschlüsse Rd.10mm.
Menge: 1,000 St

**01.25.40 Alte Maschenerder/Ableitungen demontieren und fachgerecht entsorgen**
*** Schwerpunktposition
Alte Maschenerder oder Ableitungen z. B. aus verzinktem Stahl bzw. V4A
Rd. 10 mm oder flach 30 mm demontieren und fachgerecht entsorgen.
Menge: 15,000 m

**01.25.41 Anschluss an die vorhandene Anlage**
*** Schwerpunktposition
Anschluss an die vorhandene Anlage, inkl. aller erforderlichen Nebenarbeiten.
Menge: 10,000 St

**01.25.42 Nutzung Stahlbewehrung im Beton mit Erdungsanker (Ferroscan)**
*** Schwerpunktposition
Nachträgliche Nutzung der Stahlbewehrung im Beton mit Erdungsanker.
Ausführung gemäß DIN EN 62305-3 (VDE 0185-305-3;2011-10), Kapitel 4.3 Bauliche Anlagen aus Stahlbeton.
Das Bewehrungseisen wird mit dem Messsystem Ferroscan lokalisiert (Lage u. Tiefe). Die Lage des Bewehrungseisen wird auf der Wand, Boden oder Decke markiert. An geeigneter Stelle wird eine Bohrung bis zum Bewehrungseisen hergestellt. Das Bewehrungseisen wird mit geeignetem und zugelassenem Material (je nach Methode) kontaktiert und wieder verschlossen.
Menge: 1,000 St

**01.25.43 Messung der neuen Blitzschutz- und Erdungsanlage inkl. Protokoll**
*** Schwerpunktposition
Messung der neuen Blitzschutz- und Erdungsanlage inkl. der nachträglich installierten Erdungsanker und Tiefenerder auf Grundlage der DIN EN62305-3, Beiblatt 1 (VDE 183-3, Beiblatt1):2012-10, Kapitel 4.3 zur Feststellung des Widerstandswertes der Anlage inkl. Protokoll.
Menge: 1,000 psch

**01.25.44 Messung der vorh. Blitzschutz- und Erdungsanlage an vorh. Anschlussfahnen**
*** Schwerpunktposition
Messung der bestehenden Blitzschutz- und Erdungsanlage zur Feststellung des Widerstandswertes der Anlage inkl. Protokoll und Handlungsempfehlung.
Messung des Erdungswiderstandes an den vorhandenen Anschlussfahnen.
Menge: 1,000 psch

#### Titel 01.26 Stundenlohnarbeiten Blitzschutz

**01.26.1 Stundenlohnarbeiten durch Fachvorarbeiter/-in**
*** Schwerpunktposition
Stundenlohnarbeiten durch Fachvorarbeiter/-in
auf Anordnung des AG ausführen,
der Verrechnungssatz für die jeweilige Arbeitskraft umfasst sämtliche Aufwendungen wie Lohn- und Gehaltskosten, Lohn- und Gehaltsnebenkosten, Zuschläge, lohngebundene und lohnabhängige Kosten, sonstige Sozialkosten, Gemeinkosten, Wagnis und Gewinn.
Menge: 20,000 h

**01.26.2 Stundenlohnarbeiten durch Facharbeiter/-in**
*** Schwerpunktposition
Stundenlohnarbeiten durch Facharbeiter/-in
auf Anordnung des AG ausführen,
der Verrechnungssatz für die jeweilige Arbeitskraft umfasst sämtliche Aufwendungen wie Lohn- und Gehaltskosten, Lohn- und Gehaltsnebenkosten, Zuschläge, lohngebundene und lohnabhängige Kosten, sonstige Sozialkosten, Gemeinkosten, Wagnis und Gewinn.
Menge: 20,000 h

**01.26.3 Stundenlohnarbeiten durch Helfer/-in**
*** Schwerpunktposition
Stundenlohnarbeiten durch Helfer/-in
auf Anordnung des AG ausführen,
der Verrechnungssatz für die jeweilige Arbeitskraft umfasst sämtliche Aufwendungen wie Lohn- und Gehaltskosten, Lohn- und Gehaltsnebenkosten, Zuschläge, lohngebundene und lohnabhängige Kosten, sonstige Sozialkosten, Gemeinkosten, Wagnis und Gewinn.
Menge: 10,000 h

#### Titel 01.27 Dokumentation Blitzschutz

**01.27.1 Dokumentations- und Bestandsunterlagen**
*** Schwerpunktposition
Dokumentations- und Bestandsunterlagen

Alle Dokumentationsunterlagen sind in deutscher Sprache zu erstellen. Die Zeichnungsnummerierung erfolgt nach den Anforderungen des Auftraggebers.Revisionsunterlagen sind in 2-acher Ausführung in Papier (farbig) und in 2-facher Ausführung auf CD-Datenträger abzugeben. Die Dokumentation ist unverzüglich nach Durchführung der Arbeiten als Revisionszeichnung zu liefern. Die Lichtpausen sind wie folgt zusammenzustellen und zu übergeben:
- Inhaltsverzeichnis
- gefaltet auf Format DIN A4
- geordnet in beschrifteten Ordnern
- alle Zeichnungen sind mit Unterschrift und Stempel des AN zu versehen.

CAD-Formate müssen den Ausführungsplänen entsprechen, Einzelfälle sind vorab abzustimmen.

Als Bestandspläne sind vom Auftragnehmer zu fertigen und bei der Abnahme dem Auftraggeber zu übergeben:
- Zeichnungsverzeichnis
- Grundrisszeichnungen Maßstab 1:50 mit der eingetragenen Gesamtinstallation
- Gerätestücklisten
- Anlagenübersichtspläne
- Bedienungs- und Wartungsunterlagen für das Gesamtsystem.
- Berechnung der Trennungsabstände
- Blitzschutz- Mess und Prüfbuch
- Fotodokumentation für die nicht mehr zugänglichen Anlagenteile, bis 500 Fotos

Des weiteren sind zu liefern:
- Abnahmebescheinigung
- Prüfbescheide
- Messprotokolle, Erdungswiederstand
- Anlagenbeschreibung
- Einweisungsprotokolle
- anlagenspezifische Sicherheitshinweise
- Datenträger mit allen Dokumentationsdaten
- Papierpausen
- Dokumentationen, Schriftstücke und Bedienungsanleitungen
- Produkt- und Sicherheitsdatenblätter
Menge: 1,000 St

**01.27.2 Fotodokumentation**
*** Schwerpunktposition
Fotodokumentation
für die später nicht mehr zugänglichen Anlagenteile erstellen.
Gesamtanzahl der Fotos: bis 150Stück.
Menge: 1,000 psch

#### Titel 01.28 Witterungsschutz

*Hinweis: Witterungsschutz Fassadenöffnungen*
Witterungsschutz
Abrechnungsschlüssel :
50% des EP werden nach der Aufstellung abgerechnet.
Die restlichen 50% des EP werden nach dem Abbau
abgerechnet.

**01.28.1 Witterungsschutz Folie, Fassadenöffnungen bis 5m2**
*** Schwerpunktposition
Witterungsschutz, Fassaden- Tür- und Wandöffnungen schließen, bis 5m.
Fassadenöffnungen als Witterungsschutz provisorisch schließen, aus Holzunterkonstruktion mit reiß- und sturmfester PE-Folie als Gitterfolie mind .d=0,5 mm bespannt;

herstellen, vorhalten und beseitigen sowie entsorgen.

Einschließlich staubdichte Anschlüsse zu aufgenden Bauteilen. Einzelfläche: bis 5 m2
inkl. Vorhaltedauer ca. 20 Wochen.
Menge: 400,000 m2
DIN276 2008: 390

**01.28.2 Witterungsschutz Folie, Fassadenöffnungen bis 5m2 vorhalten**
*** Schwerpunktposition
Witterungsschutz, Fassaden- Tür- und Wandöffnungen, bis 5m2  vorhalten, 12 Wochen,
über die Grundvorhaltung von 20 Wochen hinaus
Menge: 4000,000 m2Wo
DIN276 2008: 390

**01.28.3 Witterungsschutz massiv, dicht und wärmegedämmt bis 5m2**
*** Schwerpunktposition
Witterungsschutz, dicht und wärmegedämmt, Fassaden- Tür- und Wandöffnungen schließen, bis 5m.
Fassadenöffnungen als Witterungsschutz provisorisch schließen, aus Seekieferplatten mit 12cm Wärmedämmung und dichter  PE-Folie als Gitterfolie mind .d=0,5 mm luftdicht abgeklebt;

herstellen, vorhalten und beseitigen sowie entsorgen.

Einschließlich  Anschlüsse zu allen angrenzenden und aufgehenden Bauteilen. Einzelfläche: bis 5 m2
inkl. Vorhaltedauer ca. 20 Wochen.
Menge: 70,000 m2
DIN276 2008: 390

**01.28.4 Witterungsschutz massiv, dicht und wärmegedämmt bis 5m2 vorhalten**
*** Schwerpunktposition
Witterungsschutz, dicht und wärmegedämmt, Fassaden- Tür- und Wandöffnungen bis 5m vorhalten
12 Wochen,
über die Grundvorhaltung von 20 Wochen hinaus
Menge: 700,000 m2Wo
DIN276 2008: 390

**01.28.5 Folienschutz für Fassade bis 50m2**
*** Schwerpunktposition
Verhängen der bestehenden Fassaden mit Folien

Fassadenöffnungen als Witterungsschutz provisorisch schließen, aus Holzunterkonstruktion mit reiß- und sturmfester PE-Folie als Gitterfolie mind .d=0,5 mm bespannt;

herstellen, vorhalten und beseitigen sowie entsorgen.

Einschließlich staubdichte Anschlüsse zu angrenzenden und aufgehenden Bauteilen.

Flächenbis 50m2, ca. 10m x 5m (B/H) inkl. Vorhaltedauer ca. 20 Wochen.
Menge: 100,000 m2
DIN276 2008: 391

**01.28.6 Folienschutz für Fassade bis 50m2 vorhalten**
*** Schwerpunktposition
Verhängen der bestehenden Fassaden mit Folien

Flächenbis 50m2, ca. 10m x 5m (B/H)
12 Wochen, über die GRundvorhaltung von 20 Wochen hinaus
Menge: 1000,000 m2Wo
DIN276 2008: 391

**01.28.7 Schutzwand gedämmt und dicht als Witterungsschutz bis 50m2**
*** Schwerpunktposition
Schutzwand im Gebäude gedämmt und dicht  als Witterungsschutz
zwischen den Stahlbetondecken und den Außenwänden angebracht, um Bereiche für Ausbaugewerke abzutrennen;
Einzelgröße bis 50m2

Oberfläche:
ohne Anforderung an die  Optik, Fugen dicht,
Ausführung nach Wahl des AN

Wanddicke: ca. 150 mm
Umlaufende Anschlüsse starr,
vorhandener Befestigungsuntergrund
Ausführung einschließlich Unterkonstruktion
Dämmschicht aus Perimeterdämmung d=10cm
Beplankung beidseitig aus witterungsbeständiger Beplankung

Abrechnungsschlüssel :
50% des EP werden nach der Aufstellung abgerechnet.
Die restlichen 50% des EP werden nach dem Abbau
abgerechnet.

Grundvorhaltung 20 Wochen
Menge: 100,000 m2
DIN276 2008: 393

**01.28.8 Schutzwand vorhalten bis 50m2**
*** Schwerpunktposition
Vorhalten und Unterhalten der vorbeschriebenen
Position über die Grundvorhaltung von 20 Wochen hinaus
12 Wochen vorhalten
Menge: 1000,000 m2Wo
DIN276 2008: 393

**01.28.9 Bautüren behelfsmäßig verschließbar, Breite 1,00m Höhe 2,00m**
*** Schwerpunktposition
Bautür, behelfsmäßig einbauen, vorhalten und beseitigen.
Bautür in Systembauweise aus Stahlblech, zum Einsetzen in rohe Wandöffnungen in  stabiler Ausführung, absperrbar, gleichschließend mit Schließzylinder und 3 Schlüssel/ pro Tür.
als einflügelige Tür.
Abmessung der Bautüren: ca. 1,00 x 2,00 m
Grundvorhaltedauer: 20 Wochen.
Menge: 3,000 St
DIN276 2008: 391

**01.28.10 Bautüre behelfsmässig, verschließbar Breite 1,00m Höhe 2,00m vorhalten**
*** Schwerpunktposition
Vorhalten und Unterhalten der vorstehenden Position :
"Bautüre, behelfsmäßig, verschließbar, Breite 1,0 m"
über die Grundvorhaltedauer von 12 Wochen hinaus während der Bauzeit.
Menge: 150,000 StWo
DIN276 2008: 391

**01.28.11 Türelement für Schutzwand 1,01/2,010m gedämmt**
*** Schwerpunktposition
Türelement für Schutzwand 1,01/2,010m gedämmt
einbauen und beim Abbau der Staubschutzwand entfernen;
das Türelement geht über in das Eigentum des AN;
zuzüglich 20 Schlüssel
ausgstattet mit PZ-Schloß und Zylinder
Grundvorhaltung 20 Wochen
Menge: 1,000 St
DIN276 2008: 393

**01.28.12 Türelement für Schutzwand 1,01/2,010m gedämmt vorhalten**
*** Schwerpunktposition
Türelement für Schutzwand 1,01/2,010m gedämmt
vorhalten
12 Wochen über die Grundvorhaltung von 20 Wochen hinaus.
Menge: 32,000 StWo
DIN276 2008: 393

*Hinweis: Witterungsschutz für angrenzende Außenwände zum Bestand*
Witterungsschutz für angrenzende Außenwände zum Bestand
Abrechnungsschlüssel :
50% des EP werden nach der Aufstellung abgerechnet.
Die restlichen 50% des EP werden nach dem Abbau
abgerechnet.

**01.28.13 Witterungsschutz Mineralfaserdämmung**
*** Schwerpunktposition
Witterungsschutz provisorisch mit Mineralfaserdämmung, d=120mm 035 an Wänden herstellen mit mechanischer Befestigung.
herstellen, vorhalten und beseitigen sowie entsorgen.

Einschließlich staubdichte Anschlüsse zu aufgenden Bauteilen. Einzelfläche: bis 5 m2
inkl. Vorhaltedauer ca. 20 Wochen.
Menge: 400,000 m2
DIN276 2008: 390

**01.28.14 Witterungsschutz Mineralfaserdämmung Vorhaltung**
*** Schwerpunktposition
Vorhaltedauer über die  20 Wochen GRundvorhaltung hinaus.
Menge: 400,000 m2
DIN276 2008: 390

#### Titel 01.29 Rückbau WDVS und Abbruch

*Hinweis: Rückbau WDVS*
Rückbau WDVS Wärmedämmverbundsystem

**01.29.1 Rückbau WDVS Bestandsgebäude**
*** Schwerpunktposition
Rückbau WDVS:
Der am Bestandsgebäude angebrachte provisorische Wärmeschutz muss für den Anbau des BA2 im Anschlussbereich entfernt werden;

Aufbau des WDVS-Systems:

Minerallwolle gedübelt und geklebt12cm
Gewebespachtelung ca. 5mm
Grundputz als mineralischer Leichtputz 20mm
Oberputz mineralisch 5mm
Farbbeschichtung

ungedämmte Fassadenteile dürfen über den Winter nicht ungedämmt bleiben, der Abbuchtermin ist zeitlich entsprechend anzupassen;

vorschriftsgemäßer Rückbau mit
Trennung von Putz, Armierungsgewebe und Wärmedämmung einschließlich Entsorgung, mit Entsorgungsnachweis
Menge: 225,000 m2
DIN276 2008: 390

**01.29.2 Zulage für Entfernen der Klebepunkte an Beton und Mauerwerkswänden**
*** Schwerpunktposition
Menge: 225,000 m2
DIN276 2008: 390

**01.29.3 Schnittkannten WDVS schneiden**
*** Schwerpunktposition
passgenaue Schnittkannten im  WDVS
horizontal 40m
vertikal 30m

Ausführung:
Schnittkannten fachgerecht schneiden/herstellen
Schnittkannten d bis 15cm abdichten

mit MB 2K
Dichtband b= 1250cm
Schnittmaterial ist zu entsorgen
Menge: 70,000 m
DIN276 2008: 390

**01.29.4 Schnittkannten WDVS abdichten**
*** Schwerpunktposition
Schnittkannten im  WDVS
horizontal 40m
vertikal 30m

Ausführung:
Schnittkannten abdichten
-reinigen
-grundieren
-2-lagig mit Dichtbändern abdichten

Abdichtung überstreichbar

Remmers MB 2K oder gleichwertig

angebotenes Fabrikat
'.............................'
Menge: 25,000 m2
DIN276 2008: 390

*Hinweis: Abbruch Mauerwerk in Türöffnungen*

**01.29.5 Staubschutzwand in der Eingangshalle**
*** Schwerpunktposition
Staubschutzwand für den Abbruch der vermauerten Wandöffnungen
auf der sich im Betrieb befindenden Seite des Seniorenwohnheims
ca.20mx3,00m dicht mit Holztafeln und Folien, Stöße und Ränder abgeklebt

Hinweis:
Die Staubschutzwand wird erst nach Fertigstellung des Rohbaus, sobald die Gebäudehülle verschlosssen und dicht ist, erstellt.
Ausführung als nachgelagerte Arbeiten einschließlich  separater An- und Abfahrt
Wichtig ist, dass für den Betrieb des Wohnheims ausreichend Platz für Verpflegung, Bettentransport und Rollstuhlfahrer vorhanden ist.

Ausführung in Ebene 0
Ausführung F30
Menge: 60,000 m2
DIN276 2008: 390

**01.29.6 Staubschutzwand im Flur**
*** Schwerpunktposition
Staubschutzwand für den Abbruch der vermauerten Wandöffnungen
auf der sich im Betrieb befindenden Seite des Seniorenwohnheims
ca.2,30m x 2,30m ( 4 Stück) dicht mit Holztafeln und Folien, Stöße und Ränder abgeklebt

Hinweis:
Die Staubschutzwand wird erst nach Fertigstellung des Rohbaus, sobald die Gebäudehülle verschlosssen und dicht ist, erstellt.
Ausführung als nachgelagerte Arbeiten einschließlich  separater An- und Abfahrt

Ausführung in Ebene -1,0,+1, und +2
Menge: 22,000 m2
DIN276 2008: 390

**01.29.7 Zulage für Staubschutzwand im Bereich der abgehängten Decken**
*** Schwerpunktposition
Zulage für  Staubschutzwand im Bereich der abgehängten Decken in der Eingangshalle;
der Deckenhohlraum ist dicht zu schützen nach Wahl des AN) und darf nicht verschmutzt und beschädigt werden;
Höhe ca. 60cm
Menge: 10,000 m2
DIN276 2008: 390

**01.29.8 Abbruch Mauerwerk d=36,5 mineralfasergefüllt Eingangshalle**
*** Schwerpunktposition
Abbruch Mauerwerk d=36,5 mineralfasergefüllt:
die in der Ebene 0 mit Mauerwerk provisorisch verschlossenen Öffnungen müssen geöffnet weden;

Öffnung 1,01*2,135m für Türen drei Stück
Öffnung zwischen Stahlbeton 2,95x3,00m zur Eingangshalle
Öffnung zwischen Stahlbeton 5,90x3,00m zur Eingangshalle
Öffnung  zwischen Stahlbeton 2,42x3,00m zur Eingangshalle

abrechen, Materialien entsorgen,
einschließlich Deponiegebühr

Aufbau:
Innenseite ca.20mm Kalkputz

Mauerwerk 36,5 mineralfasergefüllt

in gesonderter Position ist der Rückbau des WDVS-Sytems beschrieben:
Außenseite Mineralfasedämmung verklebt und verdübelt d=12cm
Gewebeschicht 5mm
Leichtputz mineralisch 20mm
Oberputz 5mm
Farbbeschichtung

Kleberreste oder Reste der Mineralwolle  sind materialmäßig zu trennen und zu entsorgen

Hinweis:
Der Abbruch erfolgt erst nach Fertigstellung des Rohbaus, sobald die Gebäudehülle verschlosssen und dicht ist.
Ausführung als nachgelagerte Arbeiten einschließlich  separater An- und Abfahrt

Ausführung in Ebene 0
Menge: 20,000 m3
DIN276 2008: 390

**01.29.9 Abbruch Mauerwerk d=36,5 mineralfasergefüllt Flur**
*** Schwerpunktposition
Abbruch Mauerwerk d=36,5 mineralfasergefüllt:
die in der Ebene 0 mit Mauerwerk provisorisch verschlossenen Öffnungen müssen geöffnet weden;

Öffnung 2,25x2,25m für Türen, vier Stück

abrechen, Materialien entsorgen,
einschließlich Deponiegebühr

Aufbau:
Innenseite ca.20mm Kalkputz

Mauerwerk 36,5 mineralfasergefüllt

in gesonderter Position ist der Rückbau des WDVS-Sytems beschrieben:
Außenseite Mineralfasedämmung verklebt und verdübelt d=12cm
Gewebeschicht 5mm
Leichtputz mineralisch 20mm
Oberputz 5mm
Farbbeschichtung

Kleberreste oder Reste der Mineralwolle  sind materialmäßig zu trennen und zu entsorgen

Hinweis:
Der Abbruch erfolgt erst nach Fertigstellung des Rohbaus, sobald die Gebäudehülle verschlosssen und dicht ist.
Ausführung als nachgelagerte Arbeiten einschließlich  separater An- und Abfahrt

Ausführung in Ebene -1,0,+1, und +2
Menge: 8,000 m3
DIN276 2008: 390

*Hinweis: Rückbau der vorhand. Spritzbeton Baugrubensicherung*
Rückbau der vorhand. Spritzbeton Baugrubensicherung.
Die Arbeiten sind mit dem SiGeKo abzustimmen!
Gerüste sind  nach Erfordernis und Arbeitsschutz mit in die Einheitspreise einzurechnen.

**01.29.10 Baustelleneinrichtung Betonschneidearbeiten und Abbruch**
*** Schwerpunktposition
Baustelleneinrichtung
Betonschneidearbeiten und Abbruch
mit Antransport aller für die Arbeiten erforderlichen Gerätschaften.
Menge: 1,000 psch
DIN276 2008: 394

**01.29.11 Spritzbeton (Baugrubensicherung) d bis 30cm schneiden**
*** Schwerpunktposition
Spritzbeton d bis 30cm
an Böschungsoberkannte für Abbruch senkrechte und waagrechte Schnitte in erforderlicher Anzahl erstellen;

Spritzbetonfläche geneigt
Länge der Spritzbetonwand  ca. 24m
Höhe des abzubrechenden Bereichs ca. 60cm

die Oberkannte der Spritzbetonwand liegt
ca. bei 391,26 bis 391,62
die 1.Nagelage beginnt etwa bei 390,42NN
die Baugrubensohle für den Neubau liegt bei 391NN
die Sohle des Arbeitsraumes liegt ca. bei 388,07NN

Absturzgefahr von ca. 3,55m
in den Arbeitsraum von BA1!
Erforderliche Gerüste sind in den EP mit einzukalkulieren;
Es dürfen keine Betonbrocken unkontroliert in den Arbeitsraum  herrabfallen! Die Fassade des BA1 könnte sonst beschädigt werden.
Menge: 100,000 m
DIN276 2008: 394

**01.29.12 Nägel l=4m ziehen**
*** Schwerpunktposition
Nägel l=4m ziehen, bei Erfordernis
zerkleinern und entsorgen;
erforderliche Gerüste sind in den EP mit einzukalkulieren
Menge: 16,000 St
DIN276 2008: 394

**01.29.13 Rückbau der vorhandenen Spritzbeton Baugrubensicherung**
*** Schwerpunktposition
Rückbau der Spritzbeton Baugrubensicherung

Baugrubensicherung wurde wie folgt ausgeführt:

Nagellangen
Sicherung mit insgesamt sechs Lagen zu 4,00 m bzw. 6,00 m
1. Lage: 4,00 m
2.-6. Lage: 6,00 m
Nagelneigung
1./2. Lage: 20,00° gegen die Horizontale
3. Lage: 17,50° gegen die Horizontale
4.-6. Lage: 15,00° gegen die Horizontale

Nagelwand
Neigung: 70° gegen die Horizontale bzw. 20° gegen die Vertikale
horizontaler Achsabstand: 1./2. und 2./3. Lage 1,35 m (je Achse)
3./4., 4./5., 5./6. 1,50 (je Achse)
vertikaler Achsabstand: alle Lagen 1,50 m (je Achse)

Nagelsystem
Nennausendurchmesser 30 mm, Zementsteinuberdeckung c ≥ 30 mm, Kopfplatte 100/100 mm

die Oberkannte der Spritzbetonwand liegt
ca. bei 391,26 bis 391,62
die 1.Nagelage beginnt etwa bei 390,42NN
die Baugrubensohle für den Neubau liegt bei 391NN
die Sohle des Arbeitsraumes liegt ca. bei 388,07NN

Rückbau/Abbruch der Betonschale
um ca. 60cm erforderlich
Länge ca. 24m
Dicke der geneigten Betonschale ca. 25cm

Betonschale abbrechen
einschließlich Entsorgung des Abbruchmaterials;

Absturzgefahr von ca. 3,55m
in den Arbeitsraum von BA1!
Erforderliche Gerüste sind in den EP mit einzukalkulieren;
Es dürfen keine Betonbrocken in den Arbeitsraum unkontroliert herrabfallen! Die Fassade des BA1 könnte sonst beschädigt werden.
Menge: 40,000 m3
DIN276 2008: 394

*Hinweis: KG 400*

*Hinweis: Technischen Normen und gesetzliche Vorschriften*
Technischen Normen und gesetzliche Vorschriften

Die technischen Vorschriften der VOB Teil C,

UVV, VBG  Unfallverhütungsvorschriften
ASR  Arbeitsstätten-Richtlinien

Die technischen Vorschriften der VOB Teil C, insbesondere mit

DIN 18300  Allgemeine Technische Vertragsbedingungen für Bauleistungen -Erdarbeiten
DIN 18303  Allgemeine Technische Vertragsbedingungenfür Bauleistungen - Verbauarbeiten
DIN 4124  Baugruben und Gräben - Böschungen, Verbau, Arbeitsraumbreiten
DIN 1986  Entwässerungsanlagen für Gebäude und Grundstücke
EN 1610  Verlegung und Prüfung von Abwasserleitungen und -kanälen im Erdreich
DIN EN 752  Entwässerungssysteme außerhalb von Gebäuden
LAR 11/2018  Leitungs-Anlagen-Richtlinie

Alle Vorschriften jeweils in der neuesten Fassung.

Die geltenden Vorschriften und Forderungen des EVU, die geltenden Vorschriften der bayerischen Landesbrandversicherung, der Berufsgenossenschaft und des Gewerbeaufsichtsamts sowie die Auflagen aus der Baugenehmigung.

HINWEIS:
Vor Beginn der Arbeiten ist der Bauleitung der Sicherheitsbeauftragte schriftlich zu benennen.

*Hinweis: Montageablauf*
Montageablauf
Die vertraglichen Leistungen können unter Umständen nicht zusammenhängend ausgeführt werden. Die Bauleitung ruft die Teilleistungen abschnittsweise ab. Die Montage erfolgt in Teilbereichen unter erschwerten Bedingungen. Zur Kalkulation ist die Baustelle zu besichtigen. Nachträgliche Forderungen wegen erschwerter Montage können nicht geltend gemacht werden.
Zur Montage wird ein detaillierter Bauzeitenplan vom AN erstellt.

*Hinweis: Abnahme*
Abnahme

Der Auftragnehmer hat die Abnahme ggf. Teilabnahme förmlich zu beantragen. Voraussetzung zur Abnahme ist eine Fertigstellungsanzeige die den einwandfreien Probebetrieb sowie die Fertigstellung der Bestands- und Abrechnungsunterlagen anzeigen.
Bei schriftlich angeforderten Teil- oder Vollbetrieb von Anlagenteilen ist eine Betriebsanzeige mit Auflistung der betriebenen Geräteteile erforderlich. Die Abnahmeverpflichtung bleibt unberührt. Minderungen der Gewährleistungszeit sind im einzelnen zu klären. Ein Abbruch der Abnahme kann bei gravierenden Mängel sowie einer Vielzahl von offensichtlichen Mängel erfolgen. Zusätzliche Kostenaufwendungen werden den Verursacher berechnet.

*Hinweis: Termin- und Baustellenüberwachung*
Termin- und Baustellenüberwachung
Auf die Einhaltung der gegebenen Montagetermine durch den Bauzeitenplan ist zu achten. Die Lieferzeiten der vom Auftragnehmer gewählten und durch die fachtechnische Prüfung genehmigten Fabrikate ist bereits zur Angebotserstellung durch den Auftragnehmer zu berücksichtigen. Eine rechtzeitige Bestellung ist vorauszusetzen. Die Fachbauleitung behält sich die Auswahl der Montagegruppen vor. Auf Verlangen ist der Bauleitung die geforderte Anzahl von Montagegruppen der gewählten Fachrichtungen zu stellen. Zur Einhaltung des Terminplanes kann die Bauleitung Überstunden, Schichtarbeit sowie Arbeit an Sonn- und Feiertagen verlangen. Vergütung, ausgenommen bei Verzug durch verschulden des Auftragnehmers, sind in den zusätzlichen Vertragsbedingungen bzw. mit den Bevollmächtigten des Bauherrn zuklären.

*Hinweis: Liefern und Montieren*
Liefern und Montieren

In allen Positionen - auch wenn nicht separat hingewiesen - ist das Liefern und Montieren einzukalkulieren. Außerdem sind die Kosten für Schweiß-, Löt- und Dichtungsstoffen in den Positionen zu berücksichtigen.

*Hinweis: Bautageberichte, Dokumentation, Aufmaße*
Bautageberichte, Dokumentation, Aufmaße

Der Auftragnehmer ist verpflichtet, Bautagesberichte über die täglich durchgeführten Umfänge zu führen. Die Bautagesberichte sind wöchentlich an die Bauleitung zu übergeben.

Mit den Bautageberichten werden die Aufmaße geliefert.

#### Titel 01.30 KG 411 Abwasseranlagen

**01.30.1 Entlüftung Schmutzwasserleitung DN 70**
*** Schwerpunktposition
Entlüftung Schmutzwasserleitung DN70

- Systemlüfter aus PUR, DN 70 mit eingeschäumter
  Anschlussmanschette passend zur Abdichtung
- Dichtring zur Rückstausicherung
- HDPE Anschlussrohr 750 mm lang und Abweiser aus PA
- Grundplatte aus PUR, DN 70 mit eingeschäumter
  Anschlussmanschette passend zur Abdichtung
- Dichtring zur Rückstausicherung
Einschl. Verschließen zur Dachöffnung sowie Verpressen der Restöffnungen bis 5 cm zwischen Durchbruch und Rohr.

Entsprechend den Flachdachrichtlinien und Einbaurichtlinie der Herstellerfirma einbauen, einschließlich der
Menge: 14,000 St

**01.30.2 Entlüftung Schmutzwasserleitung DN 100**
*** Schwerpunktposition
Entlüftung Schmutzwasserleitung DN100, sonst wie vor
Menge: 3,000 St

*Hinweis: Brandschutzdurchführungen Entsorgungsleitungen (brennbar)*
Brandschutzdurchführungen Entsorgungleitungen
(Brennbar)

Anwendungsbereich: brennbare Entsorgungsleitungen mit den in den nachfolgenden Positionen genannten Außen- Durchmes sern von Rohren sowie Abmessungen des Rohrschotts
geeignet für den Rohrleitungswerkstoff PP wie vorbeschrieben
- Werkstoff der Rohrabschottung: Edelstahl
- Zum Schutz vor Rauch- und Feuerausbreitung
- Für Rohrdurchführungen in Wand oder Decke
- Zum Einbau in Decken und Wänden mit Feuerwiderstand F 30
  Bis F 90, teilweise oder ganz eingemörtelt
- Zum schrägen Einbau in Decken und Wände der
  Feuerwiderstandsklasse F 30 bis F 90, teilweise oder ganz
  eingemörtelt
- Für Decken- und Wandstärken mit mind. 100 mm geeignet
- Zum Einbau in Decken und Wänden über Schalldämmmatten
  Und Dämmungen (auch brennbar)
- Zum Einbau in Decken im Nullabstand zu
  Absperrvorrichtungen nach DIN 18017-3
- Zum Einbau in Decken und Wänden im Nullabstand
  Zueinander und zu Versorgungsleitungen
- Zum Einbau in Decken bei stockwerksdurchdringenden
  Duschabläufen
- Zum nachträglichen Einbau in Decken und Wände mit
  Feuerwiderstandsklasse F 30 bis F 90
Eigenschaften
- Feuerwiderstandklasse R 30, R 60 und R 90 nach
  DIN 4102-11
- Allgemeine Bauartgenehmigung
Inkl. Schallschutzentkopplung zwischen Rohr und angrenzenden Bauteilen: um das Rohr ist von Oberkante Durchbruch bis Unterkante Brandschutzmanschette eine Schallschutztrennlage aufgebracht werden (gemäß Zulassung, z. B. Schallschutz- schlauch)
Der verbleibende Restspalt im Durchbruch (max. 50 mm umlaufend) ist mit formbeständigen, nichtbrennbaren Baustoffen (wie z.B. Mörtel, Beton, Gips) zulassungskonform hohlraumfüllend sowie dicht zu verschließen und in diese Position für eine Deckenstärke bis 300 mm bzw. für eine Wandstärke bis 365 mm inkl. benötigten Hilfsmaterialien mit anschließender Beseitigung und fachgerechter Entsorgung nach getrockneter Vermörtelung einzukalkulieren.
Die ordnungsgemäße Ausführung ist vom Ersteller der Abschottung nach Abschluss der Arbeiten durch eine Über- einstimmungserklärung zu bescheinigen und vor Ort mit einer Plakette zu kennzeichnen.
liefern und montieren

**01.30.3 Rohrschott Entsorgungsleitung brennbar 63 bis 75 mm**
*** Schwerpunktposition
Rohrschott Entsorgungsleitung brennbar 63 bis 75 mm
Anwendungsbereich: brennbare Entsorgungsleitungen mit Außendurchmesser 63 bis 75 mm, Außendurchmesser Rohrschott 10,2 cm, Länge Rohrschott 8,5 cm

Sonstige Spezifikationen wie beschrieben unter: "Brandschutzdurchführungen Entsorgungsleitungen (brennbar)"

Liefern und montieren
Menge: 2,000 St

**01.30.4 Rohrschott Entsorgungsleitung brennbar 110 mm**
*** Schwerpunktposition
Rohrschott Entsorgungsleitung brennbar 110 mm
Anwendungsbereich: brennbare Entsorgungsleitungen mit Außendurchmesser 110 mm, Außendurchmesser Rohrschott 14,5 cm, Länge Rohrschott 8,5 cm

Sonstige Spezifikationen wie beschrieben unter: "Brandschutzdurchführungen Entsorgungsleitungen (brennbar)"

Liefern und montieren
Menge: 1,000 St

#### Titel 01.31 KG 431 Lüftungsanlagen

**01.31.1 Brandschutzabsperrvorrichtung DN 100**
*** Schwerpunktposition
Brandschutzabsperrvorrichtung DN 100

Wartungsfreie Absperrvorrichtung zum Einbau in senkrechte oder waagrechte Lüftungsleitungen aus Stahl (z.B. Wickelfalzrohr) nach DIN 18017-3. Einbau in, auf oder unter Massivdecken (K90-18017), bzw. Holzbalkendecken (K30-18017). Befestigung durch Mörtelverguss ohne Schrauben und Dübel.

Einschl. brandschutztechnischen Verschließen zur Dachöffnung sowie Verpressen der Restöffnungen bis 10cm zwischen Durchbruch und Brandschottung mit Brandschutz  Kennzeichnungsschild zur Kennzeichnung aller Brand- Abschottungen

Liefern und nach Herstellervorschrift montieren
Menge: 1,000 St

**01.31.2 Brandschutzabsperrvorrichtung DN 125**
*** Schwerpunktposition
Brandschutzabsperrvorrichtung DN 125, sonst wie vor
Menge: 2,000 St

**01.31.3 Deflektorhaube rund D=100mm**
*** Schwerpunktposition
Flachdachhaube rund D=100mm

Standrohr doppelwandig mit eingeschlossener EPS-Isolierung und Flansch zur Flachdachabdichtung und Befestigung des Standrohres. Rohranschlusslänge unterhalb Flansch 300 mm mit Formteilmaß.
Standrohrlänge: 650 mm

Dachhaube inklusive Übergangsstück, passend zum Standrohr. Der Dachhaubenkopf wird auf dem Standrohr mit Übergangsstück angebracht. Die Dachhaube ist regensicher und für die Entlüftung von Fortluft über Dach geeignet. Die Dachhaube ist UV-, korrosions-, und brandbeständig.

Der Dachhaubenkopf verfügt über einen minimalen Druckverlust.

Material: Stahlblech mit  Aluminium-Zinkbeschichtung
Befestigung: ausschließlich vom Dach
Einschl. Verschließen zur Dachöffnung sowie Verpressen der Restöffnungen bis 10cm zwischen Durchbruch und Haube.
liefern und montieren
Menge: 2,000 St

**01.31.4 Deflektorhaube rund D=125mm**
*** Schwerpunktposition
Deflektorhaube rund D=125mm, sonst wie vor
Menge: 4,000 St

**01.31.5 Verlängerung des Standrohres Deflektorhaube D=100**
*** Schwerpunktposition
Verlängerung des Standrohres für Deflektorhaube D=100

Standrohrverlängerung doppelwandig mit eingeschlossener EPS-Isolierung. Rohranschlusslänge 100 mm mit Formteilmaß.

Gesamtlänge der Standrohrverlängerung: 350 mm

Liefern und montieren
Menge: 2,000 St

**01.31.6 Verlängerung des Standrohres Deflektorhaube D=125**
*** Schwerpunktposition
Verlängerung des Standrohres für Deflektorhaube D=125, sonst wie vor
Menge: 4,000 St

**01.31.7 Abdeckrosetten Dachdurchführung D=100**
*** Schwerpunktposition
Abdeckrosetten Dachdurchführung D=100

Die Abdeckrosetten aus verzinktem Stahlblech sollen bei den Dachdurchfürhrungen der Strangentlüftungen an der Unterseite der Betondecke angebracht werden. Die Rosetten sind für den Abschluss der Durchführungen an der Unterseite.

Material:  verzinktes Stahlblech
Dicke:  1 mm
Durchmesser: DN 100

Befestigungsmaterial ist einzukalkulieren.

Liefern und montieren
Menge: 2,000 St

**01.31.8 Abdeckrosetten Dachdurchführung D=125**
*** Schwerpunktposition
Abdeckrosette Dachdurchführung D=125, sonst wie vor
Menge: 4,000 St

#### Titel 01.32 KG 491 Baustelleneinrichtung

*Hinweis: Wichtiger Hinweis zur Kalkulation*
Wichtiger Hinweis zur Kalkulation

Die abgefragten, besonderen Nebenleistungen sind, insofern in den Positionen nicht anders gefordert, für die gesamten Umfänge des Leistungsverzeichnisses zu kalkulieren.

**01.32.1 Baustelleneinrichtung für die Umfänge der Kostengruppe 400**
*** Schwerpunktposition
Leistungsumfang:

Für die Baustelleneinrichtung werden vom Auftraggeber bzw. der örtlichen Bauüberwachung verfügbare Flächen festgelegt.

Sofern Haufwerke oder Container für die Dauer der Erdarbeiten
nicht vollständig auf der Baustelle  zwischengelagert werden können, ist die Baustellengrubenerstellung und Hauf- werkbildung schrittweise durchzuführen. Ein gestaffelter Aushub, das mehrfache Bilden von Haufwerken mit zeitversetzter Entsorgung in mehreren Etappen ist in den Einheitspreisen zu berücksichtigen
Nach Abschluss der Maßnahme dürfen keine Materialien auf dem Baufeld verbleiben. Die Position der Baustelleneinrichtung umfasst das Einrichten, Aufbauen, Vorhalten, Betreiben, Abbauen und Räumen nach Beendigung der Arbeiten für folgende Leistungen.
An- und Abfahrt sowie das ständige Vorhalten sämtlicher erforderlicher Geräte, Werkzeuge, Unterkünfte, Abstellmöglichkeiten, Maschinen, Kräne, Aufzüge, Hebezeuge,
Rüstungen, Gerüste, etc., die zur ordnungsgemäßen und fristgerechten Durchführung der gesamten Leistung erforderlich
sind.
Treppen, Geländer, Absperrungen,  Warnschilder, Abdeckungen etc. Notwendige Fahr- und Stellflächen innerhalb des Baufelds Ausreichende Beleuchtung der Baustelle für die eigenen Arbeiten.
Sämtliche Maßnahmen zur Einhaltung der gesetzlichen Bestimmungen einschl. Aller Gebühren für mögliche Abnahmen.
Regelmäßiges Sauberhalten von öffentlichen Straßen. Umkleide- und Aufenthaltscontainer für das Personal vor Ort. Hier sind die Vorschriften des Gewerbeaufsichtsamtes zu berücksichtigen.
Rüstungen gemäß den Vorschriften der Berufsgenossenschaft für die vom Auftragnehmer durchzuführenden Arbeiten. Alle Maßnahmen zum Schutz der Nachbargebäude und Grundstücke gegen Staub- und Lärmbelästigung. Bautoilette und Waschmöglichkeit für das Baupersonal vor Ort nach ASR.
Einsatz von Baumaschinen (Lader, Bagger, etc) zur Bewegung
Von Materialien auf dem Baugelände Weitere fehlende Einrichtungen, soweit sie nicht in den folgenden Positionen erfasst sind oder mit den Nebenleistungen abgegolten sind.

Die Wahl der Reihenfolge/Methode und der eingesetzten  Gerätschaften und Einrichtungen erfolgt durch den AN. Diese sind in die Position der Baustelleneinrichtung  einzukalkulieren, es erfolgt keine gesonderte Vergütung.
Menge: 1,000 psch

#### Titel 01.33 KG 499 Sonstige Maßnahmen für technische Anlagen, sonstiges

*Hinweis: Wichtiger Hinweis zur Kalkulation*
Wichtiger Hinweis zur Kalkulation

Die abgefragten, besonderen Nebenleistungen sind, insofern in den Positionen nicht anders gefordert, für die gesamten Umfänge des Leistungsverzeichnisses zu kalkulieren.

**01.33.1 Koordination und Kommunikation**
*** Schwerpunktposition
Außerordentliche Koordination und Kommunikation der Gewerke mit allen am Bau Beteiligten, im Wesentlichen bestehend aus:
- Teilnahme an den Baubesprechungen

- Koordination der Montagepläne mit allen TGA-Gewerken bzw.
  Architektenplänen, inkl. aller dazu erforderlichen
  Besprechungen und Abstimmungen,
- Führen eines Bautagebuches entsprechend den Vorgaben
  Der Bauleitung.
- Bereitstellung eines fachkompetenten, deutschsprachigen
  Bauleiters. Örtliche Präsenz gemäß den Anforderungen. Der
  Bauleiter ist vom Auftragnehmer, nicht von einem
  Subunternehmer zu stellen.
- Abstimmung der gewerkespezifischen Schnittstellen.
- Terminkoordination der Liefer- und Ausführungstermine mit
  Reporting an Auftraggeber/Bauleitung

- Führung von Aufmaß-Plänen
Menge: 1,000 psch

**01.33.2 Bestandsunterlagen**
*** Schwerpunktposition
Bestandsunterlagen für alle Gewerke
Gemäß DIN 18299 / DIN 18379 / DIN 18380 / DIN 18381 (VOB C) Abschnitt 3. Die Unterlagen sind in deutscher Sprache, 3-fach in Papierform sowie auf einem Datenträger, geordnet zu übergeben.

Planunterlagen sind in den Dateiformaten DWG sowie PDF zu erstellen, Beschreibungen im Dateiformat DOC und PDF, Listen im Dateiformat XLS und PDF.

4 Wochen vor der Abnahme sind die nachstehend aufgeführten Unterlagen als Vorabexemplar der Bauleitung und dem Bauherrn zu übergeben.
Spätestens zur Abnahme sind die vollständigen, überarbeiteten Unterlagen in der erforderlichen Anzahl an den Bauherrn zu übergeben.

Unvollständige oder unrichtige Unterlagen, haben den sofortigen Abbruch der Abnahme zu Folge, wobei die vertraglich notierte Fristenüberschreitung in Kraft tritt.

Korrekturen seitens des AG sind vom Auftragnehmer kostenlos auszuführen.

Bestandsunterlagen
In beschrifteten und nummerierten Ordner abgeheftet. Die Ordner erhalten auf dem Rückenschild die Bezeichnung "Bestandsunterlagen Entwässerungs- und Hydrantenanlagen" darunter das Bauvorhaben, Beschriftung waagrecht .
Bestandsunterlagen M 1:200, (Grundriss) sind farbig angelegt und erhalten Lochverstärker, die Hauptgliederungspunkte werden mit Trennblättern unterteilt.

Gliederung:

0 Inhaltsverzeichnis
1 Anlagenbeschreibung
2 Betriebs- und Wartungsanleitung
3 Produktunterlagen
4 Bestandspläne
5 Einweisungsprotokolle
6 Abnahmeprotokolle
7Kopien der Unternehmererklärungen zur normgerechnte  Ausführung der Leistungen, z. B. Nach DIN 18380

Bestandspläne werden auf Lichtpauspapier 110g/m2 hergestellt, M 1:50 (Grundrisse, Schemen und Detailpläne).

Für die Bestandspläne sind Bauzeichnungen nach dem neuesten Stand zu verwenden.

Die Bestandsunterlagen bestehen im Einzelnen aus:

- Bestandszeichnungen wie Grundrisse in gleichem Maßstab und min. gleichem Umfang wie die Ausführungzeichnungen als Papierform und auf Datenträger, erarbeitet in der  Layerstruktur des Bauherrn
- Protokolle aller Dichtheitsprüfungen
- Protokolle aller Funktionsprüfungen

Inbetriebnahme-, Einweisungs- und Abnahme- Protokolle

- Technische Unterlagen aller Geräte und Einbauten mit Gebrauchsanweisung als Bedienungs- und Wartungsanleitung einschl. Wartungsplan
- Materialliste (mit Einbauort auf der Baustelle, Hersteller, Lieferant, Ansprechpartner)
- Fachbauleitererklärung/Fachunternehmererklärungen
Menge: 1,000 St

*Hinweis: Stundenlohnarbeiten*
Stundenlohnarbeiten

Stundenlohnarbeiten für evtl. auftretende unvorhergesehene Arbeiten dürfen nur nach Genehmigung der zuständigen Fach-abteilung von AG ausgeführt werden und zeitnah nach Durchführung zur Gegenzeichnung vorzulegen.

Das im Zuge von Stundenlohnarbeiten anfallende Material wird zu den vereinbarten Einheitspreisen abgerechnet. Der Material-verbrauch ist nachzuweisen.

Anfallende Kosten für Stundenlohnarbeiten müssen vor Beginn der Leistungsausführung ausdrücklich mit dem jeweils zu-ständigen Fachbauleiter des Auftraggebers vereinbart werden.
Verspätet angemeldete Kosten werden nicht anerkannt.

**01.33.3 Stundenverrechnungsatz O-Monteur**
*** Schwerpunktposition
Menge: 8,000 Std

**01.33.4 Stundenverrechnungsatz A-Monteur**
*** Schwerpunktposition
Menge: 16,000 Std

**01.33.5 Stundenverrechnungsatz C-Monteur**
*** Schwerpunktposition
Menge: 16,000 Std

**01.33.6 Stundenverrechnungsatz Projektleiter, Ingenieur**
*** Schwerpunktposition
Menge: 2,000 Std

**01.33.7 Stundenverrechnungsatz Helfer**
*** Schwerpunktposition
Menge: 16,000 Std

#### Titel 01.34 Kanalarbeiten

*Hinweis: Vorbemerkung Erdarbeiten*
Vorbemerkung Erdarbeiten

Der AN hat sich vor Ausführung der Arbeiten über die Lage von Leitungen, Kabeln, Dränen, Kanälen u.ä. Bei der Bauleitung zu unterrichten.
Die Böschungsneigungen müssen entsprechend der Standfestigkeit der Bodenarten gewählt werden. Im Baugruben- und Fundamentbereich befindliche Beton oder Mauerreste und dergleichen sind ohne besondere Vergütung mit auszuheben und abzufahren. Für die Zwischenlagerung von Bodenmassen sind die Anordnungen der Bauleitung maßgebend.
Falsch gelagerter Boden ist vom Auftragnehmer kostenlos umzusetzen.
Alle Aushubmassen werden im Abtrag (gewachsene Volumen) gemessen. Keine Auflockerung. Bei Einbau nach verdichteten Massen. Für Grund- Baueinmessungen, Nivellmente und Aufmaße haftet der Unternehmer.

*Hinweis: Rohrgrabenaushub, ab Geländeoberkante*
Rohrgrabenaushub, ab Geländeoberkante

Rohrgraben für Rohrleitungen ausheben, seitlich lagern bzw. auf dem Baustellengelände. Ab- und wiederanfahren, einschalen und aussteifen, unterhalten während des Einbaues der Rohrleitungen, in Lagen wiedereinfüllen, wobei bis 0,30 m über Rohrscheitel steinfreies Aushubmaterial einzubringen und zu verdichten ist. Die darüberliegenden Lagen mit geeignetem Gerät verdichten, säubern der benützten Flächen und  Abfuhr des überschüssigen Aushubs nach Weisung der Bauleitung auf Deponie nach Wahl des Auftragnehmer einschl. Etwaiger Deponiegebühren.
Bei der Erstellung der Ausführung des Rohrgrabens sind insbesondere die DIN 18300 /  18303 / 4124 / EN 1610 zu beachten.
Ebenso das Merkblatt für das Verfüllen von Leitungsgraben der Forschungsgesellschaft für das Straßenwesen.
Die Kosten für den ordnungsgemäßen Verbau entsprechend der DIN 4124 oder die Anlage standfester Böschungen ist in die Einheitspreise einzurechnen. Ebenso die Absicherung nach DIN 18303.
Grabenbreite gem. Techn. Beschreibung
Geböschte Baugruben werden nur nach Zustimmung der Bauleitung zugelassen. Mehraushub und Mehraufwand jeglicher Art gegenüber der senkrechten verbauten Baugrube wird nicht vergütet. Im Einheitspreis ist die Herstellung des Erdplanums enthalten. Grundlage für die Abrechnung sind senkrechte Baugrubenquerschnitte.
Abrechnungsgrundlage:
Abgerechnet werden die lichten Mindestgrabenquerschnitte gemäß DIN 1610 für verbauten Graben. Der bedingte Mehraushub für den Verbau wird nicht gesondert vergütet und ist in den EP einzukalkulieren.
Eine erforderl. Sandbettung bzw. Überdeckung wird gesondert vergütet.
Mehrbreiten werden weder beim Aushub noch bei der Wiederverfüllung, noch bei der Sandbettung vergütet.
Tiefe:  - Bezogen auf Unterkante Bodenplatte bzw. Oberkante Schotterschicht
        -  der Aushub für Verlegung innerhalb der bauseitigen Baugruppe ist berücksichtigt
Lage:  Im Freien (Aushub mit Bagger möglich)

Homogenbereiche, die Ergänzende Information ist aus dem Bodengutachten vom 20.06.2022 in LV-Anlagen zu entnehmen.

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
**01.34.1 Rohrgrabenaushub bis einschl. 1,50 m**
*** Schwerpunktposition
Rohrgrabenaushub bis einschl. 1,50 m, sonst wie vor
Menge: 217,000 m³

**01.34.2 Rohrgrabenaushub bis einschl. 2,00 m**
*** Schwerpunktposition
Rohrgrabenaushub bis einschl. 2,00 m, sonst wie vor
Menge: 360,000 m³

**01.34.3 Rohrgrabenaushub bis einschl. 3,00 m**
*** Schwerpunktposition
Rohrgrabenaushub bis einschl. 3,00 m, sonst wie vor
Menge: 1299,000 m³

**01.34.4 Rohrgrabenaushub bis einschl. 4,00 m**
*** Schwerpunktposition
Rohrgrabenaushub bis einschl. 4,00 m, sonst wie vor
Menge: 480,000 m³

**01.34.5 Rohrgrabenaushub bis einschl. 5,00 m**
*** Schwerpunktposition
Rohrgrabenaushub bis einschl. 5,00 m, sonst wie vor
Menge: 360,000 m³

*Hinweis: Rohrgrabenaushub, ab Baugrubensohle ⌀ ca. +387 müNN*
Rohrgrabenaushub, ab Baugrubensohle ⌀ ca. +387 müNN

Rohrgraben für Rohrleitungen ausheben, seitlich lagern bzw. auf dem Baustellengelände. Ab- und wiederanfahren, einschalen und aussteifen, unterhalten während des Einbaues der Rohrleitungen, in Lagen wiedereinfüllen, wobei bis 0,30 m über Rohrscheitel steinfreies Aushubmaterial einzubringen und zu verdichten ist. Die darüberliegenden Lagen mit geeignetem Gerät verdichten, säubern der benützten Flächen und  Abfuhr des überschüssigen Aushubs nach Weisung der Bauleitung auf Deponie nach Wahl des Auftragnehmer einschl. Etwaiger Deponiegebühren.
Bei der Erstellung der Ausführung des Rohrgrabens sind insbesondere die DIN 18300 /  18303 / 4124 / EN 1610 zu beachten.
Ebenso das Merkblatt für das Verfüllen von Leitungsgraben der Forschungsgesellschaft für das Straßenwesen.
Die Kosten für den ordnungsgemäßen Verbau entsprechend der DIN 4124 oder die Anlage standfester Böschungen ist in die Einheitspreise einzurechnen. Ebenso die Absicherung nach DIN 18303.
Grabenbreite gem. Techn. Beschreibung
Geböschte Baugruben werden nur nach Zustimmung der Bauleitung zugelassen. Mehraushub und Mehraufwand jeglicher Art gegenüber der senkrechten verbauten Baugrube wird nicht vergütet. Im Einheitspreis ist die Herstellung des Erdplanums enthalten. Grundlage für die Abrechnung sind senkrechte Baugrubenquerschnitte.
Abrechnungsgrundlage:
Abgerechnet werden die lichten Mindestgrabenquerschnitte gemäß DIN 1610 für verbauten Graben. Der bedingte Mehraushub für den Verbau wird nicht gesondert vergütet und ist in den EP einzukalkulieren.
Eine erforderl. Sandbettung bzw. Überdeckung wird gesondert vergütet.
Mehrbreiten werden weder beim Aushub noch bei der Wieder- Verfüllung, noch bei der Sandbettung vergütet.
Tiefe:  - Bezogen auf Unterkante Bodenplatte bzw. Oberkante Schotterschicht
        - der Aushub für Verlegung innerhalb der bauseitigen Baugruppe ist berücksichtigt
Lage:  Im Freien (Aushub mit Bagger möglich)

Homogenbereiche, die Ergänzende Information ist aus dem Bodengutachten vom 20.06.2022 in LV-Anlagen zu entnehmen.

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
**01.34.6 Rohrgrabenaushub bis einschl. 1,00 m**
*** Schwerpunktposition
Rohrgrabenaushub bis einschl. 1,00 m, sonst wie vor
Menge: 122,000 m³

*Hinweis: Rohrgrabenaushub, ab Baugrubensohle ? ca. +391 müNN*
Rohrgrabenaushub, ab Baugrubensohle ⌀ ca. +391 müNN

Rohrgraben für Rohrleitungen ausheben, seitlich lagern bzw. auf dem Baustellengelände. Ab- und wiederanfahren, einschalen und aussteifen, unterhalten während des Einbaues der Rohrleitungen, in Lagen wiedereinfüllen, wobei bis 0,30 m über Rohrscheitel steinfreies Aushubmaterial einzubringen und zu verdichten ist. Die darüberliegenden Lagen mit geeignetem Gerät verdichten, säubern der benützten Flächen und  Abfuhr des überschüssigen Aushubs nach Weisung der Bauleitung auf Deponie nach Wahl des Auftragnehmer einschl. Etwaiger Deponiegebühren.
Bei der Erstellung der Ausführung des Rohrgrabens sind insbesondere die DIN 18300 /  18303 / 4124 / EN 1610 zu beachten.
Ebenso das Merkblatt für das Verfüllen von Leitungsgraben der Forschungsgesellschaft für das Straßenwesen.
Die Kosten für den ordnungsgemäßen Verbau entsprechend der DIN 4124 oder die Anlage standfester Böschungen ist in die Einheitspreise einzurechnen. Ebenso die Absicherung nach DIN 18303.
Grabenbreite gem. Techn. Beschreibung
Geböschte Baugruben werden nur nach Zustimmung der Bauleitung zugelassen. Mehraushub und Mehraufwand jeglicher Art gegenüber der senkrechten verbauten Baugrube wird nicht vergütet. Im Einheitspreis ist die Herstellung des Erdplanums enthalten. Grundlage für die Abrechnung sind senkrechte Baugrubenquerschnitte.
Abrechnungsgrundlage:
Abgerechnet werden die lichten Mindestgrabenquerschnitte gemäß DIN 1610 für verbauten Graben. Der bedingte Mehraushub für den Verbau wird nicht gesondert vergütet und ist in den EP einzukalkulieren.
Eine erforderl. Sandbettung bzw. Überdeckung wird gesondert vergütet.
Mehrbreiten werden weder beim Aushub noch bei der Wieder- Verfüllung, noch bei der Sandbettung vergütet.
Tiefe:  - Bezogen auf Unterkante Bodenplatte bzw. Oberkante Schotterschicht
        - der Aushub für Verlegung innerhalb der bauseitigen  Baugruppe ist berücksichtigt
Lage:  Im Freien (Aushub mit Bagger möglich)

Homogenbereiche, die Ergänzende Information ist aus dem Bodengutachten vom 20.06.2022 in LV-Anlagen zu entnehmen.

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
**01.34.7 Rohrgrabenaushub bis einschl. 1,00 m**
*** Schwerpunktposition
Rohrgrabenaushub bis einschl. 1,00 m, sonst wie vor
Menge: 67,000 m³

*Hinweis: Hinweis: Aushub, teils belastet*
Hinweis: Aushub,  teils belastet

Aufnehmen, fördern mit LKW des AN und auf der Baustelle zur Beprobung lagern.

Material laut Bodengutachten belastet Z1.1. Welche Menge genau ist unbekannt und wird die Beprobung des Aushubs ergeben; bei der Lagerung des Aushubmaterials ist der Untergrund  vor Schadstoffen/Verunreinigungen durch belastetes Material zu schützen.
Die Anweisungen des Bodengutachters sind  zu beachten, es darf keine Vermischung von unbelastetem/reinem Material durch verunreinigtes Material vorgenommen werden. Die Stillstandzeiten von bis zu 2 Wochen für die Beprobung sind im EP zu berücksichtigen.

Förderweg <50m

Abrechnung nach Abtragungsprofil (s. Hinweistext oben) ohne Auflockerungsfaktor.

**01.34.8 Entsorgung von Aushub Klasse Z0**
*** Schwerpunktposition
Entsorgung von Aushub Klasse Z0
(Einbau uneingeschränkt möglich)
Abtransport einschl. etwaiger Deponiegebühren ist in den Einheitspreis mit einzurechnen.
Menge: 176,000 m³

**01.34.9 Entsorgung von Aushub Klasse Z1.1**
*** Schwerpunktposition
Entsorgung von Aushub Klasse Z1.1
(Einbau nur eingeschränkt zugelassen - in hydrogeologisch ungünstigen Gebieten)
Abtransport einschl. etwaiger Deponiegebühren ist in den Einheitspreis mit einzurechnen.
Menge: 27,000 m³

*Hinweis: Allgemein*

**01.34.10 Sandbettung für Rohrauflagerung**
*** Schwerpunktposition
Außerhalb des Gebäudes auf die gesamte Breite des Rohrgrabens liefern, einbauen und lagenweise verdichten.
Der durch die Sandlagerung bedingte Mehraushub und eventl. Notwendige Abtransport des überschüssigen Aushubs einschl. Etwaiger Deponiegebühren ist in den Einheitspreis mit einzu- rechnen
Rohrleitungen DN 100 - DN 300
Menge: 80,000 m³

**01.34.11 Steinfreies Material für die Überdeckung**
*** Schwerpunktposition
Der Rohrleitungen bis 30 cm über Rohrscheitel auf die gesamte Breite des Rohrgrabens liefern, einbauen und verdichten.

Der bedingte Mehraushub und eventl. Notwendige Abtransport des überschüssigen Aushubs einschl. Etwaiger Deponiegebühren ist in den Einheitspreis mit einzurechnen.
Menge: 187,000 m³

**01.34.12 Kreuzungen mit anderen Rohrleitungen und Kabel**
*** Schwerpunktposition
Herstellen, Rohr bzw. Kabel freilegen, abfangen und unterstützen, Kabelsteine abnehmen, seitlich lagern, Aufrechterhaltung der Betriebsbereitschaft und wiederherstellen der ursprünglichen Lage, einschl. Lieferung aller notwendigen Materialien.

Bei Kabelbündeln wird eine Kreuzung gerechnet, wenn die Breite 25 cm nicht übersteigt. Die neu zu verlegende Rohrleitung darf nicht mit Untermauerungen bzw. Abfangungen belastet werden.
Menge: 10,000 St

**01.34.13 Begehbare Abdeckung des Rohrgrabens**
*** Schwerpunktposition
Des Kanals nach Erfordernis bis zu einer Spannweite von 4 m, verkehrssicher herstellen einschl. Der erforderlichen Auflager sowie Demontage und deren Abtransport nach Fertigstellung.
Menge: 10,000 St

**01.34.14 Befahrbare Abdeckung des Rohrgrabens**
*** Schwerpunktposition
Des Kanals nach Erfordernis bis zu einer Spannweite von 4 m, verkehrssicher herstellen einschl. Der erforderlichen Auflager sowie Demontage und deren Abtransport nach Fertigstellung.
Menge: 10,000 St

*Hinweis: Hinweis zur Rohrleitungsverlegung*
Hinweis zur Rohrleitungsverlegung
Die Rohrleitungen sind bis in den Bereich der vorgesehenen Ablaufpunkte zu verlegen. Der Leitungsendpunkt ist mindestens bis auf 0,50 m Abstand zum jeweiligen Ablaufpunkt heranzuführen. Die Enden sind lagegesichert, gekennzeichnet und verschlossen herzustellen, sodass der Freianlagenplaner die Leitungen auffinden, aufnehmen und fachgerecht bis zum Ablaufpunkt verlängern kann. Die genaue Höhen- und Lageanpassung sowie der Anschluss an den Ablaufpunkt erfolgt durch die Freianlagen.

*Hinweis: Abflussrohr aus Polypropylen*
Abflussrohr aus Polypropylen

mit Steckmuffe und Lippendichtring, Reihe SN 10
Vollwandabwasserrohre und Formstücke aus Polypropylen (PP-MD) gemäß DIN EN 14758-1 mit werksseitig eingelegter  Lippendichtung. Hochlastkanalrohr mit hoher Ringsteifigkeit >10kN/m², im Schwerlastbereich (SLW 60) einsetzbar.
Verwendung: Schmutz- bzw. Regenwasserleitungen

Wurzelfestigkeit nach DIN 4060 nachgewiesen.
Montage:
Im Erdreich, außerhalb des Gebäudes, nach den Verlegerichtlinien der Herstellerfirma unter Einhaltung der DIN EN 12056, DIN 1986-100 und DIN EN 1610 sowie DIN EN 752
Formstücke werden übermessen und als getrennte Positionen vergütet. Kurzlängen werden nicht gesondert vergütet.
Einschl. Erforderlicher Passlängen und Verschnitt sowie Dicht- und Verbindungsmaterial mit Kleinmaterial und Montage- Betriebsstoffen.
liefern und verlegen

**01.34.15 Abflussrohr DN 110**
*** Schwerpunktposition
Abflussrohr wie zuvor beschrieben, jedoch DN 110
Menge: 290,000 m

**01.34.16 Abflussrohr DN 125**
*** Schwerpunktposition
Abflussrohr wie zuvor beschrieben, jedoch DN 125
Menge: 55,000 m

**01.34.17 Abflussrohr DN 150**
*** Schwerpunktposition
Abflussrohr wie zuvor beschrieben, jedoch DN 150
Menge: 60,000 m

**01.34.18 Abflussrohr DN 200**
*** Schwerpunktposition
Abflussrohr wie zuvor beschrieben, jedoch DN 200
Menge: 20,000 m

**01.34.19 Abflussrohr DN 250**
*** Schwerpunktposition
Abflussrohr wie zuvor beschrieben, jedoch DN 250
Menge: 20,000 m

**01.34.20 Abflussrohr DN 300**
*** Schwerpunktposition
Abflussrohr wie zuvor beschrieben, jedoch DN 300
Menge: 50,000 m

*Hinweis: Bogen aus Polypropylen*
Bogen aus Polypropylen

Bogen mit Dichtungsring,  in allen handelsüblichen Grad- zahlen, für Abwasserleitung aus PP wie vor beschrieben
Materialgüte, Materialeigenschaften und Farbe wie Rohrleitung

**01.34.21 Bogen DN 110**
*** Schwerpunktposition
Bogen wie zuvor beschrieben, jedoch DN 110
Menge: 150,000 St

**01.34.22 Bogen DN 125**
*** Schwerpunktposition
Bogen wie zuvor beschrieben, jedoch DN 125
Menge: 20,000 St

**01.34.23 Bogen DN 150**
*** Schwerpunktposition
Bogen wie zuvor beschrieben, jedoch DN 150
Menge: 15,000 St

**01.34.24 Bogen DN 200**
*** Schwerpunktposition
Bogen wie zuvor beschrieben, jedoch DN 200
Menge: 5,000 St

*Hinweis: Abzweig aus Polypropylen*
Abzweig aus Polypropylen

Abzweig aller Winkelgrade, mit Dichtungsringen, gleichweitem oder reduziertem Abgang, für Abwasserleitung aus PP wie vor beschrieben
Materialgüte, Materialeigenschaften und Farbe wie Rohrleitung

**01.34.25 Abzweig DN 100**
*** Schwerpunktposition
Abzweig wie zuvor beschrieben, jedoch DN 100
Menge: 16,000 St

**01.34.26 Abzweig DN 125**
*** Schwerpunktposition
Abzweig wie zuvor beschrieben, jedoch DN 125
Menge: 5,000 St

**01.34.27 Abzweig DN 150**
*** Schwerpunktposition
Abzweig wie zuvor beschrieben, jedoch DN 150
Menge: 10,000 St

**01.34.28 Abzweig DN 200**
*** Schwerpunktposition
Abzweig wie zuvor beschrieben, jedoch DN 200
Menge: 2,000 St

**01.34.29 Abzweig DN 250**
*** Schwerpunktposition
Abzweig wie zuvor beschrieben, jedoch DN 250
Menge: 5,000 St

**01.34.30 Abzweig DN 300**
*** Schwerpunktposition
Abzweig wie zuvor beschrieben, jedoch DN 300
Menge: 7,000 St

*Hinweis: Übergangsrohr aus Polypropylen*
Übergangsrohr aus Polypropylen

Übergangsrohr, für Abwasserleitung aus PP wie vor beschrieben, ein- oder mehrfach reduziert
Materialgüte, Materialeigenschaften und Farbe wie Rohrleitung

**01.34.31 Übergangsrohr DN 125**
*** Schwerpunktposition
Übergangsrohr wie zuvor beschrieben, jedoch DN 125
Menge: 2,000 St

**01.34.32 Übergangsrohr DN 150**
*** Schwerpunktposition
Übergangsrohr wie zuvor beschrieben, jedoch DN 150
Menge: 9,000 St

**01.34.33 Übergangsrohr DN 200**
*** Schwerpunktposition
Übergangsrohr wie zuvor beschrieben, jedoch DN 200
Menge: 1,000 St

**01.34.34 Übergangsrohr DN 250**
*** Schwerpunktposition
Übergangsrohr wie zuvor beschrieben, jedoch DN 250
Menge: 1,000 St

**01.34.35 Übergangsrohr DN 300**
*** Schwerpunktposition
Übergangsrohr wie zuvor beschrieben, jedoch DN 300
Menge: 1,000 St

*Hinweis: Überschiebmuffe bzw. Doppelsteckmuffe aus Polypropylen*
Überschiebmuffe bzw. Doppelsteckmuffe aus Polypro- pylen

Überschiebmuffe bzw. Doppelmuffe, für Abwasserleitung aus PP wie vor beschrieben
Materialgüte, Materialeigenschaften und Farbe wie Rohrleitung

**01.34.36 Überschiebmuffe bzw. Doppelsteckmuffe DN 110**
*** Schwerpunktposition
Überschiebmuffe bzw. Doppelsteckmuffe wie zuvor
beschrieben, jedoch DN 110
Menge: 30,000 St

**01.34.37 Überschiebmuffe bzw. Doppelsteckmuffe DN 125**
*** Schwerpunktposition
Überschiebmuffe bzw. Doppelsteckmuffe wie zuvor
beschrieben, jedoch DN 125
Menge: 6,000 St

**01.34.38 Überschiebmuffe bzw. Doppelsteckmuffe DN 150**
*** Schwerpunktposition
Überschiebmuffe bzw. Doppelsteckmuffe wie zuvor
beschrieben, jedoch DN 150
Menge: 6,000 St

**01.34.39 Überschiebmuffe bzw. Doppelsteckmuffe DN 200**
*** Schwerpunktposition
Überschiebmuffe bzw. Doppelsteckmuffe wie zuvor
beschrieben, jedoch DN 200
Menge: 2,000 St

**01.34.40 Überschiebmuffe bzw. Doppelsteckmuffe DN 250**
*** Schwerpunktposition
Überschiebmuffe bzw. Doppelsteckmuffe wie zuvor
beschrieben, jedoch DN 250
Menge: 2,000 St

**01.34.41 Überschiebmuffe bzw. Doppelsteckmuffe DN 300**
*** Schwerpunktposition
Überschiebmuffe bzw. Doppelsteckmuffe wie zuvor
beschrieben, jedoch DN 300
Menge: 5,000 St

*Hinweis: Muffenstopfen aus Polypropylen*
Überschiebmuffe bzw. Doppelsteckmuffe aus Polypropylen

Überschiebmuffe bzw. Doppelmuffe, für Abwasserleitung aus PP wie vor beschrieben
Materialgüte, Materialeigenschaften und Farbe wie Rohrleitung

**01.34.42 KG-Muffenstopfen DN 100 aus PP, SN10**
*** Schwerpunktposition
KG-Muffenstopfen DN 100 aus PP, SN10
Formstücke aus Polypropylen (PP-MD) gemäß DIN EN 14758-1 mit werksseitig eingelegter Lippendichtung.

Hochlastkanalrohr mit hoher Ringsteifigkeit > 10 kN/m²
(durch MPA-Gutachten nach DIN EN ISO 9969 bestätigt), im Schwerlastbereich (SLW 60) einsetzbar.
KG-Muffenstopfen DN 100, mit Dichtungsringen, für vorb. Abwasserleitung aus PP Qualität wie vorbeschrieben.
Auch gegen Verschmutzung der Rohrleitungen einzusetzen.
liefern und verlegen
Menge: 23,000 St

**01.34.43 KG-Muffenstopfen DN 125 aus PP, SN10**
*** Schwerpunktposition
KG-Muffenstopfen DN 125 aus PP, SN10
sonst wie vor
Menge: 1,000 St

**01.34.44 KG-Muffenstopfen DN 150 aus PP, SN10**
*** Schwerpunktposition
KG-Muffenstopfen DN 150 aus PP, SN10
sonst wie vor
Menge: 2,000 St

**01.34.45 KG-Muffenstopfen DN 200 aus PP, SN10**
*** Schwerpunktposition
KG-Muffenstopfen DN 200 aus PP, SN10
sonst wie vor
Menge: 2,000 St

*Hinweis: Bodenablauf - Komponenten zum Einbau in die Bodenplatte*

**01.34.46 Ablaufkörper aus Gusseisen**
*** Schwerpunktposition
Ablaufkörper aus Gusseisen

Bodenablauf DN 100 aus Gusseisen weiß epoxiert Stutzenneigung 90° geprüft nach DIN EN 1253 mit Geruchverschluss Baustoffklasse A 1, nicht brennbar natürlicher, recyclebarer Werkstoff geprüfter, integrierter Schallschutz gemäß VDI 4100:2012, SST III = 22dB(A) mit Pressdichtungsflansch und Erdungsanschluss mit Sickeröffnungen mit Bauzeitschutzdeckel

Ablaufleistung 2,0 l/s
Gewicht 9,2 kg

Liefern und montieren
Menge: 1,000 St

**01.34.47 Anschlusstrichter für Grundleitungsanschlüsse in Bodenplatte DN 110**
*** Schwerpunktposition
Anschlusstrichter für Grundleitungsanschlüsse in Bodenplatte DN 110

Anschlusstrichter mit integriertem Trittschutzeinsatz zum Einbetonieren in die Bodenplatte für die optimale Abdichtung zum KG2000-Rohr. Zum Ausgleich eines Versatzes (nach dem
Betonieren) zwischen Fallrohr und Grundleitungsanschluss in jede Richtung. Maße: Durchmesser 385 mm, für KG2000-Rohr DN 110 Werkstoff: Trittschutzeinsatz PP / Trichter ABS/TPE Lastfall: WU-Beton Beanspruchungsklasse 1; WU-Beton  Beanspruchungsklasse 2; Wassereinwirkungsklasse DIN 18533
W 1.1-E; Wassereinwirkungsklasse DIN 18533 W1.2-E Dichtheit: gas- und wasserdicht, radondicht
Prüfungen/Normen: KG2000-Rohr nach DIN EN 14758;
KG-Rohre nach DIN EN 1401

Mit axialem Toleranzausgleich, einfache Einbindung der Dampfsperre über Klebeflansch, stolperfreier Einbau nach  DGUV 38 §12a dank Trittschutzeinsatz, mit integrierter Libelle zur lagemäßigen Ausrichtung des Anschlusstrichters

Liefern und montieren
Menge: 23,000 St

**01.34.48 KG 2000-Flanschrohr DN 125 mit Folienflansch**
*** Schwerpunktposition
KG 2000-Flanschrohr DN 125 mit Folienflansch, sonst wie vor
Menge: 1,000 St

**01.34.49 KG 2000-Flanschrohr DN 160 mit Folienflansch**
*** Schwerpunktposition
KG 2000-Flanschrohr DN 160 mit Folienflansch, sonst wie vor
Menge: 2,000 St

**01.34.50 Mauerkragen für Rohrleitung DN 100**
*** Schwerpunktposition
Mauerkragen für Rohrleitung DN 110 zur Abdichtung von Rohren,  die durch Betonwände und Bodenplatten geführt werden. Der ringförmige, mit profilierten Stegen versehene Mauerkragen wird unter Vorspannung auf das Rohr gezogen. Befestigung mittels Spannsystem (Spannband aus Edelstahl, Spannschelle klappbar)
Die Dichtfunktion des Mauerkragens ist durch einen Prüfbericht eines unabhängigen Instituts nachzuweisen mit einem Differenzdruck von 10 bar
Mauerkragen aus EPDM
inkl. Spannschellen-Set
liefern und montieren
Menge: 1,000 St

**01.34.51 Mauerkragen für Rohrleitung DN 125**
*** Schwerpunktposition
Mauerkragen für Rohrleitung DN 125, sonst wie vor
Menge: 1,000 St

**01.34.52 Mauerkragen für Rohrleitung DN 150**
*** Schwerpunktposition
Menge: 2,000 St

**01.34.53 Trassenwarnband mit Ortungsdraht**
*** Schwerpunktposition
Ca. 40 cm über Rohrscheitel Abwasserleitung im Zuge der Rohrgrabenverfüllung einlegen bzw. einbauen. Aufschrift Abwasserleitung in deutscher Sprache
Menge: 340,000 m

**01.34.54 Spülen- und TV-Kanaluntersuchung**
*** Schwerpunktposition
Spülen- und TV-Kanaluntersuchung

Kamerabefahrung aller neu errichteten Grundleitungen mit allen erforderlichen Geräten einschl. Nebenarbeiten und Nebenleistungen für die vor beschriebenen Rohrleitungen.
Mittels Kamerabefahrung werden die Grundleitungen in X, Y, Z- Richtung geprüft und aufgenommen. Die Auswertung der Befahrung ergibt ein 3D Modell der Grundleitungen. Die Auswertung bestätigt die einwandfreie Gefällesituation der Grundleitungen.

Die Untersuchung ist durch ein Protokoll in 2-facher Ausfertigung und digital zu belegen. Vor der Durchführung ist eine Abstimmung mit der Bauleitung über Art und Durchführung der Kamerabefahrung notwendig.

ACHTUNG: Die Bodenplatte darf nur nach der Freigabe der Bauleitung/ Fachplanung gegossen werden. Vor der Freigabe ist es mittels Kamerabefahrungsdokumentation zu prüfen, ob die fachgerechte Grundleitungsinstallation durchgeführt wurde.

Die Kamerabefahrung ist vor und nach Erstellung der Bodenplatte durchzuführen.
Menge: 655,000 m

**01.34.55 Prüfen der Dichtheit**
*** Schwerpunktposition
Aller Grundleitungen - die neu errichtet wurden - mit allen erforderlichen Geräten einschl. Nebenarbeiten und Nebenleistungen für die vor beschriebenen Rohrleitungen
Die Untersuchung ist durch ein Protokoll in 2-facher Ausfertigung einschließlich Videoband zu belegen. Vor der Durchführung ist eine Abstimmung mit der Bauleitung notwendig.
Für bis 20 lfdm Rohrleitungen DN 100-500
außerhalb des Gebäudes mit bis zu 8 Anschlüssen
Menge: 500,000 m

*Hinweis: Kanalanschluss an den bestehenden Revisionsschacht*

**01.34.56 Anschluss DN 110 an bestehenden Revisionsschacht**
*** Schwerpunktposition
Anschluss neue Leitung DN 110 an Schacht bis DN 1500
Hierfür sind ebenfalls die Kosten für das Anbohren an den Bestandsschacht, Anpassung des Gerinnes sowie die Anschlusskrone inkl. Dichtung einzukalkulieren.
Menge: 1,000 St

**01.34.57 Anschluss DN 125 an bestehenden Revisionsschacht**
*** Schwerpunktposition
Anschluss DN 125 an bestehenden Revisionsschacht, sonst wie vor
Menge: 2,000 St

**01.34.58 Anschluss DN 160 an bestehenden Revisionsschacht**
*** Schwerpunktposition
Anschluss DN 160 an bestehenden Revisionsschacht, sonst wie vor
Menge: 1,000 St

**01.34.59 Anschluss DN 300 an bestehenden Revisionsschacht**
*** Schwerpunktposition
Anschluss DN 300 an bestehenden Revisionsschacht, sonst wie vor
Menge: 1,000 St

**01.34.60 Revisionsschacht d =1,0 m aus Beton, Tiefe bis 1,5 m**
*** Schwerpunktposition
Revisionsschacht d =1,0 m aus Beton, Tiefe bis 1,5 m (Innendurchmesser 1,0 m), Zu- und Ablauf bis DN 300 Revisionsschacht aus Betonfertigteilen nach DIN 4034 Teil 1, bestehend aus:
Schachtunterteil DN 1000 mit Muffenverbindung, als Betonfertigteil, mit Gerinne bis DN 300 aus Fertigbauteil, gerade oder mit Abwinkelungen bzw. Abzweigen, Berme in Beton, auf ausreichend überstehende bewehrte Betonfundamentplatte stellen Schachthals/-konus DN 1000/625 x 600 mit Steigeisen DIN 1212-E, bei Schächthöhen > 1200mm einläufige Steiggänge nach DIN 4034-1:2020.
Abdeckplatte mit Öffnung 625 mm für Schächte mit Stehhöhe kleiner 1.60 m über Auftritt
Auflagering 625 x 60 (bis zu 2 Stück)
Schachtring DN 1000 mit Steigeisen DIN 1212-E bzw. DIN 4034-1:2020.
Belastungsklasse D nach DIN EN 1433 und DIN EN 124
Revisionsschacht fachgerecht versetzen, Fugen mit Gleitring- Dichtung aus Elastomeren nach DIN 4060 versehen und innen und außen mit Zementmörtel verstreichen, einschl. Aller erforderlichen Durchdringungen, Reinigungsrohr, Beton mit eventl. Bewehrung für Fundamentplatte sowie sämtl. Nebenarbeiten,
Die Abrechnung der Schachthöhe erfolgt -240mm von der fertigen Geländeoberkante (OK Gelände) bis zum tiefsten Punkt der Gerinnensohle (Sohlpunkt).
liefern und einbauen
Menge: 1,000 St

**01.34.61 Revisionsschacht d =1,0 m aus Beton, Tiefe bis 2,0 m**
*** Schwerpunktposition
Revisionsschacht d =1,0 m aus Beton, Tiefe bis 2,0 m
sonst wie vor
Menge: 3,000 St

**01.34.62 Revisionsschacht d =1,0 m aus Beton, Tiefe bis 3,0 m**
*** Schwerpunktposition
Revisionsschacht d =1,0 m aus Beton, Tiefe bis 3,0 m
sonst wie vor
Menge: 2,000 St

**01.34.63 Revisionsschacht d =1,0 m aus Beton, Tiefe bis 4,0 m**
*** Schwerpunktposition
Revisionsschacht d =1,0 m aus Beton, Tiefe bis 4,0 m
sonst wie vor
Menge: 1,000 St

**01.34.64 Revisionsschacht d =1,0 m aus Beton, Tiefe bis 5,0 m**
*** Schwerpunktposition
Revisionsschacht d =1,0 m aus Beton, Tiefe bis 5,0 m
sonst wie vor
Menge: 1,000 St

**01.34.65 Revisionsschacht d =1,7 m aus Beton, Tiefe bis 3,0 m**
*** Schwerpunktposition
Revisionsschacht d =1,7 m aus Beton, Tiefe bis 3,0 m, in diesem Schacht soll ein Drossel nach Herstellervorgaben installiert werden, der Drossel wird separat vergütet, sonst wie vor
Menge: 1,000 St

**01.34.66 Wirbeldrossel 2,0 l/s, Stauhöhe bis 2,6 m**
*** Schwerpunktposition
Wirbeldrossel 2,0 l/s, Stauhöhe bis 2,6 m, Nassaufstellung
Für ein Qab:  2 l/s
bei einer Stauhöhe von: 2,6 m
Ablauf:  DN min 100
Ohne bewegliche Teile, ohne Fremdenergie, zum Begrenzen von Abflüssen.

Bestehend aus:
Wirbelkammer, stufenlos verstellbarer Einstellplatte, Ablauftülle,
Befestigungskupplung mit Aushebegestänge, Anschlussplatte für runde Schächte.

Material: Edelstahl 1.4404
inkl. Befestigungs- und Dichtungsmaterial.
Frei Baustelle liefern und im vorgesehenen Schacht lt. Zeichnung und Montagehinweise des Herstellers einbauen. Eine Nachregulierung oder dergleichen ist nicht erforderlich.
Liefern und montieren
Menge: 1,000 St

**01.34.67 Schachtabdeckung provisorisch aus Beton**
*** Schwerpunktposition
Schachtabdeckung provisorisch aus Beton
Deckel aus Beton, ca. 50 kN, Durchmesser 625 mm geeignet für Konus Revisionsschächte mit 2 Stück Aushebelaschen als provisorische Schachtabdeckung während der Bauzeit
liefern und einbauen
Menge: 9,000 St

*Hinweis: Gussrohre mit Steckmuffen*
Gussrohre mit Steckmuffen

Gussrohre nach DIN EN 545 nach VDS für erdverlegte Feuerlöschleitungen

**01.34.68 Gussrohr mit Steckmuffen DN 80, VdS-zugelassen**
*** Schwerpunktposition
Gussrohr mit Steckmuffen DN 80, VdS-zugelassen
Rohr dukt. Guss, ZnAl, Steckmuffenverb. formschl.
Druckrohr aus duktilem Gusseisen nach DIN EN 545, mit formschlüssiger Steckmuffenverbindung, Trennung von Dicht- und Haltefunktion, einschließlich Dichtung aus EPDM und Haltering. Auskleidung: Zementmörtel auf Basis von Hochofenzement Umhüllung: Zink-Aluminium-Legierung (ZnAl 85-15) mit Kupfer (Cu) angereichert, in einer flächenbezogenen Masse von min. 400 g/m² und blaue lösungsmittelfreie Acryl-Deckbeschichtung, Baulänge: 5,97m, Mindestwandstärke nach DIN EN 545
PFA: 16 bar

Liefern und montieren
Menge: 10,000 m

**01.34.69 Mehrpreis Passlänge für vorb. Gussrohr DN 80**
*** Schwerpunktposition
Mehrpreis Passlänge für vorb. Gussrohr DN 80
Passlänge für vorb. Gussrohr bei Anpassung der Standardlänge
Menge: 10,000 St

**01.34.70 Doppelmuffenbogen DN 80, 90° für vorb. Gussrohr**
*** Schwerpunktposition
Doppelmuffenbogen DN 80, 90° für vorb. Gussrohr
Steckmuffenverb. formschl.
Doppelmuffenbogen (MMK-Stück) für Druckrohrleitung aus duktilem Gusseisen nach DIN EN 545, mit formschlüssiger Steckmuffenverbindung, Trennung von Dicht- und Haltefunktion, einschließlich Dichtungen aus EPDM und Halteringen.
Beschichtung:  innen und außen GSK Epoxy Pulverbeschichtung nach DIN EN 14901-1
PFA:  16 bar, MMK: 90°

Liefern und montieren
Menge: 3,000 St

**01.34.71 Einflanschrohr DN 80, PN16, Länge 1.500 mm**
*** Schwerpunktposition
Einflanschrohr DN 80, PN16, Länge 1.500 mm
mit TIS-K Schweißraupe Baulänge 1500mm, i.Z. Bio Zinalium.Einflanschrohr aus duktilem Gusseisen für Wasser nach DIN EN 545, mit Schweißwulst für formschlüssige Steckmuffenverbindung, mit Flanschen nach DIN EN 1092-2, Baulänge 1.500mm

Auskleidung: Zementmörtel auf Basis Hochofenzement
Umhüllung: BioZinalium bestehend aus Zink-Aluminium-  Legierung (ZnAl 85-15) mit Kupfer (Cu) angereichert, in einer flächenbezogenen Masse  von mind. 400 g/m²* und blauer AQUACOAT-Deckbeschichtung

liefern und montieren
Menge: 2,000 St

**01.34.72 Löschwassereinspeisung Einspeisearmatur PN16 stehende Ausführung StS B/H/T 740/1150/350mm**
*** Schwerpunktposition
Löschwasser-Einspeiseeinrichtung DIN 14461-2, für Anschluss an Löschwasserleitung -trocken-, DN 80, mit Einspeisearmatur PN 16 DIN 14461-4, Anschluss mit Flansch an duktiles Gussrohr im Kasten, einschließlich Flansch, Schrank in stehender Ausführung, Maße B/H/T 740/1150/350 mm, Gehäuse aus nichtrostendem Stahl, Werkstoff-Nr 1.4571, mit Kupplungsschlüssel B/C, einschl. Hinweisschild auf der Türaußenseite -Löschwassereinspeisung- DIN 4066 aus Metall, geprägt, einschl. Befestigungsmittel, Befestigungsuntergrund Betonfundament, wird separat vergütet
Menge: 1,000 St
DIN276 2008: 542

**01.34.73 Dichtring DN 80 für vorb. Gussrohre**
*** Schwerpunktposition
Dichtring DN 80 für vorb. Gussrohre eine längskraftschlüssige Rohrverbindung mit separatem Haltering. Durch die Reibschlüssigkeit des mit Hartmetallzargen ausgestatteten Halterings wird die Längskraftschlüssigkeit gewährleistet

Elastomerqualität : EPDM (EN681-1)
Haltesegemente: Aus rostfreiem Stahl X 17 Cr Ni 16-2 (1.4057) nach DIN EN 10088-3, einvulkanisiert

Liefern und montieren
Menge: 20,000 St

**01.34.74 Dichtungseinsatz mit Futterrohr DN 150, Rohr d63-112 mm**
*** Schwerpunktposition
Dichtungseinsatz mit Futterrohr DN 150, Rohr d63-112 mm

Zur Abdichtung von Durchdringungen mit Rohren, Dicht gegen drückendes und nichtdrückendes Wasser, mit Futterrohr.
Dichtungseinsatz als nichtgeteilte Dichtung, mit Gestellringen aus Hochleistungskunststoff, mit integrierter Drehmomentkontrolle durch selbstabscherende Spezialmuttern, mit Elastomer-Dichtung, Dichtigkeit gegen drückendes und nichtdrückendes Wasser, gasdicht, mit geprüfter Radondichtigkeit, wartungsfreie Ausführung (kein Nachspannen erforderlich)
liefern und nach Einbauanleitung des Herstellers montieren.
Menge: 1,000 St

**01.34.75 Druckprobe Feuerlöschanlage**
*** Schwerpunktposition
Druckprobe inkl. liefern und beseitigen der für die Druck- und Dichtheitsprüfung der Löschwasserleitungen nach dem ZVSHK-Merkblatt erforderlichen Medien.
Die Druck- und Dichtheitsprüfungen erfolgen nach Angabe der Bauleitung je nach Baufortschritt  in Teilabschnitten
Druckproben sind zu protokollieren und das Messprotokoll zum einem sofort vorzulegen und zum Anderen den Bestandsunterlagen beizulegen.
Menge: 1,000 St

**01.34.76 Spülen Feuerlöschanlage**
*** Schwerpunktposition
Spülen Feuerlöschanlage
Nach Druckprobe der Anlage sind alle Feuerlöschleitungen  gemäß DIN 1988 und DIN EN 806 Teil 4 mit einem zugelassenem Spülgerät gründlich zu spülen, wenn nötig auch in Teilabschnitten nach Angabe der Bauleitung.
Dies ist durch ein Protokoll zu belegen. Aufwendungen für die notwendigen Betriebsstoffe und Reinigungsmittel sowie deren Beseitigung sind mit einzurechnen.
Für folgende Leitungen:
Gesamte Rohrleitungen, Feuerlöschanlage
Für die Spülung erforderliches Trinkwasser kann für den AN kostenfrei aus dem öffentlichen Trinkwassernetz entnommen werden.
Menge: 1,000 St

*Hinweis: Wichtiger Hinweis zur Kalkulation*
Wichtiger Hinweis zur Kalkulation

Die abgefragten, besonderen Nebenleistungen sind, insofern in den Positionen nicht anders gefordert, für die gesamten Umfänge des Leistungsverzeichnisses zu kalkulieren.

**01.34.77 Baustelleneinrichtung für die Umfänge der Kostengruppe**
*** Schwerpunktposition
Leistungsumfang:

Für die Baustelleneinrichtung werden vom Auftraggeber bzw. der örtlichen Bauüberwachung verfügbare Flächen festgelegt.

Sofern Haufwerke oder Container für die Dauer der Erdarbeiten
nicht vollständig auf der Baustelle  zwischengelagert werden können, ist die Baustellengrubenerstellung und Hauf- werkbildung schrittweise durchzuführen. Ein gestaffelter Aushub, das mehrfache Bilden von Haufwerken mit zeitversetzter Entsorgung in mehreren Etappen ist in den Einheitspreisen zu berücksichtigen
Nach Abschluss der Maßnahme dürfen keine Materialien auf dem Baufeld verbleiben. Die Position der Baustelleneinrichtung umfasst das Einrichten, Aufbauen, Vorhalten, Betreiben, Abbauen und Räumen nach Beendigung der Arbeiten für folgende Leistungen.
An- und Abfahrt sowie das ständige Vorhalten sämtlicher erforderlicher Geräte, Werkzeuge, Unterkünfte, Abstellmöglichkeiten, Maschinen, Kräne, Aufzüge, Hebezeuge,
Rüstungen, Gerüste, etc., die zur ordnungsgemäßen und fristgerechten Durchführung der gesamten Leistung erforderlich
sind.
Treppen, Geländer, Absperrungen,  Warnschilder, Abdeckungen etc. Notwendige Fahr- und Stellflächen innerhalb des Baufelds Ausreichende Beleuchtung der Baustelle für die eigenen Arbeiten.
Sämtliche Maßnahmen zur Einhaltung der gesetzlichen Bestimmungen einschl. Aller Gebühren für mögliche Abnahmen.
Regelmäßiges Sauberhalten von öffentlichen Straßen. Umkleide- und Aufenthaltscontainer für das Personal vor Ort. Hier sind die Vorschriften des Gewerbeaufsichtsamtes zu berücksichtigen.
Rüstungen gemäß den Vorschriften der Berufsgenossenschaft für die vom Auftragnehmer durchzuführenden Arbeiten. Alle Maßnahmen zum Schutz der Nachbargebäude und Grundstücke gegen Staub- und Lärmbelästigung. Bautoilette und Waschmöglichkeit für das Baupersonal vor Ort nach ASR.
Einsatz von Baumaschinen (Lader, Bagger, etc) zur Bewegung
Von Materialien auf dem Baugelände Weitere fehlende Einrichtungen, soweit sie nicht in den folgenden Positionen erfasst sind oder mit den Nebenleistungen abgegolten sind.

Die Wahl der Reihenfolge/Methode und der eingesetzten  Gerätschaften und Einrichtungen erfolgt durch den AN. Diese sind in die Position der Baustelleneinrichtung  einzukalkulieren, es erfolgt keine gesonderte Vergütung.
Menge: 1,000 psch

*Hinweis: Abwasserentsorgung Baustelleneinrichtung*
Abwasserentsorgung Baustelleneinrichtung

Ausführung Grundleitungen bis Übergabeschacht gemäß Positionsbeschreibungen Erdarbeiten und Entwässerung außerhalb des Gebäudes

**01.34.78 Abwasseranschluss DN 100-160 an Sanitärcontainer herstellen**
*** Schwerpunktposition
Abwasseranschluss DN 100-160 an Sanitärcontainer herstellen
Büro- bzw. Sanitärcontainer oder WC-Container
Einschl. Lieferung und Einbau einer Umhüllung des Leitungspaketes und mit Holzbrettern als Witterungsschutz
Anschluss DN 100-160 an Container bzw. Anlagen herstellen und Anschlussleitung bis zur erdverlegten Grundleitung nach den Vorgaben der DIN 12056 bzw. DIN 1986-100 erstellen.

Rohrmaterial: Kunststoffrohre Polypropylen (KG2000-Rohre SN10)

Benötigte Form- und Verbindungsstücke sowie Befestigungskonstruktionen sind einzukalkulieren. Keine Aufstellung eines zu entsorgenden Containers in zweiter Etage oder darüber.

Maximale Leitungslänge von Containeranschluss zum Anschlusspunkt an Grundleitung: 15 m
Menge: 2,000 St
DIN276 2008: 491

*Hinweis: Bauwasserversorgung*

**01.34.79 Trassenwarnband**
*** Schwerpunktposition
Trassenwarnband
Warnband aus Kunststoff Breite 40 mm mit schwarzer Aufschrift auf gelbem Grund.
Einbau in 12:00-Uhr-Pos über Rohrleitung
liefern und und in Sandbett einlegen
Menge: 160,000 m
DIN276 2008: 491

*Hinweis: Trinkwasserleitung PE100-RC, PN 16, SDR 11*
Trinkwasserleitung PE100-RC, PN 16, SDR 11

Außerhalb des Gebäudes im Erdreich ohne Leerrohr

Vollwandrohre mit Schutzeigenschaften, gemäß DVGW-Arbeitsblatt GW 335 A2, nach DIN EN 12201 und unter Beachtung des DIN CERTCO Zertifizierungsprogramms ZP 14.23.39.
Das königsblau eingefärbte Material und die daraus gefertigten Rohre erfüllen die Eigenschaften eines PE 100-RC (Resistance to Crack)-Werkstoffes, gemäß PAS 1075.
Zum Nachweis höchster Qualitätsanforderungen erfolgt eine zusätzliche dokumentierte Qualitätssicherung mit anhängender Prüfurkunde für die zu liefernden Rohre. Die PE 100-RC-Rohre einer jeden Werkstoffcharge sind auf ihre Werkstoffeigenschaften hin zu überprüfen. Es ist ein FNCT-Wert nachzuweisen, der >=8760 Std., bei 80°C, 4N/mm²; in 2% Arkopal N-100 entspricht. Für jede Werkstoffcharge ist ein Nachweis des FNCT (Full Notch Creep Test) mit einem Prüfzeugnis 3.1 nach DIN EN 10204 zu erbringen. Das Prüfzeugnis ist vor der Verlegung der Leitung vorzuweisen.
Der Nachweis einer zulässigen äußeren Beschädigung der Rohrwand von bis zu 20% ist mittels einer Prüfung (NPT+) durch ein akkreditiertes Prüfinstitut nachzuweisen. Der Prüfbericht ist dem Angebot beizufügen. Verschweißungen sind uneingeschränkt nach DVS 2207 in den Schmelzindexgruppen 003 bis 010 möglich. Inspektionsfreundliche Rohrinnenoberflächen durch blaue Farbgebung.
Die vereinbarte Leistung beinhaltet Trinkwasserrohre aus dem Werkstoff PE 100-RC, gefertigt nach DVGW Arbeitsblatt GW 335 A2, zu liefern und zu verlegen. Die einschlägigen DVGW Richtlinien gelten uneingeschränkt. Die Trinkwasserrohre können unter Wiederverwendung von Bodenaushub der Bodenklassen 1-7 sandbettfrei verlegt werden.

Lieferung als Ringbund. Verbindungsstellen an anderer Stelle als an Formstücken werden nicht vergütet. Verlegung im Erdreich. Verbindungsstellen und Passstücke sind in die Einheitspreise einzukalkulieren.

Die nachfolgenden Durchmesserbezeichnungen beziehen sich auf die jeweiligen Außendurchmesser.

**01.34.80 Rohr PE100 TW DN/OD25/WD 2,3mm Heizwendelschweißmuffe**
*** Schwerpunktposition
STLB-Bau 2021-10 042
Rohrleitung aus PE 100 mit integrierten Schutzeigenschaften DIN EN 12201-1 und DIN EN 12201-2, für Trinkwasser DIN 1988-200, Anhang A, Nenndruck 1,6 MPa (16 bar), DN/OD 25, Wanddicke 2,3 mm, mit glatten Enden, als Verteilungsleitung, Rohrverbindung mit Heizwendel-Schweißmuffe, Rohrbefestigungen werden gesondert vergütet.
Menge: 100,000 m
DIN276 2008: 491

**01.34.81 Rohr PE100 TW DN/OD32/WD 3mm Heizwendelschweißmuffe**
*** Schwerpunktposition
STLB-Bau 2021-10 042
Rohrleitung aus PE 100 mit integrierten Schutzeigenschaften DIN EN 12201-1 und DIN EN 12201-2, für Trinkwasser DIN 1988-200, Anhang A, Nenndruck 1,6 MPa (16 bar), DN/OD 32, Wanddicke 3 mm, mit glatten Enden, als Verteilungsleitung, Rohrverbindung mit Heizwendel-Schweißmuffe, Rohrbefestigungen werden gesondert vergütet.
Menge: 60,000 m
DIN276 2008: 491

**01.34.82 Rohr PE100 TW DN/OD40/WD 3,7mm Heizwendelschweißmuffe**
*** Schwerpunktposition
STLB-Bau 2021-10 042
Rohrleitung aus PE 100 mit integrierten Schutzeigenschaften DIN EN 12201-1 und DIN EN 12201-2, für Trinkwasser DIN 1988-200, Anhang A, Nenndruck 1,6 MPa (16 bar), DN/OD 40, Wanddicke 3,7 mm, mit glatten Enden, als Verteilungsleitung, Rohrverbindung mit Heizwendel-Schweißmuffe, Rohrbefestigungen werden gesondert vergütet.
Menge: 10,000 m
DIN276 2008: 491

**01.34.83 Messing T-Stück für PE100-Rohre DN/OD25**
*** Schwerpunktposition
Messing T-Stück für PE100-Rohre DN/OD25
aus Messing, Abgang gleich oder reduziert für Anschluss an vorb. PE100-Rohrleitung
Rohraußendurchmesser: DN 25

Inkl. evtl. benötigter Übergangsstücke zur Rohrverbindung
liefern und montieren
Menge: 3,000 St
DIN276 2008: 491

**01.34.84 Messing T-Stück für PE100-Rohre DN/OD32**
*** Schwerpunktposition
Messing T-Stück für PE100-Rohre DN/OD32
Rohraußendurchmesser: DN 32

sonst wie vor
Menge: 4,000 St
DIN276 2008: 491

**01.34.85 Messing T-Stück für PE100-Rohre DN/OD40**
*** Schwerpunktposition
Messing T-Stück für PE100-Rohre DN/OD40
Rohraußendurchmesser: DN 40

sonst wie vor
Menge: 5,000 St
DIN276 2008: 491

**01.34.86 Anschluß DN 20-25 an Sanitärcontainer herstellen**
*** Schwerpunktposition
Anschluss DN 20-25 an Sanitärcontainer herstellen
Büro- bzw. Sanitärcontainer, WC-Container oder Reifen- Waschanlage
Einschl. Lieferung und Einbau einer Umhüllung des Leitungspaketes und mit Holzbrettern als Witterungsschutz
Anschluss DN 20-25 an Container bzw. Anlagen herstellen einschl. Lieferung und Einbau eines Übergangsstückes von PE auf Edelstahl-Pressfitting sowie aller erforderlichen Anschluss- und Befestigungsmaterialien.
Menge: 2,000 St
DIN276 2008: 491

**01.34.87 Verteilerbalken für Versorgung Bauwasser**
*** Schwerpunktposition
Verteilerbalken für Versorgung Bauwasser
Verteilerbalken bestehend aus:
- Verteilerrohr aus verz. Stahlrohr DN 32 Länge ca. 1 m mit 3 Stück Gewindeabgängen DN 20 und 1 Endkappe
- Anschluss an Zuleitung DN 25 mit Anschlussstück auf PE100-Rohre
- 3 Stück Systemtrenner-Auslaufventile BA DN 20, Oberteil mit Knebel und Rückflussverhinderer, matt verchromt, mit Schlauchverschraubung
- Stützkonstruktion für freie Montage auf dem Baustellengelände mit Schienensystemen sowie Wetterschutzdach
Liefern, montieren und mit der Zuleitung PE100 verbinden
Menge: 3,000 St
DIN276 2008: 491

**01.34.88 Muffenkugelhahn DN 20 mit Entleerung**
*** Schwerpunktposition
Muffenkugelhahn DN 20 mit Entleerung
Voller Durchgang, Gehäuse aus Preßmessing matt verchromt, Kugel aus Preßmessing, Betätigungshebel kunststoffummantelt,  einschl. Beiderseits erforderlicher Anschlußverschraubung mit Übergang auf vorb. PE100-Rohre Außendurchmesser DN 25
liefern und montieren
Menge: 3,000 St
DIN276 2008: 491

**01.34.89 Muffenkugelhahn DN 25 mit Entleerung**
*** Schwerpunktposition
Muffenkugelhahn DN 25 mit Entleerung
für vorb. PE100-Rohre Außendurchmesser DN 32

sonst wie vor
Menge: 3,000 St
DIN276 2008: 491

**01.34.90 Muffenkugelhahn DN 32 mit Entleerung**
*** Schwerpunktposition
Muffenkugelhahn DN 32 mit Entleerung
für vorb. PE100-Rohre Außendurchmesser DN 40

sonst wie vor
Menge: 3,000 St
DIN276 2008: 491

**01.34.91 PE-Einschweißschieber DN 32**
*** Schwerpunktposition
PE-Einschweißschieber DN 32
Weichdichtender Absperrschieber mit beidseitigem PE-Rohrstutzen mit integrierter Stützhülse aus nichtrostendem Stahl, wartungsfreie Spindelabdichtung durch O-Ringe und Lippendichtung, reibungsarme Lagerung der Spindel auf Gleitscheiben aus Kunststoff, DN 32: Rundgewindeadapter am Oberteil zur stiftlosen Befestigung der Einbaugarnitur, Keilführung aus verschleißfestem Kunststoff mit hohen Gleiteigenschaften gewährleisten einen geringen Verschleiß und minimale Schließdrehmomente, Kantenschutz aus PE schützt Armatur bei Lagerung und Transport,  Prüfgrundlagen: Trinkwasser nach EN 1074-1, EN 1074-2 und EN 12266-1,
Material:
Gehäuse: GJS-400, Korrosionsschutz durch Epoxidharz-Pulverbeschichtung innen und außen gemäß Gütesicherung RAL-GZ 662 der Gütegemeinschaft Schwerer Korrosionsschutz - GSK unter Berücksichtigung der DIN 3476 (P) und DIN 30677-2 (Schichtdicke: min. 0,25 mm, Porenfreiheit bei 3 KV, Haftung innen und außen min. 12 N/mm² nach Heißwasserlagerung, Nachweis der Trinkwassertauglichkeit, Fremdüberwachung durch neutrales Prüfinstitut)
Spindel:  nichtrostender Stahl
Keilmutter: Messing
Keil: GJS-400, innen und außen EPDM gemäß DVGW W 270 und KTW für Wasser bzw. NBR für Gas
PE-Enden: PE 100, Rohrwanddicke nach DIN 8074
Stützhülsen: nichtrostender Stahl
Medium:  Trink- bzw. Bauwasser
Max. Betriebsdruck: 16 bar
PE-Rohrstutzen: d 40 mm, SDR 11
Zubehör:
- Starre Einbaugarnitur mit Vierkant sowie Hülsrohr aus PE Einbautiefe 1,0 m (Rohrüberdeckung)
- Straßenkappe DIN 4056, Gehäuse aus Polyamid, Deckel aus Gußeisen, starre Ausführung, DVGW-geprüft
Nennweite: DN 32, Außendurchmesser 40 mm
liefern, montieren und mit den Rohrleitungen verbinden
Menge: 1,000 St
DIN276 2008: 491

**01.34.92 Dämmung synth. Kautschuk, DN 25-32**
*** Schwerpunktposition
Dämmung synth. Kautschuk, DN 25-32
Schwitzwasserdämmung für Rohrleitungen bestehend aus: synthetischen Kautschukschläuchen gemäß den Her- stellervorschriften verklebt bzw. verarbeitet.
Baustoffklasse B1 nach DIN 4102.
Bis DN 80 Rohrleitungen synth. Kautschukschläuche.
Außendurchmesser PE100-Rohre: DN 25-32

für frei verlegte Rohrleitungsabschnitte
Isolierstärke: 19 mm
liefern und montieren
Menge: 170,000 m
DIN276 2008: 491

**01.34.93 Wasserdruckprobe, Gesamt- bzw. Teildruckproben**
*** Schwerpunktposition
Wasserdruckprobe, Gesamt- bzw. Teildruckproben
Wasserdruckprobe nach DIN 1988-200 in Teilabschnitten oder der Gesamtanlage nach Angabe der Bauleitung einschl. Vorhalten der Geräte und der dazu notwendigen Betriebsstoffe sowie deren Beseitigung.
Die Bauleitung ist rechtzeitig vor der Druckprobe zu verständigen. Anlagenteile, die dem Prüfdruck nicht standhalten, müssen vorher ausgebaut bzw. überbrückt werden. Die Kosten hierfür sind einzukalkulieren. Die Druckprobe ist zu protokollieren und das Messprotokoll zum einen sofort vorzulegen und zum anderen den Bestandsunterlagen beizulegen.
Alle für die Druckproben erforderlichen Vorkehrungen, wie die Montage der der erforderlichen Armaturen, Hilfsrohrleitungen und Messinstrumente, das Einbringen und Entleeren der für die Druckprobe erforderlichen Luft usw. sind Leistungsumfang Auftragnehmer.
Für vorbeschriebene PE100-Rohre für die Bauwasser- Versorgung als erdverlegte Leitungen.
Teildruckproben werden nur für sinnvolle Teilabschnitte in Abstimmung mit der Fachbauleitung gewährt, wenn dies aufgrund des Bauablaufes erforderlich wird.
Gesamte Rohrleitungen, Leitungslänge siehe Positions- Beschreibung, in mehreren zeitlich getrennten Abschnitten.
Menge: 3,000 St
DIN276 2008: 491

**01.34.94 Spülen Bauwasseranlage**
*** Schwerpunktposition
Spülen Bauwasseranlage
Nach Druckprobe der Anlage sind alle Trinkwasserleitungen einschl. Armaturen gemäß DIN 1988-200 mit einem zugelassenen Spülgerät gründlich zu spülen und zu desinfizieren, wenn nötig auch in Teilabschnitten nach Angabe der Bauleitung.
Dies ist durch ein Protokoll zu belegen. Aufwendungen für die notwendigen Betriebsstoffe und Reinigungsmittel sowie deren Beseitigung sind mit einzurechnen.
Für folgende Leitungen:
Rohrleitungen Bauwasser DN 25-40
Leitungslänge 200 m
Für die Spülung erforderliches Trinkwasser kann für den AN kostenfrei aus dem öffentlichen Trinkwassernetz entnommen werden.
Menge: 3,000 St
DIN276 2008: 491

*Hinweis: Unterhalt Bauwasserversorgung*

**01.34.95 Bauwasserversorgungsanlage vorhalten und unterhalten**
*** Schwerpunktposition
Bauwasserversorgungsanlage vorhalten und unterhalten Bauwasserversorgung inkl. Rohrbegleitheizung über die gesamte Bauzeit vorhalten und unterhalten für die vorb. Bauwasserversorgungsanlage.
Einschl. Regelmäßiger Überprüfung der Rohrbegleitheizung und Sicherstellung der Funktionsfähigkeit, insbesondere in den frostgefährdeten Monaten.
Verbrauchsgebühren trägt der Auftraggeber.
Menge: 48,000 Mon
DIN276 2008: 491

*Hinweis: Frostschutzband für Bauwasserleitung*

**01.34.96 Frostschutzband für Leitungen im Erdreich und im Freien**
*** Schwerpunktposition
Frostschutzband für Leitungen im Erdreich und im Freien Frostschutzsystem für Rohrleitungen. Selbstregelndes Frostschutzband bestehend aus: zwei parallelen, verzinnten Kupferlitzen, 1,2 qmm, dem dazwischenliegenden molekular- vernetzten, selbstregelnden Heizelement, einer elektrischen Isolierhülle aus  modifiziertem Polyolefin, einem Schutzgeflecht an verzinnter Kupferlitze (Widerstand max. 0,009 Ohm/m gemäß VDE 0254) und einem Schutzmantel aus modifiziertem Polyolefin.
Nennleistung bei 5 °C: mind. 26 W/m
Max. Stromkreislänge bei
16 A-Absicherung:  135 m
Max. zulässige
Umgebungstemperatur:  65 °C
Min. Biegeradius
(gem. VDE-Gutachten):ca. 10 mm
Nennspannung:  230 V AC, +10%/-6%
liefern und montieren
Menge: 185,000 m
DIN276 2008: 491

**01.34.97 Temperaturhaltebandanschluss**
*** Schwerpunktposition
Temperaturhaltebandanschluss bestehend aus:
- 1 Anschlussmodul mittels Isolationsdurchdringung für Temperaturhalteband, UV-beständig, mit fertig angeschlossener, mind. 1,5 m langer Anschlussleitung (3 x 2,5  qmm).
- 1 Endabschluss, UV-beständig, mit molekularvernetztem Gel gefüllt.
- 1 Abstandhalter
Netzspannung: 230  V
Nennstrom: ca. 20 A
Temperaturbest.:mind. 65 °C
Schutzart: IP 68
liefern und montieren
Menge: 4,000 St
DIN276 2008: 491

**01.34.98 Aluminium-Klebeband, Rolle 55 m**
*** Schwerpunktposition
Aluminium-Klebeband, Rolle 55 m für Befestigung an PE100-Rohren.
Das Temperaturhalteband wird ganzflächig der Länge nach alle 0,5 m überklebt.
Länge Rolle 55 m, Breite 63,5 mm
liefern und montieren
Menge: 5,000 St
DIN276 2008: 491

**01.34.99 Isoliereinführung für vorb. Frostschutzband**
*** Schwerpunktposition
Isoliereinführung für vorb. Frostschutzband
liefern und montieren
Menge: 4,000 St
DIN276 2008: 491

**01.34.100 Kennzeichnungsaufkleber für vorb. Frostschutzband**
*** Schwerpunktposition
Kennzeichnungsaufkleber für vorb. Frostschutzband
Kennzeichnung mit Aufschrift:
"ACHTUNG: Netzspannung 230 V"
Kennzeichnungsaufkleber alle 5 m bei sichtbaren Rohrleitungsabschnitten auf der Isolierung
liefern und montieren
Menge: 25,000 St
DIN276 2008: 491

**01.34.101 Thermostat für vorb. Frostschutzband**
*** Schwerpunktposition
Thermostat für vorb. Frostschutzband
mit Rohranlegefühler und Alarmmeldekontakt
Temperaturbereich 0 °C - 150 °C
Digitale Anzeige von Temperaturen und Fehlermeldungen
Schaltstrom: ca. 25 A
Alarmkontakt:  ca. 2 A
Sensortyp:  Pt 100, Dreileitertechnik
Sensorlänge:  mind. 3 m
liefern, montieren und Anklemmen aller Elektroleitungen und betriebsfertig auf die vorgegebene Temperatur einstellen
Menge: 4,000 St
DIN276 2008: 491

*Hinweis: Demontage Bauwasserver- und -entsorgung*

**01.34.102 Demontage Rohrleitungen PE100 DN/OD25-40**
*** Schwerpunktposition
Demontage Rohrleitungen PE100 DN/OD25-40
Für erdverlegte Bauwasserversorgungsleitungen einschl. Dämmung, Trassenwarnband, Armaturen, Standrohre mit Zubehör und Rohrbegleitheizung inkl. Zubehör. Freilegen der Leitungen, falls erforderlich, per Hand.

Demontieren, nach Wert- und Reststoffen trennen, abtransportieren und fachgerecht entsorgen
Menge: 170,000 m
DIN276 2008: 494

**01.34.103 Demontage Anschluss DN 20-25 an Sanitärcontainer**
*** Schwerpunktposition
Demontage Anschluss DN 20-25 an Sanitärcontainer
Trinkwasseranschluss (Leitungen, Armaturen, Dämmung, Rohrbegleitheizung, Befestigung) an Büro- bzw. Sanitärcontainer, WC-Container oder Reifenwaschanlage einschl. Umhüllung des Leitungspaketes und Holzbretter als Witterungsschutz demontieren.
Demontieren, nach Wert- und Reststoffen trennen, abtransportieren und fachgerecht entsorgen
Menge: 2,000 St
DIN276 2008: 494

**01.34.104 Demontage Abwasseranschluss DN 100-160 an Sanitärcontainer**
*** Schwerpunktposition
Demontage Abwasseranschluss DN 100-160 an Sanitärcontainer
Abwasseranschluss (Leitungen, Armaturen, Befestigung) an Büro- bzw. Sanitärcontainer, WC-Container oder Reifenwaschanlage einschl. Umhüllung des Leitungspaketes und Holzbretter als Witterungsschutz demontieren.
Demontieren, nach Wert- und Reststoffen trennen, abtransportieren und fachgerecht entsorgen
Menge: 2,000 St
DIN276 2008: 494

**01.34.105 Demontage Grundleitungen DN 100-160**
*** Schwerpunktposition
Demontage Grundleitungen DN 100-160 für Schmutz- bzw. Regenwasser - Kunststoffrohre Polypropylen (KG2000-Rohre SN10) einschl. Restaushub von Hand im Bereich der Rohre, Freilegen der Rohrleitungen und komplette Demontage einschl. Form- und Verbindungsstücke.
Verlegung der Rohrleitungen außerhalb des Gebäudes im Erdreich.

Einschl. Trennen der Entwässerungsleitung vom Übergabeschacht an das öffentliche Kanalnetz.

Inkl. Wiederverfüllen und Verdichten des Geländes in ursprünglichen Zustand.
Demontieren, nach Wert- und Reststoffen trennen, abtransportieren und fachgerecht entsorgen
Menge: 15,000 m
DIN276 2008: 494

#### Titel 01.35 Sonstiges

**01.35.1 Rohrgraben BK 1-5 bis einschl. 1,50 m**
*** Schwerpunktposition
Rohrgraben für Entwässerungsleitungen  ausheben, seitlich lagern bzw. auf dem Baustellen- Gelände. Ab- und wiederanfahren, einschalen und aussteifen, unterhalten während des Einbaues der Rohrleitungen, in Lagen wiedereinfüllen, wobei bis 0,30 m über Rohrscheitel steinfreies Aushubmaterial einzubringen und zu verdichten ist. Die darüberliegenden Lagen mit geeignetem Gerät verdichten, säubern der benützten Flächen und  Abfuhr des überschüssigen Aushubs nach Weisung der Bauleitung.
Bei der Erstellung der Ausführung des Rohrgrabens sind insbesondere die DIN 18300 /  18303 / 4124 / EN 1610 zu beachten. Ebenso das Merkblatt für das Verfüllen von Leitungsgraben der Forschungsgesellschaft für das Straßenwesen.
Die Kosten für den ordnungsgemäßen Verbau entsprechend der DIN 4124 oder die Anlage standfester Böschungen ist in die Einheitspreise einzurechnen. Ebenso die Absicherung nach DIN 18303.
Grabenbreite gem. Techn. Beschreibung
Eine erforderl. Sandbettung bzw. Überdeckung wird gesondert vergütet.
Mehrbreiten werden weder beim Aushub noch bei der Wieder- Verfüllung, noch bei der Sandbettung vergütet.
Mittlere Tiefe bis einschl. 1,50 m
Bodenklasse 1 bis 5
Tiefe:  Bezogen auf Gelände-Oberkante
Lage:  Im Freien (Aushub mit Bagger möglich)
Menge: 100,000 m³

**01.35.2 Anschluss an Bestand DN 100**
*** Schwerpunktposition
Neue Leitung  DN 100 an bestehende Abwasserleitung anbinden. Einschließlich aller dafür benötigten Hilfsmittel.
Menge: 2,000 St

**01.35.3 Schacht erhöhen bis 1,00 m**
*** Schwerpunktposition
Menge: 2,000 St

**01.35.4 Schacht erhöhen bis 1,60 m**
*** Schwerpunktposition
Menge: 2,000 St

**01.35.5 Herstellen Überlauf für Abstürze**
*** Schwerpunktposition
Für das Erstellen der Abstürze mit Überlauf ist das Anbohren der Schachtes notwendig. Anschließen der Rohrleitung inklusive einer Dichtmanschette.
Herstellen eines Magerbetonpolsters zum Fixieren des unteren Rohranschlusses. Erschwernis beim Verdichten des Auffüllmaterials, da das Rohr abschnittsweise nach oben gezogen wird.
Dimensionen der Leitungen betragen DN 100 - 400
für Schmutz- und Regenwasser
Sämtliche Formstücke und Leitungstrassen werden über die zugehörigen LV-Positionen abgerechnet.
Menge: 2,000 St

**01.35.6 Schachtabdeckung provisorisch aus Beton oder Stahl**
*** Schwerpunktposition
Schachtabdeckung provisorisch aus Beton oder Stahl
Deckel aus Beton oder Stahl, ca. 50 kN, Durchmesser 625 mm geeignet für Konus Revisionsschächte mit 2 Stück Aushebelaschen als provisorische Schachtabdeckung während der Bauzeit
liefern und einbauen
Menge: 5,000 St

**01.35.7 Bodenablaufkörper DN 100, Edelstahl 1,5 l/s**
*** Schwerpunktposition
Bodenablauf, mit Ablaufstutzen DN 100 aus Edelstahl Wkst. 1.4301 Stutzenneigung 90° geprüft nach DIN EN 1253 ohne Geruchverschluss, mit Pressdichtungsflansch, mit Bauzeitschutzdeckel, Abflussleistung 1,5 l/s
Menge: 3,000 St

**01.35.8 Bodenablaufkörper DN 100, Edelstahl 2,0 l/s**
*** Schwerpunktposition
Bodenablauf, DN 100 aus Edelstahl Wkst. 1.4301 Stutzenneigung 90° geprüft nach DIN EN 1253 ohne Geruchverschluss mit Pressdichtungsflansch, mit Bauzeitschutzdeckel Abflussleistung 2,0 l/s Gewicht 5,2 kg
Menge: 2,000 St

**01.35.9 Mauerkragen für Ablaufkörper Bodenablauf**
*** Schwerpunktposition
Mauerkragen zur Abdichtung der Bodenablaufkörper Bodenplatten geführt werden. Der ringförmige, mit profilierten Stegen versehene Mauerkragen wird unter Vorspannung auf den Ablaufkörper des Bodenablaufes gezogen. Befestigung mittels Spannsystem (Spannband aus Edelstahl, Spannschelle klappbar)
Die Dichtfunktion des Mauerkragens ist durch einen Prüfbericht eines unabhängigen Instituts nachzuweisen mit einem Differenzdruck von 10 bar
Die Verlegerichtlinie des Herstellers ist bindend.
Mauerkragen aus EPDM
Farbe: schwarz
inkl. Spannschellen-Set
liefern und montieren
Menge: 2,000 St

**01.35.10 Dichtungseinsatz für Kernbohrungen DN 200, Rohr d=108-160 mm**
*** Schwerpunktposition
Dichtungseinsatz Kernbohrung DN80, Rohr d 5-40 mm zur Abdichtung von Durchdringungen mit Rohren und Kabel. Dicht gegen drückendes und nichtdrückendes Wasser. Einsatz in bauseitige Kernbohrung.
Dichtungseinsatz als nichtgeteilte Dichtung, mit Gestellringen aus Hochleistungskunststoff, mit integrierter Drehmomentkontrolle durch selbstabscherende Spezialmuttern, mit Elastomer-Dichtung,
Dichtigkeit gegen drückendes und nichtdrückendes Wasser, gasdicht, mit geprüfter Radondichtigkeit, erfüllt Anforderungen nach FHRK-Standard 40, geprüft nach FHRK Prüfgrundlage
GE 101, wartungsfreie Ausführung (kein Nachspannen erforderlich)
liefern und nach Einbauanleitung des Herstellers montieren.
Menge: 2,000 St

**01.35.11 Auffüllmaterial (kiesiges Material)**
*** Schwerpunktposition
Als Materialaustausch für den Einbau in die Baugrube liefern und verdichten. Gleichkörniges oder stark bindiges Material darf nicht eingebaut werden. Der bedingte Mehraushub und eventl. Notwendige Abtransport des überschüssigen Aushubs einschl. Etwaiger Deponiegebühren ist in den Einheitspreis mit einzurechnen.
Menge: 5,000 m³

**01.35.12 Sandbettung für Rohrauflagerung**
*** Schwerpunktposition
Außerhalb des Gebäudes auf die gesamte Breite des Rohrgrabens liefern, einbauen und lagenweise verdichten.
Der durch die Sandlagerung bedingte Mehraushub und eventl. Notwendige Abtransport des überschüssigen Aushubs einschl. Etwaiger Deponiegebühren ist in den Einheitspreis mit einzu- rechnen
Rohrleitungen DN 100 - DN 300
Menge: 5,000 m³

**01.35.13 Steinfreies Material für die Überdeckung**
*** Schwerpunktposition
Der Rohrleitungen bis 30 cm über Rohrscheitel auf die gesamte Breite des Rohrgrabens liefern, einbauen und verdichten.
Der bedingte Mehraushub und eventl. Notwendige Abtransport des überschüssigen Aushubs einschl. Etwaiger Deponiegebühren ist in den Einheitspreis mit einzurechnen.
Menge: 5,000 m³

**01.35.14 Kreuzungen mit anderen Rohrleitungen und Kabel**
*** Schwerpunktposition
Herstellen, Rohr bzw. Kabel freilegen, abfangen und unterstützen, Kabelsteine abnehmen, seitlich lagern, Aufrechterhaltung der Betriebsbereitschaft und wiederherstellen der ursprünglichen Lage, einschl. Lieferung aller notwendigen Materialien.
Bei Kabelbündeln wird eine Kreuzung gerechnet, wenn die Breite 25 cm nicht übersteigt. Die neu zu verlegende Rohrleitung darf nicht mit Untermauerungen bzw. Abfangungen belastet werden.
Menge: 5,000 St

**01.35.15 Begehbare Abdeckung des Rohrgrabens**
*** Schwerpunktposition
Des Kanals nach Erfordernis bis zu einer Spannweite von 4 m, verkehrssicher herstellen einschl. Der erforderlichen Auflager sowie Demontage und deren Abtransport nach Fertigstellung.
Menge: 5,000 St

**01.35.16 Befahrbare Abdeckung des Rohrgrabens**
*** Schwerpunktposition
Des Kanals nach Erfordernis bis zu einer Spannweite von 4 m, verkehrssicher herstellen einschl. Der erforderlichen Auflager sowie Demontage und deren Abtransport nach Fertigstellung.
Menge: 5,000 St

**01.35.17 Spülen- und TV- Kanaluntersuchung**
*** Schwerpunktposition
Spülen- und TV-Kanaluntersuchung
Kanaluntersuchung aller neu errichteten Grundleitungen mit allen erforderlichen Geräten einschl. Nebenarbeiten und Nebenleistungen für die vorbeschriebenen Rohrleitungen.
Mittels der Kanaluntersuchung werden die Grundleitungen geprüft und aufgenommen. Die Auswertung bestätigt die einwandfreie Gefällesituation der Grundleitungen.
Die Untersuchung ist durch ein Protokoll in 2-facher Ausfertigung und digital zu belegen. Die Kanaluntersuchung kann im Schiebeverfahren erstellt werden.
ACHTUNG: Die Bodenplatte darf nur nach schriftlicher  Freigabe der Bauleitung/ Fachplanung erstellt
werden.
Die Kanaluntersuchung ist vor und nach Erstellung der Bodenplatte durchzuführen.
Menge: 1,000 m

**01.35.18 Anfahrt für Kanaluntersuchung**
*** Schwerpunktposition
Anfahrtspauschale für Druckprüfung, TV-Kamerabefahrung und Spülen der Leitungen
Menge: 1,000 St

**01.35.19 Prüfen der Dichtheit**
*** Schwerpunktposition
aller Grundleitungen - die neu errichtet wurden - mit allen erforderlichen Geräten einschl. Nebenarbeiten und Nebenleistungen für die vorbeschriebenen Rohrleitungen.
Die Untersuchung ist durch ein Protokoll in 2-facher Ausfertigung einschließlich Videoband zu belegen. Vor der Durchführung ist eine Abstimmung mit der Bauleitung notwendig.
Für bis 20 lfdm Rohrleitungen DN 100-500
außerhalb und innerhalb des Gebäudes mit bis zu 8 Anschlüssen
Menge: 1,000 m

*Hinweis: Kernbohrungen*
Kernbohrungen
Kernbohrarbeiten
mit Diamantbohrgerät in Stahlbetonwänden bzw. - decken in senkrechter oder waagrechter Bohrung.
Vollständiges Absaugen und Abtransport des anfallenden Bohr- Wassers und Bohrschlammes aus dem Gebäude heraus. Abtransport und Entsorgung der anfallenden Abbruchmaterialien,
Abgerechnet wird nach durchbohrter Betonstärke.
Lage:  Stahlbetondecken und -wände
(erdberührter Aussenwand, Außenwände, Schachtwände, Innenwände, Stahlbetondecken)
Eisenanschnitte bis 4,0 cm2  Einzelquerschnittfläche sind im Einheitspreis enthalten.
Es obliegt dem Auftragnehmer,durch zeitliche Koordination der Bohrarbeiten den Aufwand für Transport, Montage, Abtransport usw. so gering wie möglich zu halten.
Nebenmaterialien sind in den Einheitspreis mit einzurechnen.
Mehraufwand für Verschließen von nicht passgenauer Kernbohrung ( zu großer Ringspalt ) wird nicht vergütet.
einschl. Grundierung und Versiegelung der Kernbohrungen mit Speziallack, sowie zum Schutz des Bewehrungsstahles vor Korrosion.
Kernbohrdurchmesser bis 55-250 mm

**01.35.20 Kernbohrung, Stb, 55-80/d bis 250mm**
*** Schwerpunktposition
Kernbohrung mit Diamantbohrgeräten in Stahlbetondecken und -wänden.
Bohrlochdurchmesser:  55 - 80 mm
Decken- bzw. Wanddicke: bis 25 cm
Menge: 10,000 St
DIN276 2008: 331

**01.35.21 Kernbohrung, Stb, 81-114/d bis 250mm**
*** Schwerpunktposition
Kernbohrung mit Diamantbohrgeräten in Stahlbetondecken und -wänden.
Bohrlochdurchmesser:  81 - 114 mm
Decken- bzw. Wanddicke: bis 25 cm
Menge: 10,000 St
DIN276 2008: 331

**01.35.22 Kernbohrung, Stb, 115-130/d bis 250mm**
*** Schwerpunktposition
Kernbohrung mit Diamantbohrgeräten in Stahlbetondecken und -wänden.
Bohrlochdurchmesser:  115 - 130 mm
Decken- bzw. Wanddicke: 20-25 cm
Menge: 10,000 St
DIN276 2008: 331

**01.35.23 Kernbohrung, Stb, 131-150/d bis 250mm**
*** Schwerpunktposition
Kernbohrung mit Diamantbohrgeräten in Stahlbetondecken und -wänden.
Bohrlochdurchmesser:  131 - 150 mm
Decken- bzw. Wanddicke: 20-25 cm
Menge: 10,000 St
DIN276 2008: 331

**01.35.24 Kernbohrung, Stb, 151-200/d bis 250mm**
*** Schwerpunktposition
Kernbohrung mit Diamantbohrgeräten in Stahlbetondecken und -wänden.
Bohrlochdurchmesser:  151 - 200 mm
Decken- bzw. Wanddicke:  20-25 cm
Menge: 10,000 St
DIN276 2008: 394

**01.35.25 Kernbohrung, Stb, 201-250/ d bis 250mm**
*** Schwerpunktposition
Kernbohrung mit Diamantbohrgeräten in Stahlbetondecken und -wänden.
Bohrlochdurchmesser:  201 - 250 mm
Decken- bzw. Wanddicke:  20-25 cm
Menge: 10,000 St
DIN276 2008: 394

#### Titel 01.36 Gerüst

*Hinweis: Gerüstarbeiten*
Gerüstarbeiten
Allgemeines
Es gelten jeweils die Normen und Regeln in der zum Vertragsschluss gültigen Fassung einschließlich der Änderungen, Berichtigungen und Beiblätter.
Soweit in der Leistungsbeschreibung auf Technische Spezifikationen, z.B. nationale Normen, mit denen Europäische Normen umgesetzt werden, europäisch technische Bewertungen, gemeinsame technische Spezifikationen, Internationale Normen, Bezug genommen wird, werden auch ohne den ausdrücklichen Zusatz: „oder gleichwertig“, immer gleichwertige Technische Spezifikationen in Bezug genommen.
.
DIN EN 280-1
Fahrbare Hubarbeitsbühnen – Teil 1: Berechnung – Standsicherheit – Bau – Sicherheit – Prüfungen
DIN EN 280-2
Fahrbare Hubarbeitsbühnen – Teil 2: Zusätzliche Sicherheitsanforderung für Lastaufnahmemittel an Hubeinrichtung und Arbeitsbühne
DIN EN 13374
Temporäre Seitenschutzsysteme – Produktfestlegungen – Prüfverfahren
DIN EN 13377
Industriell gefertigte Schalungsträger aus Holz – Anforderungen, Klassifikation und Nachweis
DIN EN 13411-5
Endverbindungen für Drahtseile aus Stahldraht – Sicherheit – Teil 5: Drahtseilklemmen mit U-förmigem Klemmbügel
DIN EN 13414-1
Anschlagseile aus Stahldrahtseilen – Sicherheit – Teil 1: Anschlagseile für allgemeine Hebezwecke
DIN VDE 0682-742
Hubarbeitsbühnen zum Arbeiten an unter Spannung stehenden Teilen bis AC 1000 V und DC 1500 V
ISO 18893
Fahrbare Hubarbeitsbühnen – Sicherheitsgrundlagen, Prüfung, Wartung und Betrieb
DGUV Information 201-011
Verwendung von Arbeits-, Schutz- und Montagegerüsten
Herausgeber: Deutsche Gesetzliche Unfallversicherung e.V. (DGUV)
(bisher: BGI 663)
DGUV Information 201-026
Auswahl und Einsatz von Transportbühnen bei Bauarbeiten
Herausgeber: Deutsche Gesetzliche Unfallversicherung e.V. (DGUV)
(bisher: BGI 825)
DGUV Regel 101-011
Einsatz von Schutznetzen (Sicherheitsnetzen)
Herausgeber: Deutsche Gesetzliche Unfallversicherung e.V. (DGUV)
(bisher BGR/GUV-R 179)

Die für die Herstellung der eigenen Leistung benötigten Gerüste sind Nebenleistung und werden nicht vergütet;

Vergütet wird nur:
-das Dachdeckerfanggerüst
-das für die Abbrucharbeiten und den Rückbau erforderliche Gerüst

Hinweis:
Auf,- Um- und Abbauen sowie Vorhalten der Arbeits- und Schutzgerüste sowie Traggerüste der Bemessungsklasse A nach DIN EN 12812 „Traggerüste – Anforderungen, Bemessung und Entwurf“. Soweit die Gerüste für die eigene Leistung erforderlich sind, sind Nebenleistungen.
Für die Abbruch- und Rückbauarbeiten sind Gerüste besondere Leistungen, ebenso das Dachfanggerüst für den Dachdecker.
Die erforderlichen Arbeitsgänge sind im LV in den nachfolgenden Positionen ausgeschrieben.

*Hinweis: Dachdeckerfanggerüst*
Dachdeckerfanggerüst

Angaben zur Baustelle
Die Arbeiten sind in folgenden Geschossen auszuführen:
Dachdeckerfanggerüst über der Ebene +2 (BT1) und über der Ebene 0 (BT4) für Dachabdichtungsarbeiten an Flachdach und Attika

Bauteil 1 Länge 143m, Höhe ca. 15m
Bauteil 4 Länge  55m, Höhe ca. 4,5m

**01.36.1 Absturzsicherung für Dachdecker erstellen**
*** Schwerpunktposition
Absturzsicherung für Dachdecker erstellen

entweder:

Ausbau des Fassadengerüsts (Nebenleistung Baumeister)  zum Schutzgerüst für Dachdecker- und Klempnerarbeiten, als Fanggerüst nach DIN 4420-1 bei Dachneigungen < 15°, Lastklasse wie Hauptgerüst.

Leistungsumfang: Aufbau,
Fanglage, Klasse: FL 1
Schutzwand, Klasse: SWD1
Konsolbreite: mind. 0,30 m
Mind. Gerüstbreite: W09 (0,90 - 1,20 m)
Lastklasse: 3

alternativ kann nach Wahl des AN auch ein zusätliches Hängegerüst für den Dachdecker erstellt, oder ein vorhandenes Hängegerüst angepasst  werden;

Die Abrechnung erfolgt in m.
Gerüst hergerichtet für  Arbeiten an Attika und Flachdach.

Dachdeckerfanggerüst für BT 1
Dachdeckerfanggerüst für BT 4
Menge: 200,000 m

**01.36.2 Vorhalten/Gebrauchsüberlassung Absturzsicherung**
*** Schwerpunktposition
Vorhalten/Gebrauchsüberlassung
der Absturzsicherung für Dachdecker und SSpengler

275lfm x 40 Wochen = 11000lfm
Menge: 1400,000 mWo

**01.36.3 Absturzsicherung für Dachdecker abbauen/entfernen**
*** Schwerpunktposition
Menge: 200,000 m

*Hinweis: Innenfassadengerüst*
Innenfassadengerüst für den Rückbau der provisorischen Wärmedämmung (verputzte Mineralfaserdämmung, d=15cm) am direkt angebauten besteheden sich im Betrieb befindenden Gebäude.

**01.36.4 Innengerüst, Lastklasse 3, W06, Aufbau, Abbau, Vorhaltung**
*** Schwerpunktposition
Längenorientiertes Standgerüst innen, gemäß DIN EN 12811-1 und DIN EN 12810-1 aufbauen.
Bauart: längenorientiertes Standgerüst
Leistungsumfang: Aufbau
Lage: innen
Standfläche: eben
Einzurüstende Fläche: senkrecht,
Höhe einzurüstende Fläche: Geschoßhöhe bis 4,5m, jedes Geschoss ist einzeln einzurüsten; von unten nach oben; der provisorische Winterschutz wird jeweils bis zur Herstellung der angebauten Außenwände benötigt;

Das Gerüst wird auf der fertig betonierten Stahlbetondecke geschossweise aufgebaut;
Abstand Bauwerk/Gerüstbelag: 30cm

Eckausführung:
als Zulage in gesonderter Position

Besondere Anforderungen:
Gerüst zwischen Innenwänden:
Das Anarbeiten an Innenwände ist in einer gesonderten Position beschrieben.

Anzahl Gerüstlagen: 1-2 pro Geschoß
Anordnung Gerüstlagen: Geschossweise Anordung

Verwendungszweck:
das Gerüst wird für den Abbruch der provisorischen Wärmedämmung (Mineralfaser) des angrenzenden bestehenden Bauwerks benötigt, um die an das Bauwerk direkt angrenzenden Außenwände/Decken in Stahlbeton zu erstellen.

Bauteil 1
Ebene -1:  l= ca. 15m, Höhe ca. 3,70m
Ebene 0:  l= ca. 15m, Höhe ca. 3,20m
Ebene +1:  l= ca. 15m, Höhe ca. 3,20m
Ebene +2:  l= ca. 15m, Höhe ca. 3,70m

Bauteil 4

Ebene 0:  l= ca. 35m, Höhe ca. 4,50m

inkl. erforderlicher Vorhaltung für die Abbrucharbeiten.
Menge: 368,000 m2
DIN276 2008: 394

**01.36.5 Zulage für Längenanpassung an Innen- und Außenwände**
*** Schwerpunktposition
Zulage für Längenanpassung an Innen- und Außenwände
Bauteil 4: 4 Stück
Bauteil 1: 3 Stück pro Geschoß, 4 Geschosse
mittels passenden Auslegern, Passtücken, Ergänzungen
Menge: 16,000 St
DIN276 2008: 394

**01.36.6 Zulage für Ecken**
*** Schwerpunktposition
Zulage für Ecken
Bauteil 1: 1 Stück pro Geschoß, 4 Geschosse
Menge: 4,000 St
DIN276 2008: 394

**01.36.7 Zulage für Überbrückung der Fertignasszelle**
*** Schwerpunktposition
Zulage für Überbrückung der Fertignasszelle
Bauteil 1: 1 Stück pro Geschoß, 4 Geschosse
Menge: 4,000 St
DIN276 2008: 394

*Hinweis: Zulage Gerüst für Ortbetondecken >3,5m Höhe*

**01.36.8 Zulage Gerüst für Ortbetondecken >3,5m Höhe**
*** Schwerpunktposition
Zulage Gerüst für Ortbetondecken >3,5m Höhe
Balkon in der Ebene 0
Eingangsbereich (außen) Ebene 0
Menge: 50,000 m2
DIN276 2008: 394

*Hinweis: Fassadengerüst*

**01.36.9 Fassadengerüst, Lastklasse 3, W06, Aufbau, Abbau und Vorhaltung**
*** Schwerpunktposition
Längenorientiertes Standgerüst für Fassadenarbeiten, ohne Bekleidung, gemäß DIN EN 12811-1 und DIN EN 12810-1 aufbauen.
Bauart: längenorientiertes Standgerüst
Leistungsumfang: Aufbau, Abbau und Vorhaltung
für die erfordrliche Ausführungsszeit des Rückbaus
Einsatzort: außen
Standfläche: leicht geneigt, normal belastbar
Einzurüstende Fläche: senkrecht, keine Vorsprünge
Höhe einzurüstende Fläche: ca.12m
Abstand Bauwerk/Gerüstbelag: 30cm
Höhenklasse: H2
Bekleidung: A (ohne Bekleidung)
Zugang: LA (mit Leiter)
zwei getrennte einzelne Gerüstfelder, stirnseitig gesichert
Anzahl Gerüstlagen: 6
Höhenlage Gerüstlagen: bis ca.12m
Verwendungszweck: Rückbau WDVS
Ansicht West und Nord Teilflächen im Anbaubereich des zweiten Bauabschnitts
Lastklasse: 3 (bis 2 kN/m²)
System-/Breitenklasse: W06
Menge: 50,000 m2
DIN276 2008: 394

### Titel 02 BA 2 Stadtparkanbindung Begegnungszentrum

#### Titel 02.01 Erdarbeiten Stützwände

*Hinweis: Homogenbereiche*
Homogenbereiche

Boden und Fels sind entsprechend ihrem Zustand
nach DIN 18 300 (2019-09) und DIN 18 301
(2019-09) vor dem Lösen in Homogenbereiche einzuteilen.
Der Homogenbereich ist ein begrenzter
Bereich, bestehend aus einzelnen oder mehreren
Boden- oder Felsschichten, der für Erdarbeiten/
Bohrarbeiten vergleichbare Eigenschaften aufweist.

Sind umweltrelevante Inhaltsstoffe zu beachten, so sind diese bei der Einteilung in Homogenbereiche zu berücksichtigen.
Bei den derzeit nicht näher abzuschätzenden lokalen Verunreinigungen der Auffüllungsböden der Bodenschicht  mit Benzo[a]pyren, PAK und Kupfer ist der Homogenbereich  nach DIN 18 300 erdbautechnisch und altlastentechnisch zu trennen und als gesondert zu betrachten.

Eine Trennung erfolgt zwischen Bodenschicht (1-3)  und  anstehendem Felsgestein (4), sowie bei kontaminierten Bereichen.

Schicht 1: Auffüllungen
Schicht 2: Deckschichten
Schicht 3: Zersatzböden
Schicht 4: Fels, verwittert

Bodenprofil Ansatzpunkt 394,79 m NHN  KRB1
(siehe dazu Bodengutachten mit KRB 1 bis 3)

KRB1:
bis 0,60m:
Auffüllung(Kies, stark sandig, schwach schluffig)
Frostschutzschicht
kantig, erdfeucht
grau, braun

bis 0.75m
Auffüllung(Kies, stark sandig, stark schluffig)
vereinzelt Ziegelreste
kantig, erdfeucht
beige, braun

bis 1.70m
Auffüllung(Sand, kiesig, schluffig)
vereinzelt Ziegelreste
kantig bis
kantengerundet,
erdfeucht
braun

bis 2.30m
Schluff, tonig, stark
sandig, kiesig, org.
Beimengung
riecht modrig,
Wurzelreste
weich
dunkelgrau

bis 2.80m
Schluff, tonig, stark
sandig, schwach kiesig weich
braun

bis 4.00m
Sand, kiesig, schluffig
Zersatz, glimmerhaltig
kantig, erdfeucht beige, braun
bis 4.50m
Sand, stark schluffigZersatz, glimmerhaltig
kantig, erdfeucht
braun, beige

bis 8.80m
Sand, schwach kiesig,
schluffig bis stark
schluffig
vollständig verwittertes
Gestein
kantig, trocken,

ab 8,3
m nass
braun

*Hinweis: Böschungswinkel Standsicherheit Baugrube*
Böschungswinkel Standsicherheit Baugrube

Ohne rechnerischen Nachweis der Standsicherheit dürfen im Bauzustand gemäß DIN 4124 für die Böden der Bodenschicht 1 -3  (Auffüllungen, Deckschichten und Zersatzböden) Böschungswinkel von β ≤ 45° ausgeführt werden.

Das Herstellen von Bermen ist mit in die Einheitspreise einzukalkulieren.

Angewittertes bis unverwittertes Felsgestein kann ggf. mit steileren Böschungen bis maximal 80° zur Horizontalen abgeböscht werden. Die Festlegung erfolgt durch örtliche Begutachtung mit dem Bodengutachter.

Die Arbeiten haben von der Baugrube aus zu erfolgen. Ein
Befahren des oberen Böschungsbereiches ist nicht zulässig.

Die Wahl des Bauverfahrens, des Bauablaufes und der Förderwege sowie die Wahl und der Einsatz der Geräte sind nach DIN 18 300 (2019-09) Sache des Auftragnehmers.

*Hinweis: Oberboden*

**02.01.1 Oberboden abtragen, aufladen, abfahren, abladen bis 30 cm**
*** Schwerpunktposition
Oberboden abtragen, aufladen und nach Angabe der Bauleitung  zum Zwischenlager fahren, abladen in Mieten aufschichten;
Abtragsdicke: bis 30 cm
Entfernung zum Zwischenlager: 15km

Abrechnungsgrundlage Mengenaufmaß bzw. Geländeaufnahme - Wiegescheine sind vorzulegen!
Menge: 25,000 m2
DIN276 2008: 322

**02.01.2 Oberboden aufladen, fördern, andecken, 30 cm**
*** Schwerpunktposition
Oberboden ab Zwischenlager bis 15km entfernt aufladen, transportieren und wieder andecken.
Auftragsdicke: i.M. 30 cm

Abrechnungsgrundlage Mengenaufmaß bzw. Geländeaufnahme - Wiegescheine sind vorzulegen!
Menge: 25,000 m2
DIN276 2008: 322

*Hinweis: Aushub Sonstiges*
Aushub Sonstiges
Hinweis Deklaration
Für die Deklaration von Bauschutt und Bodenmaterial ist der
Auftraggeber verantwortlich.
Es wird bauseits ein Gutachter gestellt. Dieser beprobt nach
Fertigstellung von Haufwerken diese und erstellt einen
Prüfbericht.
Der Gutachter und die Bauleitung ist mind. 1 Arbeitswoche vor
Fertigstellung eines Haufwerkes zu informieren. Nach
Probenahme sind maximal 3 Arbeitswochen einzukalkulieren
bis zur Vorlage des Prüfberichts und der weiteren Bewegung
des Materials.

Hinweis zu Recyclingbaustoffen
Für Bauschutt erfolgt eine Einstufung nach
Ersatzbaustoffverordnung, welche die vormals
länderspezifischen Regelungen zu Recyclingbaustoffen ersetzt
(z.B. RC-Leitfaden (ZTV wwG-StB By 05).
Sollten diese Parameter nicht eingehalten werden, so erfolgt
eine Nachanalyse nach den Zusatzparametern der
Deponieverordnung. Für offensichtlich belastetes Material
werden direkt die Parameter der Deponieverordnung
angewendet
Sollten für den AN weitere Analysenparameter für die
Verwertung der Stoffe notwendig sein, so trägt die Kosten
hierfür der AN.

Alleine die Ergebnisse des bauseits gestellten Gutachters sind maßgebend. Ein Nachweis über den Verbleib der Baustoffe ist Voraussetzung für eine Vergütung.

**02.01.3 Zulage Förderweg zum Zwischlager 15,1-30km**
*** Schwerpunktposition
Zulage Förderweg zum Zwischlager 15,1-30km um Material zur Beprobung zu lagern
Menge: 10,000 m3
DIN276 2008: 319

**02.01.4 Zulage Förderweg zum Zwischlager 30,1-50km**
Zulage Förderweg zum Zwischlager 30,1-50km um Material zur Beprobung zu lagern
Menge: 10,000 m3
DIN276 2008: 319

**02.01.5 Fundamentaushub, von Hand**
*** Schwerpunktposition
Fundament ab Baugrubensohle von Hand für Einzel- und Streifenfundament profilgerecht ausheben. Das Aushubmaterial entsorgen.
Aushubtiefe:  bis 0,9 m

Abrechnungsgrundlage Mengenaufmaß bzw. Geländeaufnahme - Wiegescheine sind vorzulegen!
Menge: 10,000 m3
DIN276 2008: 322

**02.01.6 Abdecken der Baugrubenabböschung**
*** Schwerpunktposition
Menge: 100,000 m2
DIN276 2008: 319

*Hinweis: Bodenpressung Bodenkennwerte*
Bodenpressung Bodenkennwerte

Für die Auffüllungen wird vom Abbruch des Bestandsgeländes stammender  Betonbruch verwendet;
das Material muss lagenweise in einer Höhe von max. 30cm eingebaut und verdichtet werden;
die einzelnen Lagen werden geprüft!
Die Versuche sind vollständig zu protokollieren, die Protokolle sind der Bauleitung nach Fertigstellung der jeweilgen Schicht digital zu übermitteln.

Für die zur Schüttung vorgesehenden Böden ist ein Verdichtungsgrad DPr>=100% im Mittel, mindestens jedoch 98% nachzuweisen.

Bei der Ausführung der Plattengründung kann bei Gründung auf den gut tragfähigen Zersatzböden ein Bettungsmodul von 40MN/m3 angesetzt werden.

Die angegebenen Bodenpressungen und Bodenkennwerte sind vor der Bauausführung von einem Baugrundsachverständigen zu überprüfen, bei abweichenden Werten ist der Tragwerksplaner unverzüglich zu unterrichten, um die Bemessung der Fundamente zu überarbeiten.

**02.01.7 Lastplatten-Druckversuch**
*** Schwerpunktposition
Lastplatten-Druckversuch zum Nachweis der vorhandenen und neu zu erstellender Baugrund-Tragfähigkeit.

Die Lastplattenversuche sind in Absprache (Lage und Anzahl) mit dem Bodengutachter des
Ingenieurbüro Altmanns vor und nach dem Einbau der unterschiedlichen Bodenschichten und der Einbaulagen (alle 30cm)  durchzuführen.

Für die zur Schüttung vorgesehenden Böden ist ein Verdichtungsgrad DPr>=100% im Mittel, mindestens jedoch 98% nachzuweisen.
Menge: 50,000 St
DIN276 2008: 321

*Hinweis: Baugrubenaushub*
Baugrubenaushub

Zu beachten:
Grundwasser wurde laut Bodengutachter nicht angetroffen, Schichtenwasser ist möglich!

**02.01.8 Baugrubenaushub, grobkörniger Boden**
*** Schwerpunktposition
Boden der Baugrube profilgerecht mit Böschung lösen und Grobplanum herstellen. Das Aushubmaterial aufladen zum Zwischenlager des Bauherrn fahren (bis 15km entfernt), zur Beprobung abladen und zur späteren Wiederverwendung als Hinterfüllmaterial lagern.
Ausführung: im Hangbereich
Aushubtiefe: bis 5,50 m
Förderweg: bis 15km
Homogenbereich: gemäß Bodengutachten
Abtraggerät: Löffelbagger

Abrechnungsgrundlage Mengenaufmaß bzw. Geländeaufnahme - Wiegescheine sind vorzulegen!
Menge: 25,000 m3
DIN276 2008: 322

**02.01.9 Baugrubenaushub, nichtbindiger Boden,**
*** Schwerpunktposition
Boden der Baugrube profilgerecht mit Böschung lösen und Grobplanum herstellen. Das Aushubmaterial aufladen zum Zwischenlager des Bauherrn fahren (bis 15km entfernt), zur Beprobung abladen und zur späteren Wiederverwendung als Hinterfüllmaterial lagern.

Ausführung: im Hangbereich
Aushubtiefe: bis 5,50 m
Förderweg: bis 15km
Homogenbereich: gemäß Bodengutachten
Abtraggerät: Löffelbagger

Abrechnungsgrundlage Mengenaufmaß bzw. Geländeaufnahme - Wiegescheine sind vorzulegen!
Menge: 25,000 m3
DIN276 2008: 322

**02.01.10 Baugrubenaushub, bindiger Boden**
*** Schwerpunktposition
Boden der Baugrube profilgerecht mit Böschung lösen und Grobplanum herstellen. Das Aushubmaterial aufladen zum Zwischenlager des Bauherrn fahren (bis 15km entfernt), zur Beprobung abladen und zur späteren Wiederverwendung als Hinterfüllmaterial lagern.

Ausführung: im Hangbereich
Aushubtiefe: bis 5,50 m
Förderweg: bis 15km
Homogenbereich: gemäß Bodengutachten
Abtraggeräte: Greifbagger, Ladeschaufel

Abrechnungsgrundlage Mengenaufmaß bzw. Geländeaufnahme - Wiegescheine sind vorzulegen!
Menge: 200,000 m3
DIN276 2008: 322

**02.01.11 Baugrubenaushub, Mehrpreis leicht lösbarer Fels**
*** Schwerpunktposition
Baugrubenaushub, Mehrpreis leicht lösbarer Fels

Das Aushubmaterial aufladen zum Zwischenlager des Bauherrn fahren (bis 15km entfernt), zur Beprobung abladen und zur späteren Wiederverwendung als Hinterfüllmaterial lagern.

Ausführung: im Hangbereich
Aushubtiefe: bis 5,50 m
Förderweg: bis 15km
Homogenbereich: gemäß Bodengutachten
Bodenbeschreibung: leicht lösbarer Fels
Hauptbestandteile: Fels
Abtraggeräte: Löffelbagger, Reißbagger, Meißel

Abrechnungsgrundlage Mengenaufmaß bzw. Geländeaufnahme - Wiegescheine sind vorzulegen!
Menge: 25,000 m3
DIN276 2008: 322

**02.01.12 Baugrubenaushub, Mehrpreis schwer lösbarer Fels**
*** Schwerpunktposition
Baugrubenaushub, Mehrpreis leicht lösbarer Fels

Das Aushubmaterial aufladen zum Zwischenlager des Bauherrn fahren (bis 15km entfernt), zur Beprobung abladen und zur späteren Wiederverwendung als Hinterfüllmaterial lagern.
Ausführung: im Hangbereich
Aushubtiefe: bis 5,50 m
Förderweg: bis 15km
Homogenbereich: gemäß Bodengutachten
Bodenbeschreibung: schwer lösbarer Fels
Hauptbestandteile: Fels
Abtraggeräte: Löffelbagger, Reißbagger, Meißel

Abrechnungsgrundlage Mengenaufmaß bzw. Geländeaufnahme - Wiegescheine sind vorzulegen!
Menge: 25,000 m3
DIN276 2008: 322

*Hinweis: Planum*

**02.01.13 Baugrubensohle planieren und verdichten**
*** Schwerpunktposition
Baugrubensohle nach dem Aushub oder nach der Auffüllung planieren und verdichten. Ausführung unmittelbar vor dem Einbringen der Sauberkeitsschicht als planebene Fläche, mit höchstens +/- 2 cm Höhendifferenz auf eine Länge von 5,0 m.
Überschüssiges Material entsorgen.
Art des Bodens: gemäß Bodengutachten
Verdichtungsgrad DPr: 100 %
Menge: 100,000 m2
DIN276 2008: 322

*Hinweis: Fundamentaushub*
Fundamentaushub

Abrechnungsgrundlage Mengenaufmaß bzw. Geländeaufnahme - Wiegescheine sind vorzulegen!

**02.01.14 Fundamentaushub <1,25m Tiefe Stützwände**
*** Schwerpunktposition
Streifenfundament für Stützwände,  profilgerecht ausheben, einschl. Herstellen des Grob-Planums der Sohle.
Aushubmaterial aufladen, fördern zum Zwischenlager (15km), abladen zum Beproben in Mieten;

Aushubtiefe:  bis ca. 1,25 m

Hinweis:
im Bereich der Auffüllungen wird kein Fundamentaushub erstattet; die Fundamente sind im Zuge der Auffüllungen zu erstellen;
Menge: 50,000 m3
DIN276 2008: 322

**02.01.15 Fundamentaushub Stützwände mit Fuß**
*** Schwerpunktposition
Fundamente Stützwände mit Fuß  profilgerecht ausheben, einschl. Herstellen des Grob-Planums der Sohle.
Aushubmaterial aufladen, fördern zum Zwischenlager (15km), abladen zum Beproben in Mieten;

Aushubtiefe:  bis ca. 1,75 m

Hinweis:
im Bereich der Auffüllungen wird kein Fundamentaushub erstattet; die Fundamente sind im Zuge der Auffüllungen zu erstellen;
Menge: 250,000 m3
DIN276 2008: 322

*Hinweis: Abfuhr und Entsorgung*
Abfuhr und Entsorgung:
Das auf dem Lagerplatz des Bauherrn gelagerte nicht zur Auffüllung geeignete  Material ist nach der Beprobung zu entsorgen;
Der Lagerplatz liegt bis zu 15km von der Baustelle entfernt;

Abrechnungsgrundlage Mengenaufmaß bzw. Geländeaufnahme - Wiegescheine sind vorzulegen!

**02.01.16 Entsorgungskonzept und Entsorgungsdokumentation**
*** Schwerpunktposition
Entsorgungskonzept und -Dokumentation erstellen und an die örtliche Bauüberwachung übergeben.
Inklusive baubegleitenden Ergänzungen/ Überarbeitungen und
laufender Aktualisierung (14-Tägig) der Mengen.
Dokumentation der Entsorgung umfasst:
- Übersichtstabelle über alle entsorgte Haufwerke mit
Haufwerksnummer, Datum, Tonnage, LKW-Fuhren, Einstufung,
Entsorgungsstelle, etc.
- Annahmeerklärungen
- Übernahme- und Wiegescheine
- Tabelle je Haufwerk mit Datum, LKW-Kenzeichen, Tonnage,
Wiege- und Übernahmescheinnummer
In der Dokumentation sind sämtliche entsorgte/verwertete
Materialen der Baustelle mit aufzuführen.
Die Gliederung ist mit der örtlichen Bauleitung abzustimmen.
Die vollständige Dokumentation ist 4 Wochen nach Abfuhr des letzten Haufwerks digital zu übergeben
Menge: 1,000 psch
DIN276 2008: 322

**02.01.17 Aufladen Z0-Material in 15km Entfernung gelagert, abfahren und entsorgen**
*** Schwerpunktposition
Überschüssigen Aushub Z0-Material, vom Lagerplatz dess Bauherrn (15km von der Baustelle entfernt), aufladen und entsorgen.
Sonderabfall, z.B. kontaminiertes Material, ist gesondert zu erfassen und unter Beachtung der jeweils geltenden gesetzlichen Vorschriften zu entsorgen.
Bodenart: nicht kontaminiert, kein Fels
Deponiegebühr gesondert

Entfernung der Deponie bis 30km

Abrechnungsgrundlage Mengenaufmaß bzw. Geländeaufnahme - Wiegescheine sind vorzulegen!
Menge: 300,000 m3
DIN276 2008: 322

**02.01.18 Aufladen DK0-Material in 15km Entfernung gelagert, abfahren und entsorgen**
*** Schwerpunktposition
DK0-Material und mit Bauschutt vermischtes Aushubmaterial vom Zwischenlager des Bauherrn (15km von der Baustelle entfernt) aufnehmen und zur Entsorgung auf Deponie abfahren.
Deponiegebühr gesondert
Entfernung der Deponie bis 30km

Abrechnungsgrundlage Mengenaufmaß bzw. Geländeaufnahme - Wiegescheine sind vorzulegen!
Menge: 60,000 m3
DIN276 2008: 322

**02.01.19 Deponiegebühren, Baugrubenaushub, t**
*** Schwerpunktposition
Deponiegebühren für das Entsorgen des Baugrubenaushubs. Transportgebühren werden separat vergütet.
Bodenart: gemäß Bodengutachten, nicht kontaminiert
Menge: 540,000 t
DIN276 2008: 322

**02.01.20 Zulage für größere Fahrtstrecke zur Deponie**
*** Schwerpunktposition
Zulage für die Fahrtstrecke zur Deponie
pro Kilometer und Fahrt über 31km-60km.
Menge: 120,000 km
DIN276 2008: 322

**02.01.21 Zulage für Aushub, Förderung und Lagerung von Z1.1-Material**
*** Schwerpunktposition
Zulage für Aushub, Förderung und Lagerung von Z1.1-Material
zum Zwischenlager 15km entfernt
Menge: 5,000 m3
DIN276 2008: 311

**02.01.22 Zulage für Aushub, Förderung und Lagerung von Z1.2-Material**
*** Schwerpunktposition
Zulage für Aushub, Förderung und Lagerung von Z1.2-Material
zum Zwischenlager 15km entfernt
Menge: 5,000 m3
DIN276 2008: 311

**02.01.23 Zulage für Aushub, Förderung und Lagerung von Z2-Material**
*** Schwerpunktposition
Zulage für Aushub und Lagerung von Z2-Material
zum Zwischenlager 15km entfernt
Menge: 5,000 m3
DIN276 2008: 311

**02.01.24 Abfuhr Material < Z1.1 nach EPP**
*** Schwerpunktposition
Nach Materialbeprobung (Stillstandzeit für die Beprobung von 1-2 Wochen ist zu  ist berücksichtigen) seitlich gelagertes Material:
Aufnahme, Transport
zur Verwertung und  Entsorgung
von leicht verunreinigten mineralischem Bauschutt und Erdaushub
Eckpunktepapier < Z1.1

(= Z1.1-Material)

Abrechnung nach Wiegeschein

Inkl. schriftlichem  Nachweis über die Entsorgung, Deponiegebühr  und Nachweis für den Eigentumsübergang des Materials an den AN.
Deponiekosten in gesonderter Position

Deponie bis 30km entfernt
Menge: 1,000 t
DIN276 2008: 310

**02.01.25 Abfuhr Material < Z1.2 nach EPP**
*** Schwerpunktposition
Nach Materialbeprobung (Stillstandzeit für die Beprobung von 1-2 Wochen ist zu ist berücksichtigen) seitlich gelagertes Material:
Aufnahme, Transport
zur Verwertung und  Entsorgung
von leicht verunreinigten mineralischem Bauschutt und Erdaushub
Eckpunktepapier < Z1.2

(= Z1.2-Material)

Abrechnung nach Wiegeschein

Inkl. schriftlichem  Nachweis über die Entsorgung, Deponiegebühr  und Nachweis für den Eigentumsübergang des Materials an den AN.
Deponiekosten in gesonderter Position

Deponie bis 30km entfernt
Menge: 1,000 t
DIN276 2008: 310

**02.01.26 Abfuhr Material < Z2 nach EPP**
*** Schwerpunktposition
Nach Materialbeprobung (Stillstandzeit für die Beprobung von 1-2 Wochen ist zu  ist berücksichtigen) seitlich gelagertes Material:
Aufnahme, Transport
zur Verwertung und  Entsorgung
von mineralischem verunreinigten Bauschutt und Erdaushub
Eckpunktepapier < Z.2

(= Z2-Material)

Abrechnung nach Wiegeschein

Inkl. schriftlichem  Nachweis über die Entsorgung, Deponiegebühr  und Nachweis für den Eigentumsübergang des Materials an den AN.
Deponiekosten in gesonderter Position

Deponie bis 30km entfernt
Menge: 1,000 t
DIN276 2008: 310

**02.01.27 Z1.1 nach EPP Deponiegebühr**
*** Schwerpunktposition
Menge: 1,000 m3
DIN276 2008: 310

**02.01.28 Z1.2 nach EPP Deponiegebühr**
*** Schwerpunktposition
Menge: 1,000 m3
DIN276 2008: 310

**02.01.29 Z2 nach EPP Deponiegebühr**
*** Schwerpunktposition
Menge: 1,000 m3
DIN276 2008: 310

**02.01.30 Abfuhr Mineralische Baustoffe < DK 0 nach DepV**
*** Schwerpunktposition
Nach Materialbeprobung (Stillstandzeit für die Beprobung von 1-2 Wochen ist zu  ist berücksichtigen) seitlich gelagertes Material:
Aufnahme, Transport
und Entsorgung  /  Verwertung
von  verunreinigtem mineralischen
Bauschutt
DK 0 nach DepV

Abrechnung nach Wiegeschein

Inkl. schriftlichem  Nachweis über die Entsorgung, Deponiegebühr  und Nachweis für den Eigentumsübergang des Materials an den AN.
Deponiekosten in gesonderter Position
Menge: 1,000 t
DIN276 2008: 310

**02.01.31 Abfuhr Mineralische Baustoffe < DK I nach DepV**
*** Schwerpunktposition
Nach Materialbeprobung (Stillstandzeit für die Beprobung von 1-2 Wochen ist zu  ist berücksichtigen) seitlich gelagertes Material:
Aufnahme, Transport
und Entsorgung  /  Verwertung
von  verunreinigtem mineralischen
Bauschutt
DK I nach DepV

Abrechnung nach Wiegeschein

Inkl. schriftlichem  Nachweis über die Entsorgung, Deponiegebühr  und Nachweis für den Eigentumsübergang des Materials an den AN.
Deponiekosten in gesonderter Position
Menge: 1,000 t
DIN276 2008: 310

**02.01.32 Abfuhr Mineralische Baustoffe < DK II nach DepV**
*** Schwerpunktposition
Nach Materialbeprobung (Stillstandzeit für die Beprobung von 1-2 Wochen ist zu ist berücksichtigen) seitlich gelagertes Material:
Aufnahme, Transport
und Entsorgung  /  Verwertung
von  verunreinigtem mineralischen
Bauschutt
DK II nach DepV

Abrechnung nach Wiegeschein

Inkl. schriftlichem  Nachweis über die Entsorgung, Deponiegebühr  und Nachweis für den Eigentumsübergang des Materials an den AN.
Deponiekosten in gesonderter Position
Menge: 1,000 t
DIN276 2008: 310

**02.01.33 Deponiegebühr < DK 0 nach DepV**
*** Schwerpunktposition
Deponiegebühr < DK 0I nach DepV
Menge: 1,000 t
DIN276 2008: 310

**02.01.34 Deponiegebühr < DK I nach DepV**
*** Schwerpunktposition
Menge: 1,000 t
DIN276 2008: 310

**02.01.35 Deponiegebühr < DK II nach DepV**
*** Schwerpunktposition
Menge: 1,000 t
DIN276 2008: 310

*Hinweis: Auffüllungen, Unterfüllungen und Hinterfüllungen*
Im Baufeldbereich werden aufgrund der Geländetopgraphie Aufschüttungen
erforderlich werden.

Es ist vorgesehen das aus dem Abbruch des Bestandsgebäudes stammende Betonrecyclingmaterial zu verwenden; das Material befindet sich bauseit in Mieten vorbereitet und zerkleinert im Zwischenlager des Bauherrn (15km entfernt).

Aussssdem sind für den Bodenaustausch/ den künstlich hergestellten Baugrund (insbesondere auch Geländeaufschüttung bei Plattengründung) Auffüllkiese der Bodengruppe GW oder gemischtkörnige Fremdböden der Bodengruppe GU, SU, GT empfohlen. Für die zur Schüttung vorgesehenen
Böden ist ein Verdichtungsgrad DPr ≥ 100 % im Mittel, mindestens jedoch 98 % nachzuweisen. Für die Bodenaustauschmaßnahmen muß gut verdichtbarer, nicht bindiger Boden lagenweise (ca. 30-35 cm) verdichtet eingebaut werden. Ab Außenkante Fundament ist ein Lastausbreitungswinkel α ≤
45° (Rundkornmaterial) bzw. α ≤ 60° (gebrochenes Bodenmaterial) zur Horizontalen zu berücksichtigen.

Alle Schüttlagen sollten möglichst in der vollen Arbeitsbreite eingebaut werden.
Böschungsanschüttungen die bestehende Böschung müssen auf einem treppenartig vorbereiteten Untergrund (Abtreppungshöhe > 60 cm, Querneigung der horizontalen Stufenabsätze ca. 6% für Wasserableitung) zur Erreichung einer ausreichenden Verzahnung zur bestehenden Böschung hergestellt werden. Vorhandene Auffüllungsböden sind zu entfernen.
Auflockerungen in der Gründungssohle infolge Einschneidens des Baggerlöffels beim Aushub sind grundsätzlich durch Nachverdichtung rückgängig zu machen.

Abrechnungsgrundlage Mengenaufmaß bzw. Geländeaufnahme - Wiegescheine sind vorzulegen!

**02.01.36 Hinterfüllung Stützwände Lagermaterial Recycling-Betonbruch**
*** Schwerpunktposition
Hinterfüllen Stützwände/Fundamente mit
Betonbruch aus dem  Abbruch des Bestandsgebäudes;
nicht unterkellerte Bereiche und Arbeitsräume mit bauseits vorbereitetem Betonbruch profilgerecht hinterfüllen und lagenweise (30cm) verdichten.

Auffüllen mit Geländemodelierung  bis ca. 50cm unter die geplante fertige Geländeoberfläche mit aus dem Zwischenlager des Bauherrn anzulieferndem Bodenmaterial (Betonbruch);

Tiefe:  bis 5,00 m

Das Material (Betonbruch) ist im Zwischenlager (15km entfernt) aufzuladen, zum Einbauort zu fördern und einzubauen;

Verdichtungsgrad DPr:  mindestenss 98%

Die Arbeiten müssen in Absstimmung mit dem bauseitigen Bodengutachter durchgeführt werden; die einzelnen Schichten müssen durch Lastplattenversuche, im Beisein des Bodengutachters überprüft und dokumentiert werden;

Für die Abrechnung sind Wiegescheine vorzulegen!
Menge: 500,000 m3
DIN276 2008: 324

**02.01.37 Unterfüllung Fundamente Lagermaterial Recycling-Betonbruch**
*** Schwerpunktposition
Unterfüllen Fundamente mit
Betonbruch aus dem  Abbruch des Bestandsgebäudes;
Fundamente und Bodenplatten mit bauseits vorbereitetem Betonbruch profilgerecht unterfüllen und lagenweise (30cm) verdichten.

Auffüllen mit Geländemodelierung  bis zur kapilarbrechenden Schicht mit aus dem Zwischenlager des Bauherrn anzulieferndem Bodenmaterial (Betonbruch),

Tiefe:  bis 5,00 m

Das Material (Betonbruch) ist im Zwischenlager (15km entfernt) aufzuladen, zum Einbauort zu fördern und einzubauen;

Verdichtungsgrad DPr:  100%

Die Arbeiten müssen in Absstimmung mit dem bauseitugen Bodengutachter durchgeführt werden; die einzelnen Schichten müssen durch Lastplattenversuche, im Beisein des Bodengutachters überprüft und dokumentiert werden;

Für die Abrechnung sind Wiegescheine vorzulegen!
Menge: 500,000 m3
DIN276 2008: 324

**02.01.38 Auffüllung Baugrube Bestand Lagermaterial Recycling-Betonbruch**
*** Schwerpunktposition
Hinterfüllen der aus dem Abbruch stammenden Baugrube mit
Betonbruch aus dem  Abbruch des Bestandsgebäudes;
mit bauseits vorbereitetem Betonbruch profilgerecht hinterfüllen und lagenweise (30cm) verdichten.

Auffüllen mit Geländemodelierung  bis ca. 50cm unter die fertig geplante Geländeoberfläche mit aus dem Zwischenlager des Bauherrn anzulieferndem Bodenmaterial (Betonbruch),

Tiefe:  bis 5,00 m

Das Material (Betonbruch) ist im Zwischenlager (15km entfernt) aufzuladen, zum Einbauort zu fördern und einzubauen;

Verdichtungsgrad DPr:  mindestens 98%

Die Arbeiten müssen in Absstimmung mit dem bauseitigen Bodengutachter durchgeführt werden; die einzelnen Schichten müssen durch Lastplattenversuche, im Beisein des Bodengutachters überprüft und dokumentiert werden;

Für die Abrechnung sind Wiegescheine vorzulegen!
Menge: 500,000 m3
DIN276 2008: 324

**02.01.39 Flächenauffüllung Lagermaterial Recycling-Betonbruch**
*** Schwerpunktposition
Flächenauffüllung mit
Betonbruch aus dem  Abbruch des Bestandsgebäudes;
mit bauseits vorbereitetem Betonbruch profilgerecht hinterfüllen und lagenweise (30cm) verdichten.

Auffüllen mit Geländemodelierung  bis ca. 50cm unter die fertig geplante Geländeoberfläche mit aus dem Zwischenlager des Bauherrn anzulieferndem Bodenmaterial (Betonbruch),

Tiefe:  bis 5,00 m

Das Material (Betonbruch) ist im Zwischenlager (15km entfernt) aufzuladen, zum Einbauort zu fördern und einzubauen;

Verdichtungsgrad DPr:  mindestens 98%

Die Arbeiten müssen in Absstimmung mit dem bauseitigen Bodengutachter durchgeführt werden; die einzelnen Schichten müssen durch Lastplattenversuche, im Beisein des Bodengutachters überprüft und dokumentiert werden;

Für die Abrechnung sind Wiegescheine vorzulegen!
Menge: 500,000 m3
DIN276 2008: 324

**02.01.40 Hinterfüllung Stützwände Liefermaterial Sandsplittgemisch 0/16**
*** Schwerpunktposition
Stützwände/Fundamente mit Liefermaterial profilgerecht hinterfüllen und lagenweise verdichten.
Auffüllen mit Geländemodelierung  bis zur Baugrubensohle mit anzulieferndem Bodenmaterial, schichtweise einbauen, einschließlich fördern und  verdichten Bodengruppe Kies-Schluff-Gemisch

Tiefe:  bis 5,00 m

Material:
Auffüllmaterial mit dem  Kf-Wert
Liefermaterial Sandsplittgemisch 0/16 mit einem KF 4,34*10^-5
Material: frostsicher

Verdichtungsgrad DPr:  mindestens 98 %

Die Arbeiten müssen in Absstimmung mit dem bauseitigen Bodengutachter durchgeführt werden; die einzelnen Schichten müssen durch Lastplattenversuche, im Beisein des Bodengutachters überprüft und dokumentiert werden;

Für die Abrechnung sind Wiegescheine vorzulegen!
Menge: 25,000 m3
DIN276 2008: 324

**02.01.41 Auffüllung Baugrube Bestand Liefermaterial Sandsplittgemisch 0/16**
*** Schwerpunktposition
Hinterfüllen der aus dem Abbruch stammenden Baugrube mit Geländemodelierung anzulieferndem Bodenmaterial, schichtweise einbauen, einschließlich fördern und  verdichten Bodengruppe Kies-Schluff-Gemisch
Fundamente mit Liefermaterial profilgerecht hinterfüllen und lagenweise verdichten.

Tiefe:  bis 5,00 m

Material:
Auffüllmaterial mit dem  Kf-Wert
Liefermaterial Sandsplittgemisch 0/16 mit einem KF 4,34*10^-5
Material: frostsicher

Verdichtungsgrad DPr:mindestens 98 %

Auffüllen mit Geländemodelierung  bis ca. 50cm unter die fertig geplante Geländeoberfläche mit aus dem Zwischenlager des Bauherrn anzulieferndem Bodenmaterial (Betonbruch), schichtweise einbauen, einschließlich fördern und  verdichten.

Die Arbeiten müssen in Absstimmung mit dem bauseitigen Bodengutachter durchgeführt werden; die einzelnen Schichten müssen durch Lastplattenversuche, im Beisein des Bodengutachters überprüft und dokumentiert werden;

Für die Abrechnung sind Wiegescheine vorzulegen!
Menge: 25,000 m3
DIN276 2008: 324

**02.01.42 Flächenauffüllung, Liefermaterial Sandsplittgemisch 0/16**
*** Schwerpunktposition
Flächenauffüllung geböscht mit Liefermaterial profilgerecht hinterfüllen und lagenweise verdichten.
Auffüllen mit Geländemodelierung  bis ca. 50cm unter die ferig geplante Geländeoberfläche mit anzulieferndem Bodenmaterial, schichtweise einbauen, einschließlich fördern und  verdichten Bodengruppe Kies-Schluff-Gemisch

Tiefe:  bis 5,00 m

Material:
Auffüllmaterial mit dem  Kf-Wert
Liefermaterial Sandsplittgemisch 0/16 mit einem KF 4,34*10^-5
Material: frostsicher

Verdichtungsgrad DPr:mindestens 98 %

Für die Abrechnung sind Wiegescheine vorzulegen!
Menge: 25,000 m3
DIN276 2008: 324

**02.01.43 Schotter-Filterschicht Liefermaterial unter Fundamenten**
*** Schwerpunktposition
Schotter-Filterschicht, kapillarbrechend, unter Fundamentplatten etc., inkl. Verdichten.
Die Einhaltung des geforderten Verdichtungsgrades ist
nachzuweisen. Der Anteil abschlämmbarer Bestandteile
darf max. 5% des Gewichtes betragen, Abdeckung
gesondert.
Körnung: 16 - 32 mm

Verdichtungsgrad DPr:  mindestens 98 %

Für die Abrechnung sind Wiegescheine vorzulegen!
Menge: 100,000 m3
DIN276 2008: 326

*Hinweis: Beschreibung Kostengruppe 500*
Beschreibung

Die Städtebauförderung betrifft die Regenwasserleitungen in den Außenanlagen von den Ablaufpunkten bis zur Sammelleitung bzw. zum Schacht

#### Titel 02.02 KG 512 Bodenarbeiten Entwässserung

*Hinweis: Vorbemerkung Erdarbeiten*
Vorbemerkung Erdarbeiten

Der AN hat sich vor Ausführung der Arbeiten über die Lage von Leitungen, Kabeln, Dränen, Kanälen u.ä. bei der Bauleitung zu unterrichten.
Die Böschungsneigungen müssen entsprechend der Standfestigkeit der Bodenarten gewählt werden. Im Baugruben- und Fundamentbereich befindliche Beton oder Mauerreste und dergleichen sind ohne besondere Vergütung mit auszuheben und abzufahren. Für die Zwischenlagerung von Bodenmassen sind die Anordnungen der Bauleitung maßgebend.
Falsch gelagerter Boden ist vom Auftragnehmer kostenlos umzusetzen.
Alle Aushubmassen werden im Abtrag (gewachsene Volumen) gemessen. Keine Auflockerung. Bei Einbau nach verdichteten Massen. Für Grund- Baueinmessungen, Nivellmente und Aufmaße haftet der Unternehmer.

*Hinweis: Rohrgrabenaushub, ab Geländeoberkante*
Rohrgrabenaushub, ab Geländeoberkante

Rohrgraben für Rohrleitungen ausheben, seitlich lagern bzw. auf dem Baustellengelände. Ab- und wiederanfahren, einschalen und aussteifen, unterhalten während des Einbaues der Rohrleitungen, in Lagen wiedereinfüllen, wobei bis 0,30 m über Rohrscheitel steinfreies Aushubmaterial einzubringen und zu verdichten ist. Die darüberliegenden Lagen mit geeignetem Gerät verdichten, säubern der benützten Flächen und  Abfuhr des überschüssigen Aushubs nach Weisung der Bauleitung auf Deponie nach Wahl des Auftragnehmer einschl. etwaiger Deponiegebühren.
Bei der Erstellung der Ausführung des Rohrgrabens sind insbesondere die DIN 18300 /  18303 / 4124 / EN 1610 zu beachten.
Ebenso das Merkblatt für das Verfüllen von Leitungsgraben der Forschungsgesellschaft für das Straßenwesen.
Die Kosten für den ordnungsgemässen Verbau entsprechend der DIN 4124 oder die Anlage standfester Böschungen ist in die Einheitspreise einzurechnen. Ebenso die Absicherung nach DIN 18303.
Grabenbreite gem. Techn. Beschreibung
Geböschte Baugruben werden nur nach Zustimmung der Bauleitung zugelassen. Mehraushub und Mehraufwand jeglicher Art gegenüber der senkrechten verbauten Baugrube wird nicht vergütet. Im Einheitspreis ist die Herstellung des Erdplanums enthalten. Grundlage für die Abrechnung sind senkrechte Baugrubenquerschnitte.
Abrechnungsgrundlage:
Abgerechnet werden die lichten Mindestgrabenquerschnitte gemäß DIN 1610 für verbauten Graben. Der bedingte Mehraushub für den Verbau wird nicht gesondert vergütet und ist in den EP einzukalkulieren.
Eine erforderl. Sandbettung bzw. Überdeckung wird gesondert vergütet.
Mehrbreiten werden weder beim Aushub noch bei der Wieder- verfüllung, noch bei der Sandbettung vergütet.
Tiefe:  - Bezogen auf Unterkante Bodenplatte bzw. Oberkante Schotterschicht
        - der Aushub für Verlegung innerhalb der bauseitigen Baugruppe ist berücksichtigt
Lage:  Im Freien (Aushub mit Bagger möglich)

Homogenbereiche, die Ergänzende Information ist aus dem Bodengutachten vom 20.06.2022 in LV-Anlagen zu entnehmen.

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
**02.02.1 Rohrgrabenaushub bis einschl. 1,50 m**
*** Schwerpunktposition
Rohrgrabenaushub bis einschl. 1,50 m, sonst wie vor
Menge: 69,000 m³

**02.02.2 Rohrgrabenaushub bis einschl. 2,00 m**
*** Schwerpunktposition
Rohrgrabenaushub bis einschl. 2,00 m, sonst wie vor
Menge: 22,000 m³

**02.02.3 Rohrgrabenaushub bis einschl. 3,00 m**
*** Schwerpunktposition
Rohrgrabenaushub bis einschl. 3,00 m, sonst wie vor
Menge: 274,000 m³

**02.02.4 Rohrgrabenaushub bis einschl. 4,00 m**
*** Schwerpunktposition
Rohrgrabenaushub bis einschl. 4,00 m, sonst wie vor
Menge: 269,000 m³

*Hinweis: Rohrgrabenaushub, ab Baugrubensohle*
Rohrgrabenaushub, ab Baugrubensohle +387,7 müNN

Rohrgraben für Rohrleitungen ausheben, seitlich lagern bzw. auf dem Baustellengelände. Ab- und wiederanfahren, einschalen und aussteifen, unterhalten während des Einbaues der Rohrleitungen, in Lagen wiedereinfüllen, wobei bis 0,30 m über Rohrscheitel steinfreies Aushubmaterial einzubringen und zu verdichten ist. Die darüberliegenden Lagen mit geeignetem Gerät verdichten, säubern der benützten Flächen und  Abfuhr des überschüssigen Aushubs nach Weisung der Bauleitung auf Deponie nach Wahl des Auftragnehmer einschl. etwaiger Deponiegebühren.
Bei der Erstellung der Ausführung des Rohrgrabens sind insbesondere die DIN 18300 /  18303 / 4124 / EN 1610 zu beachten.
Ebenso das Merkblatt für das Verfüllen von Leitungsgraben der Forschungsgesellschaft für das Straßenwesen.
Die Kosten für den ordnungsgemässen Verbau entsprechend der DIN 4124 oder die Anlage standfester Böschungen ist in die Einheitspreise einzurechnen. Ebenso die Absicherung nach DIN 18303.
Grabenbreite gem. Techn. Beschreibung
Geböschte Baugruben werden nur nach Zustimmung der Bauleitung zugelassen. Mehraushub und Mehraufwand jeglicher Art gegenüber der senkrechten verbauten Baugrube wird nicht vergütet. Im Einheitspreis ist die Herstellung des Erdplanums enthalten. Grundlage für die Abrechnung sind senkrechte Baugrubenquerschnitte.
Abrechnungsgrundlage:
Abgerechnet werden die lichten Mindestgrabenquerschnitte gemäß DIN 1610 für verbauten Graben. Der bedingte Mehraushub für den Verbau wird nicht gesondert vergütet und ist in den EP einzukalkulieren.
Eine erforderl. Sandbettung bzw. Überdeckung wird gesondert vergütet.
Mehrbreiten werden weder beim Aushub noch bei der Wieder- verfüllung, noch bei der Sandbettung vergütet.
Tiefe:  - Bezogen auf Unterkante Bodenplatte bzw. Oberkante Schotterschicht
        - der Aushub für Verlegung innerhalb der bauseitigen Baugruppe ist berücksichtigt
Lage:  Im Freien (Aushub mit Bagger möglich)

Homogenbereiche, die Ergänzende Information ist aus dem Bodengutachten vom 20.06.2022 in LV-Anlagen zu entnehmen.

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
**02.02.5 Rohrgrabenaushub bis einschl. 1,00 m**
*** Schwerpunktposition
Rohrgrabenaushub bis einschl. 1,50 m, sonst wie vor
Menge: 21,000 m³

*Hinweis: Hinweis: Aushub, teils belastet*
Hinweis: Aushub,  teils belastet

Aufnehmen, fördern mit LKW des AN und auf der Baustelle zur Beprobung lagern.

Material laut Bodengutachten belastet Z1.1. Welche Menge genau ist unbekannt und wird die Beprobung des Aushubs ergeben; bei der Lagerung des Aushubmaterials ist der Untergrund  vor Schadstoffen/Verunreinigungen durch belastetes Material zu schützen.
Die Anweisungen des Bodengutachters sind  zu beachten, es darf keine Vermischung von unbelastetem/reinem Material durch verunreinigtes Material vorgenommen werden. Die Stillstandzeiten von bis zu 2 Wochen für die Beprobung sind im EP zu berücksichtigen.

Förderweg <50m

Abrechnung nach Abtragungsprofil (s. Hinweistext oben) ohne Auflockerungsfaktor.

**02.02.6 Entsorgung von Aushub Klasse Z0**
*** Schwerpunktposition
Entsorgung von Aushub Klasse Z0
(Einbau uneingeschränkt möglich)
Abtransport einschl. etwaiger Deponiegebühren ist in den Einheitspreis mit einzurechnen.
Menge: 46,000 m³

**02.02.7 Entsorgung von Aushub Klasse Z1.1**
*** Schwerpunktposition
Entsorgung von Aushub Klasse Z1.1
(Einbau nur eingeschränkt zugelassen - in hydrogeologisch ungünstigen Gebieten)
Abtransport einschl. etwaiger Deponiegebühren ist in den Einheitspreis mit einzurechnen.
Menge: 7,000 m³

*Hinweis: Allgemein*

**02.02.8 Sandbettung für Rohrauflagerung**
*** Schwerpunktposition
Außerhalb des Gebäudes auf die gesamte Breite des Rohrgrabens liefern, einbauen und lagenweise verdichten.
Der durch die Sandlagerung bedingte Mehraushub und eventl. Notwendige Abtransport des überschüssigen Aushubs einschl. Etwaiger Deponiegebühren ist in den Einheitspreis mit einzu- rechnen
Rohrleitungen DN 100 - DN 300
Menge: 16,000 m³

**02.02.9 Steinfreies Material für die Überdeckung**
*** Schwerpunktposition
Der Rohrleitungen bis 30 cm über Rohrscheitel auf die gesamte Breite des Rohrgrabens liefern, einbauen und verdichten.

Der bedingte Mehraushub und eventl. Notwendige Abtransport des überschüssigen Aushubs einschl. Etwaiger Deponiegebühren ist in den Einheitspreis mit einzurechnen.
Menge: 53,000 m³

**02.02.10 Kreuzungen mit anderen Rohrleitungen und Kabel**
*** Schwerpunktposition
Herstellen, Rohr bzw. Kabel freilegen, abfangen und unterstützen, Kabelsteine abnehmen, seitlich lagern, Aufrechterhaltung der Betriebsbereitschaft und wiederherstellen der ursprünglichen Lage, einschl. Lieferung aller notwendigen Materialien.

Bei Kabelbündeln wird eine Kreuzung gerechnet, wenn die Breite 25 cm nicht übersteigt. Die neu zu verlegende Rohrleitung darf nicht mit Untermauerungen bzw. Abfangungen belastet werden.
Menge: 1,000 St

**02.02.11 Begehbare Abdeckung des Rohrgrabens**
*** Schwerpunktposition
Des Kanals nach Erfordernis bis zu einer Spannweite von 4 m, verkehrssicher herstellen einschl. Der erforderlichen Auflager sowie Demontage und deren Abtransport nach Fertigstellung.
Menge: 2,000 St

**02.02.12 Befahrbare Abdeckung des Rohrgrabens**
*** Schwerpunktposition
Des Kanals nach Erfordernis bis zu einer Spannweite von 4 m, verkehrssicher herstellen einschl. Der erforderlichen Auflager sowie Demontage und deren Abtransport nach Fertigstellung.
Menge: 4,000 St

#### Titel 02.03 KG 541 Abwasseranlagen

*Hinweis: Abflussrohr aus Polypropylen*
Abflussrohr aus Polypropylen

mit Steckmuffe und Lippendichtring, Reihe SN 10
Vollwandabwasserrohre und Formstücke aus Polypropylen (PP-MD) gemäß DIN EN 14758-1 mit werksseitig eingelegter  Lippendichtung. Hochlastkanalrohr mit hoher Ringsteifigkeit >10kN/m², im Schwerlastbereich (SLW 60) einsetzbar.
Verwendung: Schmutz- bzw. Regenwasserleitungen

Wurzelfestigkeit nach DIN 4060 nachgewiesen.
Montage:
Im Erdreich, außerhalb des Gebäudes, nach den Verlegerichtlinien der Herstellerfirma unter Einhaltung der DIN EN 12056, DIN 1986-100 und DIN EN 1610 sowie DIN EN 752
Formstücke werden übermessen und als getrennte Positionen vergütet. Kurzlängen werden nicht gesondert vergütet.
Einschl. Erforderlicher Passlängen und Verschnitt sowie Dicht- und Verbindungsmaterial mit Kleinmaterial und Montage- Betriebsstoffen.
liefern und verlegen

**02.03.1 Abflussrohr DN 110**
*** Schwerpunktposition
Abflussrohr wie zuvor beschrieben, jedoch DN 110
Menge: 70,000 m

**02.03.2 Abflussrohr DN 125**
*** Schwerpunktposition
Abflussrohr wie zuvor beschrieben, jedoch DN 125
Menge: 21,000 m

**02.03.3 Abflussrohr DN 150**
*** Schwerpunktposition
Abflussrohr wie zuvor beschrieben, jedoch DN 150
Menge: 25,000 m

*Hinweis: Bogen aus Polypropylen*
Bogen aus Polypropylen

Bogen mit Dichtungsring,  in allen handelsüblichen Grad- zahlen, für Abwasserleitung aus PP wie vor beschrieben
Materialgüte, Materialeigenschaften und Farbe wie Rohrleitung

**02.03.4 Bogen DN 110**
*** Schwerpunktposition
Bogen wie zuvor beschrieben, jedoch DN 110
Menge: 53,000 St

**02.03.5 Bogen DN 125**
*** Schwerpunktposition
Bogen wie zuvor beschrieben, jedoch DN 125
Menge: 10,000 St

**02.03.6 Bogen DN 150**
*** Schwerpunktposition
Bogen wie zuvor beschrieben, jedoch DN 150
Menge: 46,000 St

*Hinweis: Abzweig aus Polypropylen*
Abzweig aus Polypropylen

Abzweig aller Winkelgrade, mit Dichtungsringen, gleichweitem oder reduziertem Abgang, für Abwasserleitung aus PP wie vor beschrieben
Materialgüte, Materialeigenschaften und Farbe wie Rohrleitung

**02.03.7 Abzweig DN 100**
*** Schwerpunktposition
Abzweig wie zuvor beschrieben, jedoch DN 100
Menge: 3,000 St

**02.03.8 Abzweig DN 125**
*** Schwerpunktposition
Abzweig wie zuvor beschrieben, jedoch DN 125
Menge: 1,000 St

**02.03.9 Abzweig DN 150**
*** Schwerpunktposition
Abzweig wie zuvor beschrieben, jedoch DN 150
Menge: 1,000 St

*Hinweis: Übergangsrohr aus Polypropylen*
Übergangsrohr aus Polypropylen

Übergangsrohr, für Abwasserleitung aus PP wie vor beschrieben, ein- oder mehrfach reduziert
Materialgüte, Materialeigenschaften und Farbe wie Rohrleitung

**02.03.10 Übergangsrohr DN 125**
*** Schwerpunktposition
Übergangsrohr wie zuvor beschrieben, jedoch DN 125
Menge: 2,000 St

**02.03.11 Übergangsrohr DN 150**
*** Schwerpunktposition
Übergangsrohr wie zuvor beschrieben, jedoch DN 150
Menge: 2,000 St

*Hinweis: Überschiebmuffe bzw. Doppelsteckmuffe aus Polypropylen*
Überschiebmuffe bzw. Doppelsteckmuffe aus Polypro- pylen

Überschiebmuffe bzw. Doppelmuffe, für Abwasserleitung aus PP wie vor beschrieben
Materialgüte, Materialeigenschaften und Farbe wie Rohrleitung

**02.03.12 Überschiebmuffe bzw. Doppelsteckmuffe DN 110**
*** Schwerpunktposition
Überschiebmuffe bzw. Doppelsteckmuffe wie zuvor
beschrieben, jedoch DN 110
Menge: 7,000 St

**02.03.13 Überschiebmuffe bzw. Doppelsteckmuffe DN 125**
*** Schwerpunktposition
Überschiebmuffe bzw. Doppelsteckmuffe wie zuvor
beschrieben, jedoch DN 125
Menge: 2,000 St

**02.03.14 Überschiebmuffe bzw. Doppelsteckmuffe DN 150**
*** Schwerpunktposition
Überschiebmuffe bzw. Doppelsteckmuffe wie zuvor
beschrieben, jedoch DN 150
Menge: 3,000 St

*Hinweis: Muffenstopfen aus Polypropylen*
Überschiebmuffe bzw. Doppelsteckmuffe aus Polypro- pylen

Überschiebmuffe bzw. Doppelmuffe, für Abwasserleitung aus PP wie vor beschrieben
Materialgüte, Materialeigenschaften und Farbe wie Rohrleitung

**02.03.15 KG-Muffenstopfen DN 100 aus PP, SN10**
*** Schwerpunktposition
KG-Muffenstopfen DN 100 aus PP, SN10
Formstücke aus Polypropylen (PP-MD) gemäß DIN EN 14758-1 mit werksseitig eingelegter Lippendichtung.
Hochlastkanalrohr mit hoher Ringsteifigkeit > 10 kN/m²
(durch MPA-Gutachten nach DIN EN ISO 9969 bestätigt), im Schwerlastbereich (SLW 60) einsetzbar.
KG-Muffenstopfen DN 100, mit Dichtungsringen, für vorb. Abwasserleitung aus PP Qualität wie vorbeschrieben.
Auch gegen Verschmutzung der Rohrleitungen einzusetzen.
liefern und verlegen
Menge: 6,000 St

**02.03.16 KG-Muffenstopfen DN 125 aus PP, SN10**
*** Schwerpunktposition
KG-Muffenstopfen DN 125 aus PP, SN10
sonst wie vor
Menge: 2,000 St

**02.03.17 KG-Muffenstopfen DN 150 aus PP, SN10**
*** Schwerpunktposition
KG-Muffenstopfen DN 150 aus PP, SN10
sonst wie vor
Menge: 5,000 St

**02.03.18 Trassenwarnband mit Ortungsdraht**
*** Schwerpunktposition
Ca. 40 cm über Rohrscheitel Abwasserleitung im Zuge der Rohrgrabenverfüllung einlegen bzw. einbauen. Aufschrift Abwasserleitung in deutscher Sprache
Menge: 116,000 m

**02.03.19 Spülen- und TV-Kanaluntersuchung**
*** Schwerpunktposition
Spülen- und TV-Kanaluntersuchung

Kamerabefahrung aller neu errichteten Grundleitungen mit allen erforderlichen Geräten einschl. Nebenarbeiten und Nebenleistungen für die vor beschriebenen Rohrleitungen.
Mittels Kamerabefahrung werden die Grundleitungen in X, Y, Z- Richtung geprüft und aufgenommen. Die Auswertung der Befahrung ergibt ein 3D Modell der Grundleitungen. Die Auswertung bestätigt die einwandfreie Gefällesituation der Grundleitungen.

Die Untersuchung ist durch ein Protokoll in 2-facher Ausfertigung und digital zu belegen. Vor der Durchführung ist eine Abstimmung mit der Bauleitung über Art und Durchführung der Kamerabefahrung notwendig.

ACHTUNG: Die Bodenplatte darf nur nach der Freigabe der Bauleitung/ Fachplanung gegossen werden. Vor der Freigabe ist es mittels Kamerabefahrungsdokumentation zu prüfen, ob die fachgerechte Grundleitungsinstallation durchgeführt wurde.

Die Kamerabefahrung ist vor und nach Erstellung der Bodenplatte durchzuführen.
Menge: 116,000 m

**02.03.20 Prüfen der Dichtheit**
*** Schwerpunktposition
Aller Grundleitungen - die neu errichtet wurden - mit allen erforderlichen Geräten einschl. Nebenarbeiten und Nebenleistungen für die vor beschriebenen Rohrleitungen
Die Untersuchung ist durch ein Protokoll in 2-facher Ausfertigung einschließlich Videoband zu belegen. Vor der Durchführung ist eine Abstimmung mit der Bauleitung notwendig.
Für bis 20 lfdm. Rohrleitungen DN 100-500
außerhalb des Gebäudes mit bis zu 8 Anschlüssen
Menge: 116,000 m

**02.03.21 Revisionsschacht d =1,0 m aus Beton, Tiefe bis 3,0 m**
*** Schwerpunktposition
Revisionsschacht d =1,0 m aus Beton, Tiefe bis 3 m (Innendurchmesser 1,0 m), Zu- und Ablauf bis DN 300 Revisionsschacht aus Betonfertigteilen nach DIN 4034 Teil 1, bestehend aus:
Schachtunterteil DN 1000 mit Muffenverbindung, als Betonfertigteil, mit Gerinne bis DN 300 aus Fertigbauteil, gerade oder mit Abwinkelungen bzw. Abzweigen, Berme in Beton, auf ausreichend überstehende bewehrte Betonfundamentplatte stellen Schachthals/-konus DN 1000/625 x 600 mit Steigeisen DIN 1212-E, bei Schächthöhen > 1200mm einläufige Steiggänge nach DIN 4034-1:2020.
Abdeckplatte mit Öffnung 625 mm für Schächte mit Stehhöhe kleiner 1.60 m über Auftritt
Auflagering 625 x 60 (bis zu 2 Stück)
Schachtring DN 1000 mit Steigeisen DIN 1212-E bzw. DIN 4034-1:2020.
Belastungsklasse D nach DIN EN 1433 und DIN EN 124
Revisionsschacht fachgerecht versetzen, Fugen mit Gleitring- Dichtung aus Elastomeren nach DIN 4060 versehen und innen und außen mit Zementmörtel verstreichen, einschl. Aller erforderlichen Durchdringungen, Reinigungsrohr, Beton mit eventl. Bewehrung für Fundamentplatte sowie sämtl. Nebenarbeiten,
Die Abrechnung der Schachthöhe erfolgt -240mm von der fertigen Geländeoberkante (OK Gelände) bis zum tiefsten Punkt der Gerinnensohle (Sohlpunkt).
liefern und einbauen
Menge: 1,000 St

**02.03.22 Schachtabdeckung provisorisch aus Beton**
*** Schwerpunktposition
Schachtabdeckung provisorisch aus Beton
Deckel aus Beton, ca. 50 kN, Durchmesser 625 mm geeignet für Konus Revisionsschächte mit 2 Stück Aushebelaschen als provisorische Schachtabdeckung während der Bauzeit
liefern und einbauen
Menge: 1,000 St

#### Titel 02.04 Stützwände Stahlbeton

*Hinweis: Stützwand Ost Ergänzung zum BA1*
Stützwand Ost Ergänzung zum BA1

Hinweis: Ausführung 2. Teil Stützwand Hanggarten Nordost
(1.Teil wurde durch die Fa. Rädlinger ausgeführt)
einschließlich Anschluss an die bereits bauseitige vorhandene Betonstützwand.

**02.04.1 Sauberkeitsschicht Beton C8/10, Dicke bis 5 cm**
*** Schwerpunktposition
Sauberkeitsschicht aus unbewehrtem Beton unter
Gründungsbauteilen aller Art (Einzel- und
Streifenfundamente, Boden- und Fundamentplatten).
Festigkeitsklasse: C8/10
Dicke: bis 5 cm
Überstand zum Bauteil 10cm
Menge: 20,500 m²
DIN276 2008: 326

**02.04.2 Stützwandfuß C35/45, Stahlbeton WU-Beton, Dicke 35cm**
*** Schwerpunktposition
Stützwandfuß  aus Stahlbeton, als wasserundurchlässiger Beton, Oberfläche glatt, mit regelmäßig sichtbaren Schalungsstößen. Betonwarzen und Grate abschleifen. Schalung, Bewehrung in gesonderter Position.

Unterschiedliche Abmessungen:

Fuß Höhe: 0,35 Oberfläche schräg verlaufend
Fuß Breite 1:  1,80m
Fuß Breite 2:  0,3m
Fuß Breite gesamt: 2,15m
Länge: 4,50m

Fuß Höhe: 0,35 Oberfläche schräg verlaufend
Fuß Breite 1:  1,40m
Fuß Breite 2:  0,30m
Fuß Breite gesamt: 1,95m
Länge: 5,00m

Ausführung: WU-Beton
Festigkeitsklasse: C35/45
Expositionsklassen: XC4, XF2, XD1 WA Cnom =5,5
Überwachungsklasse: 2

Einschließlich 2 Stück Betonierfugen und Anschluß an bestehenden Stützwandfuß
[]
Menge: 6,800 m3
DIN276 2008: 331

**02.04.3 Stützwand C35/45, Stahlbeton WU-Beton, Dicke 25 cm**
*** Schwerpunktposition
Wände aus Stahlbeton, als wasserundurchlässiger Beton, Oberfläche glatt, mit regelmäßig sichtbaren Schalungsstößen. Betonwarzen und Grate abschleifen. Schalung, Bewehrung in gesonderter Position.

Bauteil: Winkelstützwand mit Absatz
Fundamentfuß in gesonderter Position

Wanddicke: 25 cm
Wandhöhe unterschiedlich:
h=2,67
h=2,44
h=1,97

Ausführung: WU-Beton
Festigkeitsklasse: C35/45
Expositionsklassen: XC4, XF2, XD1 WA Cnom =5,5
Überwachungsklasse: 2

Einschließlich 2 Stück Betonierfugen mit Anschluß an bestehende Stützwand ebenfalls mit  Betonierfuge
Menge: 22,000 m²
DIN276 2008: 331

**02.04.4 Fugendichtband für WU-Beton Wand-Wand**
*** Schwerpunktposition
Fugendichtband für WU-Beton
Abschalelement zur Herstellung von wasserundurchlässigen Arbeitsfugen im Wand zu Wand-Anschlussbereich bei Stahlbetonbauteilen

Pentaflex ABS Wand/Wand

oder gleichwertig
'.............................'
Menge: 10,000 m
DIN276 2008: 331

**02.04.5 Fugenabdichtung**
*** Schwerpunktposition
Fugenabdichtung für WU-Beton
mittels Verklebung von Fugenbandprofilen und Dichtsteifen zur Herstellung von wasserundurchlässigen Arbeitsfugen  bei Stahlbetonbauteilen

Sikadur-Combiflex TF System

oder gleichwertig
'.............................'
Menge: 36,000 m
DIN276 2008: 331

**02.04.6 Zulage Höhensprung und Fundamentabtreppung**
*** Schwerpunktposition
Zulage Höhensprung und Fundamentabtreppung bei den Stützwandfüßen, die Wandoberkannten bleiben gleich hoch;
Menge: 3,000 St
DIN276 2008: 331

**02.04.7 Schalung Stützwand Fuß glatt,**
*** Schwerpunktposition
Schalung für Beton- und Stahlbetonfundamnete, glatt, aus
nicht saugenden Schalungsplatten mit regelmäßigen
Stößen und Nagelstellen.
Die Schalung wird für das geschalte Bauteil gerechnet
(beidseitig).
Menge: 9,000 m²
DIN276 2008: 331

**02.04.8 Schalung Stützwand glatt,**
*** Schwerpunktposition
Schalung für Beton- und Stahlbetonwände, glatt, aus
nicht saugenden Schalungsplatten mit regelmäßigen
Stößen und Nagelstellen.
Die Schalung wird für das geschalte Bauteil gerechnet
(beidseitig).
Menge: 45,000 m²
DIN276 2008: 331

*Hinweis: Stützwand Nord-Ost*
Stützwand Nord Nord-Ost

**02.04.9 Sauberkeitsschicht Beton C8/10, Dicke bis 5 cm**
*** Schwerpunktposition
Sauberkeitsschicht aus unbewehrtem Beton unter
Gründungsbauteilen aller Art (Einzel- und
Streifenfundamente, Boden- und Fundamentplatten).
Festigkeitsklasse: C8/10
Dicke: bis 5 cm
Überstand zum Bauteil 10cm
Menge: 68,000 m²
DIN276 2008: 326

**02.04.10 Stützwandfuß C35/45, Stahlbeton WU-Beton, Dicke 35cm**
*** Schwerpunktposition
Stützwandfuß  aus Stahlbeton, als wasserundurchlässiger Beton, Oberfläche glatt, mit regelmäßig sichtbaren Schalungsstößen. Betonwarzen und Grate abschleifen. Schalung, Bewehrung in gesonderter Position.

Unterschiedliche Abmessungen:

Fuß Höhe: 0,35 Oberfläche schräg verlaufend
Fuß Breite 1:  0,50m
Fuß Breite 2:  0,20m
Fuß Breite gesamt: 1,00m
Länge: ca. 4,00m

Fuß Höhe: 0,35 Oberfläche schräg verlaufend
Fuß Breite 1:  1,25m
Fuß Breite 2:  0,25m
Fuß Breite gesamt: 1,80m
Länge: ca.15,00m

Fuß Höhe: 0,35 Oberfläche schräg verlaufend
Fuß Breite 1:  2,50m
Fuß Breite 2:  0,25m
Fuß Breite gesamt: 3,05m
Länge: ca.10,00m

Ausführung: WU-Beton
Festigkeitsklasse: C35/45
Expositionsklassen: XC4, XF2, XD1 WA Cnom =5,5
Überwachungsklasse: 2

Einschließlich 2 Stück Betonierfugen
[]
Menge: 42,000 m3
DIN276 2008: 331

**02.04.11 Stützwand C35/45, Stahlbeton WU-Beton, Dicke 30 cm**
*** Schwerpunktposition
Wände aus Stahlbeton, als wasserundurchlässiger Beton, Oberfläche glatt, mit regelmäßig sichtbaren Schalungsstößen. Betonwarzen und Grate abschleifen. Schalung, Bewehrung in gesonderter Position.

Bauteil: Winkelstützwand mit Absatz
Fundamentfuß in gesonderter Position

Wanddicke: 30 cm
Wandhöhe: unterschiedlich

h= 2,42m Teil 1
h= 3,28m Teil 2
h= 3,73m Teil 3

Ausführung: WU-Beton
Festigkeitsklasse: C35/45
Expositionsklassen: XC4, XF2, XD1 WA Cnom =5,5
Überwachungsklasse: 2

Einschließlich 2 Stück Betonierfugen
Menge: 97,000 m²
DIN276 2008: 331

**02.04.12 Fugendichtband für WU-Beton Wand-Wand**
*** Schwerpunktposition
Fugendichtband für WU-Beton
Abschalelement zur Herstellung von wasserundurchlässigen Arbeitsfugen im Wand zu Wand-Anschlussbereich bei Stahlbetonbauteilen

Pentaflex ABS Wand/Wand

oder gleichwertig
'.............................'
Menge: 10,000 m
DIN276 2008: 331

**02.04.13 Fugenabdichtung**
*** Schwerpunktposition
Fugenabdichtung für WU-Beton
mittels Verklebung von Fugenbandprofilen und Dichtsteifen zur Herstellung von wasserundurchlässigen Arbeitsfugen  bei Stahlbetonbauteilen

Sikadur-Combiflex TF System

oder gleichwertig
'.............................'
Menge: 30,000 m
DIN276 2008: 331

**02.04.14 Zulage Höhensprung und Fundamentabtreppung**
*** Schwerpunktposition
Zulage Höhensprung und Fundamentabtreppung bei den Stützwandfüßen, die Wandoberkannten bleiben gleich hoch;
Menge: 2,000 St
DIN276 2008: 331

**02.04.15 Schalung Stützwand Fuß glatt,**
*** Schwerpunktposition
Schalung für Beton- und Stahlbetonfundamnete, glatt, aus
nicht saugenden Schalungsplatten mit regelmäßigen
Stößen und Nagelstellen.
Die Schalung wird für das geschalte Bauteil gerechnet
(beidseitig).
Menge: 69,000 m²
DIN276 2008: 331

**02.04.16 Schalung Stützwand glatt,**
*** Schwerpunktposition
Schalung für Beton- und Stahlbetonwände, glatt, aus
nicht saugenden Schalungsplatten mit regelmäßigen
Stößen und Nagelstellen.
Die Schalung wird für das geschalte Bauteil gerechnet
(beidseitig).
Menge: 194,000 m²
DIN276 2008: 331

**02.04.17 Zulage für Stützwand und Schalung mit Matritze**
*** Schwerpunktposition
Zulage für Stützwand C35/45 mit Matritze

Straßenseitig 28m lang, ca. 1,30m hoch
dem Gelände folgend, leicht geneigt
Unterseite schräg
Oberseite waagrecht

Hangseitig 28m lang, ca. 2,1m,
dem Gelände folgend, geneigt
Unterseite schräg
Oberseite waagrecht

Vorgenanntes Betonbauteil mit strukturierter Sichtbetonfläche herstellen. Herstellung der Fläche mit hochelastischen, mehrfach wiederverwendbaren Strukturmatrizen aus Polyurethan-Elastomeren.

Strukturtyp: RECKLI-Strukturmatrize Typ 1/41 B Ibiza

mit Vertikal angeordnete Erhebungen mit mittelgrober
Bruchstruktur, getrennt durch 15 Millimeter breite
Vertiefungen.

oder gleichwertig
'.............................'

 Strukturausrichtung: (vertikal) Anschluss- Kanten- und Eckausbildung: Scharfkantig/ gefast gemäß Detailplanung/ nach Rücksprache mit dem Bauherren/ Werkseitig bedingte Matrizenstöße sind in Abstimmung mit dem Auftraggeber auszuführen. Ausführung: Matrize fachgerecht an der Betonschalung fixieren, Trennmittel auftragen und anschließend betonieren. Es ist ausschließlich Matrizenkleber sowie Trennmittel nach Herstellerangaben zu verwenden. TrennmittelSprühschatten sind zu vermeiden. Ausführung der Arbeiten gemäß „Arbeitsanweisung des Herstellers für IStrukturmatrizen“. Die Sichtbetonfläche ist nach Fertigstellung mittels Hartfaserplatten und PE-Folien gegen Beschädigungen und Witterungseinflüsse zu schützen.
Menge: 100,000 m²
DIN276 2008: 331

*Hinweis: Stützwand Nord-West*
Stützwand Nord Nord-West

**02.04.18 Stützwand Streifenfundamente ca. 90x80cm C35/45, Stahlbeton WU-Beton**
*** Schwerpunktposition
Stützwand Fuß aus Stahlbeton, als wasserundurchlässiger Beton, Oberfläche glatt, mit regelmäßig sichtbaren Schalungsstößen. Betonwarzen und Grate abschleifen. Schalung, Bewehrung in gesonderter Position.

Bauteil: Stützwand
Ausführung: WU-Beton
Festigkeitsklasse: C35/45
Expositionsklassen: XC4, XF2, XD1 WA Cnom =5,5
Überwachungsklasse: 2
Fundament: ca. 90x80cm
L = 7,50m
Menge: 5,400 m3
DIN276 2008: 331

**02.04.19 Stützwand C35/45, Stahlbeton WU-Beton, Dicke 30 cm**
*** Schwerpunktposition
Wände aus Stahlbeton, als wasserundurchlässiger Beton, Oberfläche glatt, mit regelmäßig sichtbaren Schalungsstößen. Betonwarzen und Grate abschleifen. Schalung, Bewehrung in gesonderter Position.

Bauteil: Stützwand
Ausführung: WU-Beton
Festigkeitsklasse: C35/45
Expositionsklassen: XC4, XF2, XD1 WA Cnom =5,5
Überwachungsklasse: 2

d=30cm
h=2,20m
l=7,50m
Menge: 16,500 m²
DIN276 2008: 331

**02.04.20 Fugendichtband für WU-Beton Wand-Wand**
*** Schwerpunktposition
Fugendichtband für WU-Beton
Abschalelement zur Herstellung von wasserundurchlässigen Arbeitsfugen im Wand zu Wand-Anschlussbereich bei Stahlbetonbauteilen

Pentaflex ABS Wand/Wand

oder gleichwertig
'.............................'
Menge: 16,000 m
DIN276 2008: 331

**02.04.21 Fugenabdichtung**
*** Schwerpunktposition
Fugenabdichtung für WU-Beton
mittels Verklebung von Fugenbandprofilen und Dichtsteifen zur Herstellung von wasserundurchlässigen Arbeitsfugen  bei Stahlbetonbauteilen

Sikadur-Combiflex TF System

oder gleichwertig
'.............................'
Menge: 16,000 m
DIN276 2008: 331

**02.04.22 Schalung Fundament glatt,**
*** Schwerpunktposition
Schalung für Beton- und Stahlbetonfundamnete, glatt, aus
nicht saugenden Schalungsplatten mit regelmäßigen
Stößen und Nagelstellen.
Die Schalung wird für das geschalte Bauteil gerechnet
(beidseitig).
l=7,5m
h=0,8m
b=0,9m
Menge: 14,000 m²
DIN276 2008: 331

**02.04.23 Schalung Stützwand glatt,**
*** Schwerpunktposition
Schalung für Beton- und Stahlbetonwände, glatt, aus
nicht saugenden Schalungsplatten mit regelmäßigen
Stößen und Nagelstellen.
Die Schalung wird für das geschalte Bauteil gerechnet
(beidseitig).
Menge: 35,000 m²
DIN276 2008: 331

**02.04.24 Zulage für Stützwandund Schalung mit Matritze**
*** Schwerpunktposition
Zulage für Stützwand C35/45 mit Matritze

Straßenseitig 7,5 lang, ca. 1,80m hoch
Hangseitig 7,5m lang, ca. 1,80m hoch

Vorgenanntes Betonbauteil mit strukturierter Sichtbetonfläche herstellen. Herstellung der Fläche mit hochelastischen, mehrfach wiederverwendbaren Strukturmatrizen aus Polyurethan-Elastomeren.

Strukturtyp: RECKLI-Strukturmatrize Typ 1/41 B Ibiza

mit Vertikal angeordnete Erhebungen mit mittelgrober
Bruchstruktur, getrennt durch 15 Millimeter breite
Vertiefungen.

oder gleichwertig
'.............................'

 Strukturausrichtung: (vertikal) Anschluss- Kanten- und Eckausbildung: Scharfkantig/ gefast gemäß Detailplanung/ nach Rücksprache mit dem Bauherren/ Werkseitig bedingte Matrizenstöße sind in Abstimmung mit dem Auftraggeber auszuführen. Ausführung: Matrize fachgerecht an der Betonschalung fixieren, Trennmittel auftragen und anschließend betonieren. Es ist ausschließlich Matrizenkleber sowie Trennmittel nach Herstellerangaben zu verwenden. TrennmittelSprühschatten sind zu vermeiden. Ausführung der Arbeiten gemäß „Arbeitsanweisung des Herstellers für IStrukturmatrizen“. Die Sichtbetonfläche ist nach Fertigstellung mittels Hartfaserplatten und PE-Folien gegen Beschädigungen und Witterungseinflüsse zu schützen.
Menge: 27,000 m²
DIN276 2008: 331

**02.04.25 Aussparung in Matritze**
*** Schwerpunktposition
Aussparung in Matritze
Aussparung schalungsglatt ca. 90 hoch x 235 lang cm
für vorgehängte Stahltafel
gemäß Detailplanung
Menge: 1,000 St
DIN276 2008: 331

*Hinweis: Stützwand Ost für Treppe mit Streifenfundament*
Stützwand Ost für Treppe mit Streifenfundament
Höhe 30cm über Stufenoberkante

**02.04.26 Stützwand Streifenfundamente ca. 90x80cm C35/45, Stahlbeton WU-Beton**
*** Schwerpunktposition
Stützwand Streifenfundament aus Stahlbeton, als wasserundurchlässiger Beton, Oberfläche glatt, mit regelmäßig sichtbaren Schalungsstößen. Betonwarzen und Grate abschleifen. Schalung, Bewehrung in gesonderter Position.

Bauteil: Stützwand
Ausführung: WU-Beton
Festigkeitsklasse: C35/45
Expositionsklassen: XC4, XF2, XD1 WA Cnom =5,5
Überwachungsklasse: 2
Fundament: ca. 90x80cm
L = 11,5m
Menge: 8,300 m3
DIN276 2008: 331

**02.04.27 Stützwand C35/45, Stahlbeton WU-Beton, Dicke 25 cm**
*** Schwerpunktposition
Wände aus Stahlbeton, als wasserundurchlässiger Beton, Oberfläche glatt, mit regelmäßig sichtbaren Schalungsstößen. Betonwarzen und Grate abschleifen. Schalung, Bewehrung in gesonderter Position.

Bauteil: Stützwand
Ausführung: WU-Beton
Festigkeitsklasse: C35/45
Expositionsklassen: XC4, XF2, XD1 WA Cnom =5,5
Überwachungsklasse: 2

d=25cm
unterschiedliche Höhen
h=0,73m
h=1,525m
h=2,57m

unterschiedliche Längen
l=1,40m
l=2,145m
l=130m
Menge: 7,500 m²
DIN276 2008: 331

**02.04.28 Stützwand C35/45, Stahlbeton WU-Beton, Dicke 25 cm oben schräg**
*** Schwerpunktposition
Wände aus Stahlbeton, als wasserundurchlässiger Beton, Oberfläche glatt, mit regelmäßig sichtbaren Schalungsstößen. Betonwarzen und Grate abschleifen. Schalung, Bewehrung in gesonderter Position.

Bauteil: Stützwand
Ausführung: WU-Beton
Festigkeitsklasse: C35/45
Expositionsklassen: XC4, XF2, XD1 WA Cnom =5,5
Überwachungsklasse: 2

d=25cm
unterschiedliche Höhen,  Oberseite schräg
dem Treppenverlauf folgend
h=2,67m - 1,395m Mittelwert 2,03m
h=2,20m -0,76m Mittelwert 1,48m

unterschiedliche Längen
l=2,82m
l=3,315m
Menge: 11,000 m²
DIN276 2008: 331

**02.04.29 Fugendichtband für WU-Beton Wand-Wand**
*** Schwerpunktposition
Fugendichtband für WU-Beton
Abschalelement zur Herstellung von wasserundurchlässigen Arbeitsfugen im Wand zu Wand-Anschlussbereich bei Stahlbetonbauteilen

Pentaflex ABS Wand/Wand

oder gleichwertig
'.............................'
Menge: 28,600 m
DIN276 2008: 331

**02.04.30 Fugenabdichtung**
*** Schwerpunktposition
Fugenabdichtung für WU-Beton
mittels Verklebung von Fugenbandprofilen und Dichtsteifen zur Herstellung von wasserundurchlässigen Arbeitsfugen  bei Stahlbetonbauteilen

Sikadur-Combiflex TF System

oder gleichwertig
'.............................'
Menge: 23,000 m
DIN276 2008: 331

**02.04.31 Zulage Höhensprung und Fundamentabtreppung**
*** Schwerpunktposition
Zulage Höhensprung und Fundamentabtreppung bei den Stützwandfüßen, die Wandoberkannten bleiben gleich hoch;
Menge: 4,000 St
DIN276 2008: 331

**02.04.32 Schalung Fundament glatt,**
*** Schwerpunktposition
Schalung für Beton- und Stahlbetonfundamnete, glatt, aus
nicht saugenden Schalungsplatten mit regelmäßigen
Stößen und Nagelstellen.
Die Schalung wird für das geschalte Bauteil gerechnet
(beidseitig).
l=7,5m
h=0,8m
b=0,9m
Menge: 22,000 m²
DIN276 2008: 331

**02.04.33 Schalung Stützwand glatt,**
*** Schwerpunktposition
Schalung für Beton- und Stahlbetonwände, glatt, aus
nicht saugenden Schalungsplatten mit regelmäßigen
Stößen und Nagelstellen.
Die Schalung wird für das geschalte Bauteil gerechnet
(beidseitig).
Menge: 19,000 m²
DIN276 2008: 331

*Hinweis: Stützwand West für Treppe mit Winkelstützwand*
Stützwand West für Treppe mit Winkelstützwand
Höhe 30cm über Stufenoberkante

**02.04.34 Stützwandfuß C35/45, Stahlbeton WU-Beton, Dicke 30cm**
*** Schwerpunktposition
Stützwandfuß  aus Stahlbeton, als wasserundurchlässiger Beton, Oberfläche glatt, mit regelmäßig sichtbaren Schalungsstößen. Betonwarzen und Grate abschleifen. Schalung, Bewehrung in gesonderter Position.

Fuß Höhe: 0,30 Oberfläche schräg verlaufend
Fuß Breite 1:  0,25m
Fuß Breite 2:  1,00m
Fuß Breite gesamt: 1,25m
Länge: ca. 11,5m

Ausführung: WU-Beton
Festigkeitsklasse: C35/45
Expositionsklassen: XC4, XF2, XD1 WA Cnom =5,5
Überwachungsklasse: 2

[]
Menge: 5,200 m3
DIN276 2008: 331

**02.04.35 Stützwand C35/45, Stahlbeton WU-Beton, Dicke 25 cm**
*** Schwerpunktposition
Wände aus Stahlbeton, als wasserundurchlässiger Beton, Oberfläche glatt, mit regelmäßig sichtbaren Schalungsstößen. Betonwarzen und Grate abschleifen. Schalung, Bewehrung in gesonderter Position.

Bauteil: Stützwand
Ausführung: WU-Beton
Festigkeitsklasse: C35/45
Expositionsklassen: XC4, XF2, XD1 WA Cnom =5,5
Überwachungsklasse: 2

d=25cm
unterschiedliche Höhen
h=1,23m
h=2,025m
h=2,27m

unterschiedliche Längen
l=1,40m
l=2,145m
l=1,30m
Menge: 9,000 m²
DIN276 2008: 331

**02.04.36 Stützwand C35/45, Stahlbeton WU-Beton, Dicke 25 cm oben schräg**
*** Schwerpunktposition
Wände aus Stahlbeton, als wasserundurchlässiger Beton, Oberfläche glatt, mit regelmäßig sichtbaren Schalungsstößen. Betonwarzen und Grate abschleifen. Schalung, Bewehrung in gesonderter Position.

Bauteil: Stützwand
Ausführung: WU-Beton
Festigkeitsklasse: C35/45
Expositionsklassen: XC4, XF2, XD1 WA Cnom =5,5
Überwachungsklasse: 2

d=25cm
unterschiedliche Höhen,  Oberseite schräg
dem Treppenverlauf folgend

h=3,17m
h=1,895m
Mittelwert 2,52m

h=2,70m
h=1,26m
Mittelwert 1,98m

unterschiedliche Längen
l=2,82m
l=3,315m
Menge: 13,700 m²
DIN276 2008: 331

**02.04.37 Fugendichtband für WU-Beton Wand-Wand**
*** Schwerpunktposition
Fugendichtband für WU-Beton
Abschalelement zur Herstellung von wasserundurchlässigen Arbeitsfugen im Wand zu Wand-Anschlussbereich bei Stahlbetonbauteilen

Pentaflex ABS Wand/Wand

oder gleichwertig
'.............................'
Menge: 28,600 m
DIN276 2008: 331

**02.04.38 Fugenabdichtung**
*** Schwerpunktposition
Fugenabdichtung für WU-Beton
mittels Verklebung von Fugenbandprofilen und Dichtsteifen zur Herstellung von wasserundurchlässigen Arbeitsfugen  bei Stahlbetonbauteilen

Sikadur-Combiflex TF System

oder gleichwertig
'.............................'
Menge: 23,000 m
DIN276 2008: 331

**02.04.39 Zulage Höhensprung und Fundamentabtreppung**
*** Schwerpunktposition
Zulage Höhensprung und Fundamentabtreppung bei den Stützwandfüßen, die Wandoberkannten bleiben gleich hoch;
Menge: 4,000 St
DIN276 2008: 331

**02.04.40 Schalung Fundament glatt,**
*** Schwerpunktposition
Schalung für Beton- und Stahlbetonfundamnete, glatt, aus
nicht saugenden Schalungsplatten mit regelmäßigen
Stößen und Nagelstellen.
Die Schalung wird für das geschalte Bauteil gerechnet
(beidseitig).
l=11,5m
h=0,8m
b=0,9m
Menge: 7,200 m²
DIN276 2008: 331

**02.04.41 Schalung Stützwand glatt,**
*** Schwerpunktposition
Schalung für Beton- und Stahlbetonwände, glatt, aus
nicht saugenden Schalungsplatten mit regelmäßigen
Stößen und Nagelstellen.
Die Schalung wird für das geschalte Bauteil gerechnet
(beidseitig).
Menge: 50,000 m²
DIN276 2008: 331

*Hinweis: Stützwand Süd*

**02.04.42 Stützwandfuß C35/45, Stahlbeton WU-Beton, Dicke 40cm**
*** Schwerpunktposition
Stützwandfuß  aus Stahlbeton, als wasserundurchlässiger Beton, Oberfläche glatt, mit regelmäßig sichtbaren Schalungsstößen. Betonwarzen und Grate abschleifen. Schalung, Bewehrung in gesonderter Position.

Fuß Höhe: 0,40 Oberfläche schräg verlaufend
Fuß Breite 1:  0,50m
Fuß Breite 2:  1,20m
Fuß Breite gesamt: 2,10m
Länge: ca. 20m +3m

Ausführung: WU-Beton
Festigkeitsklasse: C35/45
Expositionsklassen: XC4, XF2, XD1 WA Cnom =5,5
Überwachungsklasse: 2

[]
Menge: 20,000 m3
DIN276 2008: 331

**02.04.43 Stützwand C35/45, Stahlbeton WU-Beton, Dicke 40 cm**
*** Schwerpunktposition
Wände aus Stahlbeton, als wasserundurchlässiger Beton, Oberfläche glatt, mit regelmäßig sichtbaren Schalungsstößen. Betonwarzen und Grate abschleifen. Schalung, Bewehrung in gesonderter Position.

Bauteil: Stützwand
Ausführung: WU-Beton
Festigkeitsklasse: C35/45
Expositionsklassen: XC4, XF2, XD1 WA Cnom =5,5
Überwachungsklasse: 2

d=40cm
Höhe: 3,00m
Länge: 20,00+3,00m
Menge: 28,000 m²
DIN276 2008: 331

**02.04.44 Fugendichtband für WU-Beton Wand-Wand**
*** Schwerpunktposition
Fugendichtband für WU-Beton
Abschalelement zur Herstellung von wasserundurchlässigen Arbeitsfugen im Wand zu Wand-Anschlussbereich bei Stahlbetonbauteilen

Pentaflex ABS Wand/Wand

oder gleichwertig
'.............................'
Menge: 46,000 m
DIN276 2008: 331

**02.04.45 Fugenabdichtung**
*** Schwerpunktposition
Fugenabdichtung für WU-Beton
mittels Verklebung von Fugenbandprofilen und Dichtsteifen zur Herstellung von wasserundurchlässigen Arbeitsfugen  bei Stahlbetonbauteilen

Sikadur-Combiflex TF System

oder gleichwertig
'.............................'
Menge: 46,000 m
DIN276 2008: 331

**02.04.46 Schalung Fundament glatt,**
*** Schwerpunktposition
Schalung für Beton- und Stahlbetonfundamnete, glatt, aus
nicht saugenden Schalungsplatten mit regelmäßigen
Stößen und Nagelstellen.
Die Schalung wird für das geschalte Bauteil gerechnet
(beidseitig).
l=23m
h=0,4m
Menge: 21,000 m²
DIN276 2008: 331

**02.04.47 Schalung Stützwand glatt,**
*** Schwerpunktposition
Schalung für Beton- und Stahlbetonwände, glatt, aus
nicht saugenden Schalungsplatten mit regelmäßigen
Stößen und Nagelstellen.
Die Schalung wird für das geschalte Bauteil gerechnet
(beidseitig).
Menge: 141,000 m²
DIN276 2008: 331

*Hinweis: Stahlmengen*

**02.04.48 Rundstahl BSt 500 A (IV S)**
*** Schwerpunktposition
Materialien, welche nicht in den Positionen erfasst sind und gegen Nachweis zur Anwendung kommen:
Rundstahl 500 S (IV S)

Betonstabstahl BSt  500 S-A in verschiedenen Durchmessern
und Längen  für Bauteile aus Ortbeton, Fertigteile und Halbfertigteile liefern und verlegen.
Unterstützungskörbe sind einzurechnen, auch für obere Bewehrung der Filigrandecken.

Abrechnung nach Stahlliste
Menge: 6,000 t
DIN276 2008: 399

**02.04.49 Baustahlmatten BST 500 M (IV M)**
*** Schwerpunktposition
Materialien, welche nicht in den Positionen erfasst sind und gegen Nachweis zur Anwendung kommen:
Baustahlmatten BST 500 M (IV M)

Betonstahlmatten BSt  500 M - A als Lagermatten in verschiedenen Größen, für Bauteile aus Ortbeton, Fertigteile
und Halbfertigteile, liefern, ablängen und verlegen.
Unterstützungskörbe sind einzurechnen, auch für obere Bewehrung der Filigrandecken.

Abrechnung nach Stahlliste
Menge: 11,000 t
DIN276 2008: 399

*Hinweis: WU-Anschluss Stützwände*
WU-Anschluss Stützwände

Leitprodukt:

Sikadur-Combiflex TF Fugenbandprofil DFT 330/3 KI
angebotenes Fabrikat
'.............................'

**02.04.50 Abklebesystem für WU-Anschlusss Stützwände**
*** Schwerpunktposition
Fugenbandprofil aus thermoplastischem Elastomer (TPE), einseitig aufklebbar und einseitig einbetonierbar  mit Systemkleber  liefern und gemäß den Verarbeitungsvorgaben des Herstellers montieren.

Fugenbandprofil:
Fugenbandprofil mit einem Klebeschenkel und einem Einbetonierschenkel und ausgebildetem Dehnschlauch,
Dicke des Profils: 4 mm
Breite des Profils: 330 mm (jedoch abgewinkelt)
Anzahl der Sperranker: 1x3
Farbe: betongrau
thermisch schweißbar, kein Primer erforderlich

Systemkleber:
2-komponentiger epoxidharzbasierender Systemkleber
Farbe: grau

Die technischen Vorbemerkungen und Verarbeitungsvorgaben des Herstellers sind zu beachten. Erforderlichen Hilfsstoffe für den Einbau sind in den EP einzurechnen.
Erforderliche Maßnahmen zur Untergrundvorbereitung sowie Hilfsmittel zum Einbau sind mit dem EP abgegolten.

Alle Verbindungen sind dicht zu verschweißen und mit Hilfe eines Funkenprüfgerätes auf Dichtigkeit zu überprüfen.
Dichtungsbänder werden nach ihrer größten Länge (Schrägschnitt, Gehrungen) abgerechnet, Formstücke werden dabei übermessen.

Sämtliche Formteile sind werksseitig herzustellen.
Bauseitig dürfen ausschließlich stumpfe Verbindungen mit Hilfe geeigneter Schweißgeräte mit Schweißspiegel und Einspannvorrichtung hergestellt werden.
Formteile und Stumpfverbindungen werden in einer separaten Position ausgewiesen.

In den Einheitspreis eingerechnet sind:
- Liefern und verlegen des Profiles
- Anschleifen der Klebeflächen im Betonbereich
- Aufbringen des Grundauftrages aus Systemkleber
- Einarbeiten des Profiles in den Grundauftrag
- Montieren einer Lochblechschiene als Fixierung/Hilfskonstruktion, um ein Herauslösen des Profiles aufgrund von Rückstellkräften aus dem frischen Kleberbett zu unterbinden
- Aufbringen des Deckauftrages aus Systemkleber
- inkl. Systemkleber
Menge: 100,000 m

**02.04.51 druckweichen Gebäudetrennplatte HWP1 (Ortbeton)**
*** Schwerpunktposition
Liefern und einbauen einer druckweichen Gebäudetrennplatte HWP1 (Ortbeton) als
Bewegungsfuge.
Menge: 3,000 m

*Hinweis: Sonstiges*

**02.04.52 Zulage Sichtbeton SBK2 Stützwand glatt,**
*** Schwerpunktposition
Menge: 444,000 m²
DIN276 2008: 331

**02.04.53 Geotextilbahn liefern und einbauen**
*** Schwerpunktposition
Als Filter und Trennlage zwischen Stützwand und aufzufüllendem Erdreich, gemäß ZTVE-STB, einschl. aller aufgehenden Ränder, sowie Eckausbildung, entsprechend den Herstellervorschriften,
Flächengewicht über ca. 300 bis 400 g/m2,
Vliesklasse GRK 5, Dicke über ca. 2 bis 3 mm,
Bahnenbreite über ca. 200 bis 250 cm,
mit Naht- und Stoßüberdeckung mind. 20 cm,
Liefern und fachgerecht Verlegen, nach den Vorschriften des Herstellers. Abrechnung in m2 nach örtlichen Aufmaß.
Einbau einschl. erforderl. Gerüste
Menge: 100,000 m²
DIN276 2008: 533

### Titel 03 Kanal

*Hinweis: Umbaukonzept*
Umbaukonzept s. Anlage zum LV

Schritt 1
Vorverlegen der Leitungen einschließlich Eckschacht bis zu den Umschlusspunkten.

Schritt 2
Abwasserpumpen zwischen den Schächten 332301 und 323314 über eine Strecke von ca. 80 M.

Schritt 3
Setzen des neuen Schachtes 323316 und Anschluss an den Bestandskanal.

Schritt 4
Abwasserpumpen
– zwischen neuem Eckschacht und Bestandsschacht 323313 über ca. 70 m,
– zwischen Schacht SW02 (BA1) und Bestandsschacht 323313 über ca. 60 M.
Abstimmung mit dem Cafébetreiber wegen Terrassenschließung erforderlich.

Schritt 5
Abbruch und Umbau des Schachtes 323314.

#### Titel 03.01 KG 491 Baustelleneinrichtung

*Hinweis: Wichtiger Hinweis zur Kalkulation*
Wichtiger Hinweis zur Kalkulation

Die abgefragten, besonderen Nebenleistungen sind, insofern in den Positionen nicht anders gefordert, für die gesamten Umfänge des Leistungsverzeichnisses zu kalkulieren.

**03.01.1 Baustelleneinrichtung für die Umfänge des Leistungsverzeichnisses**
*** Schwerpunktposition
Leistungsumfang:

Für die Baustelleneinrichtung werden vom Auftraggeber bzw. der örtlichen Bauüberwachung verfügbare Flächen festgelegt.

Sofern Haufwerke oder Container für die Dauer der Erdarbeiten
nicht vollständig auf der Baustelle  zwischengelagert werden können, ist die Baustellengrubenerstellung und Hauf- werkbildung schrittweise durchzuführen. Ein gestaffelter Aushub, das mehrfache Bilden von Haufwerken mit zeitversetzter Entsorgung in mehreren Etappen ist in den Einheitspreisen zu berücksichtigen
Nach Abschluss der Maßnahme dürfen keine Materialien auf dem Baufeld verbleiben. Die Position der Baustelleneinrichtung umfasst das Einrichten, Aufbauen, Vorhalten, Betreiben, Abbauen und Räumen nach Beendigung der Arbeiten für folgende Leistungen.
An- und Abfahrt sowie das ständige Vorhalten sämtlicher erforderlicher Geräte, Werkzeuge, Unterkünfte, Abstellmöglichkeiten, Maschinen, Kräne, Aufzüge, Hebezeuge,
Rüstungen, Gerüste, etc., die zur ordnungsgemäßen und fristgerechten Durchführung der gesamten Leistung erforderlich
sind.
Treppen, Geländer, Absperrungen,  Warnschilder, Abdeckungen etc. Notwendige Fahr- und Stellflächen innerhalb des Baufelds Ausreichende Beleuchtung der Baustelle für die eigenen Arbeiten.
Sämtliche Maßnahmen zur Einhaltung der gesetzlichen Bestimmungen einschl. Aller Gebühren für mögliche Abnahmen.
Regelmäßiges Sauberhalten von öffentlichen Straßen. Umkleide- und Aufenthaltscontainer für das Personal vor Ort. Hier sind die Vorschriften des Gewerbeaufsichtsamtes zu berücksichtigen.
Rüstungen gemäß den Vorschriften der Berufsgenossenschaft für die vom Auftragnehmer durchzuführenden Arbeiten. Alle Maßnahmen zum Schutz der Nachbargebäude und Grundstücke gegen Staub- und Lärmbelästigung. Bautoilette und Waschmöglichkeit für das Baupersonal vor Ort nach ASR.
Einsatz von Baumaschinen (Lader, Bagger, etc) zur Bewegung
Von Materialien auf dem Baugelände Weitere fehlende Einrichtungen, soweit sie nicht in den folgenden Positionen erfasst sind oder mit den Nebenleistungen abgegolten sind.

Die Wahl der Reihenfolge/Methode und der eingesetzten  Gerätschaften und Einrichtungen erfolgt durch den AN. Diese sind in die Position der Baustelleneinrichtung  einzukalkulieren, es erfolgt keine gesonderte Vergütung.
Menge: 1,000 psch

#### Titel 03.02 KG 499 Sonstige Maßnahmen für technische Anlagen, sonstiges

*Hinweis: Wichtiger Hinweis zur Kalkulation*
Wichtiger Hinweis zur Kalkulation

Die abgefragten, besonderen Nebenleistungen sind, insofern in den Positionen nicht anders gefordert, für die gesamten Umfänge des Leistungsverzeichnisses zu kalkulieren.

**03.02.1 Koordination und Kommunikation**
*** Schwerpunktposition
Außerordentliche Koordination und Kommunikation der Gewerke mit allen am Bau Beteiligten, im Wesentlichen bestehend aus:
- Teilnahme an den Baubesprechungen

- Koordination der Montagepläne mit allen TGA-Gewerken bzw.
  Architektenplänen, inkl. aller dazu erforderlichen
  Besprechungen und Abstimmungen,
- Führen eines Bautagebuches entsprechend den Vorgaben
  Der Bauleitung.
- Bereitstellung eines fachkompetenten, deutschsprachigen
  Bauleiters. Örtliche Präsenz gemäß den Anforderungen. Der
  Bauleiter ist vom Auftragnehmer, nicht von einem
  Subunternehmer zu stellen.
- Abstimmung der gewerkespezifischen Schnittstellen.
- Terminkoordination der Liefer- und Ausführungstermine mit
  Reporting an Auftraggeber/Bauleitung

- Führung von Aufmaß-Plänen
Menge: 1,000 psch

**03.02.2 Bestandsunterlagen**
*** Schwerpunktposition
Bestandsunterlagen
Die Unterlagen sind in deutscher Sprache, 3-fach in Papierform sowie auf einem Datenträger, geordnet zu übergeben.

Planunterlagen sind in den Dateiformaten DWG sowie PDF zu erstellen, Beschreibungen im Dateiformat DOC und PDF, Listen im Dateiformat XLS und PDF.

4 Wochen vor der Abnahme sind die nachstehend aufgeführten Unterlagen als Vorabexemplar der Bauleitung und dem Bauherrn zu übergeben.
Spätestens zur Abnahme sind die vollständigen, überarbeiteten Unterlagen in der erforderlichen Anzahl an den Bauherrn zu übergeben.

Unvollständige oder unrichtige Unterlagen, haben den sofortigen Abbruch der Abnahme zu Folge, wobei die vertraglich notierte Fristenüberschreitung in Kraft tritt.

Korrekturen seitens des AG sind vom Auftragnehmer kostenlos auszuführen.

Bestandsunterlagen
In beschrifteten und nummerierten Ordner abgeheftet. Die Ordner erhalten auf dem Rückenschild die Bezeichnung "Bestandsunterlagen Entwässerungs- und Hydrantenanlagen" darunter das Bauvorhaben, Beschriftung waagrecht .
Bestandsunterlagen M 1:200, (Grundriss) sind farbig angelegt und erhalten Lochverstärker, die Hauptgliederungspunkte werden mit Trennblättern unterteilt.

Gliederung:

0  Inhaltsverzeichnis
1  Anlagenbeschreibung
2  Betriebs- und Wartungsanleitung
3  Produktunterlagen
4  Bestandspläne
5  Einweisungsprotokolle
6  Abnahmeprotokolle
7  Kopien der Unternehmererklärungen zur normgerechnte Ausführung der Leistungen, z. B. Nach DIN 18380

Bestandspläne werden auf Lichtpauspapier 110g/m2 hergestellt, M 1:50 (Grundrisse, Schemen und Detailpläne).

Für die Bestandspläne sind Bauzeichnungen nach dem neuesten Stand zu verwenden.

Die Bestandsunterlagen bestehen im Einzelnen aus:

-  Bestandszeichnungen wie Grundrisse in gleichem Maßstab und min. gleichem Umfang wie die Ausführungszeichnungen als Papierform und auf  Datenträger, erarbeitet in der Layerstruktur des Bauherrn
-  Protokolle aller Dichtheitsprüfungen
-  Protokolle aller Funktionsprüfungen

Inbetriebnahme-, Einweisungs- und Abnahme- Protokolle
-  Technische Unterlagen aller Geräte und Einbauten mit Gebrauchsanweisung als Bedienungs- und Wartungsanleitung einschl. Wartungsplan
-  Materialliste (mit Einbauort auf der Baustelle, Hersteller, Lieferant, Ansprechpartner)
-  Fachbauleitererklärung/Fachunternehmererklärungen
Menge: 1,000 St

*Hinweis: Stundenlohnarbeiten*
Stundenlohnarbeiten

Stundenlohnarbeiten für evtl. auftretende unvorhergesehene Arbeiten dürfen nur nach Genehmigung der zuständigen Fach-abteilung von AG ausgeführt werden und zeitnah nach Durchführung zur Gegenzeichnung vorzulegen.

Das im Zuge von Stundenlohnarbeiten anfallende Material wird zu den vereinbarten Einheitspreisen abgerechnet. Der Material-verbrauch ist nachzuweisen.

Anfallende Kosten für Stundenlohnarbeiten müssen vor Beginn der Leistungsausführung ausdrücklich mit dem jeweils zu-ständigen Fachbauleiter des Auftraggebers vereinbart werden.
Verspätet angemeldete Kosten werden nicht anerkannt.

**03.02.3 Stundenverrechnungsatz O-Monteur**
*** Schwerpunktposition
Menge: 2,000 Std

**03.02.4 Stundenverrechnungsatz A-Monteur**
*** Schwerpunktposition
Menge: 4,000 Std

**03.02.5 Stundenverrechnungsatz C-Monteur**
*** Schwerpunktposition
Menge: 4,000 Std

**03.02.6 Stundenverrechnungsatz Projektleiter, Ingenieur**
*** Schwerpunktposition
Menge: 2,000 Std

**03.02.7 Stundenverrechnungsatz Helfer**
*** Schwerpunktposition
Menge: 4,000 Std

#### Titel 03.03 KG 512 Bodenarbeiten

*Hinweis: Vorbemerkung Erdarbeiten*
Vorbemerkung Erdarbeiten

Der AN hat sich vor Ausführung der Arbeiten über die Lage von Leitungen, Kabeln, Dränen, Kanälen u.ä. Bei der Bauleitung zu unterrichten.
Die Böschungsneigungen müssen entsprechend der Standfestigkeit der Bodenarten gewählt werden. Im Baugruben- und Fundamentbereich befindliche Beton oder Mauerreste und dergleichen sind ohne besondere Vergütung mit auszuheben und abzufahren. Für die Zwischenlagerung von Bodenmassen sind die Anordnungen der Bauleitung maßgebend.
Falsch gelagerter Boden ist vom Auftragnehmer kostenlos umzusetzen.
Alle Aushubmassen werden im Abtrag (gewachsene Volumen) gemessen. Keine Auflockerung. Bei Einbau nach verdichteten Massen. Für Grund- Baueinmessungen, Nivellmente und Aufmaße haftet der Unternehmer.

*Hinweis: Rohrgrabenaushub, ab Geländeoberkante*
Rohrgrabenaushub, ab Geländeoberkante

Rohrgraben für Rohrleitungen ausheben, seitlich lagern bzw. auf dem Baustellengelände. Ab- und wiederanfahren, einschalen und aussteifen, unterhalten während des Einbaues der Rohrleitungen, in Lagen wiedereinfüllen, wobei bis 0,30 m über Rohrscheitel steinfreies Aushubmaterial einzubringen und zu verdichten ist. Die darüberliegenden Lagen mit geeignetem Gerät verdichten, säubern der benützten Flächen und  Abfuhr des überschüssigen Aushubs nach Weisung der Bauleitung auf Deponie nach Wahl des Auftragnehmer einschl. etwaiger Deponiegebühren.
Bei der Erstellung der Ausführung des Rohrgrabens sind insbesondere die DIN 18300 /  18303 / 4124 / EN 1610 zu beachten.
Ebenso das Merkblatt für das Verfüllen von Leitungsgraben der Forschungsgesellschaft für das Straßenwesen.
Die Kosten für den ordnungsgemässen Verbau entsprechend der DIN 4124 oder die Anlage standfester Böschungen ist in die Einheitspreise einzurechnen. Ebenso die Absicherung nach DIN 18303.
Grabenbreite gem. Techn. Beschreibung
Geböschte Baugruben werden nur nach Zustimmung der Bauleitung zugelassen. Mehraushub und Mehraufwand jeglicher Art gegenüber der senkrechten verbauten Baugrube wird nicht vergütet. Im Einheitspreis ist die Herstellung des Erdplanums enthalten. Grundlage für die Abrechnung sind senkrechte Baugrubenquerschnitte.
Abrechnungsgrundlage:
Abgerechnet werden die lichten Mindestgrabenquerschnitte gemäß DIN 1610 für verbauten Graben. Der bedingte Mehraushub für den Verbau wird nicht gesondert vergütet und ist in den EP einzukalkulieren.
Eine erforderl. Sandbettung bzw. Überdeckung wird gesondert vergütet.
Mehrbreiten werden weder beim Aushub noch bei der Wieder- verfüllung, noch bei der Sandbettung vergütet.
Tiefe:  - Bezogen auf Unterkante Bodenplatte bzw. Oberkante Schotterschicht
        -  der Aushub für Verlegung innerhalb der bauseitigen Baugruppe ist berücksichtigt
Lage:  Im Freien (Aushub mit Bagger möglich)

Homogenbereiche, die Ergänzende Information ist aus dem Bodengutachten vom 20.06.2022 in LV-Anlagen zu entnehmen.

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
**03.03.1 Rohrgrabenaushub bis einschl. 3,00 m**
*** Schwerpunktposition
Rohrgrabenaushub bis einschl. 3,00 m, sonst wie vor
Menge: 445,000 m³

**03.03.2 Rohrgrabenaushub bis einschl. 4,00 m**
*** Schwerpunktposition
Rohrgrabenaushub bis einschl. 4,00 m, sonst wie vor
Menge: 99,000 m³

**03.03.3 Rohrgrabenaushub bis einschl. 5,00 m**
*** Schwerpunktposition
Rohrgrabenaushub bis einschl. 5,00 m, sonst wie vor
Menge: 48,000 m³

*Hinweis: Hinweis: Aushub, teils belastet*
Hinweis: Aushub,  teils belastet

Aufnehmen, fördern mit LKW des AN und auf der Baustelle zur Beprobung lagern.

Material laut Bodengutachten belastet Z1.1. Welche Menge genau ist unbekannt und wird die Beprobung des Aushubs ergeben; bei der Lagerung des Aushubmaterials ist der Untergrund  vor Schadstoffen/Verunreinigungen durch belastetes Material zu schützen.
Die Anweisungen des Bodengutachters sind  zu beachten, es darf keine Vermischung von unbelastetem/reinem Material durch verunreinigtes Material vorgenommen werden. Die Stillstandzeiten von bis zu 2 Wochen für die Beprobung sind im EP zu berücksichtigen.

Förderweg <50m

Abrechnung nach Abtragungsprofil (s. Hinweistext oben) ohne Auflockerungsfaktor.

**03.03.4 Entsorgung von Aushub Klasse Z0**
*** Schwerpunktposition
Entsorgung von Aushub Klasse Z0
(Einbau uneingeschränkt möglich)
Abtransport einschl. etwaiger Deponiegebühren ist in den Einheitspreis mit einzurechnen.
Menge: 139,000 m³

**03.03.5 Entsorgung von Aushub Klasse Z1.1**
*** Schwerpunktposition
Entsorgung von Aushub Klasse Z1.1
(Einbau nur eingeschränkt zugelassen - in hydrogeologisch ungünstigen Gebieten)
Abtransport einschl. etwaiger Deponiegebühren ist in den Einheitspreis mit einzurechnen.
Menge: 21,000 m³

*Hinweis: Baugrubenverbau*

**03.03.6 Baugrubenverbau Breite über 1 bis 1,5 m Tiefe über 2 bis 3 m**
*** Schwerpunktposition
Herstellen, Liefern und Montieren der erforderlichen  Verbaumaßnahmen zur Aufnahme und Sicherung von Rohrleitungen  während der Montage, Verbaukonstruktion entsprechend den statischen und konstruktiven Erfordernissen, Anpassung an die örtlichen Gegebenheiten und Bauzustände, einschließlich aller Trag- und Aussteifungselemente, Abstützungen, Auswechslungen, Unterfangungen und Lastverteilungen, Einbringgenauigkeit max. 1 %, lotrecht
Verbaubreite über 1 bis 1,5 M.
Verbautiefe über 2 bis 3 M.
Einbau durch die oben beschriebene Bodenschichten.
Vorhalten für die Dauer der Montage, Demontage nach Fertigstellung
Menge: 441,000 m²

**03.03.7 Baugrubenverbau Breite über 1 bis 1,5 m Tiefe über 3 bis 4 m**
*** Schwerpunktposition
Baugrubenverbau Breite über 1 bis 1,5 m Tiefe über 3 bis 4 m, sonst wie vor
Menge: 104,000 m²

**03.03.8 Baugrubenverbau Breite über 1 bis 1,5 m Tiefe über 4 bis 5 m**
*** Schwerpunktposition
Baugrubenverbau Breite über 1 bis 1,5 m Tiefe über 4 bis 5 m, sonst wie vor
Menge: 50,000 m²

*Hinweis: Allgemein*

**03.03.9 Sandbettung für Rohrauflagerung**
*** Schwerpunktposition
Außerhalb des Gebäudes auf die gesamte Breite des Rohrgrabens liefern, einbauen und lagenweise verdichten.
Der durch die Sandlagerung bedingte Mehraushub und eventl. Notwendige Abtransport des überschüssigen Aushubs einschl. Etwaiger Deponiegebühren ist in den Einheitspreis mit einzu- rechnen
Rohrleitungen DN 100 - DN 300
Menge: 39,000 m³

**03.03.10 Steinfreies Material für die Überdeckung**
*** Schwerpunktposition
Der Rohrleitungen bis 30 cm über Rohrscheitel auf die gesamte Breite des Rohrgrabens liefern, einbauen und verdichten.

Der bedingte Mehraushub und eventl. Notwendige Abtransport des überschüssigen Aushubs einschl. Etwaiger Deponiegebühren ist in den Einheitspreis mit einzurechnen.
Menge: 145,000 m³

**03.03.11 Kreuzungen mit anderen Rohrleitungen und Kabel**
*** Schwerpunktposition
Herstellen, Rohr bzw. Kabel freilegen, abfangen und unterstützen, Kabelsteine abnehmen, seitlich lagern, Aufrechterhaltung der Betriebsbereitschaft und wiederherstellen der ursprünglichen Lage, einschl. Lieferung aller notwendigen Materialien.

Bei Kabelbündeln wird eine Kreuzung gerechnet, wenn die Breite 25 cm nicht übersteigt. Die neu zu verlegende Rohrleitung darf nicht mit Untermauerungen bzw. Abfangungen belastet werden.
Menge: 2,000 St

**03.03.12 Begehbare Abdeckung des Rohrgrabens**
*** Schwerpunktposition
Des Kanals nach Erfordernis bis zu einer Spannweite von 4 m, verkehrssicher herstellen einschl. Der erforderlichen Auflager sowie Demontage und deren Abtransport nach Fertigstellung.
Menge: 2,000 St

**03.03.13 Befahrbare Abdeckung des Rohrgrabens**
*** Schwerpunktposition
Des Kanals nach Erfordernis bis zu einer Spannweite von 4 m, verkehrssicher herstellen einschl. Der erforderlichen Auflager sowie Demontage und deren Abtransport nach Fertigstellung.
Menge: 2,000 St

#### Titel 03.04 KG 541 Abwasseranlagen

*Hinweis: Hochlast-Vollwand-Kanalrohr*

**03.04.1 Hochlast-Vollwand-Kanalrohr DN 500 Polypropylen SN10**
*** Schwerpunktposition
Hochlast-Vollwand-Kanalrohr DN 500 Polypropylen SN10
Rohre nach DIN EN 1852 mit Doppelsteckmuffe und formschlüssig fixierten Dichtungen aus EPDM nach DIN EN 681-1, Dichtheit mind. Von -0,5 bis +5,0 bar bei Verformung und gleichzeitiger Abwinklung nach DIN EN ISO 13259 nachgewiesen.
Geeignet für die Verlegung in Wasserschutzzone II und III. Ringsteifigkeit mind. 10 kN/m², hochabriebfest, ohne Zusatz von Füllstoffen. Rohrleitung innen mit Hersteller-, Durchmesser- und Werkstoffangabe signiert.
Farbe: Orange, durchgehend eingefärbt, mit IR- reflektierenden Farbpigmenten.
Fremdwasserdichtheit bis 8 m Wassersäule von externem Prüfinstitut nachgewiesen.
Nachgewiesene dynamische Belastungsfähigkeit für die Berechnung bei nicht vorwiegend ruhenden Belastungen nach ATV-DVWK-A 127, Absatz 9.7.4
Nachhaltigkeit - Umweltrelevante Aspekte:
Die Wiederverwendbarkeit / Recyclingfähigkeit in der gleichen Produktgruppe (Rohre und Formteile) muss bei größer 95% liegen. Die Produktion der Rohrleitung muss mit einem Anteil an erneuerbaren Energien von größer 75% erfolgen. Der Nachweis für die vorgenannten umweltrelevanten Aspekte muss durch eine allgemein anerkannte unabhängige Stelle erfolgen.
Die PP-Rohre und -Formteile dürfen keine persistenten organischen Schadstoffe nach EU-Verordnung 2019/1021 (Anhänge I-IV) enthalten und keiner Beschränkung nach Anhang XVII bzw. Zulassungspflicht nach Anhang XIV oder der Informationspflicht (Art. 33) nach Verordnung (EG) Nr. 1907/2006 (REACH) unterliegen.
Wurzelfestigkeit nach DIN 4060 nachgewiesen.
Montage:
Im Erdreich, außerhalb des Gebäudes, nach den Verlegerichtlinien der Herstellerfirma unter Einhaltung der DIN EN 12056, DIN 1986-100 und DIN EN 1610 sowie DIN EN 752
Formstücke werden übermessen und als getrennte Positionen vergütet. Kurzlängen werden nicht gesondert vergütet.
Einschl. Erforderlicher Passlängen und Verschnitt sowie Dicht- und Verbindungsmaterial mit Kleinmaterial und Montage- Betriebsstoffen.
liefern und verlegen
Menge: 75,000 m

**03.04.2 Zulage für Bogen DN 500 Polypropylen, 45 Grad**
*** Schwerpunktposition
Zulage zur Rohrleitung für das Liefern und Verlegen von Bögen aus Polypropylen nach DIN EN 1852-1 mit formschlüssig fixierten Dichtungen aus EPDM nach DIN EN 681-1.
Farbe: Orange, mit IR- reflektierenden Farbpigmenten.
Nachgewiesene Ringsteifigkeit mind. 10 kN/m².
Abwinklung: 45 Grad,
sonst wie vor
Menge: 3,000 St

**03.04.3 Zulage für Abzweig DN 500/500, 45° Polypropylen**
*** Schwerpunktposition
Zulage zur Rohrleitung für das Liefern und Verlegen von Abzweigen aus Polypropylen nach DIN EN 1852-1 mit formschlüssig fixierten Dichtungen aus EPDM nach DIN EN 681-1.
Farbe: Orange, mit IR- reflektierenden Farbpigmenten.
Nachgewiesene Ringsteifigkeit mind. 10 kN/m².
Abzweig: 45 Grad, sonst wie vor
Menge: 1,000 St

**03.04.4 Überschiebmuffe bzw. Doppelsteckmuffe DN 500, Polypropylen**
*** Schwerpunktposition
Menge: 10,000 St

**03.04.5 Muffenstopfen DN 500, Polypropylen**
*** Schwerpunktposition
Menge: 4,000 St

**03.04.6 Trassenwarnband mit Ortungsdraht**
*** Schwerpunktposition
Ca. 40 cm über Rohrscheitel Abwasserleitung im Zuge der Rohrgrabenverfüllung einlegen bzw. einbauen. Aufschrift Abwasserleitung in deutscher Sprache
Menge: 75,000 m

**03.04.7 Spülen- und TV-Kanaluntersuchung**
*** Schwerpunktposition
Spülen- und TV-Kanaluntersuchung

Kamerabefahrung aller neu errichteten Grundleitungen mit allen erforderlichen Geräten einschl. Nebenarbeiten und Nebenleistungen für die vor beschriebenen Rohrleitungen.
Mittels Kamerabefahrung werden die Grundleitungen in X, Y, Z- Richtung geprüft und aufgenommen. Die Auswertung der Befahrung ergibt ein 3D Modell der Grundleitungen. Die Auswertung bestätigt die einwandfreie Gefällesituation der Grundleitungen.

Die Untersuchung ist durch ein Protokoll in 2-facher Ausfertigung und digital zu belegen. Vor der Durchführung ist eine Abstimmung mit der Bauleitung über Art und Durchführung der Kamerabefahrung notwendig.

ACHTUNG: Die Bodenplatte darf nur nach der Freigabe der Bauleitung/ Fachplanung gegossen werden. Vor der Freigabe ist es mittels Kamerabefahrungsdokumentation zu prüfen, ob die fachgerechte Grundleitungsinstallation durchgeführt wurde.

Die Kamerabefahrung ist vor und nach Erstellung der Bodenplatte durchzuführen.
Menge: 75,000 m

**03.04.8 Prüfen der Dichtheit**
*** Schwerpunktposition
Aller Grundleitungen - die neu errichtet wurden - mit allen erforderlichen Geräten einschl. Nebenarbeiten und Nebenleistungen für die vor beschriebenen Rohrleitungen
Die Untersuchung ist durch ein Protokoll in 2-facher Ausfertigung einschließlich Videoband zu belegen. Vor der Durchführung ist eine Abstimmung mit der Bauleitung notwendig.
Für bis 30 lfdm Rohrleitungen DN 100-500
außerhalb des Gebäudes mit bis zu 3 Anschlüssen
Menge: 75,000 m

*Hinweis: Anschluss an Bestandskanal*

**03.04.9 Anschluss Abwasserkanal Polypropylen bis DN500**
*** Schwerpunktposition
Anschluss von Abwasserkanal aus Polypropylen, DN 500, an vorh. Kanal aus Steinzeug bis DN500, an vorh. Stutzen, vorh. Anlage ist in Betrieb.
Menge: 2,000 St
DIN276 2008: 541

*Hinweis: Kanalanschluss an den bestehenden Revisionsschacht*

**03.04.10 Anschluss DN 160 an bestehenden Revisionsschacht**
*** Schwerpunktposition
Anschluss neue Leitung DN 160 an Schacht bis DN 1500
Menge: 1,000 St

**03.04.11 Pumpen Abwasser DN 160 während Umschlußzeit**
*** Schwerpunktposition
Pumpen Abwasser während Umschlusszeit
Während der Umschlussarbeiten des Kanals auf die neue Trasse ist das anfallende Abwasser mittels Tauchpumpe in einen anderen Abwasserkanal abzuführen. Es obliegt dem Bieter diese Zeit möglichst kurz zu halten.
Die Pumpe wird in einen vorhandenen Revisionsschacht eingebaut einschl. Verschließen des Ablaufes während der Umschlusszeit.
Einschl. Beistellung Pumpe mit Druckschlauch sowie Elektroanschluss der Pumpe, Sicherung sämtlicher Bauteile gegen Beschädigung und Benutzung Unbefugter sowie Abbau nach Fertigstellung Umschluss
Abstand zum nächsten Abwasserschacht ca. 70 m
Menge: 1,000 St

**03.04.12 Pumpen Abwasser DN 500 während Umschlußzeit**
*** Schwerpunktposition
Pumpen Abwasser während Umschlusszeit
Während der Umschlussarbeiten des Kanals auf die neue Trasse ist das anfallende Abwasser mittels Tauchpumpe in einen anderen Abwasserkanal abzuführen. Es obliegt dem Bieter diese Zeit möglichst kurz zu halten.
Die Pumpe wird in einen vorhandenen Revisionsschacht eingebaut einschl. Verschließen des Ablaufes während der Umschlusszeit.
Einschl. Beistellung Pumpe mit Druckschlauch sowie Elektroanschluss der Pumpe, Sicherung sämtlicher Bauteile gegen Beschädigung und Benutzung Unbefugter sowie Abbau nach Fertigstellung Umschluss
Abstand zum nächsten Abwasserschacht ca. 80 m
Menge: 1,000 St

**03.04.13 Revisionsschacht d =1,0 m aus Beton, Tiefe bis 3,0 m**
*** Schwerpunktposition
Revisionsschacht d =1,0 m aus Beton, Tiefe bis 3,0 m (Innendurchmesser 1,0 m), Zu- und Ablauf bis DN 500, Rohrmaterial Kunststoff, Revisionsschacht aus Betonfertigteilen nach DIN 4034 Teil 1, bestehend aus:
Schachtunterteil DN 1000 mit Muffenverbindung, als Betonfertigteil, mit Gerinne bis DN 500 aus Fertigbauteil, gerade oder mit Abwinkelungen bzw. Abzweigen, Berme in Beton, auf ausreichend überstehende bewehrte Betonfundamentplatte stellen Schachthals/-konus DN 1000/625 x 600 mit Steigeisen DIN 1212-E, bei Schächthöhen > 1200mm einläufige Steiggänge nach DIN 4034-1:2020.
Abdeckplatte mit Öffnung 625 mm für Schächte mit Stehhöhe kleiner 1.60 m über Auftritt
Auflagering 625 x 60 (bis zu 2 Stück)
Schachtring DN 1000 mit Steigeisen DIN 1212-E bzw. DIN 4034-1:2020.
Belastungsklasse D nach DIN EN 1433 und DIN EN 124

Schachtabdeckung, für Schacht DIN EN 1917 und DIN 4034-1 mit Schachthals DN 625, Klasse D 400 DIN EN 124-1, Deckel rund aus Gusseisen DIN EN 124-2, mit dämpfender Einlage, ohne Lüftungsöffnungen, Rahmen DIN 19584, rund aus Gusseisen, auf vorläufige Höhe lose auflegen.
Revisionsschacht fachgerecht versetzen, Fugen mit Gleitring- Dichtung aus Elastomeren nach DIN 4060 versehen und innen und außen mit Zementmörtel verstreichen, einschl. Aller erforderlichen Durchdringungen, Reinigungsrohr, Beton mit eventl. Bewehrung für Fundamentplatte sowie sämtl. Nebenarbeiten,
Die Abrechnung der Schachthöhe erfolgt von der fertigen Geländeoberkante (OK Gelände) bis zum tiefsten Punkt der Gerinnensohle (Sohlpunkt).
liefern und einbauen
Menge: 2,000 St

**03.04.14 Revisionsschacht d =1,0 m aus Beton, Tiefe bis 5,0 m**
*** Schwerpunktposition
Revisionsschacht d =1,0 m aus Beton, Tiefe bis 5,0 m
sonst wie vor
Menge: 1,000 St

**03.04.15 Revisionsschacht d =1,5 m aus Beton, Tiefe bis 3,0 m**
*** Schwerpunktposition
Revisionsschacht d =1,5 m aus Beton, Tiefe bis 3,0 m
sonst wie vor
Menge: 1,000 St

**03.04.16 Schacht auf best. Stahlbetonkanal bis DN 500 setzen**
*** Schwerpunktposition
Schacht auf best. Stahlbetonkanal bis DN 500 setzen

– Freilegen des vorhandenen Stahlbetonkanal,
– fachgerechtes Auftrennen des bestehenden Rohres,
– Einbau eines passenden Anschlussstücks / Übergangsstücks DN 500 inkl. Anschlussstück,
– Herstellung der dichten Rohranschlüsse,
– Lot- und höhengerechtes Setzen des Schachtunterteils,
– Wiederherstellung der Leitungsfunktion.
Rohrbettung, Schachtaufbau, Schachtabdeckung, Verfüllung und Oberflächenwiederherstellung werden gesondert ausgeschrieben.
Menge: 2,000 St

#### Titel 03.05 KG 594 Abbruchmaßnahmen

*Hinweis: Demontage Kanal*
Demontage Kanal

Rohrleitungen aus Steinzeug demontieren in Kurzlängen, einschl. Auf- und Abladen, Abtransport und fachgerechtem Entsorgen, einschl. Form- und Verbindungsstücke  sowie sonstiges Kleinmaterial.

Alle Komponenten sind fachgerecht zu entsorgen.

Demontageort: Außenanlagen

**03.05.1 Demontage Kanal DN100 - 400**
*** Schwerpunktposition
Rohrleitungen aus Steinzeug, Kunststoff, Beton demontieren, einschl. Form- und Verbindungsstücke, sowie sonstiges Kleinmaterial.
Entsprechende Trennschnitte zu Bestandsleitungen sind in den EP einzukalkulieren und werden nicht gesondert vergütet

Alle Komponenten sind fachgerecht zu entsorgen.

Demontageort: Außenanlagen
Menge: 50,000 m

**03.05.2 Demontage Revisionsschacht d =1,0 m, Tiefe bis 3,0 m**
*** Schwerpunktposition
Demontage Revisionsschacht d =1,0 m, Tiefe bis 3,0 m (Innendurchmesser 1,0 m), Zu- und Ablauf DN 100-400
Revisionsschacht aus Betonfertigteilen bestehend aus:
- Schachtunterteil DN 1000
- Gerinne bis DN 400, Berme in Beton,
- Schachtringe DN 1000 mit Steigeisen
- Schachthals DN 1000/625 x 600 mit Steigeisen
- Auflageringe 625 x 60 ( bis zu 2 Stück )
- Schachtabdeckung BEGU mit Schmutzfänger
Schachttiefe bis einschl. 3,0 m
Abrechnungshöhe von OK-Schachtabdeckung bis tiefster Punkt Gerinnensohle
demontieren, nach Wert- und Reststoffen trennen, abtransportieren und entsorgen.
Menge: 3,000 St

### Titel 04 Fertignasszellen

#### Titel 04.01 Fertigschacht-Schachtinstallation

**04.01.1 Lieferung und Herstellung Vorgefertigter Schachtinstallation Schachttyp 1 EG**
*** Schwerpunktposition
Lieferung und Herstellung Vorgefertigter Schächte
Schachttyp 1 EG
Lieferung und Herstellung Vorgefertigter
Schachtinstallation Schachttyp 1 für Bäder im EG
1 Stück Schmutzwasser Ablaufleitung SML, DN 100, incl. sämtlicher Formteile, incl. Objektanschluss WC/WT/Dusche incl. Brandschutz, einschließlich des Verpressens der Deckendurchbrüche bzw. Kernbohrungen.

1 Stück Versorgungsleitung PWC, Edelstahl
Pressfittingsystem (1.4521), DN 20 bis DN 25 (Gr. 22 x
1,2 bis 28 x 1,2), incl. Formteile, incl. Dämmung,
100% und Objektanschluss in
Mehrschichtverbundrohr, Gr. 16,2 x 2,6 - 20 x 2,9
incl. Brandschutz,
galvanische Trennug zu bauseitigen Zuleitungen min. 80 mm,
incl. T-Stück mit Verschlussstopfen vor dem bauseitigen Absperrventil,
einschließlich des Verpressens der Deckendurchbrüche bzw. Kernbohrungen.

1 Stück Versorgungsleitung PWH, Edelstahl
Pressfittingsystem (1.4521), DN 20 bis DN 25 (Gr. 22 x
1,2 bis 28 x 1,2), incl. Formteile, incl. Dämmung,
100% und Objektanschluss in
Mehrschichtverbundrohr, Gr. 16,2 x 2,6 - 20 x 2,9
incl. Brandschutz,
galvanische Trennug zu bauseitigen Zuleitungen min. 80 mm,
incl. T-Stück mit Verschlussstopfen vor dem bauseitigen Absperrventil,
einschließlich des Verpressens der Deckendurchbrüche bzw. Kernbohrungen.

1 Stück Versorgungsleitung PWH-C, Edelstahl
Pressfittingsystem (1.4521), DN 15 (Gr. 18 x 1), incl.
Formteile, incl. Dämmung, 100%, incl. Brandschutz,
galvanische Trennug zu bauseitigen Zuleitungen min. 80 mm,
incl. T-Stück mit Verschlussstopfen vor dem bauseitigen Absperrventil,
einschließlich des Verpressens der Deckendurchbrüche bzw. Kernbohrungen.

1 Stück Abluftleitung Wickelfalz DN 125, incl.
Formteile, incl. Objektanschluss Fertigbad,
incl. Brandschott, (Wand und Deckenschott) DN 125

1 Stück Heizung Vorlauf, Edelstahl Pressfittingsystem
(1.4521), DN 20 - DN 25 (Gr. 22 x 1,2 - 28 x 1,2),
incl. Formteile, incl. Dämmung 100% incl. Brandschutz,
galvanische Trennug zu bauseitigen Zuleitungen min. 80 mm,
incl. T-Stück mit Verschlussstopfen vor dem bauseitigen Absperrventil,
einschließlich des Verpressens der Deckendurchbrüche bzw. Kernbohrungen.

1 Stück Heizung Rücklauf, Edelstahl
Pressfittingsystem (1.4521), DN 20 - DN 25 (Gr. 22 x
1,2 - 28 x 1,2), incl. Formteile, inkl. Dämmung 100%,
Brandschutz,
galvanische Trennug zu bauseitigen Zuleitungen min. 80 mm,
incl. T-Stück mit Verschlussstopfen vor dem bauseitigen Absperrventil,
einschließlich des Verpressens der Deckendurchbrüche bzw. Kernbohrungen.

- Anschluß an die
Entwässerungsleitungen/Wasserleitungen im UG unter der
Fertignasszelle
inkl. Zusammenschluss aller Steigleitungen auf der
Baustelle
Menge: 13,000 Stk

**04.01.2 Lieferung und Herstellung Vorgefertigter Schachtinstallation Schachttyp 2**
*** Schwerpunktposition
Lieferung und Herstellung Vorgefertigter Schächte
Schachttyp 2
Lieferung und Herstellung Vorgefertigter
Schachtinstallation Schachttyp 2 Standard
1 Stück Schmutzwasser Ablaufleitung SML, DN 100, incl. sämtlicher Formteile, incl. Objektanschluss WC/WT/Dusche incl. Brandschutz, einschließlich des Verpressens der Deckendurchbrüche bzw. Kernbohrungen. galvanische Trennug zu Zuleitungen min. 80 mm, einschließlich des Verpressens der Deckendurchbrüche bzw. Kernbohrungen.
1 Stück Versorgungsleitung PWC, Edelstahl
Pressfittingsystem (1.4521), DN 15 bis DN 25 (Gr. 18 x
1 bis 28 x 1,2), incl. Formteile, incl. Dämmung, 100%
und Objektanschluss in
Mehrschichtverbundrohr, Gr. 16,2 x 2,6 - 20 x 2,9
incl. Brandschutz,
galvanische Trennug zu Zuleitungen min. 80 mm,
einschließlich des Verpressens der Deckendurchbrüche bzw. Kernbohrungen.
1 Stück Versorgungsleitung PWH, Edelstahl
Pressfittingsystem (1.4521), DN 15 bis DN 25 (Gr. 18 x
1 bis 28 x 1,2), incl. Formteile, incl. Dämmung, 100%
und Objektanschluss in
Mehrschichtverbundrohr, Gr. 16,2 x 2,6 - 20 x 2,9
incl. Brandschutz,
galvanische Trennug zu Zuleitungen min. 80 mm,
einschließlich des Verpressens der Deckendurchbrüche bzw. Kernbohrungen.
1 Stück Versorgungsleitung PWH-C, Edelstahl
Pressfittingsystem (1.4521), DN 15 (Gr. 18 x 1), incl.
Formteile, incl. Dämmung, 100%, incl. Brandschutz,
galvanische Trennug zu Zuleitungen min. 80 mm,
einschließlich des Verpressens der Deckendurchbrüche bzw. Kernbohrungen.
1 Stück Abluftleitung Wickelfalz DN 125, incl.
Formteile, incl. Objektanschluss Fertigbad, incl.
Brandschott, (Wand und Deckenschott) DN 125,
galvanische Trennug zu Zuleitungen min. 80 mm,
einschließlich des Verpressens der Deckendurchbrüche bzw. Kernbohrungen.
1 Stück Heizung Vorlauf, Edelstahl Pressfittingsystem
(1.4521), DN 15 - DN 20 (Gr. 18 x 1 - 22 x 1,2), incl.
Formteile, incl. Dämmung 100% incl. Brandschutz,
galvanische Trennug zu Zuleitungen min. 80 mm,
einschließlich des Verpressens der Deckendurchbrüche bzw. Kernbohrungen.
1 Stück Heizung Rücklauf, Edelstahl
Pressfittingsystem (1.4521), DN 15 - DN 20 (Gr. 18 x 1
- 22 x 1,2), incl. Formteile, incl. Dämmung 100% incl.
Brandschutz,
galvanische Trennug zu Zuleitungen min. 80 mm,
einschließlich des Verpressens der Deckendurchbrüche bzw. Kernbohrungen.
inkl. Zusammenschluss der Steigleitungen auf der
Baustelle
Menge: 13,000 Stk

**04.01.3 Lieferung und Herstellung Vorgefertigter Schachtinstallation Schachttyp 3 DG**
*** Schwerpunktposition
Lieferung und Herstellung Vorgefertigter Schächte
Schachttyp 3 DG
Lieferung und Herstellung Vorgefertigter
Schachtinstallation Schachttyp 3 DG (Strang Ende)

1 Stück Schmutzwasser Ablaufleitung SML, DN 100, incl. sämtlicher Formteile, incl. Objektanschluss WC/WT/Dusche incl. Brandschutz, einschließlich des Verpressens der Deckendurchbrüche bzw. Kernbohrungen.

Entlüftung Schmutzwasserleitung DN100
- Systemlüfter aus PUR, DN 100 mit eingeschäumter
  Anschlussmanschette passend zur Abdichtung
- Dichtring zur Rückstausicherung
- HDPE Anschlussrohr 750 mm lang und Abweiser aus PA
- Grundplatte aus PUR, DN 100 mit eingeschäumter
  Anschlussmanschette passend zur Abdichtung
- Dichtring zur Rückstausicherung
In Zusammenarbeit mit dem Dachdecker entsprechend den Flachdachrichtlinien und Einbaurichtlinie der Herstellerfirma einbauen

Schwitzwasserdämmung Schmutzwasserleitungen ohne Oberflächenschutz vor Flachdachentlüfter
alle Stöße sollen mit Aluminiumband verklebt werden
Dämmung synth. Kautschuk, D100
Schwitzwasserdämmung für Rohrleitungen bestehend aus:
synthetischen Kautschukschläuchen bzw. -platten gemäß den Herstellervorschriften verklebt bzw. verarbeitet. Baustoffklasse B1 nach DIN 4102 bzw. Baustoffklasse B-s2,d0 nach DIN EN 13501 Bis DN 80 Rohrleitungen synth. Kautschukschläuche, ab DN 100 Rohrleitungen synth. Kautschukplatten.
Wärmeleitfähigkeit bei
Mitteltemperatur 0°C:  max. 0,033 W/m x K
Wasserdampfdiffusionswiderstandszahl:  >= 10.000
Außendurchmesser:  DN100
Isolierstärke  mind. 19 mm

inkl. Öffnen der Interimsverschließung, brandschutztechnischen Verpressen der Dachdurchbrüche bzw. Kernbohrungen.

1 Stück Versorgungsleitung PWH-C, Edelstahl
Pressfittingsystem (1.4521) DN 15 bis DN 20 (Gr. 18 x
1 bis 22 x 1,2), incl. Formteile, incl. Dämmung 100%,
und Objektanschluss in Mehrschichtverbundrohr, Gr.
16,2 x 2,6 - 20 x 2,9 incl. Brandschutz.
galvanische Trennug zu Zuleitungen min. 80 mm,
einschließlich des Verpressens der Deckendurchbrüche bzw. Kernbohrungen.
1 Stück Versorgungsleitung PWC ,Edelstahl
Pressfittingsystem (1.4521) DN 15 bis DN 20 (Gr. 18 x
1 bis 22 x 1,2), incl. Formteile, incl. Dämmung 100%,
und Objektanschluss in
Mehrschichtverbundrohr, Gr. 16,2 x 2,6 - 20 x 2,9
incl. Brandschutz.
galvanische Trennug zu Zuleitungen min. 80 mm,
einschließlich des Verpressens der Deckendurchbrüche bzw. Kernbohrungen.
1 Stück Versorgungsleitung PWH-C, Fabr. Edelstahl
Pressfittingsystem (1.4521) DN 12 (Gr. 15 x 1), incl.
Formteile, incl. Dämmung 100%, (Zusammenschluss mit
PWH Strangende)
galvanische Trennug zu Zuleitungen min. 80 mm,
einschließlich des Verpressens der Deckendurchbrüche bzw. Kernbohrungen.
1 Stück Abluftleitung Wickelfalz DN 125, incl.
Formteile, incl. Objektanschluss Fertigbad,

Flachdachhaube rund D=125mm
Standrohr doppelwandig mit eingeschlossener EPS-Isolierung und Flansch zur Flachdachabdichtung und Befestigung des Standrohres. Rohranschlusslänge unterhalb Flansch 300 mm mit Formteilmaß.
Standrohrlänge: 650 mm
Dachhaube inklusive Übergangsstück, passend zum Standrohr. Der Dachhaubenkopf wird auf dem Standrohr mit Übergangsstück angebracht. Die Dachhaube ist Regensicher und für die Entlüftung von Fortluft über Dach geeignet. Die Dachhaube ist UV-, korrosions-, und brandbeständig.
Der Dachhaubenkopf verfügt über einen minimalen Druckverlust.
Material: Stahlblech mit  Aluminium-Zinkbeschichtung
Befestigung: ausschließlich vom Dach
In Zusammenarbeit mit dem Dachdecker entsprechend den Flachdachrichtlinien und Einbaurichtlinie der Herstellerfirma einbauen

Verlängerung des Standrohres für Deflektorhaube D=125
Standrohrverlängerung doppelwandig mit eingeschlossener EPS-Isolierung. Rohranschlusslänge 100 mm mit Formteilmaß.
Gesamtlänge der Standrohrverlängerung: 350 mm

Abdeckrosette Dachdurchführung D=125
Die Abdeckrosetten aus verzinktem Stahlblech sollen bei den Dachdurchfürhrungen der Strangentlüftungen an der Unterseite der Betondecke angebracht werden. Die Rosetten sind für den Abschluss der Durchführungen an der Unterseite.
Material: verzinktes Stahlblech
Dicke: 1 mm
Durchmesser: DN 125
Befestigungsmaterial ist einzukalkulieren.

Brandschutzabsperrvorrichtung DN125 (nur 1 Stück nach Planungsvorgaben einkalkulieren und zu installieren), Wartungsfreie Absperrvorrichtung zum Einbau in senkrechte oder waagrechte Lüftungsleitungen aus Stahl (z.B. Wickelfalzrohr) nach DIN 18017-3. Einbau in, auf oder unter Massivdecken (K90-18017), bzw. Holzbalkendecken (K30-18017). Befestigung durch Mörtelverguss ohne Schrauben und Dübel.

Schwitzwasserdämmung an Abluftkanälen
Kanäle als Lüftungsrohre
Dämmstärke:  mind. 19 mm
MEDIUMTEMPERATUR: ca. +10 bis 25 °C
DÄMMMATERIAL:
Platten oder Schläuche 19 mm stark, Material aus synthetischem Vinylkautschuk. Geschlossenzellig und elastisch, schwer entflammbar nach DIN 4102, Baustoffklasse B-s2,d, Platten vollflächig auf der Kanal/- Rohroberfläche und an den Stößen und Nähten verklebt, Kanalverbindungsflanschen mit Streifen überkleben, die Erschwernisse für Kanalaufhängungen sind einzurechnen.
Dämmstärke  mind. 19 mm
Wärmeleitfähigkeit bei
Mitteltemperatur 0°C:  max. 0,033 W/m x K
Wasserdampfdiffusionswiderstandszahl:  >= 10.000
Für runde Lüftungsrohre und Formteile im Gebäude

1 Stück Heizung Vorlauf, Edelstahl Pressfittingsystem
(1.4521), DN 15 (Gr. 18 x 1 ), incl. Formteile, incl.
Dämmung 100% incl. Brandschutz
galvanische Trennug zu Zuleitungen min. 80 mm,
einschließlich des Verpressens der Deckendurchbrüche bzw. Kernbohrungen.
1 Stück Heizung Rücklauf, Edelstahl
Pressfittingsystem (1.4521), DN 15 (Gr. 18 x 1), incl.
Formteile, incl. Dämmung 100% incl. Brandschutz
galvanische Trennug zu Zuleitungen min. 80 mm,
einschließlich des Verpressens der Deckendurchbrüche bzw. Kernbohrungen.
inkl. Zusammenschluss der Steigleitungen auf der
Baustelle
Hinweis Schachttyp 3:
Leistungsende ist die Installation der Flachdachhauben inkl. Öffnen des Interimsverschließung, brandschutztechnischen Verpressen der Dachdurchbrüche bzw. Kernbohrungen.
Menge: 13,000 Stk

#### Titel 04.02 Nasszellen

*Hinweis: Leistungsbeschreibung Fertignasszellen*
Leistungsbeschreibung Fertignasszellen

Leistungsbeschreibung über Herstellung, Lieferung und
Einbau von
vorgefertigten Bädern in Kompaktbauweise aus
Normal-/Leichtbeton inkl. Vorgefertigter Schachtinstallation frei
Baustelle inkl. Versetzen mit Hebekran.
System: Kompaktbauweise aus Normal-/Leichtbeton
Leistung: Herstellung, Lieferung und Einbau frei
Baustelle inkl.
Versetzen mit Hebekran

Typen/Anzahl Gesamt:  39 Stück

Typ A Standard 27 Stück
Typ B Behindertengerecht 9 Stück
Typ C Rollstuhl-WC 3 Stück
Technische Vorbemerkungen:

Für die Herstellung, Lieferung und Einbau von
vorgefertigten Bädern gelten:
DIN 18017 Lüftungstechnische Anlagen
DIN 181 l l Normzargen
DIN 18202/03 Toleranzen im Hochbau
DIN 1833| Beton- und Stahlbetonarbeiten
DIN 18352 Fliesen- und Plattenarbeiten
DIN 18363 Maler- und Lackierarbeiten
DIN 18380 Heizanlagen
DIN 18381 Wasser- und Entwässerungsanlagen
innnerhalb von Gebäuden
DIN 18382 Nieder- und Mittelspannungsanlagen mit
Nennspannung 36 KW
DIN 18534 Verbundabdichtungen
DIN 18540 Dauerelastische Fugenabdichtung

Die nachstehende Leistungsbeschreibung beschreibt ein
kompaktes Fertigbad in Betonbauweise mit Decke,
Wänden und Fußboden als geschlossene Raumeinheiten.
Monolithische Bauweise aus verdichteten
Leichtbeton LC25/28/1800 kg/cbm bzw. aus
verdichteten Normalbeton C25/30/2400 kg/cbm mit
Wänden, Boden und Decke in einem Stück gegossen.
Hinweise Zusammenschluss:

Der Zusammenschluss der Stränge sowie
Dichtheitsprüfung erfolgt nach Dichtheit des Daches.
Freigabe zum Verschließen des Schachtes erfolgt durch
den AN.

Lieferung und Transport:

Die Anlieferung der einzelnen Bäder erfolgt nach einem
von der Bauleitung zu erstellenden Terminplan
frei Baustelle Cham.
Beispiel:
5 Stück pro LKW bei Typ A Standard
4 Stück pro LKW bei Typ B Behindertengerecht
4 Stück pro LKW bei Typ C Rollstuhl-WC
Stellflächen für evtl. Zwischenlager sind vorzusehen
Nach Eintreffen der LKW´s auf der Baustelle sind diese
umgehend zu entladen. Standzeit LKW max. 1 - 2 Stunden
inkl. Entladung
Versetzen:

Das Versetzen der Fertigbäder erfolgt auf Grund der
Schachtregister durch Fachpersonal des AN.
Ein Hebekran incl. Fahrer ist zur Verfügung zu stellen.
Die Fertigbäder werden während der Rohbauzeit
geschossweise von oben eingebracht. Um eine optimale
Schalldämmung zu erhalten, sind die Fertigbäder an den
Eckpunkten auf 10 mm Neopren Streifen 100/100 mm zu
versetzten. Das Liefern der Neoprenstreifen an den
Ausgleichslagern ist im Fertigbadpreis enthalten.
Randstreifen an allen Ecken zu massiven, bauseitigen
Wänden!
Die Bäder sind mit einer Folie abgedeckt, anzuliefern
und zu verbauen;
Hinweis: Entfernen / Entsorgen der Schutzfolie erfolgt
bauseits. Die Folie darf erst nach Dichtheit des
Gebäudes entfernt werden.
Hinweis:
Stellung Hebekran
ohne Ausbau und Lagerung von Bautüren
ohne Schließung der Anschlussfungen zwischen Fertigbad
und Baukörper im Boden-, Wand-, und Deckenbereiche
sowie Installationsschacht
ohne Entfernen sowie Entsorgen der Schutzfolie
Technische Vorbemerkungen:

1.  Wände
Wandstärken 50 mm bzw. 80 mm/100mm stark,je nach
Erfordernis. Bestehend aus verdichtetem Leichtbeton
LC25/28/ 1800 kg/cbm. Die nach dem Einbau sichtbaren
Außenseiten sind in glatter Stahlschalung
herzustellen, Oberflächenqualität außen Q2.
Hinweis: Ein Malervlies inkl. Teilspachtelung (Schäden
während der Rohbauphase) inkl. Anstich wird
aufgebraucht.
Bemerkung: Die Konstruktion der Wände und Decke muss
eine nachträgliche Montage von Haltegriffen,
Wandstützegriffen, Gehhilfen und Klappsitzen zupassen.

2.  Decken
Decke aus armierten Leichtbeton LC25/28/1800 kg/cmb
und 50 mm stark. Darüber wird eine bauseitige
Filigrandecke eingebaut.
Hinweis: Die Abdeckfolie des Bades ist dauerhaft zu
schützen.

3.  Boden
Boden aus verdichtetem Normalbetin C25/30/2400 kg/cbm.
Er muss wasserdicht (Verbundabdichtung) und im Werk
mit dem Bad zu einem Ganzen verbunden werden.
Schallentkoppelung durch Punktauflager unter dem
Fertigbad  56 mm (Hohlraum nicht gedämmt)
Maximale Bodenstärke  70 mm
Verbundabdichtung  2 mm
Kleber  2 mm
Fliesenbelag  10 mm
Türabschlussschiene bzw. Schwallbremse  10 mm
Bodenaufbau Gesamt  170 mm

4.  Innenmaße und Gewicht
Typ  Innenmaße (m)  Gewicht inkl. Ausstattung (kg)
Typ A Standard  Höhe: 2,350 m Breite: 1,800 m Länge:
2,640 m  Gewicht: ca. 4300 kg Leicht-/Normalbeton
Typ B Behindertengerecht  Höhe: 2,350 m Breite:
2,785 m Länge: 2,330 m  Gewicht: ca. 5500 kg
Leicht-/Normalbeton
Typ C Rollstuhl-WC  Höhe: 2,350 m Breite: 2,480 m
Länge: 2,205 m  Gewicht: ca. 4700 kg
Leicht-/Normalbeton

5.  Anschlussfugen zum Fertigbad
Die äußeren Anschlussfugen zwischen Fertigbad und
Baukörper im Boden-, Wand- und Deckenbereich sowie im
Installationsschacht werden bauseitig geschlossen.

6.  Türkonstruktion
Eine grundierte Stahlzarge pulverbeschichtet in RAL 7016  für Schiebetüren.
Die Türzarge ist beim Betonieren des Badkörpers in
Beton einzugiesen.
Ausführung der Zarge aus 1,5 mm starken
sendzimirverzinktem Stahlblech als Umfassungszarge mit
lichtem Durchgangsmaß von 2100 x 1080 mm
Einlaufprofil mit Stanzung für Zirkelriegelschloss
verzinkt, grundiert, 1,5 mm sowie allen erforderlichen
Unterkonstruktionen.
Ausstattung mit Abdeckblende, Freilaufvorrichtung,
Laufwagen, Laufwagenkasten und Schiebetürlaufschiene
als Winkelprofil.
Zur Befestigung der bauseitigen Schiebetüranlage sind
in der Außenwand 5 Stück Dübelklötze einzubetonieren.
Die Dübelklötze sollen mindestes ca. 4cm breit und ca.8cm hoch sein, um eine stabile Befestigung zu gewährleisten.
ES ist damit zu rechnen, dasss sich die Bewohner an den Griffen der Schiebetüre festhalten oder sich daran hochziehen.

Zarge inkl. Elastikverfugung
(auch innerhalb des Bades umlaufend der Zarge) sowie
Lieferung und Einbau des Türblattes mit Beschlägen und Laufschiene mit Blende nachträglich in Absprache mit der Bauleitung

7.  Dämmungsstreifen / Dämmung
Wand Fertigbad zu bauseitiger Wand (Einzelbad)
1 Psch. Dämmungsstreifen, vertikal zwischen Badwand
und Rohbauwand, 15 cm breit, 20 mm stark, über gesamte
Konstruktionshöhe aufgeklebt
OK Fertigbad zu UK bauseitiger Geschossdecke (Bad
geschosshoch)
1 Stück Dämmmatte, horizontal auf Baddecke,
vollflächig, aufgeklebt, 30 mm stark

8.  Verbundabdichtung
Lieferung und Einbau einer Verbundabdichtung,
Folienabdichtung inkl. Kleber und Formteile.
Einbau erfolgt nach Herstellerangaben unter
Berücksichtigung der DIN 18534.
Hinweis: Fertigbad Typ 3 Rollstuhl-WC wird ohne
Abdichtung hergestellt.

9.  Fliesen
Die Fliesen an Wänden und Boden werden im
Dünnbettverfahren verlegt, inkl. Fliesenkleber. Format
ca. 60x60cm/60x30cm
Sämtliche Fliesenwechsel zwischen Wand und Wand bzw.
Wand und Boden werden dauerelastisch verfugt, mit
Silikon, Farbe nach Wahl Standardfarben.
Typ A Standard
Typ B Behindertengerecht
Typ C Rollstuhl-WC

a.  Wandfliesen
Die Wandfläche wird mit nachfolgenden Fliesen belegt.
Material: Keramische Steinzeugfliesen
Größe: ca. 300 x 600 x 10 mm
Farbe: weiß matt
Wandverfugung, FlexFuge plus, Farbe nach Wahl
Standardfarben
Verfugung aller Raumecken und Fliesenabschlüsse mit
Silikon bzw. Acryl, Farbe nach Wahl Standardfarben

b.  Wandfries
umlaufend horizontal als Bordüre und
senkrecht hinter
WC, 2-reihig, bestehend aus:
Material: Keramische Steinzeugfliesen
Größe: ca. 148 x 148 x 6 mm
Farbe: grün glänzend (35%)
Wandfliesen:
Material: Keramische Steinzeugfliesen
Größe: ca. 148 x 148 x 6 mm
Farbe: hellgrün glänzend (35%)
Wandfliesen:
Material: Keramische Steinzeugfliesen
Größe: ca. 148 x 148 x 6 mm
Farbe: grün matt (15%)
Wandverfugung, FlexFuge plus, Farbe nach Wahl
Standardfarben
Verfugung aller Raumecken und Fliesenabschlüsse mit
Silikon bzw. Acryl, Farbe nach Wahl Standardfarben

c.  Bodenfliesen
Die Bodenfläche wird mit nachfolgenden Fliesen belegt.
Material: Feinsteinzeugfliesen R10/B
Größe: ca. 600 x600 x 10 mm
Farbe: elfenbein
Bodenverfugung, FlexFuge plus, Farbe nach Wahl
Standardfarben
Verfugung aller Raumecken und Fliesenabschlüsse mit
Silikon bzw. Acryl, Farbe nach Wahl Standardfarben

10.  Türabschlussschiene
Im Türbereich wird gemäß DIN 18534 als Abschluss und
Schwelle eine Edelstahlschwelle mit einem Höhenversatz
von 10 mm verbaut. Dieses ist  mit Schrägstellung der ersten Fliesenreihe
zu begradigen.

11.  Maler
Die Decke erhält ein Malervlies, Fabr. Sto, Modell
StoTap Pro 100 P, glatt gespachtelt und 2-fach
Anstrich mit konservierungsmittelfreier, extrem matter
Dispersionssilikat-Innenfarbe, Nassabrieb 2 und
Deckvermögen 2 nach EN
13300, Farbe Weiß.

12.  Elektro
a.  Elektroinstallation nach DIN 57100 / VDE 0100
Alle in und an den Fertigbädern gewünschten Schalter,
Steckdosen und andere Anschlüsse können komplett
installiert und einschl. Verdrahtung eingebaut werden.
Der Elektroanschluss der Bäder an das Netz erfolgt
über eine an den Außenseiten der Bäder angebrachten
Verteilerdose oder durch aus den Bädern herausragende
Leerrohre / Kabel. Eventuell erforderliche
FI-Schalter, Steuerleitungen
und Relais sind bauseits außerhalb der Bäder zu
installieren.
Hinweis: Gemäß DIN 0100-701 ist für Gerätedosen eine
Mindestrestwanddicke von 6 cm sicherzustellen. Für die
Leitungsführungen sind Abweichungen unter
Berücksichtigung des Absatzes C zulässig. Jedoch für
die Gerätedosen nicht.
Aus diesem Grund weisen wir darauf hin, dass eine
Abweichung zur oben genannten DIN vorhanden ist! Zu
dieser Abweichung wurden kompensierende Maßnahmen
anhand einer Konformitätserklärung seitens "DEKRA
Automobil GmbH" zur Fertigung von Fertigbädern hw
Wenisch festgelegt und bestätigt.
Elektroprüfung ist nicht im Leistungsumfang enthalten.

b.  Elektroprüfung / Potenzialausgleich nach VDE 0100
und 0190 während der Fertigung sind folgende Messungen
durchzuführen und zu protokollieren:
Potentialausgleichsmessung
Isolationsmessung
Alle leitfähigen Objekte des Badkörpers wie z.B.
Bewehrung, Türzarge usw. sind geerdet und an einer
Unterputzdose im Installationsschacht zusammengefasst.
Der Anschluss und das Verschleifen von Geschoss zu
Geschoss erfolgt bauseits. Übergabe mittels 6
mm2-Draht, Länge ca. 2,00 m.
c.  Elektroeinbauten
Folgende Produkte und Elektroeinbauten sind vorzusehen:
1 Stück UP-Abzweigdose, Gr. 111 x 116 x 61 mm, mit
Verschlussdeckel
1 Stück Deckenleuchte flach Ø 500 mm, 35 W, 3500 lm,
3000K, weiß
1 Stück Wandleuchte Gr. 600 x 46 x 60 mm, 10 W, 1050
lm/W, 4000 K, weiß
1 Stück Wippschalter 2-polig
1 Stück Wippe zu Wippschalter, reinweiß glänzend
1 Stück 1-fach Rahmen zu Wippschalter, reinweiß
glänzend
2 Stück Steckdose mit erhöhten Berührungsschutz,
reinweiß glänzend
1 Stück 2-fach Rahmen zu Doppelsteckdose
1 Stück Präsenzmelder Ø 98 mm, Erfassungsbereich
vertikal 360°, weiß
1 Stück Gitterrinne, Gr. 35 x 300 x 3000 mm, Stahl,
U-Form
3 Stück Leerdose mit Leerrohr und Kabel, für
bauseitige Notrufeinbauten
Typ A Standard und Typ B Behindertengerecht
2 Stück Leerdose mit Leerrohr und Kabel, für
bauseitige Notrufeinbauten Typ C Rollstuhl-WC
Die Einbauten sind komplett installiert und werden in
der vorgesehenen UP-Abzweigdose verdrahtet.
Zuleitung zur Abzweigdose NYM-J 3 x 1,5 mm2 mit 3 m
Kabelüberstand. Leer- und Gerätedosen für bauseitige
Einbauten werden mit einem Leerrohr incl. Zugdraht zum
Boden bzw. Decke geführt.

13.  Lüftung

a.  Belüftung
Türblattfreiheit von ca. 2 cm (Finale Festlegung
bauseits)

b.  Entlüftung
Die Entlüftung des Fertigbades erfolgt über einen
Lüfter, bestehend aus: UP-Gehäuse, Ausblas seitlich
oder hinten, ohne Brandschutz, mit Montagelaschen und
Ventilatoreinsatz, mit steckbarer Dekorblende, mit
stromsparendem EC-Motor, mit Nachlauf und
Intervallsteuerung, Das Lüftungsgerät ist im Bereich
des Installationsschachts angebracht,inkl. elektrischen Anschluss.
Außerdem erhält jedes Fertigbad als Anbindeleitung
einen flexiblen Alu-Schlauch DN 82.
Lieferung und fachgerechte Montage einer Kondensatentsorgung für die vertikalen Lüftungsleitungen im untersten Geschoss. Die Ausführung erfolgt als Sonderkonstruktion zur Einleitung des anfallenden Kondensats in den WC-Spülkasten mittels eines flexiblen, druckfesten Kondensatanschlussschlauchs vom Abzweig bis zum Spülkastenanschluss.
Fachgerechte Einbindung in den Spülkasten mittels geeigneter Durchführung/Verschraubung unter Einhaltung der DIN EN 1717.
Dauerelastische und luftdichte Einbindung des Schlauchs an der Lüftungsleitung sowie geruchsdichte Einführung am Spülkasten.
Funktionsprüfung auf freien Gefälleablauf des Schlauchs.

Leistungsbeginn ist der Anschluss des unteren Fertigbades.
Leistungsende ist die Installation der Flachdachhaube inkl. Öffnen des Interimsverschließung, brandschutztechnischen Verpressen der Dachdurchbrüche bzw. Kernbohrungen.
Hinweis: Einjustieren der Lüftungskomponenten ist im
Leistungsumfang enthalten.

14.  Heizung

a.  Handtuchheizkörper
Die Beheizung des Fertigbades erfolgt mittels
Handtuchheizkörper, Gr. 1500 x 600 mm, Anschluss seitlich, in die Wand, RAL 9016 weiß,
Wärmeleistung nach EN 442 = 703 Watt, mit Anschlussarmatur ½", mit Absperrung und Entleerung,
vernickelt, mit Anschlussset, vern., mit
Thermostatfühler, weiß und
Kunststoffdoppelrosette, DN 15, Fabr. Weiß.
Leistung nach DIN 4704 in Watt bei ca. 70/55 Grad,
Raumtemperatur 24 Grad C.
Der Heizkörper ist bereits mit weißer Heizkörperfarbe
RAL 9016 weiß lackiert.

b.  Heizleitung
Die Anbindeleitung für die Heizungsvor- und Rückläufe
sind aus Verbundrohr, Ø 16,2 x 2,6 mm, einschl. aller
erforderlichen Befestigungen, galvanische Trennug zu bauseitigen Zuleitungen min. 80 mm, inkl. Rohrdämmung EL,
Gr. 10 x 18 mm, Übergabe mittels ½" IG an der
Fertigbadaußenwand zimmerseitig, inkl. Druckprüfung.

Leistungsbeginn ist der Anschluss an die bauseitigen Absperrventile im Untergeschoss. Dies umfasst den Einbau von T-Stücken mit Verschlussstopfen vor den bauseitigen Absperrventilen in die Vor- und Rücklaufleitungen sowie die Leitungsführung durch die Decke zum Erdgeschoss unter Einhaltung der Brandschutzanforderungen, einschließlich des Verpressens der Deckendurchbrüche bzw. Kernbohrungen.
Leistungsende ist der Anschluss des obersten Fertigbades.Hinweis: Das Einjustieren der Massenströme für die Heizungsinstallation anch Planungsvorgaben ist im Preis enthalten.Druckprobe Heizungsleitungen:
Alle Leitungen sind mittels Belastungsprüfung/Dichtheitsprüfung bis zu dem Übergabepunkt an den Ventilen im Untergeschoss nach Zusammenschluss auf Dichtheit zu prüfen und anschließend zu protokollieren.
Befüllen und entlüften der Heizungsleitungen:
Alle Leitungen sind gemäß VDI 2035 bis zu dem Übergabepunkt an den Ventilen im Untergeschoss zu befüllen und zu entlüften.

15.  Sanitär

a.  Anschlüsse
Die sanitären Einrichtungsgegenstände sind
gebrauchsfertig angeschlossen. Die Wanddurchführungen
der Versorgungsleitungen werden verdrehungsgesichert
montiert und dauerelastisch abgedichtet.
Die sanitäre Installation innerhalb des Fertigbades
mit allen erforderlichen Zu- und Ablaufleitungen wird
von uns jeweils bis zum angrenzenden
Installationsschacht geführt.

b.  Entwässerungsleitungen
Die Entwässerungsleitungen von Waschtisch, WC und
Dusche bzw. Badewanne bestehen aus PE-Rohren, DN 50 -
DN 90. Sie werden bis zum I-Schacht geführt. (Bei
Lieferung der Vorgefertigten Schachtinstallation,
Anschluss an den Fertigbadstrang durch den AN)Leistungsbeginn ist ein glattes Rohrende bis ca. 0,5 m im Untergeschoss durch die Decke zum Erdgeschoss unter Einhaltung der Brandschutzanforderungen, einschließlich des Verpressens der Deckendurchbrüche bzw. Kernbohrungen.
Leistungsende ist die Installation der Flachdachhaube.
Druckprobe Entwässerungsleitungen:
Alle Leitungen innerhalb und außerhalb der Sanitärzelle bis zu dem Übergabepunkt im Untergeschoss sind mittels Belastungsprüfung/Dichtheitsprüfung nach Zusammenschluss auf Dichtheit zu prüfen und anschließend zu protokollieren.

c.  Versorgungsleitungen PWC, PWH und PWH-C
Versorgungsleitung aus Verbundrohr, Ø 16,2 x 2,6 mm,
einschl. aller erforderlichen Pass- und
Verbindungsstücke sowie Halterungen, galvanische Trennug zu bauseitigen Zuleitungen min. 80 mm, inkl. Rohrdämmung
EL, Gr. 10 x 18 mm, Übergabe mittels ½" IG wandbündig
und verdrehsicher. (Bei Lieferung der Vorgefertigten
Schachtinstallation, Anschluss an den Fertigbadstrang
durch den AN)
Absperrungen der PWC- und PWH-Leitungen erfolgen
strangweise bauseits.

Leistungsbeginn ist der Anschluss an die bauseitigen Absperrventile im Untergeschoss. Dies umfasst den Einbau von T-Stücken mit Verschlussstopfen vor den bauseitigen Absperrventilen in die Versorgungsleitungen sowie die Leitungsführung durch die Decke zum Erdgeschoss unter Einhaltung der Brandschutzanforderungen, einschließlich des Verpressens der Deckendurchbrüche bzw. Kernbohrungen.
Leistungsende ist der Anschluss des obersten Fertigbades.

Druckprobe Versorgungsleitungen:
Alle Leitungen innerhalb und außerhalb der Sanitärzelle bis zu dem Übergabepunkt an den Ventilen im Untergeschoss sind mittels Belastungsprüfung/Dichtheitsprüfung nach Zusammenschluss auf Dichtheit zu prüfen und anschließend zu protokollieren.

Spülen, Desinfizieren und Befüllen der Versorgungsleitungen:
Alle Leitungen sind vor der Inbetriebnahme zu spülen und zu desinfizieren, um Verunreinigungen der inneren Oberflächen der Leitungen zu beseitigen und hygienisch einwandfreie Voraussetzungen für die Inbetriebnahme zu schaffen.  Befüllung mit Trinkwasser nach TrinkwV, Kontrolle auf Dichtheit, Funktionsprüfung der Armaturen und WC-Spülungen.

16.  Sanitärausstattung
WC Typ A  St.  Abmessungen  Farbe  Langtexte
Waschtisch unterfahrbar, mit Griffmulden, Hahnloch und
Überlauf  1  600 x 555  weiss  aus Mineralguss
mit porenfreier Oberfläche, alpinweiß mit Ablagefläche
und rundem Becken integrierte Haltemöglichkeit
seitlich, als Handtuchhalter nutzbar inklusive
Überlauf, mit Rosette und Abdeckung Überlauf kann bei
Bedarf ausgetauscht und erneuert werden Überlauf wird
zwischen Abfluss und Siphon unter den  Waschtisch
montiert, h=25 mm, D=70 mm für Einlocharmatur
vorgerichtet unterfahrbar nach DIN 18040 und ÖNORM
B1600/1601 belastbar nach DIN EN 14688 600 mm breit
und 550 mm tief Waschmuldentiefe 110 mm für
Stockschraubenbefestigung CE-Kennzeichnung nach
Bauprodukteverordnung Nr. 305/2011, einschließlich Befestigungsmaterial an der Sanitärzellenwand.

Einhand-Waschtischbatterie mit Temp. Begrenzung,

1 chrom  Einhand- Waschtisch- Batterie, mit nickel- und
bleifreien Wasserwegen, mit Befestigungssystem, Auslauf 112 mm Einlochmontage, verchromt, Hebellänge 120 mm mit
einzeln auswechselbaren flexiblen Anschlussschläuchen.
Ablaufventil Push-Open

 1 chrom Waschtischablaufventil PUSH OPEN Verschließbares
Ablaufventil G 1 1/4 AG mit Druckverschluss. Für
Waschtische mit Überlauföffnung. Ablaufventil mit
Dichtungselemente Technische Daten - Werkstoff:
Messing - Oberfläche: chrom - Anschluss: G 1 1/4 AG -
Ablaufleistung: 20 l/min Wandeinbausifon 1 1/4" x 50 mm, Anschlussbogen verchr.,

2 Stück Eckventile 1/2", mit Schubrosette und Längenausgleich und ASAG, verchromt

Kristall  Spiegel, als Sicherheitsspiegel, rechteckig, mit C-Kante, poliert und versiegelt, Spiegel ohne Rahmen, Befestigung mit Spiegelklammern, sichtbare Teile aus Metall,
verchromt. einschl. Befestigungsmaterial, Abmessungen:
B / H / T in mm: ca. 600 /  1200 /  6

Abfallbehälter offen, ohne Deckel, Kunststoff weiß, B x H x T: 229 x 381 x 189 mm, 9 Liter

Duschrinne  1  600  chrom  Duschrinne Rohbauset
aus Edelstahl 1.4301 mit werkseitig vormontierter
Abdichtung für Dünnbettverbundabdichtung DIN 18534
konform, Fliesenrahmen zum Höhenausgleich der
Abdeckung auf verschiedene Fliesenstärken von 7 bis 17
mm, Füße höhenverstellbar, Siphon mit 50 mm
Sperrwasserhöhe drehbar und einkürzbar, Siphon mit 28
mm Sperrwasserhöhe drehbar Siphon ist reinigbar und
wird mit Haarsieb geliefert Abflusswert / Bauhöhe:
Siphon 50 mm: 0,69 l/sek (mit 20 mm Aufstau gemäß DIN
EN 1253), bzw. 0,59 l/sek (ohne Aufstau) Bauhöhe 87 mm
Siphon 28 mm: 0,57 l/sek (mit 20 mm Aufstau gemäß DINEN 1253), bzw. 0,47 l/sek. (ohne Aufstau) Bauhöhe 68
mm Länge innen: 600 mm Länge außen: 634 mm
Duschrinnenrost  1  600  chrom  Duschrinnenrost
für oben gennante Duschrinne  aus Edelstahl
Länge: 600 mm, Breite 40 mm

Thermostat-Brausebatterie, 1/2", Wandmontage, Sicherheitssperre bei 38°C, Temperaturendanschlag bei 43°C, Kompaktkartusche mit Dehnstoff-Thermoelement, integrierte Mischwasserabsperrung
Mengengriff EcoButton (Spartaste mit individuell einstellbarem Sparanschlag), Keramik-Oberteil 1/2", 180° Brauseabgang unten 1/2", Schmutzfangsiebe, eingebaute Rückflussverhinderer, Eigensicher gegen Rückfließen, S-Anschlüsse,
Metallrosetten
Handbrause  1  chrom  Handbrause 9,5 l/min
Durchflusskonstanthalter Silikonring schützt vor
Beschädigung Oberfläche: chrom
Brauseschlauch mit Kunstoffüberzug  1  1600  weiss
für vorherbeschriebene Armatur  Brauseschlauch ? 1.750
mm ? glatte, reinigungsfreundliche Oberfläche,
Zugfestigkeit 500 N, Druckbeständigkeit bis 5 bar
Hitzebeständig bis 70°C, knickfest Oberfläche: weiß
Duschhandlauf, mit verschiebbarer
Brausehalterstange, 767 x 767 x 1158 mm,
mit korrosionsgeschütztem durchgehendem Stahlkern,
Brausehalter mit stufenloser und leichtgängiger Höhen- und Winkeleinstellung, wartungsfrei mit selbstjustierender Klemmkraft,
mit langen Bedienhebel und seitlichem Vielzweckhaken,
Aufnahmekonus passend für Handbrausen unterschiedlicher Fabrikate,
mit Dichtronde zur normgerechten Abdichtung der Bohrpunkte (DIN 18534-1),
mit Kunststoffrosette Ø 70 mm für verdeckte Verschraubung und glasfaserverstärktem Kunststoffunterteil,
bei Leichtbauwänden wird eine Hinterfütterung aus mind. 20 mm dickem mehrschichtverleimtem Holz benötigt,
gemäß Verordnung (EU) 2017/745 über Medizinprodukte produziert, CE-zertifiziert, erfüllt die Anforderungen nach DIN 18040 und ÖNORM B 1600
Duschablage, mit Klemmhalterung, 210 x 111 x 145 mm,
zum Aufklipsen auf Duschhandläufe,
Ablagefläche mit rutschhemmender Noppenstruktur und Ablaufloch, mit Klemmhalterung für Rohrmontage

Duschspritzschutz, L = 800 mm, Weiß,
mit korrosionsgeschütztem durchgehendem Stahlkern,
klappbar, arretiert in hochgeklapptem Zustand,
mit einstellbarer Bremse, mit stahlverstärktem Scharnier
verdeckte Verschraubung, zur Wandmontage
Duschspritzschutzvorhang, 690 x 950 x 1 mm, Weiß,
antibakteriell und fungizid, bei 40 Grad waschbar und Desinfektion bis 60 Grad, schnelltrocknend und wasserabweisend, mit umlaufendem Saum und eingearbeitetem Ökoband, mit Klettbefestigung, schwer entflammbar nach DIN 4102, Baustoffklasse B1

4 Wandhaken, weiss
Maße: ø 40 x 32  mm, aus Polyamid, komplett mit Wandbefestigungskit.

Tiefspül-WC  1  weiss  Tiefspülklosett
spülrandlos Sanitärporzellan wandhängend nicht für den
Einbau mit Druckspülern geeignet, mit Spülkasten: 3 /
4,5 l Abgang waagerecht Farbe  Weiß Alpin Maße:  368 x
531 mm einschl. Schallschutzset und
Befestigungsmaterial einschl. verlängerter
Ablaufstutzen, einschl.Anschlussmaterialien für
Edelstahlrohr- bzw. Armaturenanschluss
WC-Sitz mit Deckel und Absenkautomatik  1
weiss  WC- Sitz mit Deckel, passend für vor
beschriebenes Wand- Tiefspül- WC, weiß alpin, aus
Duroplast, Scharnie aus Edelstahl und Absenkautomatik einschließlich Befestigungsmaterial an der Sanitärzellenwand.

Stützklappgriff  1  600x131  weiss
Stützklappgriff, klapp- und drehbar, aus Polyamid,
weiß, zur Montage an der Wand, Ausladung 600 mm,

zwei parallele, übereinander angeordnete, durch einen
Verbindungsbogen zusammengefügte Stangen, aus einem
durchgehenden Rohr geformt, Wandplatte aus Polyamid
mit integriertem Stahlkern,  Stangendurchmesser 33 mm,
259 mm hoch und 78 mm breit, Rohrstärke 2 mm, zum
Festhalten und Abstützen, maximale Belastbarkeit 100
kg, CE-Kennzeichnung: Medizinprodukte Klasse 1 nach
Richtlinie 93/42/ EWG,
Schräggriff  1  300  weiss  Schräggriff aus
Polyamid, weiß zur Montage an der Wand, 30cm schräg,
Wandplatte aus Polyamid mit interiertem Stahlkern,
Stangendruchmesser 33 mm, zum Festhalten und
Hochzeihen, sonst wie vor
Abdeckplatte 2- Mengen-Spülung  1  chrom
Betätigungsplatte aus Kunststoff, weiß alpin, zur
Spülauslösung von Unterputz-Spülkästen, für
Spül-/Stopp-Spülung, für 2- Mengen- Spülung,
Betätigung von vorne, mit schallgedämmten
Drückerstangen, für die werkzeuglose
Schnelleinstellung, einschl. Befestigungsrahmen,
Distanzbolzen, Drückstangen  und Befestigungsmaterial,

Papierrollenhalter, 180 x 36 x 161 mm
zur Aufnahme handelsüblicher Papierrollen,
zur Wandmontage,
verdeckte Verschraubung, mit MontagematerialErsatzrollenhalter, für zwei Rollen, 70 x 107 x 290 mm,zur Aufnahme handelsüblicher Papierrollen,
zur Wandmontage, verdeckte Verschraubung,mit Montagematerial
WC-Bürstengarnitur, 148 x 135 x 512 mm.,
zentrierte Bürstenstellung, Bürstentopf zur Reinigung abnehmbar, mit zusätzlicher Einsenkung zur Aufnahme von Desinfektionsmittel, Bürstentopf drehbar,
langer Bürstenstiel mit ergonomisch geformtem Griffende,
mit austauschbarem schwarzen Bürstenkopf Ø 86 mm,
zur Wandmontage, verdeckte Verschraubung,
mit Montagematerial
Abluftgitter 40m3/h  1  Blende aus Kunststoff
Abmessungen: - Höhe: 180mm - Breite 180mm
Ventilator 40 m3/h  1  Einrohrlüftungssystem
mit Hauptabsaugstelle über dem Gehäusedeckel für
Unterputzmontage. Das leistungsfähige Abluftsystem
sorgt als Küchenlüftung, in Gast-, Fitness- und
Ausstellungsräumen oder in öffentlichen WC´s für
effizienten Luftaustausch. Der Lüfter kann in
beliebiger Lage montiert werden, die Rückschlagklappe
wird mit einer Feder geschlossen.
vertikale geschossübergreifende Trassenführung für
Heizung, Lüftung, Trinkwasser und Schmutzwasser
Brandschottung für Heizung, Lüftung, Trinkwasser und
Schmutzwasser in den Geschossböden

WC Typ B - behinderten- gerecht  St.  Abmessungen
Waschtisch unterfahrbar, mit Griffmulden, Hahnloch und
Überlauf  1  600 x 555  Farbe weiss  aus Mineralguss
mit porenfreier Oberfläche, alpinweiß mit Ablagefläche
und rundem Becken integrierte Haltemöglichkeit
seitlich, als Handtuchhalter nutzbar inklusive
Überlauf, mit Rosette und Abdeckung Überlauf kann bei
Bedarf ausgetauscht und erneuert werden Überlauf wird
zwischen Abfluss und Siphon unter den Waschtisch
montiert, h=25 mm, D=70 mm für Einlocharmatur
vorgerichtet unterfahrbar nach DIN 18040 und ÖNORM
B1600/1601 belastbar nach DIN EN 14688 600 mm breit
und 550 mm tief Waschmuldentiefe 110 mm für
Stockschraubenbefestigung CE-Kennzeichnung nach
Bauprodukteverordnung Nr. 305/2011, einschließlich Befestigungsmaterial an der Sanitärzellenwand.

Einhand-Waschtischbatterie mit Temp. Begrenzung  1
chrom  Einhand- Waschtisch- Batterie, mit nickel- und
bleifreien Wasserwegen, mit Befestigungssystem, Auslauf 112 mm Einlochmontage, verchromt, Hebellänge 120 mm mit
einzeln auswechselbaren flexiblen Anschlussschläuchen.
Ablaufventil Push-Open  1  chrom
Waschtischablaufventil PUSH OPEN Verschließbares
Ablaufventil G 1 1/4 AG mit Druckverschluss. Für
Waschtische mit Überlauföffnung. Ablaufventil mit
Dichtungselemente Technische Daten - Werkstoff:
Messing - Oberfläche: chrom - Anschluss: G 1 1/4 AG -
Ablaufleistung: 20 l/min

Wandeinbausifon 1 1/4" x 50 mm, Anschlussbogen verchr.,
2 Stück Eckventile 1/2", mit Schubrosette und Längenausgleich und ASAG, verchromt

Kristall  Spiegel, als Sicherheitsspiegel, rechteckig, mit C-Kante, poliert und versiegelt, Spiegel ohne Rahmen, Befestigung mit Spiegelklammern, sichtbare Teile aus Metall,
verchromt. einschl. Befestigungsmaterial, Abmessungen:
B / H / T in mm: ca. 600 /  1200 /  6

Abfallbehälter offen, ohne Deckel, Kunststoff weiß, B x H x T: 229 x 381 x 189 mm, 9 Liter

Handtuchhalter  1  450  weiss  Handtuchhalter aus
Nylon. Abmessungen: 450 * mm Handtuchhalter aus
Polyamid PA6 mit durchgehendem Aluminiumkern als
Verstärkung. Innenliegende Schrauben aus Edelstahl.
Wandbefestigung mittels Rosette Ø 80 mm aus Polyamid
mit Innenflansch aus Edelstahl und Abdeckkappe mit
Einrastverschluss aus Polyamid mit Bohrung zum
Verschrauben mit Werkzeugen. Rosette zur Befestigung
mit 3 Schrauben und Wanddübeln. Artikel komplett mit
Befestigungskit für Beton, Naturstein und Vollziegel
mit Edelstahlschrauben. Auf Wunsch erhältlich,
Befestigungskit für andere Materialarten. Länge 450 *
mm. Durchmesser Griff Ø 36 mm. Durchmesser der
Rosetten Ø 80 mm. Dicke der Rosetten 13. 5 mm.
(maximale Außenabmessungen) * Das verwendete
Kunststoffmaterial hat keine zytotoxische Wirkung
Duschrinne  1  600  weiss  Duschrinne Rohbauset
aus Edelstahl 1.4301 mit werkseitig vormontierter
Abdichtung für Dünnbettverbundabdichtung DIN 18534
konform, Fliesenrahmen zum Höhenausgleich der
Abdeckung auf verschiedene Fliesenstärken von 7 bis 17
mm, Füße höhenverstellbar, Siphon mit 50 mm
Sperrwasserhöhe drehbar und einkürzbar, Siphon mit 28
mm Sperrwasserhöhe drehbar Siphon ist reinigbar und
wird mit Haarsieb geliefert Abflusswert / Bauhöhe:
Siphon 50 mm: 0,69 l/sek (mit 20 mm Aufstau gemäß DIN
EN 1253), bzw. 0,59 l/sek (ohne Aufstau) Bauhöhe 87 mm
Siphon 28 mm: 0,57 l/sek (mit 20 mm Aufstau gemäß DIN
EN 1253), bzw. 0,47 l/sek. (ohne Aufstau) Bauhöhe 68
mm Länge innen: 600 mm Länge außen: 634 mm
Duschrinnenrost  1  600  weiss  Duschrinnenrost
für oben gennante Duschrinne  aus Edelstahl
Länge: 600 mm, Breite 40 mm

Thermostat-Brausebatterie, 1/2", Wandmontage, Sicherheitssperre bei 38°C, Temperaturendanschlag bei 43°C, Kompaktkartusche mit Dehnstoff-Thermoelement, integrierte Mischwasserabsperrung
Mengengriff EcoButton (Spartaste mit individuell einstellbarem Sparanschlag), Keramik-Oberteil 1/2", 180° Brauseabgang unten 1/2", Schmutzfangsiebe, eingebaute Rückflussverhinderer, Eigensicher gegen Rückfließen, S-Anschlüsse,
Metallrosetten

Handbrause  1  chrom  Handbrause 9,5 l/min
Durchflusskonstanthalter Silikonring schützt vor
Beschädigung Oberfläche: chrom
Brauseschlauch mit Kunstoffüberzug  1  1600  weiss
für vorherbeschriebene Armatur  Brauseschlauch ? 1.750
mm ? glatte, reinigungsfreundliche Oberfläche,
Zugfestigkeit 500 N, Druckbeständigkeit bis 5 bar
Hitzebeständig bis 70°C, knickfest Oberfläche: weiß

Duschhandlauf, mit verschiebbarer
Brausehalterstange, 767 x 767 x 1158 mm,
mit korrosionsgeschütztem durchgehendem Stahlkern,
Brausehalter mit stufenloser und leichtgängiger Höhen- und Winkeleinstellung, wartungsfrei mit selbstjustierender Klemmkraft,
mit langen Bedienhebel und seitlichem Vielzweckhaken,
Aufnahmekonus passend für Handbrausen unterschiedlicher Fabrikate,
mit Dichtronde zur normgerechten Abdichtung der Bohrpunkte (DIN 18534-1),
mit Kunststoffrosette Ø 70 mm für verdeckte Verschraubung und glasfaserverstärktem Kunststoffunterteil,
bei Leichtbauwänden wird eine Hinterfütterung aus mind. 20 mm dickem mehrschichtverleimtem Holz benötigt,
gemäß Verordnung (EU) 2017/745 über Medizinprodukte produziert, CE-zertifiziert, erfüllt die Anforderungen nach DIN 18040 und ÖNORM B 1600
Duschablage, mit Klemmhalterung, 210 x 111 x 145 mm,
zum Aufklipsen auf Duschhandläufe,
Ablagefläche mit rutschhemmender Noppenstruktur und Ablaufloch, mit Klemmhalterung für Rohrmontage

Einhängesitz, mit Rückenlehne, für Cavere Care, 412 x 640 x 574 mm, zum Einhängen in Duschhandläufe,
ergonomisch geformte Sitzfläche und Rückenlehne mit abgerundeten Außenkanten,
mit einstellbarer Bremse,
arretiert in hochgeklapptem Zustand,
für Duschandlaufoberkante 850 mm entspricht die Sitzhöhe 460 mm (DIN18040 und ÖNORM B1600),
verdeckte Verschraubung

Duschspritzschutz, L = 800 mm, Weiß,
mit korrosionsgeschütztem durchgehendem Stahlkern,
klappbar, arretiert in hochgeklapptem Zustand,
mit einstellbarer Bremse, mit stahlverstärktem Scharnier
verdeckte Verschraubung, zur Wandmontage
Duschspritzschutzvorhang, 690 x 950 x 1 mm, Weiß,
antibakteriell und fungizid, bei 40 Grad waschbar und Desinfektion bis 60 Grad, schnelltrocknend und wasserabweisend, mit umlaufendem Saum und eingearbeitetem Ökoband, mit Klettbefestigung,
schwer entflammbar nach DIN 4102, Baustoffklasse B1

4 Wandhaken, weiss
Maße: ø 40 x 32  mm, aus Polyamid, komplett mit Wandbefestigungskit.

Tiefspül-WC beh. gerecht  1  weiss
Tiefspülklosett spülrandlos Sanitärporzellan
wandhängend nicht für den Einbau mit Druckspülern geeignet, mit Spülkasten: 3 / 4,5 l Abgang waagerecht
Farbe  Weiß Alpin Maße:  360 x 700 mm einschl.
Schallschutzset und Befestigungsmaterial einschl.
verlängerter Ablaufstutzen,
einschl.Anschlussmaterialien für Edelstahlrohr- bzw.
Armaturenanschluss
einschließlich Befestigungsmaterial an der Sanitärzellenwand.

Rückenstütze  1,  weiss
Rückenstütze,  gemäß Anforderungen nach DIN 18040, aus
Polyamid, weiß, zur Montage an der Wand mit Rosetten,
gepolsterte Lehne mit beidseitig angebrachten,
rechtwinklig gebogenen Stangen und
Befestigungsrosetten, Stangendurchmesser ca. 33 mm,
Rohrstärke ca. 2 mm, zum Abstützen des Rückens auf dem WC, Rückenpolster aus schwarzem PUR (FCKW- frei), einschl.
Befestigungsmaterial für Trockenbauweise, Abmessungen:
B / H / T in mm:  ca. 545 / 210 / 150 Breite

WC-Sitzring  1  368x440  weiss  WC- Sitzring
"barrierefrei", passend für vor beschriebenes Wand-
Tiefspül-WC, weiß alpin, aus Duroplast; Oval;
Scharniere aus Edelstahl; mit Spezialpuffern gegen
seitliches Verschieben, mit Griffrand am Deckel; mit
durchgehender Scharnierwelle,

Ersatzrollenhalter, für zwei Rollen, 70 x 107 x 290 mm,
zur Aufnahme handelsüblicher Papierrollen,
zur Wandmontage, verdeckte Verschraubung,
mit Montagematerial

Stützklappgriff  1  850x130  weiss
Stützklappgriff, klapp- und drehbar, aus Polyamid,
weiß, zur Montage an der Wand, Ausladung 850 mm, zwei
parallele, übereinander angeordnete, durch einen
Verbindungsbogen zusammengefügte Stangen, aus einem
durchgehenden Rohr geformt, Wandplatte aus Polyamid
mit integriertem Stahlkern,  Stangendurchmesser 33 mm,
259 mm hoch und 78 mm breit, Rohrstärke 2 mm, zum
Festhalten und Abstützen, maximale Belastbarkeit 100
kg, CE-Kennzeichnung: Medizinprodukte Klasse 1 nach
Richtlinie 93/42/ EWG,
Stützklappgriff mit Fernauslösug  1  850x131  weiss
Stützklappgriff, klapp- und drehbar, aus Polyamid,
weiß, zur Montage an der Wand, Ausladung 850 mm, zwei
parallele, übereinander angeordnete, durch einen
Verbindungsbogen zusammengefügte Stangen, aus einem
durchgehenden Rohr geformt, Wandplatte aus Polyamid
mit integriertem Stahlkern,  Stangendurchmesser 33 mm,
259 mm hoch und 78 mm breit, Rohrstärke 2 mm, zum
Festhalten und Abstützen, maximale Belastbarkeit 100
kg, CE-Kennzeichnung: Medizinprodukte Klasse 1 nach
Richtlinie 93/42/ EWG,
Aufrüstsatz WC-Spülauslösung, Funk - zum Aufrüsten an
Stützklappgriffe - zur einfachen Montage - 50 mm
breit, 68 mm hoch, 105 mm lang - aus hochwertigem
Polyamid - Sendefrequenz 868,4 MHz
Aufrüstsatz für Papierhalter am Stützgriff  1  155
weiss  Aufrüstsatz WC- Papierhalter, aus Polyamird,
weiß, zur Montage und Nachrüstung an Stangensystem
Durchmesser 33 mm sowie an Stützklappgriffen,
rechtwinklig angeordneter  Aufsatzrollenhalter, mit
integrierter Rollenbremse, für handelsübliche
WC-Papierrollen
Abdeckplatte 2- Mengen-Spülung  1  chrom
Betätigungsplatte aus Kunststoff, weiß alpin, zur
Spülauslösung von Unterputz-Spülkästen, für
Spül-/Stopp-Spülung, für 2- Mengen- Spülung,
Betätigung von vorne, mit schallgedämmten
Drückerstangen, für die werkzeuglose
Schnelleinstellung, einschl. Befestigungsrahmen,
Distanzbolzen, Drückstangen  und Befestigungsmaterial,

WC-Bürstengarnitur, 148 x 135 x 512 mm.,
zentrierte Bürstenstellung, Bürstentopf zur Reinigung abnehmbar, mit zusätzlicher Einsenkung zur Aufnahme von Desinfektionsmittel, Bürstentopf drehbar,
langer Bürstenstiel mit ergonomisch geformtem Griffende,
mit austauschbarem schwarzen Bürstenkopf Ø 86 mm,
zur Wandmontage, verdeckte Verschraubung,
mit Montagematerial

Abluftgitter 40m3/h  1  Blende aus Kunststoff
Abmessungen: - Höhe: 180mm - Breite 180mm
Ventilator 40 m3/h  1  Einrohrlüftungssystem
mit Hauptabsaugstelle über dem Gehäusedeckel für
Unterputzmontage. Das leistungsfähige Abluftsystem
sorgt als Küchenlüftung, in Gast-, Fitness- und
Ausstellungsräumen oder in öffentlichen WC´s für
effizienten Luftaustausch. Der Lüfter kann in
beliebiger Lage montiert werden, die Rückschlagklappe
wird mit einer Feder geschlossen.
vertikale geschossübergreifende Trassenführung für
Heizung, Lüftung, Trinkwasser und Schmutzwasser
Brandschottung für Heizung, Lüftung, Trinkwasser und
Schmutzwasser in den Geschossböden
WC Typ C  Abmessungen  Farbe
Waschtisch unterfahrbar, mit Griffmulden, Hahnloch und
Überlauf  1  600x555  weiss  aus Mineralguss mit
porenfreier Oberfläche, alpinweiß mit Ablagefläche und
rundem Becken integrierte Haltemöglichkeit seitlich,
als Handtuchhalter nutzbar inklusive Überlauf, mit
Rosette und Abdeckung Überlauf kann bei Bedarf
ausgetauscht und erneuert werden Überlauf wird
zwischen Abfluss und Siphon unter den Waschtisch
montiert, h=25 mm, D=70 mm für Einlocharmatur
vorgerichtet unterfahrbar nach DIN 18040 und ÖNORM
B1600/1601 belastbar nach DIN EN 14688 600 mm breit
und 550 mm tief Waschmuldentiefe 110 mm für
Stockschraubenbefestigung CE-Kennzeichnung nach
Bauprodukteverordnung Nr. 305/2011, einschließlich Befestigungsmaterial an der Sanitärzellenwand.

Einhand-Waschtischbatterie mit Temp. Begrenzung  1
chrom  Einhand- Waschtisch- Batterie, mit nickel- und
bleifreien Wasserwegen, mit Befestigungssystem, Auslauf 112 mm Einlochmontage, verchromt, Hebellänge 120 mm mit
einzeln auswechselbaren flexiblen Anschlussschläuchen.
Ablaufventil Push-Open  1  chrom
Waschtischablaufventil PUSH OPEN Verschließbares
Ablaufventil G 1 1/4 AG mit Druckverschluss. Für
Waschtische mit Überlauföffnung. Ablaufventil mit
Dichtungselemente Technische Daten - Werkstoff:
Messing - Oberfläche: chrom - Anschluss: G 1 1/4 AG -
Ablaufleistung: 20 l/min

Wandeinbausifon 1 1/4" x 50 mm, Anschlussbogen verchr.,
2 Stück Eckventile 1/2", mit Schubrosette und Längenausgleich und ASAG, verchromt

Kristall  Spiegel, als Sicherheitsspiegel, rechteckig, mit C-Kante, poliert und versiegelt, Spiegel ohne Rahmen, Befestigung mit Spiegelklammern, sichtbare Teile aus Metall,
verchromt. einschl. Befestigungsmaterial, Abmessungen:
B / H / T in mm: ca. 600 /  1200 /  6

Papierhandtuchspender  1, weiss
Handtuchspender für Papierhandtücher in
Zick-Zack-Falzung, für Wandaufbau, Edelstahl
gebürstet, abschließbar, mit vollständiger
Erstfüllung, Fassungsvermögen ca. 450 Blatt, mit Füllstandanzeiger. einschl. Befestigungsmaterial, Abmessungen: B / H / T in mm: ca. 370 /  270 /  133

Abfallbehälter offen, ohne Deckel, Kunststoff weiß, B x H x T: 229 x 381 x 189 mm, 9 Liter-

Seifencreme-Spender, aus antistatischem,
schlagfestem Kunststoff, mit Sichtfenster und Schloss,
korrosionsfrei, für 500 ml und 950 ml Flaschen geeignet,
Mindestabstand Becken/Spender: 120 mm
Höhe: 274 mm, Breite: 80 mm, Tiefe: 115 mm, weiß

Tiefspül-WC beh. gerecht  1  weiss
Tiefspülklosett spülrandlos Sanitärporzellan
wandhängend nicht für den Einbau mit Druckspülern geeignet, mit Spülkasten: 3 / 4,5 l Abgang waagerecht
Farbe  Weiß Alpin Maße:  360 x 700 mm einschl.
Schallschutzset und Befestigungsmaterial einschl.
verlängerter Ablaufstutzen,
einschl.Anschlussmaterialien für Edelstahlrohr- bzw.
Armaturenanschluss
einschließlich Befestigungsmaterial an der Sanitärzellenwand.

WC-Sitzring  1  368x440  weiss  WC- Sitzring
"barrierefrei", passend für vor beschriebenes Wand-
Tiefspül-WC, weiß alpin, aus Duroplast; Oval;
Scharniere aus Edelstahl; mit Spezialpuffern gegen
seitliches Verschieben, mit Griffrand am Deckel; mit
durchgehender Scharnierwelle

Rückenstütze  1,  weiss
Rückenstütze,  gemäß Anforderungen nach DIN 18040, aus
Polyamid, weiß, zur Montage an der Wand mit Rosetten,
gepolsterte Lehne mit beidseitig angebrachten,
rechtwinklig gebogenen Stangen und
Befestigungsrosetten, Stangendurchmesser ca. 33 mm,
Rohrstärke ca. 2 mm, zum Abstützen des Rückens auf dem WC, Rückenpolster aus schwarzem PUR (FCKW- frei), einschl.
Befestigungsmaterial für Trockenbauweise, Abmessungen:
B / H / T in mm:  ca. 545 / 210 / 150 Breite

Stützklappgriff  1  850x131  weiss
Stützklappgriff, klapp- und drehbar, aus Polyamid,
weiß, zur Montage an der Wand, Ausladung 850 mm, zwei
parallele, übereinander angeordnete, durch einen
Verbindungsbogen zusammengefügte Stangen, aus einem
durchgehenden Rohr geformt, Wandplatte aus Polyamid
mit integriertem Stahlkern,  Stangendurchmesser 33 mm,
259 mm hoch und 78 mm breit, Rohrstärke 2 mm, zum
Festhalten und Abstützen, maximale Belastbarkeit 100
kg, CE-Kennzeichnung: Medizinprodukte Klasse 1 nach
Richtlinie 93/42/ EWG,
Stützklappgriff mit Fernauslösug  1  850x131  weiss
Stützklappgriff, klapp- und drehbar, aus Polyamid,
weiß, zur Montage an der Wand, Ausladung 850 mm, zwei
parallele, übereinander angeordnete, durch einen
Verbindungsbogen zusammengefügte Stangen, aus einem
durchgehenden Rohr geformt, Wandplatte aus Polyamid
mit integriertem Stahlkern,  Stangendurchmesser 33 mm,
259 mm hoch und 78 mm breit, Rohrstärke 2 mm, zum
Festhalten und Abstützen, maximale Belastbarkeit 100
kg, CE-Kennzeichnung: Medizinprodukte Klasse 1 nach
Richtlinie 93/42/ EWG,
Aufrüstsatz WC-Spülauslösung, Funk - zum Aufrüsten an
Stützklappgriffe - zur einfachen Montage - 50 mm
breit, 68 mm hoch, 105 mm lang - aus hochwertigem
Polyamid - Sendefrequenz 868,4 MHz
Aufrüstsatz WC-Papierhalter  1  155  weiss
Aufrüstsatz WC- Papierhalter, aus Polyamird, weiß, zur
Montage und Nachrüstung an Stangensystem Durchmesser
33 mm sowie an Stützklappgriffen, rechtwinklig
angeordneter  Aufsatzrollenhalter, mit integrierter
Rollenbremse, für handelsübliche WC-Papierrollen
Abdeckplatte 2- Mengen-Spülung  1  chrom
Betätigungsplatte aus Kunststoff, weiß alpin, zur
Spülauslösung von Unterputz-Spülkästen, für
Spül-/Stopp-Spülung, für 2- Mengen- Spülung,
Betätigung von vorne, mit schallgedämmten
Drückerstangen, für die werkzeuglose
Schnelleinstellung, einschl. Befestigungsrahmen,
Distanzbolzen, Drückstangen  und Befestigungsmaterial,

WC-Bürstengarnitur, 148 x 135 x 512 mm.,
zentrierte Bürstenstellung, Bürstentopf zur Reinigung abnehmbar, mit zusätzlicher Einsenkung zur Aufnahme von Desinfektionsmittel, Bürstentopf drehbar,
langer Bürstenstiel mit ergonomisch geformtem Griffende,
mit austauschbarem schwarzen Bürstenkopf Ø 86 mm,
zur Wandmontage, verdeckte Verschraubung,
mit Montagematerial

Hygienebeutelspender, 91 x 27 x 136 mm,
zur Aufnahme und Entnahme von handelsüblichen Hygienebeuteln, zur Wandmontage,
mit Montagematerial

Ersatzrollenhalter, für zwei Rollen, 70 x 107 x 290 mm,
zur Aufnahme handelsüblicher Papierrollen,
zur Wandmontage, verdeckte Verschraubung,
mit Montagematerial

Abluftgitter 40m3/h  1  Blende aus Kunststoff
Abmessungen: - Höhe: 180mm - Breite 180mm
Ventilator 40 m3/h  1  Einrohrlüftungssystem
mit Hauptabsaugstelle über dem Gehäusedeckel für
Unterputzmontage. Das leistungsfähige Abluftsystem
sorgt als Küchenlüftung, in Gast-, Fitness- und
Ausstellungsräumen oder in öffentlichen WC´s für
effizienten Luftaustausch. Der Lüfter kann in
beliebiger Lage montiert werden, die Rückschlagklappe
wird mit einer Feder geschlossen.
vertikale geschossübergreifende Trassenführung für
Lüftung, Trinkwasser und Schmutzwasser
Brandschottung für Lüftung, Trinkwasser und
Schmutzwasser in den Geschossböden
17.  Elektroausstattung
WC Typ A/ B/ C
Beschreibung  Menge
Schutzkontaktsteckdose DIN VDE 0620-1, 16 A, 250 V AC,
Farbton reinweiß, RAL 9010, in Hohlwand, mit
Gerätedose, einschl. Zentralplatte und Abdeckrahmen
2-fach, mit Beschriftungsfeld, Schutzart IP 2X DIN EN
60529, Einsatz mit Schrauben befestigen, liefern und
montieren.  2
Wippschalter DIN EN 60669-1 einpolig, Aus/Wechsel, 10
A, 250 V AC, einschl. Einbaudose, Zentralplatte und
anteiliger Abdeckplatte, Ausführung: UP. Standard -
weiß Bedienelement und Abdeckrahmen, mit
Beschriftungsfeld, Schutzart IP 2X DIN EN 60529,
Einsatz mit Schrauben befestigen.  1
Präsenzmelder für 230 V AC, für Deckenmontage, in
Gerätedose, Montagehöhe bis 3 m, Erfassungswinkel
waagerecht 360 Grad, einschl. Abdeckrahmen, Schutzart
IP 2X DIN EN 60529 (VDE0470-1), Einsatz mit Schrauben
befestigen  1
Verbindungskasten für Betonbauinstallation, Ortbeton,
Befestigung auf Schalung Betonbaudose, Ausführung als
Betonbau-UP-Abzweigdose, aus Kunststoff, zur Aufnahme
von Klemmmaterialien, für lose Klemmen bis 4 mm2, mit
innenliegendem Deckel als Klebe-Befestigungsfläche,
mit vier Stahlnägeln und Sollbruchstellen zum
Nagelentzug, mit vier Langlochdomen zur
Deckelbefestigung UP-Abzweigdose, Gr. 111 x 116 x 61
mm, mit Verschlussdeckel  1
Superflaches LED Anbau-Downlight. Zylindergehäuse
Stahlblech pulverbeschichtet. Abdeckring
Aluminium-Druckguss pulverbeschichtet. Lightguide und
Diffusor aus vergilbungsfreiem PMMA prismatisch.
Geeignet für Deckenanbau, Wandanbau. Betriebsgerät
integriert. Lieferbare Farbe: weiß Durchmesser D:500 mm
Höhe H:63 mm Gewicht: 3.79 kg Leuchtmittel: LED
Farbtemperatur: 3000K Farbwiedergabeindex Ra:80
Farbtoleranz (MacAdam):4 SDCM Lebensdauer: 50000 h
(L70/B10) Bemessungsleistung: 30 W
Bemessungsleuchtenlichtstrom: 3450 lm
Blendungsbewertungsindex UGR (4H 8H) 1:21.1
Farbtemperatur: 3000 K Leuchtenlichtausbeute: 115 lm/W
Lichtaustritt: direkt Lichtverteilung: symmetrisch
Betriebsgerät: Konverter Spannung: 220 - 240 V / 50 - 60
Hz Leistungsfaktor: 0.9 Schutzklasse: II Einschaltstrom
/ Einschaltzeit: 30 A / 100 ?s  1
Pflegeheime, Patientenzimmer. Armatur und Endkappen
Kunststoff weiß. Diffusor aus Kunststoff
(Polycarbonat) opal, schlagzäh. Homogene und weiche
Ausleuchtung. MultiColour: mit rückseitigem
Schaltelement Farbtemperatur 3000 K oder 4000 K
individuell einstellbar. Werkseitig auf 4000 K
eingestellt. Werkzeuglose Montage des Diffusors.
Einfache und schnelle Installation. Waagerechte und
senkrechte Montage möglich. 2 mittige
Kabeleinführungen zum Durchschleifen der Leitung.
Betriebsgerät integriert und gekapselt. Lieferbare
Farbe: weiß, Länge L:600 mm, Breite B:46 mm, Höhe H:60
mm, Gewicht: 440  Leuchtmittel: LED,
Farbtemperatur: 3000K, 4000K, Farbwiedergabeindex Ra:80
Farbtoleranz (MacAdam):4 SDCM Lebensdauer: 50000 h
(L80/B10) Bemessungsleistung: 10 W
Bemessungsleuchtenlichtstrom: 1050 lm
Blendungsbewertungsindex UGR (4H 8H) 1:23.8
Farbtemperatur: 3000 K Leuchtenlichtausbeute: 105 lm/W
Bemessungsleistung 2:10 W Bemessungsleuchtenlichtstrom
2:1100 lm Blendungsbewertungsindex UGR (4H 8H) 2:24.0
Farbtemperatur 2:4000 K Leuchtenlichtausbeute 2:110
lm/W Lichtaustritt: vorwiegend direkt
Lichtverteilung: symmetrisch Betriebsgerät: Konverter
Spannung: 220 - 240 V / 50 Hz, 60 Hz
Leistungsfaktor: 0.9 Schutzklasse: II Schutzart: IP 44
1
Elektroinstallationsrohr DIN EN 61386, Maße DIN EN
60423, nicht flammenausbreitend, aus PVC-U, einwandig,
gewellt, flexibel, Außendurchmesser 25 mm,
Druckbeanspruchung leicht, Schlagbeanspruchung leicht,
Verlegung in Fertigwandsystem.  20 m
Geräteverbindungsdose DIN EN 60670-1 und DIN 49073,
aus Kunststoff, Durchmesser 60 mm, Tiefe 60 mm, mit
einem seitlichen Klemmraum, mit Schrauben, in
Mauerwerk, liefern und montieren
Tunnel-Zweikammerdose. Für die spätere Montage von
Lichtrufkomponente  3
Gitterrinne, Ausführung U-Form, mit speziellen Maschen
für starke Beanspruchung und hohe Tragfähigkeit, aus
punktgeschweißten Stahldrähten inkl. Deckenstielen,
Auslegern und Trennsteg. Korrosionsschutz: galvanisch
verzinkt Seitenhöhe: 35 mm Breite: 300 mm Länge: 3000
mm Draht-Durchmesser: 4,8 mm Maschenweite: 100 x 50 mm
Tragfähigkeit: 0,7 kN/m bei Stützabstand 1,5m  2

Inbetriebnahme der Sanitärzellen:
Fachgerechte Inbetriebnahme der betriebsfertigen Sanitärzellen als betriebsbereite Funktionseinheit unter Beachtung der allgemein anerkannten Regeln der Technik (a.a.R.d.T.). Die Leistung umfasst im Einzelnen:
Montage- und Sichtprüfung: Kontrolle der vollständigen Montage aller Sanitärobjekte sowie Prüfung der Anschlüsse auf fachgerechte Ausführung und mechanische Spannungslosigkeit.
Hygiene-Inbetriebnahme gem. VDI 6023: Erstbefüllung und gründliche Spülung der Installation unmittelbar vor der Inbetriebnahme gemäß DIN EN 806-4 zur Sicherstellung der Trinkwassergüte.
Funktionsprüfung: Umfassende Funktionskontrolle sämtlicher Entnahmestellen, Ablaufarmaturen und Sanitärobjekte. Prüfung der Dichtheit unter statischem und dynamischem Druck.
Lüftungstechnik: Funktionsprüfung der Abluftanlage, Einregulierung der Volumenströme (Soll/Ist-Vergleich) sowie Programmierung der Nachlaufzeiten der Ventilatoren.
Sicherheitseinrichtungen: Prüfung und Justierung der Heißwassersperren sowie des Verbrühschutzes an den Armaturen. Dokumentation der maximalen Auslauftemperatur.
Thermischer Abgleich: Einstellung der Thermostatventile an den Badheizkörpern
Dokumentation: Erstellung eines detaillierten Inbetriebnahmeprotokolls (inkl. Einstellwerten, Spülprotokoll und Funktionsnachweis der Sicherheitseinrichtungen).

Übergabe: Förmliche Übergabe an den Auftraggeber einschließlich einer dokumentierten Einweisung des Nutzers in die Bedienung und die notwendigen Maßnahmen zum Erhalt der Trinkwasserhygiene (Vermeidung von Stagnation).

*Hinweis: Fertignasszellen*
Fertignasszellen

| Schallentkoppelung durch Punktauflager unter dem Fertigbad | 56 mm / (Hohlraum nicht gedämmt) |
| --- | --- |
| Maximale Bodenstärke | 70 mm |
| Verbundabdichtung | 2 mm |
| Kleber | 2 mm |
| Fliesenbelag | 10 mm |
| Türabschlussschiene bzw. Schwallbremse | 10 mm |
| Bodenaufbau Ebene 0 bis Ebene+2 Gesamt | 170 mm |

Innenmaße und Gewicht

| Typ | Innenmaße (m) | Gewicht inkl. Ausstattung (kg) |
| --- | --- | --- |
| Typ A Standard | Höhe: 2,350 m / Breite: 1,800 m / Länge: 2,640 m | Gewicht: ca. 4300 kg / Leicht-/Normalbeton |
| Typ B Behindertengerecht | Höhe: 2,350 m / Breite: 2,785 m / Länge: 2,330 m | Gewicht: ca. 5500 kg / Leicht-/Normalbeton |

Typ C Rollstuhl-WC

Höhe: 2,350 m / Breite: 2,480 m / Länge: 2,205 m  Gewicht: ca. 4700 kg / Leicht-/Normalbeton

Typ A Standard

Typ B Behindertengerecht

Typ C Rollstuhl-WC

**04.02.1 Fertigbäder Typ A Standard**
*** Schwerpunktposition
Fertigbäder Typ A Standard
WC-Bewohnerzimmer Standart
Menge: 27,000 Stk

**04.02.2 Fertigbäder Typ B Behindertengerecht**
*** Schwerpunktposition
Fertigbäder Typ B Behindertengerecht
WC-Bewohnerzimmer Behindertengerecht
Menge: 9,000 Stk

**04.02.3 Fertigbäder Typ C Rollstuhl-WC**
*** Schwerpunktposition
Fertigbäder Typ C Rollstuhl-WC
WC-Behinderten Wohngruppe
Menge: 3,000 Stk

**04.02.4 Ausführung Brandschutzwand F30 bei Bäder Rücken an Rücken Typ A**
*** Schwerpunktposition
Ausführung der Wandstärke 100 mm anstelle 80 mm der Fertigbadwand (WT/Dusche) bei Bädern die Rücken an Rücken mit F30 Anforderung, inkl. Verschluss der Fuge Fertigbad
und Rohfußboden in F30 Qualität, inkl. Fugenband RP 55, Durchmesser 40 mm
Zur Info:
Gewichte Alt  Gewichte Neu
Typ A: ca. 4,3 to  Typ A: ca. 4,5 to
Menge: 9,000 St

**04.02.5 Ausführung Brandschutzwand F30 bei Bäder Rücken an Rücken Typ B**
*** Schwerpunktposition
Ausführung F30 bei Bäder Rücken an Rücken Typ B. Ausführung Fertigbadboden mit Erhöhung zum fachgerechten Verschließen der Fuge Fertigbad/Rohbeton in F30, inkl. Fugenband
RP65
Menge: 3,000 St

**04.02.6 Aufkantungen bei allen Typen**
*** Schwerpunktposition
Lieferung und Einbau von

1 Stück Aufkantung aus Leichtbeton als Zimmertrennwand Bad Rücken an Rücken
2935 x 150 x 80 bei Typ A
3080 x 150 x 80 bei Typ B
2790 x 150 x 80 bei Typ C
Menge: 39,000 St

**04.02.7 Mineralwollauflage**
*** Schwerpunktposition
Mineralwollauflage zwischen Aufkantung und Decke
Für das Erreichen der erforderlichen Brandschutzanforderungen muss eine Mineralwolldämmauflage zwischen der Stb.-Decke und den Aufkantungen der Nasszellen aufgebracht werden.
Menge: 39,000 St

**04.02.8 Stufenfalz**
*** Schwerpunktposition
Lieferung und Einbau von
1 Stück Stufenfalz ca. 100x15 mm zur Aufnahme von Trockenbauarbeiten zimmerseitig (Bettseite)
an Oberkante Fertigbadwand
Menge: 39,000 St

**04.02.9 Bemusterung**
*** Schwerpunktposition
Vorlegen von Mustern und Probestücken von sämtlichen Materialien gemäß technischen Angaben für Tischler-Innentüren. Die Muster sind im Original vorzulegen.
Es sind jeweils zwei verschiedene Muster zur Auswahl vorzulegen.
Die Bemusterung hat geordnet als gemeinsamer Termin zwischen AG, den Planern des AG und AN zu erfolgen.
Die Ergebnisse sind vom AN zu protokollieren.
Mit dem EP sind alle erforderlichen Bemusterungstermine abgegolten, es ist von mind. 2 Bemusterungsterminen auszugehen.
Menge: 1,000 psch
DIN276 2008: 344

**04.02.10 Konstruktionszeichnung**
*** Schwerpunktposition
Konstruktions-/Detailzeichnungen der Türzargen, Türblätter  sind vorab, 3 Wochen nach Auftragsvergabe  vorzulegen und werden vom  Architekten innerhalb von 14 Tagen frei gegeben.
Menge: 1,000 psch
DIN276 2008: 342

#### Titel 04.03 Schiebetüren

*Hinweis: Technische Vorbemerkungen Tischlerarbeiten*
Technische Vorbemerkungen Tischlerarbeiten

 Mitgeltende Normen und Regeln

Allgemeines

Es gelten jeweils die Normen und Regeln in der zum Vertragsschluss gültigen Fassung einschließlich der Änderungen, Berichtigungen und Beiblätter.
Soweit in der Leistungsbeschreibung auf Technische Spezifikationen, z.B. nationale Normen, mit denen Europäische Normen umgesetzt werden, europäisch technische Bewertungen, gemeinsame technische Spezifikationen, Internationale Normen, Bezug genommen wird, werden auch ohne den ausdrücklichen Zusatz: „oder gleichwertig“, immer gleichwertige Technische Spezifikationen in Bezug genommen.

DIN EN 300
Platten aus langen, flachen, ausgerichteten Spänen (OSB) – Definitionen, Klassifizierung und Anforderungen
DIN EN 335
Dauerhaftigkeit von Holz und Holzprodukten – Gebrauchsklassen: Definitionen, Anwendung bei Vollholz und Holzprodukten
DIN EN 350
Dauerhaftigkeit von Holz und Holzprodukten – Prüfung und Klassifizierung der Dauerhaftigkeit von Holz und Holzprodukten gegen biologischen Angriff
DIN EN 438-2
Dekorative Hochdruck-Schichtpressstoffplatten (HPL) – Platten auf Basis härtbarer Harze (Schichtpressstoffe) – Teil 2: Bestimmung der Eigenschaften
DIN EN 438-3
Dekorative Hochdruck-Schichtpressstoffplatten (HPL) – Platten auf Basis härtbarer Harze (Schichtpressstoffe) – Teil 3: Klassifizierung und Spezifikationen für Platten mit einer Dicke kleiner als 2 mm, vorgesehen zum Verkleben auf ein Trägermaterial
DIN EN 438-4
Dekorative Hochdruck-Schichtpressstoffplatten (HPL) – Platten auf Basis härtbarer Harze (Schichtpressstoffe) – Teil 4: Klassifizierung und Spezifikationen für Kompakt-Schichtpressstoffe mit einer Dicke von 2 mm und größer
DIN EN 438-5
Dekorative Hochdruck-Schichtpressstoffplatten (HPL) – Platten auf Basis härtbarer Harze (Schichtpressstoffe) – Teil 5: Klassifizierung und Spezifikationen für Schichtpressstoffe für Fußböden mit einer Dicke kleiner 2 mm, vorgesehen zum Verkleben auf ein Trägermaterial
DIN EN 438-6
Dekorative Hochdruck-Schichtpressstoffplatten (HPL) – Platten auf Basis härtbarer Harze (Schichtpressstoffe) – Teil 6: Klassifizierung und Spezifikationen für Kompakt-Schichtpressstoffe für die Anwendung im Freien mit einer Dicke von 2 mm und größer
DIN EN 438-7
Dekorative Hochdruck-Schichtpressstoffplatten (HPL) – Platten auf Basis härtbarer Harze (Schichtpressstoffe) – Teil 7: Kompaktplatten und HPL-Mehrschicht-Verbundplatten für Wand- und Deckenbekleidungen für Innen- und Außenanwendung
DIN EN 438-8
Dekorative Hochdruck-Schichtpressstoffplatten (HPL) – Platten auf Basis härtbarer Harze (Schichtpressstoffe) – Teil 8: Klassifizierung und Spezifikationen für Design-Schichtpressstoffe
DIN EN 438-9
Dekorative Hochdruck-Schichtpressstoffplatten (HPL) – Platten auf Basis härtbarer Harze (Schichtpressstoffe) – Teil 9: Klassifizierung und Spezifikationen für Schichtpressstoffe mit alternativem Kernaufbau
DIN EN 460
Dauerhaftigkeit von Holz und Holzprodukten – Natürliche Dauerhaftigkeit von Vollholz – Leitfaden für die Anforderungen an die Dauerhaftigkeit von Holz für die Anwendung in den Gebrauchsklassen
DIN EN 1192
Türen – Klassifizierung der Festigkeitsanforderungen
DGUV Regel 109-606
Branche Tischler- und Schreinerhandwerk für den Arbeitsschutz
Herausgeber: Deutsche Gesetzliche Unfallversicherung e.V. (DGUV)
VdS 2021
Baustellen – Unverbindlicher Leitfaden für ein umfassendes Schutzkonzept
Herausgeber: Gesamtverband der Deutschen Versicherungswirtschaft e.V. (GDV)

Angaben zur Ausführung

Allgemeines
Vor Ausführungsbeginn hat der Auftragnehmer mit dem Auftraggeber festzulegen, wo das zu verwendende Material auf der Baustelle gelagert werden kann, um gegenseitige Störungen der am Bau beteiligten Handwerker während der Bauausführung zu vermeiden.
Vor der Durchführung von Stemm-, Bohr- und Einsetzarbeiten an Estrichen sowie geputzten Wänden und Decken sind Leitungen mit einem Suchgerät zu orten.
Malerarbeiten dürfen durch montierte Beschläge nicht erschwert werden. Dem Auftragnehmer steht es frei, Beschläge – soweit technisch möglich – erst nach Fertigstellung der Malerarbeiten einzubauen. Das Öffnen und Schließen von Fenstern und Türen muss jedoch möglich sein.
Alle Maße sind vor der Ausführung am Bau zu überprüfen, sofern keine Detailzeichnungen mit verbindlichen Maßangaben vorliegen.
Vor Beginn der Arbeiten sind die tatsächlichen Einbauhöhen bezogen auf das gesamte Ausbausystem mit der Bauleitung abzustimmen, falls unzulässige Toleranzen oder Änderungen des geplanten Fußbodenaufbaus festgestellt oder vermutet werden.
Bei Schleifarbeiten im Trockenverfahren sind Absauggeräte zu verwenden.
Sind Schleifen und Spachteln vorgesehen, so bleiben die Anzahl der Schleifgänge und Spachtelaufträge sowie die Wahl der richtigen Körnung dem Auftragnehmer überlassen und sind auf die vorgesehene Beschichtung einzustellen.
Elastische Fugen sind grundsätzlich zu hinterfüllen, um eine Dreiflankenhaftung zu vermeiden. Als Hinterfüllung sind geschlossenzellige, nicht saugende Materialien zu verwenden.

Türen
Nach dem Einbau der Zargen sind die Türblätter der Innentüren verpackt beim Auftragnehmer zwischenzulagern. Die Endmontage erfolgt nach Fertigstellung anderer Arbeiten in Abstimmung mit der Bauleitung.

*Hinweis: Anforderung Beanspruchungsgruppen*
Beanspruchungsgruppen nach DIN 1192 - Tabelle

| Klasse | Nutzungskategorie | Beanspruchungsgruppe |
| --- | --- | --- |
| 1 | normale Beanspruchung | N |
| 2 | mittlere Beanspruchung | M |
| 3 | starke Beanspruchung | S |
| 4 | extreme Beanspruchung | E |

Einsatzempfehlung:
N - Für gelegentlichen Gebrauch mit achtsamer Nutzung im Privatbereich. Das Risiko einer Fehlbedienung ist gering.
M - Mittlerer Gebrauch mit achtsamer Benutzung. Es besteht die Möglichkeit einer Falschbehandlung.
S - Hoher Gebrauch z.B. in öffentlichen Gebäuden mit unachtsamer Nutzung. Die Möglichkeit einer Falschbehandlung ist groß.
E - Die Türen sind häufig einem gewaltsamen Gebrauch ausgesetzt.
Die ausgeschriebenen Türen müssen der Beanspruchungsklasse S entsprechen!

*Hinweis: Anforderung Klimaklassen*
Klimaklasse  DIN EN 12219
Klimaklasse I 2a nach DIN EN 12219:
maximaler Verzug 4mm
Klimaklasse II 2b nach DIN EN 12219:
maximaler Verzug 4mm
Im allgemeinen werden für Räume mit langfristig höherer Luftfeuchtigkeit Türkonstruktionen für Klimaklasse II empfohlen, z.B.
• beheizte Wohnungen
• Räume gegenüber beheizten Hausfluren bzw. Treppenhäusern.
Klimaklasse III 2c nach DIN EN 12219:
maximaler Verzug 4mm
Für Bereiche, die besonderen klimatischen Temperatur- und Luftfeuchteschwankungen unterliegen sollten Türkonstruktionen eingesetzt werden, die nach Klimaklasse III geprüft sind.
• Türen in öffentlichen Gebäuden
• Kellertüren
Klimaklasse III 3c nach DIN EN 12219:
maximaler Verzug 2mm
Für Bereiche, die besonderen klimatischen Temperatur- und Luftfeuchteschwankungen unterliegen sollten Türkonstruktionen eingesetzt werden, die nach Klimaklasse III geprüft sind.
• Türen in öffentlichen Gebäuden
• Kellertüren

Ausgeschriebene Klimaklassen:
Klimaklasse II 2b nach DIN EN 12219:  Innentüren max. 4mm Verzug

*Hinweis: Anforderung Innentürelemente Tischler Feucht- und Nassraum*
Türblatt

Bauart  Feuchtraum:
Feuchtraumtüreblatt als Schiebetüre,
vor der Wandlaufend, einschließlich Führungsschiene und  pulverbeschichteter RAL 7016 Abdeckung als Winkelblech einschließlich seitlicher Stirnverblechungen.
Vollspaneinlage mit HPL-Kunststoffoberfläche, Dicke 1,2 mm,
Farbton beige,  PU-Kante in creme
ungefälzt,
Beanspruchungsgruppe S, Klimaklasse II,
Türblattdicke ca. 40 mm

Stahl-Umfassungszargen

Bauart Feuchtraum:
Feuchtraum:  Stahl-Umfassungszarge für ungefälztes Türblatt einer vor der Wand laufenden Schiebetüre, fertig in die FNZ eingebaut.
Maulweite vorgerichtet für die Fertignasszellen (36 STück)  und für öffentliche Fertignasszellen ( 3 Stück), die vor 20cm starken Betonwänden ( Wand FNZ+Stb.-Wand) stehen, mit eingestanzter Meterrissmarke im Schlossbereich,
mit flächenbündigem Edelstahl-Schließblech bein den öffentlichen WCs,
Zarge grundiert  und lackiert in RAL 7016
Verankerung mind. 6-mal

*Hinweis: Anforderung Beschläge*
WC-Garnitur für öffentliche Objekttüren
Griffstange für Schiebetüren in den Bewohnerzimmern aus  Edelstahl fein matt gebürstet U-Form unsichtbar befestigt, d= ca. 25mm,  l= 60cm, Griffstange innen und außen,

BP 1.1 Türdrückergarnitur für Fluchtwegtüren gem. EN 179
BP 1.2 Wechselgarnitur für Fluchtwegtüren gem. EN 179
Das Öffnen und Schließen aller Türen muss auch mit geringem Kraftaufwand möglich sein.

*Hinweis: Anforderung Farbgestaltung*
Zargen:
RAL 7016 Anthrazitgrau
Türblätter:
Oberfläche mit HPL-Beschichtung, Stärke 1,2mm.
Leitfabrikat:
Resopal: 9417-60 Snow White = weiß
PU-kannte passend zum Türblatt weiß
Türen zu Nebenräumen

*Hinweis: Anforderung geometrisch*
Geometrische anforderungen an Türen:

lichte Breite > 90cm
lichte Höhe >= 205cm
Laibungstiefe <=26cm oder bei gößerer Laibung die Greiftiefe
Abstand Drücker/Griff >=50cm

**04.03.1 Klasse II-S-FR Schiebetür 1150x2140mm vor FNZ**
*** Schwerpunktposition
Schiebetüre Türblatt 1150x2140mm (BxH)
Türelement wie beschrieben, HPL
jedoch als einflügelige Schiebetüre vor der Wand der Fertignasszellen laufend

Feuchtraumtürblatt als Schiebetüre,
Beanspruchungsgruppe S, Klimaklasse II,
einschließlich Laufschiene mit Blende in RAL 7016

Griffstange

-Bodenhalterungen ( mindestens 4 Stück) für Schiebetüren
 Befestigung wegen der Fußbodenheizung an der Wand der Fertignasszelle
-Nut (mindestens 4 Stück) im Türblatt für Bodenhalterung,
-Rollensystem der Schiebtüre besonders leichtgängig
-zweite Griffstange an der Außenseite um nach DIN 18040-2 die Bewegungsfläche zu gewährleisten.

gemäß Ausführungsbeschreibung
Menge: 36,000 St
DIN276 2008: 342

**04.03.2 Klasse II-S-FR Schiebetür 1150x2140mm vor FNZ mit Zarge**
*** Schwerpunktposition
Schiebetüre Türblatt 1150x2140mm (BxH)
Türelement wie beschrieben, HPL hellgrau
als einflügelige Schiebetüre vor der Wand der Fertignasszellen laufend

Feuchtraumtürblatt als Schiebetüre,
Beanspruchungsgruppe S, Klimaklasse II,
einschließlich Laufschiene mit Blende und stirnseitiger Abschlußblende; Blende pulverbeschichtet  in RAL 7016 anthrazitgrau

WC-Beschlag und  Griffstange

Umfassungszarge in RAL 7016 anthrazitgrau
MW ca. 270mm

- Bodenhalterungen (mindestens 4 Stück)  für Schiebetüren
-Nut (mindestens 4 Stück) im Türblatt für Bodenschiene
-Rollensystem der Schiebtüre besonders leichtgängig
Menge: 3,000 St
DIN276 2008: 342

#### Titel 04.04 Sonstiges

**04.04.1 Zusätzliche Leerdose alle Typen**
*** Schwerpunktposition
Lieferung und Einbau von zusätzlich
1 Stück Leerdose mit Leerrohr DN 20, inkl. Zugdraht, für Lichtruf außen
Hinweis zu den Bodenfliesen
Bodenfliesen Vorplatz:
Material: Keramische Feinsteinzeugfliesen / R10/B
Größe: 597 x 597 x 10,5 mm
Fabrikat: Agrob Buchtal
Modell: Area Pro
Art.- Nr. 430389H
Farbe: sandbeige
Diese wurden einer Prüfung unterzogen und haben ein Prüfzeugnis über die Rutschhemmung R10/B erhalten. Hierbei handelt es sich um ein chargenbezogenes Prüfzeugnis, welches ausschließlich für die für hw Wenisch reservierte Charge gilt.
Menge: 39,000 St

**04.04.2 Wandregal Typ A und Typ B**
*** Schwerpunktposition
Lieferung und  Einbau von zusätzlich
1 Stück Wandregal in Multiplex mit HPL in weiß, Rückwand grün, gem. Angabe
Menge: 36,000 St

**04.04.3 Deckenhaken für Wandregal**
*** Schwerpunktposition
Lieferung und Einbau von
2 Stück Doppel-Deckenhaken drehbar für v. g. Wandregal, Fabr. Normbau, Nr. 0148020019, weiß
Menge: 36,000 St

**04.04.4 Zusätzliche Wandhaken**
*** Schwerpunktposition
Lieferung und Einbau von
 2 Stück Wandhaken 40mm, Fabr. Normbau, Nr. 0305000, weiß
Menge: 39,000 St

### Titel 05 Stundenlohnarbeiten Baumeister

*Hinweis: Verrechnungssätze für Löhne*
Die Verrechnungssätze für die nachstehenden Berufsgruppen sind unaufgegliedert anzubieten.
In ihnen sind enthalten:

- Lohn- und Gehaltskosten
- Lohn- und Gehaltsnebenkosten
- Sozialkosten einschließlich Sozialkassenbeiträge
- Gemeinkostenanteile
- Gewinn

Zuschläge zu den Verrechnungssätzen für vom Auftraggeber angeordnete oder zu vertretende Nacht-, Sonntags-, Feiertags- und Mehrarbeit (Überstunden) sind gesondert nachzuweisen, sie werden in Höhe der tariflichen Vereinbarung vergütet.

Beschäftigt der Bieter bei einer der nachstehenden Lohn-/Berufsgruppen keine Arbeitskräfte, hat er dies anzugeben und stattdessen den Einsatz möglichst gleichwertiger Arbeitskräfte anzubieten.

#### Titel 05.01 Stundensätze Baumeister

**05.01.1 Stundensatz, Polier**
*** Schwerpunktposition
Arbeiten, welche nicht in den Positionen erfasst sind und gegen Nachweis zur Ausführung kommen:
Polier
Menge: 40,000 h
DIN276 2008: 399

**05.01.2 Stundensatz, Vorarbeiter**
*** Schwerpunktposition
Arbeiten, welche nicht in den Positionen erfasst sind und gegen Nachweis zur Ausführung kommen:
Vorarbeiter
Menge: 40,000 h
DIN276 2008: 399

**05.01.3 Stundensatz, Spez.-Facharbeiter**
*** Schwerpunktposition
Arbeiten, welche nicht in den Positionen erfasst sind und gegen Nachweis zur Ausführung kommen:
Spez.-Facharbeiter
Menge: 40,000 h
DIN276 2008: 399

**05.01.4 Stundensatz, Fachwerker**
*** Schwerpunktposition
Arbeiten, welche nicht in den Positionen erfasst sind und gegen Nachweis zur Ausführung kommen:
Fachwerker
Menge: 40,000 h
DIN276 2008: 399

**05.01.5 Stundensatz, Helfer**
*** Schwerpunktposition
Arbeiten, welche nicht in den Positionen erfasst sind und gegen Nachweis zur Ausführung kommen:
Helfer
Menge: 40,000 h
DIN276 2008: 399

#### Titel 05.02 Materialsätze

**05.02.1 Mauerziegel Mz 12-1,6, NF**
*** Schwerpunktposition
Materialien, welche nicht in den Positionen erfasst sind und gegen Nachweis zur Anwendung kommen:
Mauerziegel Mz 12 - 1,6, NF.
Menge: 25,000 St
DIN276 2008: 399

**05.02.2 Vollziegel 24-11,5/7,1**
*** Schwerpunktposition
Materialien, welche nicht in den Positionen erfasst sind und gegen Nachweis zur Anwendung kommen:
Vollziegel, 24 - 11,5/7,1
sowie Vollziegel 24 - 11,5/5,2.
Menge: 25,000 St
DIN276 2008: 399

**05.02.3 Bimsstein 24/11,5/11,3**
*** Schwerpunktposition
Materialien, welche nicht in den Positionen erfasst sind und gegen Nachweis zur Anwendung kommen:
Naturbimsstein, 24/11,5/11,3.
Menge: 25,000 St
DIN276 2008: 399

**05.02.4 Kalksandstein KS-RP 12-2,0**
*** Schwerpunktposition
Materialien, welche nicht in den Positionen erfasst sind und gegen Nachweis zur Anwendung kommen:
Zementmörtel
Menge: 25,000 m²
DIN276 2008: 399

**05.02.5 Kalksandstein KS-RP 20-2,0**
*** Schwerpunktposition
Materialien, welche nicht in den Positionen erfasst sind und gegen Nachweis zur Anwendung kommen:
Zementmörtel
Menge: 25,000 m²
DIN276 2008: 399

**05.02.6 Kalksandstein KS-XL-(E)-2,0**
*** Schwerpunktposition
Materialien, welche nicht in den Positionen erfasst sind und gegen Nachweis zur Anwendung kommen:
Zementmörtel
Menge: 25,000 m²
DIN276 2008: 399

**05.02.7 Zementmörtel**
*** Schwerpunktposition
Materialien, welche nicht in den Positionen erfasst sind und gegen Nachweis zur Anwendung kommen:
Zementmörtel
Menge: 25,000 l
DIN276 2008: 399

**05.02.8 Putzsand**
*** Schwerpunktposition
Materialien, welche nicht in den Positionen erfasst sind und gegen Nachweis zur Anwendung kommen:
Putzsand
Menge: 1,000 t
DIN276 2008: 399

**05.02.9 Rippenstreckmetall**
*** Schwerpunktposition
Materialien, welche nicht in den Positionen erfasst sind und gegen Nachweis zur Anwendung kommen:
Rippenstreckmetall
Menge: 25,000 m2
DIN276 2008: 399

**05.02.10 Mauermörtel MG IIa**
*** Schwerpunktposition
Materialien, welche nicht in den Positionen erfasst sind und gegen Nachweis zur Anwendung kommen:
Mauermörtel MG IIa
Menge: 25,000 l
DIN276 2008: 399

**05.02.11 Mauermörtel MG III**
*** Schwerpunktposition
Materialien, welche nicht in den Positionen erfasst sind und gegen Nachweis zur Anwendung kommen:
Mauermörtel MG III
Menge: 25,000 l
DIN276 2008: 399

**05.02.12 Beton C 8/10**
*** Schwerpunktposition
Materialien, welche nicht in den Positionen erfasst sind und gegen Nachweis zur Anwendung kommen:
Beton C 8/10 (B 10)
Menge: 1,000 m3
DIN276 2008: 399

**05.02.13 Beton C 12/15**
*** Schwerpunktposition
Materialien, welche nicht in den Positionen erfasst sind und gegen Nachweis zur Anwendung kommen:
Beton C 12/15 (B 15)
Menge: 1,000 m3
DIN276 2008: 399

**05.02.14 Beton C 20/25**
*** Schwerpunktposition
Materialien, welche nicht in den Positionen erfasst sind und gegen Nachweis zur Anwendung kommen:
Beton C 20/25 (B 25)
Menge: 1,000 m3
DIN276 2008: 399

**05.02.15 Beton C 30/37**
*** Schwerpunktposition
Materialien, welche nicht in den Positionen erfasst sind und gegen Nachweis zur Anwendung kommen:
Beton C 30/37 (B 35)
Menge: 1,000 m3
DIN276 2008: 399

**05.02.16 Flexscheibe**
*** Schwerpunktposition
Materialien, welche nicht in den Positionen erfasst sind und gegen Nachweis zur Anwendung kommen:
Flexscheiben
Menge: 25,000 St
DIN276 2008: 399

**05.02.17 Schotter 8/16**
*** Schwerpunktposition
Materialien, welche nicht in den Positionen erfasst sind und gegen Nachweis zur Anwendung kommen:
Schotter 8/16
Menge: 1,000 t
DIN276 2008: 399

**05.02.18 Kalkschotter, lose, trocken, 3-5 mm**
*** Schwerpunktposition
Materialien, welche nicht in den Positionen erfasst sind und gegen Nachweis zur Anwendung kommen:
Kalkschotter, lose, trocken
Körnung: 3 - 5 mm
Menge: 1,000 m3
DIN276 2008: 399

**05.02.19 Brechsand, 0-3 mm**
*** Schwerpunktposition
Materialien, welche nicht in den Positionen erfasst sind und gegen Nachweis zur Anwendung kommen:
Brechsand
Körnung: 0 - 3 mm
Menge: 1,000 m3
DIN276 2008: 399

**05.02.20 Sand, 0-4 mm**
*** Schwerpunktposition
Materialien, welche nicht in den Positionen erfasst sind und gegen Nachweis zur Anwendung kommen:
Sand
Körnung: 0 - 4 mm
Menge: 1,000 t
DIN276 2008: 399

**05.02.21 Betonkies, 0-32 mm**
*** Schwerpunktposition
Materialien, welche nicht in den Positionen erfasst sind und gegen Nachweis zur Anwendung kommen:
Betonkies
Körnung: 0 - 32 mm
Menge: 1,000 t
DIN276 2008: 399

**05.02.22 Betonkies, WBZ**
*** Schwerpunktposition
Materialien, welche nicht in den Positionen erfasst sind und gegen Nachweis zur Anwendung kommen:
Betonkies mit werksgemischtem
Betonzuschlag (WBZ), Sieblinie A/B.
Korngrößen:0/8, 0/16, 0/32 mm
Menge: 1,000 m3
DIN276 2008: 399

**05.02.23 Schweißbahn V 60 S4 Al 01 Rolle**
*** Schwerpunktposition
Materialien, welche nicht in den Positionen erfasst sind und gegen Nachweis zur Anwendung kommen:
Schweißbahn V 60 S4 Al 01
Menge: 1,000 m2
DIN276 2008: 399

**05.02.24 PE-Folie 0,2 mm**
*** Schwerpunktposition
Materialien, welche nicht in den Positionen erfasst sind und gegen Nachweis zur Anwendung kommen:
PE-Folie 0,2 mm
Menge: 1,000 m2
DIN276 2008: 399

**05.02.25 Stahlbetonsturz 125/11,5/7,1 cm**
*** Schwerpunktposition
Materialien, welche nicht in den Positionen erfasst sind und gegen Nachweis zur Anwendung kommen:
Stahlbetonsturz 125/11,5/7,1 cm
Menge: 1,000 m
DIN276 2008: 399

**05.02.26 Ziegelsturz 100/11,5/7,1 cm**
*** Schwerpunktposition
Materialien, welche nicht in den Positionen erfasst sind und gegen Nachweis zur Anwendung kommen:
Ziegelsturz 100/11,5/7,1 cm
Menge: 1,000 m
DIN276 2008: 399

**05.02.27 PU-Schaum Dose**
*** Schwerpunktposition
Materialien, welche nicht in den Positionen erfasst sind und gegen Nachweis zur Anwendung kommen:
PU-Schaum
Menge: 1,000 St
DIN276 2008: 399

**05.02.28 Schalungsbretter 24 mm**
*** Schwerpunktposition
Materialien, welche nicht in den Positionen erfasst sind und gegen Nachweis zur Anwendung kommen:
Schalungsbretter 24 mm
Menge: 1,000 m2
DIN276 2008: 399

**05.02.29 Zulage für das Einlegen von Dreikantleisten in die Schalung**
*** Schwerpunktposition
Menge: 1,000 m
DIN276 2008: 331

**05.02.30 Hartfaserplatten, 4 mm**
*** Schwerpunktposition
Materialien, welche nicht in den Positionen erfasst sind und gegen Nachweis zur Anwendung kommen:
Hartfaserplatten 4 mm
Menge: 1,000 m2
DIN276 2008: 399

**05.02.31 Delta-Noppenfolie**
*** Schwerpunktposition
Materialien, welche nicht in den Positionen erfasst sind und gegen Nachweis zur Anwendung kommen:
Delta-Noppenfolie
Menge: 1,000 m2
DIN276 2008: 399

**05.02.32 Seekieferplatten**
*** Schwerpunktposition
Materialien, welche nicht in den Positionen erfasst sind und gegen Nachweis zur Anwendung kommen:
Seekieferplatten
Menge: 1,000 m2
DIN276 2008: 399

**05.02.33 Rundstahl BSt 500 A (IV S)**
*** Schwerpunktposition
Materialien, welche nicht in den Positionen erfasst sind und gegen Nachweis zur Anwendung kommen:
Rundstahl 500 S (IV S)
Menge: 1,000 t
DIN276 2008: 399

**05.02.34 Baustahlmatten BST 500 M (IV M)**
*** Schwerpunktposition
Materialien, welche nicht in den Positionen erfasst sind und gegen Nachweis zur Anwendung kommen:
Baustahlmatten BST 500 M (IV M)
Menge: 1,000 t
DIN276 2008: 399

**05.02.35 Profilstahl, Kleineisenteile**
*** Schwerpunktposition
Materialien, welche nicht in den Positionen erfasst sind und gegen Nachweis zur Anwendung kommen:
Profilstahl
Menge: 1,000 kg
DIN276 2008: 399

**05.02.36 Kantholz, verschiedene Abmessungen**
*** Schwerpunktposition
Materialien, welche nicht in den Positionen erfasst sind und gegen Nachweis zur Anwendung kommen:
Kantholz, verschiedene Abmessungen.
Menge: 1,000 m3
DIN276 2008: 399

**05.02.37 Nägel**
*** Schwerpunktposition
Materialien, welche nicht in den Positionen erfasst sind und gegen Nachweis zur Anwendung kommen:
Nägel
Menge: 1,000 kg
DIN276 2008: 399

**05.02.38 Stoffe nicht gefährlich AVV170904 LKW AN transp. entsorgen Entsorg.-geb. AN**
*** Schwerpunktposition
Sonstige Bau- und Abbruchabfälle, nicht gefährlich, Abfallschlüssel nach AVV (Abfallverzeichnis-Verordnung) 170904 gemischte Bau- und Abbruchabfälle (ohne gefährl. Stoffe), nicht schadstoffbelastet, in Behälter auf Baustelle lagernd, mit LKW des AN transportieren, Behälter nach Leerung rückführen, Behältergröße nach Wahl des AN zum Lager/zur Anlage nach Wahl des AN, die Entsorgungsgebühren werden vom AN übernommen.
Menge: 1,000 t
DIN276 2008: 394

#### Titel 05.03 Gerätesätze

**05.03.1 Hochbaukran mit Bedienung**
*** Schwerpunktposition
Evtl. erforderliche Arbeiten, die nicht im Leistungsverzeichnis erfasst sind und gegen Nachweis zur Ausführung kommen, werden berechnet für Gerät:
Hochbaukran mit Bedienung.
Menge: 1,000 h
DIN276 2008: 399

**05.03.2 Autokran 80 to mit Bedienung**
*** Schwerpunktposition
Evtl. erforderliche Arbeiten, die nicht im Leistungsverzeichnis erfasst sind und gegen Nachweis zur Ausführung kommen, werden berechnet für Gerät:
Autokran 80 to mit Bedienung.
Menge: 1,000 h
DIN276 2008: 399

**05.03.3 Bagger bis 0,40 m³, mit Bedienung**
*** Schwerpunktposition
Evtl. erforderliche Arbeiten, die nicht im Leistungsverzeichnis erfasst sind und gegen Nachweis zur Ausführung kommen, werden berechnet für Gerät:
Bagger bis 0,40 m3, mit Bedienung.
Menge: 1,000 h
DIN276 2008: 399

**05.03.4 Bagger von 0,40 bis 1,00 m³, mit Bedienung**
*** Schwerpunktposition
Evtl. erforderliche Arbeiten, die nicht im Leistungsverzeichnis erfasst sind und gegen Nachweis zur Ausführung kommen, werden berechnet für Gerät:
Bagger von 0,40 bis 1,00 m3, mit Bedienung.
Menge: 1,000 h
DIN276 2008: 399

**05.03.5 LKW-Kipper ca. 8,0 t Nutzlast mit Bedienung**
*** Schwerpunktposition
Evtl. erforderliche Arbeiten, die nicht im Leistungsverzeichnis erfasst sind und gegen Nachweis zur Ausführung kommen, werden berechnet für Gerät:
LKW-Kipper ca. 8,0 t Nutzlast mit Bedienung.
Menge: 1,000 h
DIN276 2008: 399

**05.03.6 LKW ca. 3,5 t Nutzlast mit Bedienung**
*** Schwerpunktposition
Evtl. erforderliche Arbeiten, die nicht im Leistungsverzeichnis erfasst sind und gegen Nachweis zur Ausführung kommen, werden
berechnet für Gerät: LKW ca. 3,5 t Nutzlast mit Bedienung.
Menge: 1,000 h
DIN276 2008: 399

**05.03.7 LKW + Greifer mit Bedienung**
*** Schwerpunktposition
Evtl. erforderliche Arbeiten, die nicht im Leistungsverzeichnis erfasst sind und gegen Nachweis zur Ausführung kommen, werden
berechnet für Gerät: LKW + Greifer mit Bedienung.
Menge: 1,000 h
DIN276 2008: 399

**05.03.8 Kleintransporter, bis 1,5 t Nutzlast, mit Fahrer**
*** Schwerpunktposition
Geräte, die nicht in den Positionen erfasst sind und auf separaten Nachweis abgerechnet werden.
Kleintransporter, bis 1,5 t Nutzlast, mit Fahrer.
Menge: 1,000 h
DIN276 2008: 399

**05.03.9 Mannschaftstransporter, 7-Sitzer mit Fahrer**
*** Schwerpunktposition
Evtl. erforderliche Arbeiten, die nicht im Leistungsverzeichnis erfasst sind und gegen Nachweis zur Ausführung kommen, werden
berechnet für Gerät:
Mannschaftstransporter, 7-Sitzer mit Fahrer.
Menge: 1,000 h
DIN276 2008: 399

**05.03.10 Kramerlader mit Bedienung**
*** Schwerpunktposition
Evtl. erforderliche Arbeiten, die nicht im Leistungsverzeichnis erfasst sind und gegen Nachweis zur Ausführung kommen, werden
berechnet für Gerät:
Kramerlader mit Bedienung.
Menge: 1,000 h
DIN276 2008: 399

**05.03.11 Bobcat mit Fahrer**
*** Schwerpunktposition
Evtl. erforderliche Arbeiten, die nicht im Leistungsverzeichnis erfaßt sind und gegen Nachweis zur Ausführung kommen, werden
berechnet für Gerät:
Bobcat mit Fahrer.
Menge: 1,000 h
DIN276 2008: 399

**05.03.12 Kompressor mit 1 Abbruchhammer, mit Bedienung**
*** Schwerpunktposition
Geräte, die nicht in den Positionen erfasst sind und auf separaten Nachweis abgerechnet werden.
Kompressor mit 1 Abbruchhammer, mit Bedienung
Menge: 1,000 h
DIN276 2008: 399

**05.03.13 Kompressor mit 2 Abbruchhammer, mit Bedienung**
*** Schwerpunktposition
Geräte, die nicht in den Positionen erfasst sind und auf separaten Nachweis abgerechnet werden.
Kompressor mit 2 Abbruchhammer, mit Bedienung
Menge: 1,000 h
DIN276 2008: 399

**05.03.14 Elektrohammer mit Bedienung**
*** Schwerpunktposition
Geräte, die nicht in den Positionen erfasst sind und auf separaten Nachweis abgerechnet werden.
Elektrohammer mit Bedienung
Menge: 1,000 h
DIN276 2008: 399

**05.03.15 Winkelschleifer mit Bedienung**
*** Schwerpunktposition
Geräte, die nicht in den Positionen erfasst sind und auf separaten Nachweis abgerechnet werden.
Winkelschleifer (Flex), mit Bedienung, mit Verbrauchsmaterial.
Menge: 1,000 h
DIN276 2008: 399

**05.03.16 Kettensäge mit Bedienung**
*** Schwerpunktposition
Evtl. erforderliche Arbeiten, die nicht im Leistungsverzeichnis erfaßt sind und gegen Nachweis zur Ausführung kommen, werden
berechnet für Gerät:
Kettensäge mit Bedienung.
Menge: 1,000 h
DIN276 2008: 399

**05.03.17 Nasssauger mit Bedienung**
*** Schwerpunktposition
Evtl. erforderliche Arbeiten, die nicht im Leistungsverzeichnis erfaßt sind und gegen Nachweis zur Ausführung kommen, werden
berechnet für Gerät:
Nasssauger mit Bedienung.
Menge: 1,000 h
DIN276 2008: 399

**05.03.18 Gasbrenner**
*** Schwerpunktposition
Evtl. erforderliche Arbeiten, die nicht im Leistungsverzeichnis erfasst sind und gegen Nachweis zur Ausführung kommen, werden
berechnet für Gerät:
Gasbrenner.
Menge: 1,000 h
DIN276 2008: 399

**05.03.19 Flüssiggas**
*** Schwerpunktposition
Evtl. erforderliche Arbeiten, die nicht im Leistungsverzeichnis erfaßt sind und gegen Nachweis zur Ausführung kommen, werden
berechnet für Gerät:
Flüssiggas
Menge: 1,000 kg
DIN276 2008: 399

**05.03.20 Hochdruckreiniger mit Bedienung**
*** Schwerpunktposition
Evtl. erforderliche Arbeiten, die nicht im Leistungsverzeichnis erfaßt sind und gegen Nachweis zur Ausführung kommen, werden
berechnet für Gerät:
Hochdruckreiniger mit Bedienung.
Menge: 1,000 h
DIN276 2008: 399

**05.03.21 Betonsäge mit Bedienung**
*** Schwerpunktposition
Evtl. erforderliche Arbeiten, die nicht im Leistungsverzeichnis erfasst sind und gegen Nachweis zur Ausführung kommen, werden
berechnet für Gerät:
Betonsäge mit Bedienung.
Menge: 1,000 h
DIN276 2008: 399

**05.03.22 Betonbohrgerät mit Bedienung**
*** Schwerpunktposition
Evtl. erforderliche Arbeiten, die nicht im Leistungsverzeichnis erfasst sind und gegen Nachweis zur Ausführung kommen, werden
berechnet für Gerät:
Betonbohrgerät mit Bedienung.
Menge: 1,000 h
DIN276 2008: 399

**05.03.23 Quirl mit Bedienung**
*** Schwerpunktposition
Evtl. erforderliche Arbeiten, die nicht im Leistungsverzeichnis erfasst sind und gegen Nachweis zur Ausführung kommen, werden
berechnet für Gerät:
Quirl mit Bedienung.
Menge: 1,000 h
DIN276 2008: 399

**05.03.24 Hilti/Bohrmaschine mit Bedienung**
*** Schwerpunktposition
Evtl. erforderliche Arbeiten, die nicht im Leistungsverzeichnis erfasst sind und gegen Nachweis zur Ausführung kommen, werden
berechnet für Gerät:
Hilti/Bohrmaschine mit Bedienung.
Menge: 1,000 h
DIN276 2008: 399

**05.03.25 Wackerstampfer mit Bedienung**
*** Schwerpunktposition
Evtl. erforderliche Arbeiten, die nicht im Leistungsverzeichnis erfasst sind und gegen Nachweis zur Ausführung kommen, werden
berechnet für Gerät:
Wackerstampfer mit Bedienung.
Menge: 1,000 h
DIN276 2008: 399

**05.03.26 Wasserpumpe mit Bedienung**
*** Schwerpunktposition
Evtl. erforderliche Arbeiten, die nicht im Leistungsverzeichnis erfasst sind und gegen Nachweis zur Ausführung kommen, werden
berechnet für Gerät:
Wasserpumpe mit Bedienung.
Menge: 1,000 h
DIN276 2008: 399
